# Ampliación CRA El Páramo, Villanubla (Valladolid)

- Formato: FIEBDC-3/2004
- Programa: ARQ+CC-BC3 (AM2)
- Fecha: 09/11/2012
- Divisa: EUROS
- Costes indirectos: 3 %
- Gastos generales: 13 %
- Beneficio industrial: 6 %
- Baja: 100 %
- IVA: 21 %
- Código: -CRAVILLAN
Importe: 1487695.27

## 01 DEMOLICIONES
Importe: 29390.46

**U01BQ041** u RETIRADA DE ÁRBOL DIÁMETRO 30-50 cm.
16 u × 38.76 = 620.16
Retirada de árbol de diámetro hasta 30/50 cm., para su posterior plantado y/o troceado y apilado del mismo en la zona indicada, incluso su trasplantado o carga y transporte a vertedero o planta de reciclaje de ramas y el resto de los productos resultantes, medios auxiliares y de seguridad, totalmente terminado.

| Código | Ud | Descripción | Rendimiento | Precio | Importe |
|---|---|---|---|---|---|
| O01OA020 | h | Capataz (mano de obra) | 0.18 | 18.56 | 3.34 |
| O01OA070 | h | Peón ordinario (mano de obra) | 0.585 | 16.06 | 9.40 |
| M05PC020 | h | Pala cargadora cadenas 130 CV/1,8m3 (maquinaria) | 0.18 | 43.15 | 7.77 |
| M07CB020 | h | Camión basculante 4x4 14 t. (maquinaria) | 0.36 | 34.64 | 12.47 |
| M11MM030 | h | Motosierra gasol. L=40cm. 1,32 CV (maquinaria) | 0.9 | 3.57 | 3.21 |
| M07N110 | u | Canon tocón/ramaje vertedero mediano (maquinaria) | 0.9 | 2.43 | 2.19 |
| % |  | Medios auxiliares | 1 % | 38.38 | 0.38 |
|  |  | Total |  |  | 38.76 |

**R03B011** u DESMONTAJE JUEGO INFANTIL Y DEPORTIVO
17 u × 41.08 = 698.36
Desmontaje de mobiliario exterior como juegos infantiles, deportivo, bancos, etc., con recuperación de los mismos para su posterior colocación, y/o retirada de estos y sus escombros y carga, sin incluir transporte a vertedero o planta de reciclaje, i/medios auxiliares y de seguridad, totalmente terminado.

| Código | Ud | Descripción | Rendimiento | Precio | Importe |
|---|---|---|---|---|---|
| O01OA060 | h | Peón especializado (mano de obra) | 0.9 | 16.19 | 14.57 |
| O01OA070 | h | Peón ordinario | 0.9 | 16.06 | 14.45 |
| M05PC020 | h | Pala cargadora cadenas 130 CV/1,8m3 | 0.27 | 43.15 | 11.65 |
| % |  | Medios auxiliares | 1 % | 40.67 | 0.41 |
|  |  | Total |  |  | 41.08 |

**E01DWW051** u DEMOL.BARBACOAS, CHIME.FRANCESAS
3 u × 36.5 = 109.50
Demolición de barbacoas, chimeneas francesas, hogares, etc., de cualquier material, por medios manuales, incluso limpieza y retirada de escombros a pie de carga, sin transporte al vertedero y con p.p. de medios auxiliares y de seguridad, totalmente terminado.

| Código | Ud | Descripción | Rendimiento | Precio | Importe |
|---|---|---|---|---|---|
| O01OA070 | h | Peón ordinario | 2.25 | 16.06 | 36.14 |
| % |  | Medios auxiliares | 1 % | 36.14 | 0.36 |
|  |  | Total |  |  | 36.5 |

**E01AA011** m2 APEO DE ESTRUCTURA CON MADERA <4m
3 m2 × 37.47 = 112.41
Apeo de estructura, hasta una altura máxima de 4 m., mediante sopandas, puntales y durmientes de madera, con p.p. de trabajos previos de limpieza para apoyos, medios auxiliares y de seguridad, totalmente terminado.

| Código | Ud | Descripción | Rendimiento | Precio | Importe |
|---|---|---|---|---|---|
| O01OA090 | h | Cuadrilla A (mano de obra) | 0.5 | 39.55 | 19.78 |
| P01EM270 | m3 | Madera pino para entibaciones (material) | 0.11 | 154.36 | 16.98 |
| P01UC030 | kg | Puntas 20x100 (material) | 0.05 | 6.71 | 0.34 |
| % |  | Medios auxiliares | 1 % | 37.10 | 0.37 |
|  |  | Total |  |  | 37.47 |

**E01DSH041** m2 DEMOL.LOSAS H.A.<25 cm.C/COMP.
27 m2 × 25.91 = 699.57
Demolición de losas de hormigón armado de hasta 25 cm. de espesor, inclinadas o planas con compresor, incluso p.p. de pilares metálicos, limpieza y retirada de escombros a pie de carga, sin transporte al vertedero y con p.p. de medios auxiliares y de seguridad, totalmente terminado.

| Código | Ud | Descripción | Rendimiento | Precio | Importe |
|---|---|---|---|---|---|
| O01OA060 | h | Peón especializado | 0.63 | 16.19 | 10.20 |
| O01OA070 | h | Peón ordinario | 0.63 | 16.06 | 10.12 |
| M06CM040 | h | Compre.port.diesel m.p. 10 m3/min. 7 bar (maquinaria) | 0.45 | 8.53 | 3.84 |
| M06MP110 | h | Martillo manual perforador neumat.20 kg (maquinaria) | 0.45 | 3.89 | 1.75 |
| % |  | Medios auxiliares | 0 % | 25.91 | 0.00 |
|  |  | Total |  |  | 25.91 |

| Medición | Uds. | Largo | Ancho | Parcial |
|---|---|---|---|---|
|  | 1 | 9 | 3 | 27.000 |
| Total |  |  |  | 27 |

**E01DCW031** m DEMOL.CORNISAS CUB.C/COMPRES.
2.4 m × 22.14 = 53.14
Demolición de cornisas de cualquier tipo en cubiertas, con compresor, i/limpieza y retirada de escombros a pie de carga, sin transporte al vertedero y con p.p. de medios auxiliares y de seguridad, totalmente terminado.

| Código | Ud | Descripción | Rendimiento | Precio | Importe |
|---|---|---|---|---|---|
| O01OA040 | h | Oficial segunda (mano de obra) | 0.63 | 17.43 | 10.98 |
| O01OA070 | h | Peón ordinario | 0.63 | 16.06 | 10.12 |
| M06CM010 | h | Compre.port.diesel m.p. 2 m3/min 7 bar (maquinaria) | 0.18 | 2.37 | 0.43 |
| M06MR110 | h | Martillo manual rompedor neum. 22 kg. (maquinaria) | 0.18 | 2.14 | 0.39 |
| % |  | Medios auxiliares | 1 % | 21.92 | 0.22 |
|  |  | Total |  |  | 22.14 |

| Medición | Uds. | Largo | Parcial |
|---|---|---|---|
|  | 2 | 1.2 | 2.400 |
| Total |  |  | 2.4 |

**E01DCC031** m2 DEMOL.CUB.TEJA HGÓN.CURVA/PLA.
6 m2 × 11.26 = 67.56
Demolición de cubrición de teja de hormigón curva o plana, incluidos caballetes, limas, canalones, remates laterales, encuentros con paramentos, etc., por medios manuales, incluso limpieza y retirada de escombros a pie de carga, sin transporte al vertedero, y con p.p. de medios auxiliares y de seguridad, totalmente terminado.

| Código | Ud | Descripción | Rendimiento | Precio | Importe |
|---|---|---|---|---|---|
| O01OA040 | h | Oficial segunda | 0.333 | 17.43 | 5.80 |
| O01OA070 | h | Peón ordinario | 0.333 | 16.06 | 5.35 |
| % |  | Medios auxiliares | 1 % | 11.15 | 0.11 |
|  |  | Total |  |  | 11.26 |

| Medición | Uds. | Largo | Ancho | Parcial |
|---|---|---|---|---|
|  | 1 | 10 | 0.6 | 6.000 |
| Total |  |  |  | 6 |

**E01DFL011** m3 DEMOL.FÁB.LADRILLO C/COMPR.
52.345 m3 × 95.37 = 4992.14
Demolición de muros de fábrica de ladrillo de cualquier tipo, con compresor, incluso limpieza y retirada de escombros a pie de carga, sin transporte al vertedero y con p.p. de medios auxiliares y de seguridad, totalmente terminado.

| Código | Ud | Descripción | Rendimiento | Precio | Importe |
|---|---|---|---|---|---|
| O01OA060 | h | Peón especializado | 2.7 | 16.19 | 43.71 |
| O01OA070 | h | Peón ordinario | 2.7 | 16.06 | 43.36 |
| M06CM030 | h | Compre.port.diesel m.p. 5 m3/min 7 bar (maquinaria) | 1.08 | 4.68 | 5.05 |
| M06MR110 | h | Martillo manual rompedor neum. 22 kg. | 1.08 | 2.14 | 2.31 |
| % |  | Medios auxiliares | 1 % | 94.43 | 0.94 |
|  |  | Total |  |  | 95.37 |

| Medición | Uds. | Largo | Ancho | Alto | Parcial |
|---|---|---|---|---|---|
| Tabique | 1 | 5 | 0.15 | 3 | 2.250 |
| Puertas | 1 | 1 | 0.15 | 2.1 | 0.315 |
|  | 1 | 1 | 0.3 | 2.1 | 0.630 |
| Machones | 2 | 0.5 | 4 | 2.5 | 10.000 |
| Escaleras | 2 | 3 | 1.5 | 1.5 | 13.500 |
| Muro gimnasio | 1 | 9.5 | 4.5 | 0.6 | 25.650 |
| Total |  |  |  |  | 52.345 |

**E01DWM031** m3 APER.HUECOS L.MAC.C/COMP.
4.425 m3 × 110.81 = 490.33
Apertura de huecos en fábricas de ladrillo macizo, con compresor, incluso limpieza y retirada de escombros a pie de carga, sin transporte al vertedero y con p.p. de medios auxiliares y de seguridad, totalmente terminado.

| Código | Ud | Descripción | Rendimiento | Precio | Importe |
|---|---|---|---|---|---|
| O01OA060 | h | Peón especializado | 3.15 | 16.19 | 51.00 |
| O01OA070 | h | Peón ordinario | 3.15 | 16.06 | 50.59 |
| M06CM010 | h | Compre.port.diesel m.p. 2 m3/min 7 bar | 1.8 | 2.37 | 4.27 |
| M06MR110 | h | Martillo manual rompedor neum. 22 kg. | 1.8 | 2.14 | 3.85 |
| % |  | Medios auxiliares | 1 % | 109.71 | 1.10 |
|  |  | Total |  |  | 110.81 |

| Medición | Uds. | Largo | Ancho | Alto | Parcial |
|---|---|---|---|---|---|
| Ventanas | 3 | 3 | 1.25 | 0.3 | 3.375 |
| Aseo C. calderas | 1 | 2 | 3.5 | 0.15 | 1.050 |
| Total |  |  |  |  | 4.425 |

**E01DFP021** m3 DEMOL.MURO MAMPOSTERÍA C/COMP.
29.575 m3 × 104.88 = 3101.83
Demolición de muros de mampostería de espesor variable, con compresor, incluso limpieza y retirada de escombros a pie de carga, sin transporte al vertedero y con p.p. de medios auxiliares y de seguridad, totalmente terminado.

| Código | Ud | Descripción | Rendimiento | Precio | Importe |
|---|---|---|---|---|---|
| O01OA060 | h | Peón especializado | 2.7 | 16.19 | 43.71 |
| O01OA070 | h | Peón ordinario | 2.7 | 16.06 | 43.36 |
| M06CM040 | h | Compre.port.diesel m.p. 10 m3/min. 7 bar | 1.35 | 8.53 | 11.52 |
| M06MP110 | h | Martillo manual perforador neumat.20 kg | 1.35 | 3.89 | 5.25 |
| % |  | Medios auxiliares | 1 % | 103.84 | 1.04 |
|  |  | Total |  |  | 104.88 |

| Medición | Uds. | Largo | Ancho | Alto | Parcial |
|---|---|---|---|---|---|
| Valla | 1 | 42.5 | 0.5 | 0.7 | 14.875 |
|  | 1 | 42 | 0.5 | 0.7 | 14.700 |
| Total |  |  |  |  | 29.575 |

**E01DKA011** m2 LEVANTADO REJAS EN MUROS A MANO
129 m2 × 8.07 = 1041.03
Levantado de rejas de cerrajería en muros, por medios manuales, incluso limpieza y retirada de escombros a pie de carga, sin transporte a vertedero o planta de reciclaje y con p.p. de medios auxiliares y de seguridad, totalmente terminado.

| Código | Ud | Descripción | Rendimiento | Precio | Importe |
|---|---|---|---|---|---|
| O01OA050 | h | Ayudante (mano de obra) | 0.243 | 16.83 | 4.09 |
| O01OA070 | h | Peón ordinario | 0.243 | 16.06 | 3.90 |
| % |  | Medios auxiliares | 1 % | 7.99 | 0.08 |
|  |  | Total |  |  | 8.07 |

| Medición | Uds. | Largo | Ancho | Parcial |
|---|---|---|---|---|
| Valla | 1 | 86 | 1.5 | 129.000 |
| Total |  |  |  | 129 |

**E01DSS041** m3 DEMOL.CIMENTACIÓN HORMIGÓN MAQ.
26.06 m3 × 55.19 = 1438.25
Demolición de cimentaciones o elementos aislados de hormigón en masa o armado zapatas corridas, encepados, etc., con retro-pala con martillo rompedor, incluso limpieza y retirada de escombros a pie de carga, sin transporte al vertedero y con p.p. de medios auxiliares y de seguridad, totalmente terminado.

| Código | Ud | Descripción | Rendimiento | Precio | Importe |
|---|---|---|---|---|---|
| O01OA070 | h | Peón ordinario | 0.27 | 16.06 | 4.34 |
| M05RN060 | h | Retro-pala con martillo rompedor (maquinaria) | 1.35 | 37.67 | 50.85 |
| % |  | Medios auxiliares | 0 % | 55.19 | 0.00 |
|  |  | Total |  |  | 55.19 |

| Medición | Uds. | Largo | Ancho | Alto | Parcial |
|---|---|---|---|---|---|
| Valla | 1 | 86 | 0.5 | 0.5 | 21.500 |
| Muro gimnasio | 1 | 9.5 | 0.8 | 0.6 | 4.560 |
| Total |  |  |  |  | 26.06 |

**E01DKW031** m2 LEVANTADO MAMPARA, I/VIDRIO
21.6 m2 × 13.45 = 290.52
Levantado de mampara, ventana o puerta fabricada en madera, aluminio, PVC o equivalentes, por medios manuales, i/retirada previa del acristalamiento existente, apilado de materiales aprovechables en el lugar de acopio, retirada de escombros a pie de carga y p.p. de medios auxiliares y de seguridad, totalmente terminado.

| Código | Ud | Descripción | Rendimiento | Precio | Importe |
|---|---|---|---|---|---|
| O01OA050 | h | Ayudante | 0.405 | 16.83 | 6.82 |
| O01OA070 | h | Peón ordinario | 0.405 | 16.06 | 6.50 |
| % |  | Medios auxiliares | 1 % | 13.32 | 0.13 |
|  |  | Total |  |  | 13.45 |

| Medición | Uds. | Largo | Ancho | Parcial |
|---|---|---|---|---|
| Porche | 1 | 4.5 | 3 | 13.500 |
| Ed. Fisica | 3 | 3 | 0.5 | 4.500 |
| Patio Infantil | 1 | 1.2 | 3 | 3.600 |
| Total |  |  |  | 21.6 |

**E01DET021** m2 DEMOL.F.TECHO ESCAYOLA
71.4 m2 × 6.28 = 448.39
Demolición de falsos techos de placas de escayola, yeso, corcho o material similar, por medios manuales, incluso limpieza y retirada de escombros a pie de carga, sin transporte al vertedero y con p.p. de medios auxiliares y de seguridad, totalmente terminado.

| Código | Ud | Descripción | Rendimiento | Precio | Importe |
|---|---|---|---|---|---|
| O01OA070 | h | Peón ordinario | 0.387 | 16.06 | 6.22 |
| % |  | Medios auxiliares | 1 % | 6.22 | 0.06 |
|  |  | Total |  |  | 6.28 |

| Medición | Uds. | Largo | Ancho | Parcial |
|---|---|---|---|---|
| Aula E.P. 1º Primaria | 2 | 5 | 0.6 | 6.000 |
| P.T. A.L. | 1 | 5 | 0.6 | 3.000 |
|  | 1 | 3 | 0.6 | 1.800 |
| Pasillo comunicación calderas | 1 | 14 | 2.8 | 39.200 |
|  | 1 | 5.5 | 2 | 11.000 |
|  | 1 | 2 | 5.2 | 10.400 |
| Total |  |  |  | 71.4 |

**E01DPP061** m2 LEVANT.PAV.MADERA I/RAST.MAN.
45 m2 × 9.14 = 411.30
Levantado de pavimentos de madera sobre rastreles, incluidos los rastreles, por medios manuales, incluso limpieza y retirada de escombros a pie de carga, sin transporte a vertedero o planta de reciclaje y con p.p. de medios auxiliares y de seguridad, totalmente terminado.

| Código | Ud | Descripción | Rendimiento | Precio | Importe |
|---|---|---|---|---|---|
| O01OA040 | h | Oficial segunda | 0.27 | 17.43 | 4.71 |
| O01OA070 | h | Peón ordinario | 0.27 | 16.06 | 4.34 |
| % |  | Medios auxiliares | 1 % | 9.05 | 0.09 |
|  |  | Total |  |  | 9.14 |

| Medición | Uds. | Largo | Ancho | Parcial |
|---|---|---|---|---|
| Aula E.P. 1º Primaria | 1 | 9 | 5 | 45.000 |
| Total |  |  |  | 45 |

**U01AF206** m2 DEMOL.Y LEVANTADO PAVIMENTO HA e=15/25 cm.
1698.388 m2 × 4.5 = 7642.75
Demolición y levantado de pavimento de hormigón armado de 15/25 cm. de espesor y cualquier tipo de solado de acabado, incluso retirada de escombro a lugar de carga y transporte del material resultante, medios auxiliares y de seguridad, totalmente terminado.

| Código | Ud | Descripción | Rendimiento | Precio | Importe |
|---|---|---|---|---|---|
| O01OA020 | h | Capataz | 0.014 | 18.56 | 0.26 |
| O01OA040 | h | Oficial segunda | 0.041 | 17.43 | 0.71 |
| O01OA070 | h | Peón ordinario | 0.041 | 16.06 | 0.66 |
| M12O010 | h | Equipo oxicorte (maquinaria) | 0.041 | 5.5 | 0.23 |
| M05EN030 | h | Excav.hidráulica neumáticos 100 CV (maquinaria) | 0.045 | 45.59 | 2.05 |
| M06MR230 | h | Martillo rompedor hidráulico 600 kg. (maquinaria) | 0.045 | 12.29 | 0.55 |
| % |  | Medios auxiliares | 1 % | 4.46 | 0.04 |
|  |  | Total |  |  | 4.5 |

| Medición | Uds. | Largo | Ancho | Parcial |
|---|---|---|---|---|
| Patios traseros | 1 | 30 | 3 | 90.000 |
|  | 1 | 5 | 5 | 25.000 |
|  | 1 | 10 | 1.2 | 12.000 |
|  | 2 | 4 | 4 | 32.000 |
|  | 1 | 14.5 | 1.2 | 17.400 |
|  | 1 | 7 | 15 | 105.000 |
|  | 1 | 10 | 3 | 30.000 |
|  | 1 | 42.5 | 22 | 935.000 |
|  | 1 | 13 | 5 | 65.000 |
|  | 1 | 12 | 1.5 | 18.000 |
|  | 1 | 3 | 1.5 | 4.500 |
|  | 1 | 13.5 | 1.5 | 20.250 |
|  | 1 | 17 | 4 | 68.000 |
| Patio delantero | 1 | 14.35 | 19.25 | 276.238 |
| Total |  |  |  | 1698.388 |

**R03IS011** m LEVANTADO CANALÓN O PESEBRON
22.9 m × 2.65 = 60.69
Levantado de canalón o pesebrón de cualquier tipo, incluso retirada de escombros y carga sobre camión, para posterior transporte a vertedero o planta de reciclaje, medios auxiliares y de seguridad, totlamente terminado.

| Código | Ud | Descripción | Rendimiento | Precio | Importe |
|---|---|---|---|---|---|
| O01OA060 | h | Peón especializado | 0.162 | 16.19 | 2.62 |
| % |  | Medios auxiliares | 1 % | 2.62 | 0.03 |
|  |  | Total |  |  | 2.65 |

| Medición | Uds. | Largo | Parcial |
|---|---|---|---|
|  | 2 | 4.2 | 8.400 |
|  | 1 | 14.5 | 14.500 |
| Total |  |  | 22.9 |

**R03IS021** m LEVANTADO BAJANTE
12 m × 2.91 = 34.92
Levantado de bajante de cualquier tipo, incluso retirada de escombros y carga sobre camión, para posterior transporte a vertedero o planta de reciclaje, medios auxiliares y de seguridad, totlamente terminado.

| Código | Ud | Descripción | Rendimiento | Precio | Importe |
|---|---|---|---|---|---|
| O01OA060 | h | Peón especializado | 0.178 | 16.19 | 2.88 |
| % |  | Medios auxiliares | 1 % | 2.88 | 0.03 |
|  |  | Total |  |  | 2.91 |

| Medición | Uds. | Largo | Parcial |
|---|---|---|---|
|  | 3 | 4 | 12.000 |
| Total |  |  | 12 |

**E01DIF021** u LEVANTADO AP.SANITARIOS
3 u × 20.94 = 62.82
Levantado de aparatos sanitarios y accesorios, por medios manuales, incluso taponado y remate de acometidas, limpieza y retirada de escombros a pie de carga, sin transporte a vertedero o planta de reciclaje y con p.p. de medios auxiliares y de seguridad totalmente terminado.

| Código | Ud | Descripción | Rendimiento | Precio | Importe |
|---|---|---|---|---|---|
| O01OB180 | h | Oficial 2ª fontanero calefactor (mano de obra) | 0.62 | 17.37 | 10.77 |
| O01OA070 | h | Peón ordinario | 0.62 | 16.06 | 9.96 |
| % |  | Medios auxiliares | 1 % | 20.73 | 0.21 |
|  |  | Total |  |  | 20.94 |

| Medición | Uds. | Parcial |
|---|---|---|
| Aseo C. calderas | 3 | 3.000 |
| Total |  | 3 |

**R03IA191** u DESMONTADO FOCOS Y COLUMNA h=7m
1 u × 104.29 = 104.29
Desmontado de focos o luminarias, y columna o poste de ubicación de la misma, incluso equipo eléctrico, traslado de los mismos a punto de reciclaje, medios auxiliares y de seguridad, totlamente terminado.

| Código | Ud | Descripción | Rendimiento | Precio | Importe |
|---|---|---|---|---|---|
| O01OB200 | h | Oficial 1ª electricista/teleco (mano de obra) | 1.436 | 19.07 | 27.38 |
| O01OA040 | h | Oficial segunda | 1.436 | 17.43 | 25.03 |
| M05RN060 | h | Retro-pala con martillo rompedor | 1.35 | 37.67 | 50.85 |
| % |  | Medios auxiliares | 1 % | 103.26 | 1.03 |
|  |  | Total |  |  | 104.29 |

**E01DIS011** u MODIFIC.PROVIS.SANEAMIENTO
1 u × 677.66 = 677.66
Modificación provisional de salidas de saneamiento de edificio, durante la ejecución de las obras, y posterior transporte a vertedero de los materiales resultantes, i/medios auxiliares y de seguridad, totlamente terminado.

| Código | Ud | Descripción | Rendimiento | Precio | Importe |
|---|---|---|---|---|---|
| MODSANE | u | Midificac.provisional saneamiento | 1 | 670.95 | 670.95 |
| % |  | Medios auxiliares | 1 % | 670.95 | 6.71 |
|  |  | Total |  |  | 677.66 |

**E01DIE011** u MODIFIC.PROVIS.ELECTRICA
1 u × 1062.35 = 1062.35
Modificación provisional de suministro eléctrico de edificio, durante la ejecución de las obras, y posterior transporte a vertedero de los materiales resultantes, i/medios auxiliares y de seguridad, totlamente terminado.

| Código | Ud | Descripción | Rendimiento | Precio | Importe |
|---|---|---|---|---|---|
| MODIELEC | u | Modificación provisional sumin.eléctrico | 1 | 1051.83 | 1051.83 |
| % |  | Medios auxiliares | 1 % | 1051.83 | 10.52 |
|  |  | Total |  |  | 1062.35 |

**E01DTW011** m3 CARGA/TRAN.VERT.MAQ/CAM.
593.627 m3 × 8.71 = 5170.49
Carga y transporte de escombros al vertedero, en camiones basculantes de hasta 15 t. de peso, cargados con pala cargadora media, incluso canon de vertedero, medios auxiliares y de seguridad, totlamente terminado.

| Código | Ud | Descripción | Rendimiento | Precio | Importe |
|---|---|---|---|---|---|
| M05PN010 | h | Pala cargadora neumáticos 85 CV/1,2m3 (maquinaria) | 0.027 | 39.51 | 1.07 |
| M07CB020 | h | Camión basculante 4x4 14 t. | 0.108 | 34.64 | 3.74 |
| M07N060 | m3 | Canon y gestión a vertedero (maquinaria) | 0.99 | 3.85 | 3.81 |
| % |  | Medios auxiliares | 1 % | 8.62 | 0.09 |
|  |  | Total |  |  | 8.71 |

| Medición | Uds. | Largo | Ancho | Alto | Parcial |
|---|---|---|---|---|---|
| 1.03 | 3 | 1 | 0.5 | 2 | 3.000 |
| 1.05 | 1 | 27 | 0.25 | 1.2 | 8.100 |
| 1.06 | 1 | 2.4 | 0.5 | 1.2 | 1.440 |
| 1.07 | 1 | 6 | 0.1 | 1.2 | 0.720 |
| 1.08 | 1 | 52.35 | 1 | 1.2 | 62.820 |
| 1.09 | 1 | 4.43 | 1 | 1.2 | 5.316 |
| 1.10 | 1 | 29.58 | 1 | 1.2 | 35.496 |
| 1.11 | 1 | 129 | 0.05 | 1 | 6.450 |
| 1.12 | 1 | 26.06 | 1 | 1.2 | 31.272 |
| 1.13 | 1 | 21.6 | 0.05 | 1 | 1.080 |
| 1.14 | 1 | 71.4 | 0.05 | 1 | 3.570 |
| 1.15 | 1 | 45 | 0.1 | 1 | 4.500 |
| 1.16 | 1 | 1698.39 | 0.25 | 1 | 424.598 |
| 1.17 | 1 | 22.9 | 0.15 | 1 | 3.435 |
| 1.18 | 1 | 12 | 0.1 | 1 | 1.200 |
| 1.19 | 3 | 0.5 | 0.7 | 0.6 | 0.630 |
| Total |  |  |  |  | 593.627 |

## 02 MOVIMIENTO DE TIERRAS
Importe: 21727.49

**E02CM031** m3 EXC.DESB.A MÁQUI.T.COMPACTOS
1307.65 m3 × 2.09 = 2732.99
Excavación y desbroce a cielo abierto, en terrenos compactos, por medios mecánicos, con extracción de tierras fuera de la excavación, en vaciados, i/p.p. de agotamiento de aguas, refino de fondos y taludes, medios auxiliares y de seguridad, totalmente terminado.

| Código | Ud | Descripción | Rendimiento | Precio | Importe |
|---|---|---|---|---|---|
| O01OA070 | h | Peón ordinario | 0.023 | 16.06 | 0.37 |
| M05RN030 | h | Retrocargadora neumáticos 100 CV (maquinaria) | 0.045 | 37.67 | 1.70 |
| % |  | Medios auxiliares | 1 % | 2.07 | 0.02 |
|  |  | Total |  |  | 2.09 |

| Medición | Uds. | Largo | Ancho | Alto | Parcial |
|---|---|---|---|---|---|
|  | 1 | 1870.05 | 1 | 0.25 | 467.513 |
|  | 1 | 618.4 | 1 | 0.25 | 154.600 |
| A deducir, 1.16 | -1 | 1422.15 | 1 | 0.25 | -355.538 |
| Cámara sanitaria | 1 | 56 | 11 | 1.05 | 646.800 |
|  | 1 | 21 | 12 | 1.05 | 264.600 |
|  | 1 | 19 | 6.5 | 1.05 | 129.675 |
| Total |  |  |  |  | 1307.65 |

**E02EM031** m3 EXC.ZANJA A MÁQUI.T.COMPACTO
339.224 m3 × 11.63 = 3945.18
Excavación en zanjas, en terrenos compactos, por medios mecánicos, con extracción de tierras a zona de carga, i/p.p. de agotamiento de aguas, refino de fondos y taludes, medios auxiliares y de seguridad, totalmente terminado.

| Código | Ud | Descripción | Rendimiento | Precio | Importe |
|---|---|---|---|---|---|
| O01OA070 | h | Peón ordinario | 0.126 | 16.06 | 2.02 |
| M05RN030 | h | Retrocargadora neumáticos 100 CV | 0.252 | 37.67 | 9.49 |
| % |  | Medios auxiliares | 1 % | 11.51 | 0.12 |
|  |  | Total |  |  | 11.63 |

| Medición | Uds. | Largo | Ancho | Alto | Parcial |
|---|---|---|---|---|---|
| Aljibe | 1 | 5 | 10 | 1.15 | 57.500 |
| M1 | 1 | 54 | 1.3 | 0.9 | 63.180 |
| M2 | 1 | 11 | 0.8 | 0.9 | 7.920 |
| M3 | 1 | 18 | 0.8 | 0.9 | 12.960 |
| M4 | 1 | 53 | 1.7 | 0.9 | 81.090 |
| M5 | 1 | 25 | 0.9 | 0.9 | 20.250 |
| M6 | 1 | 10.5 | 0.6 | 0.9 | 5.670 |
| M7 | 1 | 3.5 | 0.8 | 0.9 | 2.520 |
| M8 | 1 | 8.5 | 1 | 0.9 | 7.650 |
| M9 | 1 | 7.5 | 0.6 | 0.9 | 4.050 |
| M10 | 1 | 3 | 1.2 | 0.9 | 3.240 |
| M11 | 1 | 13.5 | 0.8 | 0.9 | 9.720 |
| M12 | 1 | 9.5 | 0.6 | 0.9 | 5.130 |
| M13 | 1 | 3.5 | 1 | 0.9 | 3.150 |
| Zapatas | 1 | 2.7 | 2.7 | 1 | 7.290 |
|  | 1 | 2.3 | 2.3 | 1 | 5.290 |
|  | 1 | 3.2 | 2.1 | 1 | 6.720 |
|  | 1 | 5 | 2 | 1 | 10.000 |
|  | 1 | 2 | 2 | 1 | 4.000 |
|  | 1 | 1.25 | 1.25 | 1 | 1.563 |
|  | 1 | 1.8 | 1.8 | 1 | 3.240 |
|  | 2 | 1.9 | 1.9 | 1 | 7.220 |
|  | 1 | 1.6 | 1.6 | 1 | 2.560 |
|  | 1 | 1.45 | 1.45 | 1 | 2.103 |
| VC.S-1 | 2 | 2 | 0.4 | 0.7 | 1.120 |
|  | 1 | 5 | 0.4 | 0.7 | 1.400 |
|  | 1 | 3 | 0.4 | 0.7 | 0.840 |
|  | 2 | 2.5 | 0.4 | 0.7 | 1.400 |
| VC.T-1.2 | 1 | 0.7 | 0.4 | 0.7 | 0.196 |
| VC.S-4.2 | 1 | 0.7 | 0.4 | 0.9 | 0.252 |
| Total |  |  |  |  | 339.224 |

**E02TT031** m3 TRANSP.VERTED.CARGA MEC.
1976.244 m3 × 6.35 = 12549.15
Transporte de tierras al vertedero, con camión basculante cargado a máquina, considerando también la carga, canon y gestión a vertedero, i/p.p. de medios auxiliares y de seguridad, totalmente terminado.

| Código | Ud | Descripción | Rendimiento | Precio | Importe |
|---|---|---|---|---|---|
| M05PN010 | h | Pala cargadora neumáticos 85 CV/1,2m3 | 0.018 | 39.51 | 0.71 |
| M07CB010 | h | Camión basculante 4x2 10 t. (maquinaria) | 0.068 | 30.99 | 2.11 |
| M07N060 | m3 | Canon y gestión a vertedero | 0.9 | 3.85 | 3.47 |
| % |  | Medios auxiliares | 1 % | 6.29 | 0.06 |
|  |  | Total |  |  | 6.35 |

| Medición | Uds. | Largo | Ancho | Alto | Parcial |
|---|---|---|---|---|---|
| 2.01 | 1 | 1307.65 | 1 | 1.2 | 1569.180 |
| 2.02 | 1 | 339.22 | 1 | 1.2 | 407.064 |
| Total |  |  |  |  | 1976.244 |

**E02SA051** m3 RELLENO BOLOS MECÁN.
62.8 m3 × 23.82 = 1495.90
Relleno y extendido de bolos a cielo abierto, por medios mecánicos, i/p.p. de compactado, medios auxiliares y de seguridad, totalmente terminado.

| Código | Ud | Descripción | Rendimiento | Precio | Importe |
|---|---|---|---|---|---|
| O01OA070 | h | Peón ordinario | 0.083 | 16.06 | 1.33 |
| P01AG150 | m3 | Grava morro 80/200 mm. (material) | 1 | 20.89 | 20.89 |
| M05RN030 | h | Retrocargadora neumáticos 100 CV | 0.036 | 37.67 | 1.36 |
| % |  | Medios auxiliares | 1 % | 23.58 | 0.24 |
|  |  | Total |  |  | 23.82 |

| Medición | Uds. | Largo | Ancho | Alto | Parcial |
|---|---|---|---|---|---|
| Perimetros | 1 | 57 | 0.7 | 0.5 | 19.950 |
|  | 1 | 2 | 0.7 | 0.5 | 0.700 |
|  | 1 | 9 | 0.7 | 0.5 | 3.150 |
|  | 1 | 10 | 0.7 | 0.5 | 3.500 |
|  | 1 | 19 | 0.7 | 0.5 | 6.650 |
|  | 2 | 9.5 | 0.7 | 0.5 | 6.650 |
|  | 1 | 3.5 | 0.7 | 0.5 | 1.225 |
|  | 1 | 3 | 0.7 | 0.5 | 1.050 |
|  | 1 | 28 | 0.7 | 0.5 | 9.800 |
| Pozo | 1 | 1.5 | 1.5 | 4.5 | 10.125 |
| Total |  |  |  |  | 62.8 |

**E02SA031** m3 RELL/APIS.MEC.C.ABIER.ZAHORRA
57.625 m3 × 16.27 = 937.56
Relleno, extendido y apisonado de zahorras a cielo abierto, por medios mecánicos, en tongadas de 30 cm. de espesor, hasta conseguir un grado de compactación del 95% del proctor normal, incluso regado de las mismas y refino de taludes, y con p.p. de medios auxiliares y de seguridad, totalmente terminado.

| Código | Ud | Descripción | Rendimiento | Precio | Importe |
|---|---|---|---|---|---|
| O01OA070 | h | Peón ordinario | 0.077 | 16.06 | 1.24 |
| P01AF040 | t | Zahorra artifici. huso Z-3 DA<25 (material) | 1.7 | 5.63 | 9.57 |
| M05RN030 | h | Retrocargadora neumáticos 100 CV | 0.027 | 37.67 | 1.02 |
| M08RL050 | h | Rodillo vibratorio 95 cm.1211 kg (maquinaria) | 0.423 | 8.75 | 3.70 |
| M08CA110 | h | Cisterna agua s/camión 10.000 l. (maquinaria) | 0.018 | 32.01 | 0.58 |
| % |  | Medios auxiliares | 1 % | 16.11 | 0.16 |
|  |  | Total |  |  | 16.27 |

| Medición | Uds. | Largo | Ancho | Alto | Parcial |
|---|---|---|---|---|---|
| Perimetros | 1 | 57 | 0.7 | 0.5 | 19.950 |
|  | 1 | 2 | 0.7 | 0.5 | 0.700 |
|  | 1 | 9 | 0.7 | 0.5 | 3.150 |
|  | 1 | 10 | 0.7 | 0.5 | 3.500 |
|  | 1 | 19 | 0.7 | 0.5 | 6.650 |
|  | 2 | 9.5 | 0.7 | 0.5 | 6.650 |
|  | 1 | 3.5 | 0.7 | 0.5 | 1.225 |
|  | 1 | 3 | 0.7 | 0.5 | 1.050 |
|  | 1 | 28 | 0.7 | 0.5 | 9.800 |
| Pozo | 1 | 1.5 | 1.5 | 1 | 2.250 |
| Rampa | 1 | 1.5 | 6 | 0.3 | 2.700 |
| Total |  |  |  |  | 57.625 |

**E02G010** m2 GEOTEXTIL DANOFELT PY-150
107.6 m2 × 0.62 = 66.71
Suministro y colocación de geotextil Danofelt PY-150 de poliéster punzonado, con un peso de 150 gr/m2 y <48 mm. de apertura en ensayo de perforación dinámica, extendido sobre el terreno con solapes de 10 cm., para posterior relleno con tierras, i/medios auxiliares y de seguridad, totalmente terminado.

| Código | Ud | Descripción | Rendimiento | Precio | Importe |
|---|---|---|---|---|---|
| O01OA070 | h | Peón ordinario | 0.009 | 16.06 | 0.14 |
| P06BG050 | m2 | Fieltro geotextil Danofelt PY-150 gr/m2 (material) | 1.1 | 0.43 | 0.47 |
| % |  | Medios auxiliares | 1 % | 0.61 | 0.01 |
|  |  | Total |  |  | 0.62 |

| Medición | Uds. | Largo | Ancho | Parcial |
|---|---|---|---|---|
| Perimetros | 1 | 57 | 0.7 | 39.900 |
|  | 1 | 2 | 0.7 | 1.400 |
|  | 1 | 9 | 0.7 | 6.300 |
|  | 1 | 10 | 0.7 | 7.000 |
|  | 1 | 19 | 0.7 | 13.300 |
|  | 2 | 9.5 | 0.7 | 13.300 |
|  | 1 | 3.5 | 0.7 | 2.450 |
|  | 1 | 3 | 0.7 | 2.100 |
|  | 1 | 28 | 0.7 | 19.600 |
| Pozo | 1 | 1.5 | 1.5 | 2.250 |
| Total |  |  |  | 107.6 |

## 03 SANEAMIENTO HORIZONTAL
Importe: 28360.6

**E03M011** u ACOMETIDA RED GRAL.SANEAMIENTO
3 u × 655.54 = 1966.62
Acometida domiciliaria de saneamiento a la red general municipal, hasta una distancia máxima de 8 m., formada por: rotura del pavimento con compresor, excavación manual de zanjas de saneamiento en terrenos de consistencia dura, colocación de tubería no incluida, tapado posterior de la acometida y reposición del pavimento con hormigón en masa HM-20/P/40/I, sin incluir formación del pozo en el punto de acometida y con p.p. de medios auxiliares y de seguridad, totalmente terminado.

| Código | Ud | Descripción | Rendimiento | Precio | Importe |
|---|---|---|---|---|---|
| O01OA040 | h | Oficial segunda | 1.8 | 17.43 | 31.37 |
| O01OA060 | h | Peón especializado | 2.7 | 16.19 | 43.71 |
| M06CM010 | h | Compre.port.diesel m.p. 2 m3/min 7 bar | 1.8 | 2.37 | 4.27 |
| M06MI010 | h | Martillo manual picador neumático 9 kg (maquinaria) | 1.8 | 2.88 | 5.18 |
| E02ES020 | m3 | EXC.ZANJA SANEAM. T.DURO A MANO | 10 | 52.84 | 528.40 |
| P01HM020 | m3 | Hormigón HM-20/P/40/I central (material) | 0.58 | 62.27 | 36.12 |
| %MA3% |  | Medios auxiliares y pruebas | 1 % | 649.05 | 6.49 |
|  |  | Total |  |  | 655.54 |

**E03ZMP161** u POZO PREF. HM E-C D=100cm. h=3,15m.
4 u × 662.25 = 2649.00
Pozo de registro prefabricado completo de hormigón en masa, de 100 cm. de diámetro interior y de hasta 3,5 m. de altura total, compuesto por cubeta base de pozo, colocada sobre solera de hormigón HA-25/B/40/IIa, ligeramente armada con mallazo, anillos de pozo y cono asimétrico para formación de brocal del pozo, todos los elementos con junta de goma, incluso p.p. de pates de polipropileno, recibido de marco y tapa de fundición de 62,5 cm. de diámetro y medios auxiliares, y de seguridad, totalmente terminado, s/ CTE-HS-5.

| Código | Ud | Descripción | Rendimiento | Precio | Importe |
|---|---|---|---|---|---|
| O01OA030 | h | Oficial primera (mano de obra) | 3.15 | 19.08 | 60.10 |
| O01OA060 | h | Peón especializado | 2.7 | 16.19 | 43.71 |
| M07CG020 | h | Camión con grúa 12 t. (maquinaria) | 0.45 | 54.69 | 24.61 |
| P01HA020 | m3 | Hormigón HA-25/P/40/I central (material) | 0.16 | 64.31 | 10.29 |
| P03AM070 | m2 | Malla 15x30x5 1,564 kg/m2 (material) | 1.15 | 0.93 | 1.07 |
| P01MC010 | m3 | Mortero cem. gris II/B-M 32,5 M-15/CEM (material) | 0.005 | 61.11 | 0.31 |
| P02EPH150 | u | Base ench-camp.circ.HM h=1,15m D=1000 (material) | 1 | 198.67 | 198.67 |
| P02EPH200 | u | Ani.p.ench-camp.circ. HM h=1,00m D=1000 (material) | 1 | 99.32 | 99.32 |
| P02EPH220 | u | C.p.ench-camp.circ HM h=1,0m D=600/1000 (material) | 1 | 83.91 | 83.91 |
| P02EPT040 | u | Cerco/tapa FD/40Tn articulada D=60 (material) | 1 | 76.5 | 76.50 |
| P02EPW010 | u | Pates PP 30x25 (material) | 10 | 5.72 | 57.20 |
| %MA3% |  | Medios auxiliares y pruebas | 1 % | 655.69 | 6.56 |
|  |  | Total |  |  | 662.25 |

**E03ALR040** u ARQUETA LADRI.REGISTRO 51x51x65 cm.
5 u × 124.32 = 621.60
Arqueta de registro de 51x51x65 cm. de medidas interiores, construida con fábrica de ladrillo perforado tosco de 1/2 pie de espesor, recibido con mortero de cemento M-5, colocado sobre solera de hormigón en masa HM-20/P/40/I de 10 cm. de espesor, enfoscada y bruñida por el interior con mortero de cemento M-15 redondeando ángulos con solera ligeramente armada con mallazo, enfoscada y bruñida por el interior con mortero de cemento M-15, y con tapa y marco de hormigón armado prefabricada, y con p.p. de medios auxiliares y de seguridad, totalmente terminada, s/ CTE-HS-5.

| Código | Ud | Descripción | Rendimiento | Precio | Importe |
|---|---|---|---|---|---|
| O01OA030 | h | Oficial primera | 2.75 | 19.08 | 52.47 |
| O01OA060 | h | Peón especializado | 1.6 | 16.19 | 25.90 |
| P01HM020 | m3 | Hormigón HM-20/P/40/I central | 0.059 | 62.27 | 3.67 |
| P01LT020 | mud | Ladrillo perforado tosco 24x11,5x7 cm. (material) | 0.085 | 88.17 | 7.49 |
| P01MC040 | m3 | Mortero cem. gris II/B-M 32,5 M-5/CEM (material) | 0.035 | 52.78 | 1.85 |
| P01MC010 | m3 | Mortero cem. gris II/B-M 32,5 M-15/CEM | 0.027 | 61.11 | 1.65 |
| P03AM070 | m2 | Malla 15x30x5 1,564 kg/m2 | 0.62 | 0.93 | 0.58 |
| P02EAT030 | u | Tapa cuadrada HA e=6cm 60x60cm (material) | 1 | 29.48 | 29.48 |
| %MA3% |  | Medios auxiliares y pruebas | 1 % | 123.09 | 1.23 |
|  |  | Total |  |  | 124.32 |

**E02ES041** m3 EXC.ZANJA SANEAM. T.COMP. MEC.
141.5 m3 × 16.79 = 2375.79
Excavación en zanjas de saneamiento, en terrenos de consistencia compacta, por medios mecánicos, con extracción de tierras a los bordes, y con posterior relleno y apisonado de las tierras procedentes de la excavación y con p.p. de agotamiento de aguas, medios auxiliares, y de seguridad, totalmente terminado.

| Código | Ud | Descripción | Rendimiento | Precio | Importe |
|---|---|---|---|---|---|
| O01OA070 | h | Peón ordinario | 0.72 | 16.06 | 11.56 |
| M05EC110 | h | Miniexcavadora hidráulica cadenas 1,2 t. (maquinaria) | 0.108 | 27.35 | 2.95 |
| M08RI010 | h | Pisón vibrante 70 kg. (maquinaria) | 0.675 | 3.13 | 2.11 |
| % |  | Medios auxiliares | 1 % | 16.62 | 0.17 |
|  |  | Total |  |  | 16.79 |

| Medición | Uds. | Largo | Ancho | Alto | Parcial |
|---|---|---|---|---|---|
|  | 1 | 12 | 0.5 | 1 | 6.000 |
|  | 1 | 15 | 0.5 | 1 | 7.500 |
|  | 1 | 57 | 0.5 | 1 | 28.500 |
|  | 4 | 2 | 0.5 | 1 | 4.000 |
|  | 1 | 42 | 0.5 | 1 | 21.000 |
|  | 1 | 27 | 0.5 | 1 | 13.500 |
|  | 1 | 3 | 0.5 | 1 | 1.500 |
|  | 1 | 12 | 0.5 | 1 | 6.000 |
|  | 1 | 15 | 0.5 | 1 | 7.500 |
|  | 1 | 5 | 0.5 | 1 | 2.500 |
|  | 2 | 32 | 0.5 | 0.5 | 16.000 |
|  | 1 | 45 | 0.5 | 0.5 | 11.250 |
|  | 1 | 65 | 0.5 | 0.5 | 16.250 |
| Total |  |  |  |  | 141.5 |

**E03OEP009** m TUBO PVC LISO MULTICAPA ENCOL. 125mm
5 m × 10.87 = 54.35
Colector de saneamiento enterrado de PVC liso multicapa con un diámetro 125 mm. encolado, colocado en zanja, sobre una cama de arena de río de 10 cm. debidamente compactada y nivelada, relleno lateralmente y superiormente hasta 10 cm. por encima de la generatriz con la misma arena; compactando ésta hasta los riñones, con p.p. de piezas especiales en desvíos, "y griega" con tapón de registro, codos de presión, encuentros, etc., medios auxiliares y de seguridad, totalmente terminado, s/ CTE-HS-5.

| Código | Ud | Descripción | Rendimiento | Precio | Importe |
|---|---|---|---|---|---|
| O01OA030 | h | Oficial primera | 0.09 | 19.08 | 1.72 |
| O01OA060 | h | Peón especializado | 0.09 | 16.19 | 1.46 |
| P01AA020 | m3 | Arena de río 0/6 mm. (material) | 0.237 | 15.26 | 3.62 |
| P02TVO320 | m | Tub.PVC liso multicapa encolado D=125 (material) | 1 | 3.96 | 3.96 |
| %MA3% |  | Medios auxiliares y pruebas | 1 % | 10.76 | 0.11 |
|  |  | Total |  |  | 10.87 |

**E03OEP011** m TUBO PVC COMP. J.ELÁS.SN2 C.TEJA 160mm
94 m × 17.9 = 1682.60
Colector de saneamiento enterrado de PVC de pared compacta de color teja y rigidez 2 kN/m2; con un diámetro 160 mm. y de unión por junta elástica, colocado en zanja, sobre una cama de arena de río de 10 cm. debidamente compactada y nivelada, relleno lateralmente y superiormente hasta 10 cm. por encima de la generatriz con la misma arena; compactando ésta hasta los riñones, con p.p. de piezas especiales en desvíos, "y griega" con tapón de registro, codos de presión, encuentros, etc., medios auxiliares y de seguridad, totalmente terminado. s/ CTE-HS-5.

| Código | Ud | Descripción | Rendimiento | Precio | Importe |
|---|---|---|---|---|---|
| O01OA030 | h | Oficial primera | 0.108 | 19.08 | 2.06 |
| O01OA060 | h | Peón especializado | 0.108 | 16.19 | 1.75 |
| P01AA020 | m3 | Arena de río 0/6 mm. | 0.244 | 15.26 | 3.72 |
| P02CVM010 | u | Manguito H-H PVC s/tope j.elást. D=160mm (material) | 0.33 | 13.36 | 4.41 |
| P02CVW010 | kg | Lubricante tubos PVC j.elástica (material) | 0.004 | 6.64 | 0.03 |
| P02TVO010 | m | Tub.PVC liso j.elástica SN2 D=160mm (material) | 1 | 5.75 | 5.75 |
| %MA3% |  | Medios auxiliares y pruebas | 1 % | 17.72 | 0.18 |
|  |  | Total |  |  | 17.9 |

| Medición | Uds. | Largo | Parcial |
|---|---|---|---|
|  | 1 | 15 | 15.000 |
|  | 1 | 5 | 5.000 |
|  | 1 | 16 | 16.000 |
|  | 1 | 22 | 22.000 |
|  | 1 | 20 | 20.000 |
|  | 2 | 2 | 4.000 |
|  | 1 | 12 | 12.000 |
| Total |  |  | 94 |

**E03OEP021** m TUBO PVC COMP. J.ELAS.SN2 C.TEJA 200mm
60 m × 23.5 = 1410.00
Colector de saneamiento enterrado de PVC de pared compacta de color teja y rigidez 2 kN/m2; con un diámetro 200 mm. y de unión por junta elástica, colocado en zanja, sobre una cama de arena de río de 10 cm. debidamente compactada y nivelada, relleno lateralmente y superiormente hasta 10 cm. por encima de la generatriz con la misma arena; compactando ésta hasta los riñones, con p.p. de piezas especiales en desvíos, "y griega" con tapón de registro, codos de presión, encuentros, etc., medios auxiliares y de seguridad, totalmente terminado, s/ CTE-HS-5.

| Código | Ud | Descripción | Rendimiento | Precio | Importe |
|---|---|---|---|---|---|
| O01OA030 | h | Oficial primera | 0.126 | 19.08 | 2.40 |
| O01OA060 | h | Peón especializado | 0.126 | 16.19 | 2.04 |
| P01AA020 | m3 | Arena de río 0/6 mm. | 0.389 | 15.26 | 5.94 |
| P02CVM020 | u | Manguito H-H PVC s/tope j.elást. D=200mm (material) | 0.2 | 22.34 | 4.47 |
| P02CVW010 | kg | Lubricante tubos PVC j.elástica | 0.005 | 6.64 | 0.03 |
| P02TVO020 | m | Tub.PVC liso j.elástica SN2 D=200mm (material) | 1 | 8.39 | 8.39 |
| %MA3% |  | Medios auxiliares y pruebas | 1 % | 23.27 | 0.23 |
|  |  | Total |  |  | 23.5 |

| Medición | Uds. | Largo | Parcial |
|---|---|---|---|
|  | 1 | 12 | 12.000 |
|  | 1 | 17 | 17.000 |
|  | 1 | 18 | 18.000 |
|  | 1 | 13 | 13.000 |
| Total |  |  | 60 |

**E03OEP031** m TUBO PVC COMP. J.ELÁS.SN2 C.TEJA 250mm
46 m × 44.05 = 2026.30
Colector de saneamiento enterrado de PVC de pared compacta de color teja y rigidez 2 kN/m2; con un diámetro 250 mm. y de unión por junta elástica, colocado en zanja, sobre una cama de arena de río de 10 cm. debidamente compactada y nivelada, relleno lateralmente y superiormente hasta 10 cm. por encima de la generatriz con la misma arena; compactando ésta hasta los riñones, con p.p. de piezas especiales en desvíos, "y griega" con tapón de registro, codos de presión, encuentros, etc., medios auxiliares y de seguridad, totalmente terminado, s/ CTE-HS-5.

| Código | Ud | Descripción | Rendimiento | Precio | Importe |
|---|---|---|---|---|---|
| O01OA030 | h | Oficial primera | 0.144 | 19.08 | 2.75 |
| O01OA060 | h | Peón especializado | 0.144 | 16.19 | 2.33 |
| P01AA020 | m3 | Arena de río 0/6 mm. | 0.4 | 15.26 | 6.10 |
| P02CVM030 | u | Manguito H-H PVC s/tope j.elást. D=250mm (material) | 0.2 | 94.53 | 18.91 |
| P02CVW010 | kg | Lubricante tubos PVC j.elástica | 0.006 | 6.64 | 0.04 |
| P02TVO030 | m | Tub.PVC liso j.elástica SN2 D=250mm (material) | 1 | 13.48 | 13.48 |
| %MA3% |  | Medios auxiliares y pruebas | 1 % | 43.61 | 0.44 |
|  |  | Total |  |  | 44.05 |

| Medición | Uds. | Largo | Parcial |
|---|---|---|---|
|  | 1 | 42 | 42.000 |
|  | 1 | 4 | 4.000 |
| Total |  |  | 46 |

**E03OEP041** m TUBO PVC COMP. J.ELÁS.SN2 C.TEJA 315mm
8 m × 64.7 = 517.60
Colector de saneamiento enterrado de PVC de pared compacta de color teja y rigidez 2 kN/m2; con un diámetro 315 mm. y de unión por junta elástica, colocado en zanja, sobre una cama de arena de río de 10 cm. debidamente compactada y nivelada, relleno lateralmente y superiormente hasta 10 cm. por encima de la generatriz con la misma arena; compactando ésta hasta los riñones, con p.p. de piezas especiales en desvíos, "y griega" con tapón de registro, codos de presión, encuentros, etc., medios auxiliares y de seguridad, totalmente terminado, s/ CTE-HS-5.

| Código | Ud | Descripción | Rendimiento | Precio | Importe |
|---|---|---|---|---|---|
| O01OA030 | h | Oficial primera | 0.162 | 19.08 | 3.09 |
| O01OA060 | h | Peón especializado | 0.162 | 16.19 | 2.62 |
| P01AA020 | m3 | Arena de río 0/6 mm. | 0.411 | 15.26 | 6.27 |
| P02CVM040 | u | Manguito H-H PVC s/tope j.elást. D=315mm (material) | 0.2 | 152.61 | 30.52 |
| P02CVW010 | kg | Lubricante tubos PVC j.elástica | 0.007 | 6.64 | 0.05 |
| P02TVO040 | m | Tub.PVC liso j.elástica SN2 D=315mm (material) | 1 | 21.51 | 21.51 |
| %MA3% |  | Medios auxiliares y pruebas | 1 % | 64.06 | 0.64 |
|  |  | Total |  |  | 64.7 |

| Medición | Uds. | Largo | Parcial |
|---|---|---|---|
|  | 2 | 4 | 8.000 |
| Total |  |  | 8 |

**E03OCP011** m COLECTOR COLGADO PVC D=90 mm.
18 m × 17.66 = 317.88
Colector de saneamiento colgado de PVC liso color gris serie B, de diámetro 90 mm. y con unión por encolado; colgado mediante abrazaderas metálicas, incluso p.p. de piezas especiales, junta dilatación, "y griega" con tapón de registro, codos de presión, encuentros, etc., medios auxiliares y de seguridad, totalmente terminado, s/ CTE-HS-5.

| Código | Ud | Descripción | Rendimiento | Precio | Importe |
|---|---|---|---|---|---|
| O01OB170 | h | Oficial 1ª fontanero calefactor (mano de obra) | 0.09 | 19.07 | 1.72 |
| O01OB180 | h | Oficial 2ª fontanero calefactor | 0.09 | 17.37 | 1.56 |
| P02TVO440 | m | Tub.PVC liso evacuación encolado D=90 (material) | 1 | 12.74 | 12.74 |
| P02CVC290 | u | Codo 87,5º PVC san.j.peg. 90 mm. (material) | 0.2 | 3.29 | 0.66 |
| P02CVW032 | u | Abraz. metálica tubos PVC 90 mm. (material) | 0.5 | 1.42 | 0.71 |
| P02CVW030 | kg | Adhesivo tubos PVC j.pegada (material) | 0.008 | 12.62 | 0.10 |
| %MA3% |  | Medios auxiliares y pruebas | 1 % | 17.49 | 0.17 |
|  |  | Total |  |  | 17.66 |

| Medición | Uds. | Largo | Parcial |
|---|---|---|---|
|  | 6 | 3 | 18.000 |
| Total |  |  | 18 |

**E03OCP021** m COLECTOR COLGADO PVC D=110 mm.
71.5 m × 24.5 = 1751.75
Colector de saneamiento colgado de PVC liso color gris serie B, de diámetro 110 mm. y con unión por encolado; colgado mediante abrazaderas metálicas, incluso , con p.p. de piezas especiales, junta dilatación, "y griega" con tapón de registro, codos de presión, encuentros, etc., medios auxiliares y de seguridad, totalmente terminado, s/ CTE-HS-5.

| Código | Ud | Descripción | Rendimiento | Precio | Importe |
|---|---|---|---|---|---|
| O01OB170 | h | Oficial 1ª fontanero calefactor | 0.09 | 19.07 | 1.72 |
| O01OB180 | h | Oficial 2ª fontanero calefactor | 0.09 | 17.37 | 1.56 |
| P02TVO450 | m | Tub.PVC liso evacuación encolado D=110 (material) | 1 | 19.21 | 19.21 |
| P02CVC300 | u | Codo 87,5º PVC san.j.peg.110 mm. (material) | 0.2 | 3.95 | 0.79 |
| P02CVW034 | u | Abraz.metálica tubos PVC 110 mm. (material) | 0.5 | 1.67 | 0.84 |
| P02CVW030 | kg | Adhesivo tubos PVC j.pegada | 0.011 | 12.62 | 0.14 |
| %MA3% |  | Medios auxiliares y pruebas | 1 % | 24.26 | 0.24 |
|  |  | Total |  |  | 24.5 |

| Medición | Uds. | Largo | Parcial |
|---|---|---|---|
|  | 1 | 3 | 3.000 |
|  | 1 | 7.5 | 7.500 |
|  | 8 | 1 | 8.000 |
|  | 1 | 8 | 8.000 |
|  | 8 | 3 | 24.000 |
|  | 1 | 5 | 5.000 |
|  | 1 | 6 | 6.000 |
|  | 1 | 10 | 10.000 |
| Total |  |  | 71.5 |

**E03OCP031** m COLECTOR COLGADO PVC D=125 mm.
34 m × 25.79 = 876.86
Colector de saneamiento colgado de PVC liso color gris serie B, de diámetro 125 mm. y con unión por encolado; colgado mediante abrazaderas metálicas, incluso , con p.p. de piezas especiales, junta dilatación, "y griega" con tapón de registro, codos de presión, encuentros, etc., medios auxiliares y de seguridad, totalmente terminado, s/ CTE-HS-5.

| Código | Ud | Descripción | Rendimiento | Precio | Importe |
|---|---|---|---|---|---|
| O01OB170 | h | Oficial 1ª fontanero calefactor | 0.108 | 19.07 | 2.06 |
| O01OB180 | h | Oficial 2ª fontanero calefactor | 0.108 | 17.37 | 1.88 |
| P02TVO460 | m | Tub.PVC liso evacuación encolado D=125 (material) | 1 | 19.21 | 19.21 |
| P02CVC310 | u | Codo 87,5º PVC san.j.peg.125 mm. (material) | 0.2 | 6.16 | 1.23 |
| P02CVW036 | u | Abraz.metálica tubos PVC 125 mm. (material) | 0.5 | 1.98 | 0.99 |
| P02CVW030 | kg | Adhesivo tubos PVC j.pegada | 0.013 | 12.62 | 0.16 |
| %MA3% |  | Medios auxiliares y pruebas | 1 % | 25.53 | 0.26 |
|  |  | Total |  |  | 25.79 |

| Medición | Uds. | Largo | Parcial |
|---|---|---|---|
|  | 1 | 3.5 | 3.500 |
|  | 2 | 3 | 6.000 |
|  | 1 | 6.5 | 6.500 |
|  | 1 | 4 | 4.000 |
|  | 1 | 14 | 14.000 |
| Total |  |  | 34 |

**E03OCP041** m COLECTOR COLGADO PVC D=160 mm.
61.5 m × 36.84 = 2265.66
Colector de saneamiento colgado de PVC liso color gris serie B, de diámetro 160 mm. y con unión por encolado; colgado mediante abrazaderas metálicas, incluso , con p.p. de piezas especiales, junta dilatación, "y griega" con tapón de registro, codos de presión, encuentros, etc., medios auxiliares y de seguridad, totalmente terminado, s/ CTE-HS-5.

| Código | Ud | Descripción | Rendimiento | Precio | Importe |
|---|---|---|---|---|---|
| O01OB170 | h | Oficial 1ª fontanero calefactor | 0.126 | 19.07 | 2.40 |
| O01OB180 | h | Oficial 2ª fontanero calefactor | 0.126 | 17.37 | 2.19 |
| P02TVO470 | m | Tub.PVC liso evacuación encolado D=160 (material) | 1 | 28.22 | 28.22 |
| P02CVC320 | u | Codo M-H 87,5º PVC j.peg. c.gris D=160 (material) | 0.2 | 11.07 | 2.21 |
| P02CVW040 | u | Abrazadera metalica tub.colg. PVC D=160 (material) | 0.5 | 2.41 | 1.21 |
| P02CVW030 | kg | Adhesivo tubos PVC j.pegada | 0.02 | 12.62 | 0.25 |
| %MA3% |  | Medios auxiliares y pruebas | 1 % | 36.48 | 0.36 |
|  |  | Total |  |  | 36.84 |

| Medición | Uds. | Largo | Parcial |
|---|---|---|---|
|  | 1 | 7 | 7.000 |
|  | 1 | 7.5 | 7.500 |
|  | 1 | 4 | 4.000 |
|  | 2 | 2.5 | 5.000 |
|  | 1 | 26 | 26.000 |
|  | 2 | 2 | 4.000 |
|  | 1 | 8 | 8.000 |
| Total |  |  | 61.5 |

**E03OCP051** m COLECTOR COLGADO PVC D=200 mm.
23 m × 56.78 = 1305.94
Colector de saneamiento colgado de PVC liso color gris serie B, de diámetro 200 mm. y con unión por encolado; colgado mediante abrazaderas metálicas, incluso , con p.p. de piezas especiales, junta dilatación, "y griega" con tapón de registro, codos de presión, encuentros, etc., medios auxiliares y de seguridad, totalmente terminado, s/ CTE-HS-5.

| Código | Ud | Descripción | Rendimiento | Precio | Importe |
|---|---|---|---|---|---|
| O01OB170 | h | Oficial 1ª fontanero calefactor | 0.144 | 19.07 | 2.75 |
| O01OB180 | h | Oficial 2ª fontanero calefactor | 0.144 | 17.37 | 2.50 |
| P02TVO480 | m | Tub.PVC liso evacuación encolado D=200 (material) | 1 | 43.16 | 43.16 |
| P02CVC330 | u | Codo M-H 87,5º PVC j.peg. c.gris D=200 (material) | 0.2 | 29.48 | 5.90 |
| P02CVW050 | u | Abrazadera metalica tub.colg. PVC D=200 (material) | 0.5 | 3.07 | 1.54 |
| P02CVW030 | kg | Adhesivo tubos PVC j.pegada | 0.029 | 12.62 | 0.37 |
| %MA3% |  | Medios auxiliares y pruebas | 1 % | 56.22 | 0.56 |
|  |  | Total |  |  | 56.78 |

| Medición | Uds. | Largo | Parcial |
|---|---|---|---|
|  | 2 | 2.5 | 5.000 |
|  | 1 | 18 | 18.000 |
| Total |  |  | 23 |

**E03OCP061** m COLECTOR COLGADO PVC D=250 mm.
20 m × 69.09 = 1381.80
Colector de saneamiento colgado de PVC liso color gris serie B, de diámetro 200 mm. y con unión por encolado; colgado mediante abrazaderas metálicas, incluso , con p.p. de piezas especiales, junta dilatación, "y griega" con tapón de registro, codos de presión, encuentros, etc., medios auxiliares y de seguridad, totalmente terminado, s/ CTE-HS-5.

| Código | Ud | Descripción | Rendimiento | Precio | Importe |
|---|---|---|---|---|---|
| O01OB170 | h | Oficial 1ª fontanero calefactor | 0.162 | 19.07 | 3.09 |
| O01OB180 | h | Oficial 2ª fontanero calefactor | 0.162 | 17.37 | 2.81 |
| P02TVO490 | m | Tub.PVC liso evacuación encolado D=250 (material) | 1 | 49.41 | 49.41 |
| P02CVC340 | u | Codo M-H 87,5º PVC j.peg. c.gris D=250 (material) | 0.2 | 50.25 | 10.05 |
| P02CVW060 | u | Abrazadera metalica tub.colg. PVC D=250 (material) | 0.5 | 5.1 | 2.55 |
| P02CVW030 | kg | Adhesivo tubos PVC j.pegada | 0.04 | 12.62 | 0.50 |
| %MA3% |  | Medios auxiliares y pruebas | 1 % | 68.41 | 0.68 |
|  |  | Total |  |  | 69.09 |

| Medición | Uds. | Largo | Parcial |
|---|---|---|---|
|  | 1 | 11 | 11.000 |
|  | 1 | 2 | 2.000 |
|  | 1 | 3 | 3.000 |
|  | 1 | 4 | 4.000 |
| Total |  |  | 20 |

**E03EUP031** u SUM.SIF.PVC C/REJ.PVC 250x250 SV 90-110
10 u × 20.33 = 203.30
Sumidero sifónico de PVC con rejilla de PVC de 250x250 mm. y con salida vertical de 90-110 mm.; para recogida de aguas pluviales o de locales húmedos, instalado y conexionado a la red general de desagüe, incluso con p.p. de malla antigrava, pequeño material de agarre y medios auxiliares y de seguridad, totalmente terminado, s/ CTE-HS-5.

| Código | Ud | Descripción | Rendimiento | Precio | Importe |
|---|---|---|---|---|---|
| O01OB170 | h | Oficial 1ª fontanero calefactor | 0.387 | 19.07 | 7.38 |
| P02EDS020 | u | Sum.sif./rej. PVC L=250 s.vert. D=90-110 (material) | 1 | 10.49 | 10.49 |
| P01DW090 | u | Pequeño material (material) | 2 | 1.13 | 2.26 |
| %MA3% |  | Medios auxiliares y pruebas | 1 % | 20.13 | 0.20 |
|  |  | Total |  |  | 20.33 |

**E03ENP031** m CANALETA H.POLI. ULMA-U150 C/R.AC.GALV.
134 m × 49.98 = 6697.32
Canaleta de drenaje superficial de hormigón polímero, ULMA mod. U150/H-250 o similar, con rejilla entramada de acero galvanizado B125, con posibilidad de colocación en pendiente tipo cascada, sobre cama de arena de río compactada, cancela de seguridad y tornillería. Cierre sin tornillos, sistema Drainlock, incluso con p.p. de piezas especiales y pequeño material, montado, nivelado, de medios auxiliares y de seguridad, totalmente terminado, s/ CTE-HS-5.

| Código | Ud | Descripción | Rendimiento | Precio | Importe |
|---|---|---|---|---|---|
| O01OA030 | h | Oficial primera | 0.198 | 19.08 | 3.78 |
| O01OA050 | h | Ayudante | 0.198 | 16.83 | 3.33 |
| P01AA020 | m3 | Arena de río 0/6 mm. | 0.05 | 15.26 | 0.76 |
| P02ECV125 | u | Canal.c/rej.pea/trans H.Polim. U150 Ulma (material) | 2 | 20.81 | 41.62 |
| %MA3% |  | Medios auxiliares y pruebas | 1 % | 49.49 | 0.49 |
|  |  | Total |  |  | 49.98 |

| Medición | Uds. | Largo | Parcial |
|---|---|---|---|
|  | 1 | 40 | 40.000 |
|  | 1 | 39 | 39.000 |
|  | 1 | 34 | 34.000 |
|  | 1 | 10 | 10.000 |
|  | 1 | 11 | 11.000 |
| Total |  |  | 134 |

**U07EU006** u SUMIDERO CALZADA FUND.50x20x30cm
3 u × 85.41 = 256.23
Sumidero para recogida de pluviales en calzada, de dimensiones interiores 50x20 cm. y 30 cm. de profundidad, realizado sobre solera de hormigón en masa H-100 kg/cm2 Tmáx.20 de 10 cm. de espesor, con paredes de fábrica de ladrillo perforado ordinario de 1/2 pie de espesor, sentados con mortero de cemento, enfoscada y bruñida interiormente, i/rejilla de fundición B250 de 50x20x3 cm., con marco de fundición, enrasada al pavimento, medios auxiliares y de seguridad, totalmente terminado.

| Código | Ud | Descripción | Rendimiento | Precio | Importe |
|---|---|---|---|---|---|
| O01OA030 | h | Oficial primera | 1.98 | 19.08 | 37.78 |
| O01OA070 | h | Peón ordinario | 0.99 | 16.06 | 15.90 |
| A03H050 | m3 | HORM. DOSIF. 250 kg /CEMENTO Tmáx.20 | 0.034 | 61.81 | 2.10 |
| P01LT020 | mud | Ladrillo perforado tosco 24x11,5x7 cm. | 0.045 | 88.17 | 3.97 |
| A02A080 | m3 | MORTERO CEMENTO M-5 | 0.042 | 65.45 | 2.75 |
| A02A050 | m3 | MORTERO CEMENTO M-15 | 0.014 | 75.4 | 1.06 |
| P02EDW080 | u | Rejilla/Marco FD D=500x200x30 (material) | 1 | 21 | 21.00 |
| %MA3% |  | Medios auxiliares y pruebas | 1 % | 84.56 | 0.85 |
|  |  | Total |  |  | 85.41 |

## 04 CIMENTACION
Importe: 77480.75

**E04CM041** m3 HORM.LIMPIEZA HL-150/B/20/IIa V.MAN
61.81 m3 × 53.44 = 3303.13
Hormigón en masa HL-150 N/mm2, consistencia blanda, Tmáx.20 mm., para ambiente normal, con un mínimo de 150 Kg/m3 de cemento, elaborado en central para limpieza y nivelado de fondos de cimentación, incluso vertido por medios manuales y colocación, p.p. de pasa tubos, medios auxiliares y de seguridad, totalmente terminado, según NTE-CSZ, EHE-08 y CTE-SE-C.

| Código | Ud | Descripción | Rendimiento | Precio | Importe |
|---|---|---|---|---|---|
| O01OA070 | h | Peón ordinario | 0.54 | 16.06 | 8.67 |
| P01HM011 | m3 | Hormigón HL-150/B/20/IIa central | 1 | 44.24 | 44.24 |
| % |  | Medios auxiliares | 1 % | 52.91 | 0.53 |
|  |  | Total |  |  | 53.44 |

| Medición | Uds. | Largo | Ancho | Alto | Parcial |
|---|---|---|---|---|---|
| M1 | 1 | 54 | 1.3 | 0.2 | 14.040 |
| M2 | 1 | 11 | 0.8 | 0.2 | 1.760 |
| M3 | 1 | 18 | 0.8 | 0.2 | 2.880 |
| M4 | 1 | 53 | 1.7 | 0.2 | 18.020 |
| M5 | 1 | 25 | 0.9 | 0.2 | 4.500 |
| M6 | 1 | 10.5 | 0.6 | 0.2 | 1.260 |
| M7 | 1 | 3.5 | 0.8 | 0.2 | 0.560 |
| M8 | 1 | 8.5 | 1 | 0.2 | 1.700 |
| M9 | 1 | 7.5 | 0.6 | 0.2 | 0.900 |
| M10 | 1 | 3 | 1.2 | 0.2 | 0.720 |
| M11 | 1 | 13.5 | 0.8 | 0.2 | 2.160 |
| M12 | 1 | 9.5 | 0.6 | 0.2 | 1.140 |
| M13 | 1 | 3.5 | 1 | 0.2 | 0.700 |
| Zapatas | 1 | 2.7 | 2.7 | 0.2 | 1.458 |
|  | 1 | 2.3 | 2.3 | 0.2 | 1.058 |
|  | 1 | 3.2 | 2.1 | 0.2 | 1.344 |
|  | 1 | 5 | 2 | 0.2 | 2.000 |
|  | 1 | 2 | 2 | 0.2 | 0.800 |
|  | 1 | 1.25 | 1.25 | 0.2 | 0.313 |
|  | 1 | 1.8 | 1.8 | 0.2 | 0.648 |
|  | 2 | 1.9 | 1.9 | 0.2 | 1.444 |
|  | 1 | 1.6 | 1.6 | 0.2 | 0.512 |
|  | 1 | 1.45 | 1.45 | 0.2 | 0.421 |
| VC.S-1 | 2 | 2 | 0.4 | 0.2 | 0.320 |
|  | 1 | 5 | 0.4 | 0.2 | 0.400 |
|  | 1 | 3 | 0.4 | 0.2 | 0.240 |
|  | 2 | 2.5 | 0.4 | 0.2 | 0.400 |
| VC.T-1.2 | 1 | 0.7 | 0.4 | 0.2 | 0.056 |
| VC.S-4.2 | 1 | 0.7 | 0.4 | 0.2 | 0.056 |
| Total |  |  |  |  | 61.81 |

**E04CA011** m3 H.ARM.HA-25/B/20/IIa ACERO 42 Kg
223.898 m3 × 133.37 = 29861.28
Hormigón armado HA-25 N/mm2, consistencia blanda, Tmáx.20 mm., para ambiente normal, elaborado en central en relleno de zapatas y zanjas de cimentación, incluso armadura (42 kg/m3.), vertido por medios manuales, vibrado y colocación, p.p. de pasa tubos, pequeño encofrado y desencofrado, medios auxiliares y de seguridad, totalmente terminado, según normas NTE-CSZ , EHE-08 y CTE-SE-C.

| Código | Ud | Descripción | Rendimiento | Precio | Importe |
|---|---|---|---|---|---|
| E04CM051 | m3 | HORM. HA-25/B/20/IIa V. MANUAL | 1 | 86.69 | 86.69 |
| E04AB020 | kg | ACERO CORRUGADO B 500 S | 42 | 1.08 | 45.36 |
| % |  | Medios auxiliares | 1 % | 132.05 | 1.32 |
|  |  | Total |  |  | 133.37 |

| Medición | Uds. | Largo | Ancho | Alto | Parcial |
|---|---|---|---|---|---|
| M1 | 1 | 54 | 1.3 | 0.7 | 49.140 |
| M2 | 1 | 11 | 0.8 | 0.7 | 6.160 |
| M3 | 1 | 18 | 0.8 | 0.7 | 10.080 |
| M4 | 1 | 53 | 1.7 | 0.7 | 63.070 |
| M5 | 1 | 25 | 0.9 | 0.7 | 15.750 |
| M6 | 1 | 10.5 | 0.6 | 0.7 | 4.410 |
| M7 | 1 | 3.5 | 0.8 | 0.7 | 1.960 |
| M8 | 1 | 8.5 | 1 | 0.7 | 5.950 |
| M9 | 1 | 7.5 | 0.6 | 0.7 | 3.150 |
| M10 | 1 | 3 | 1.2 | 0.7 | 2.520 |
| M11 | 1 | 13.5 | 0.8 | 0.7 | 7.560 |
| M12 | 1 | 9.5 | 0.6 | 0.7 | 3.990 |
| M13 | 1 | 3.5 | 1 | 0.7 | 2.450 |
| Zapatas | 1 | 2.7 | 2.7 | 0.8 | 5.832 |
|  | 1 | 2.3 | 2.3 | 0.8 | 4.232 |
|  | 1 | 3.2 | 2.1 | 0.8 | 5.376 |
|  | 1 | 5 | 2 | 0.8 | 8.000 |
|  | 1 | 2 | 2 | 0.8 | 3.200 |
|  | 1 | 1.25 | 1.25 | 0.8 | 1.250 |
|  | 1 | 1.8 | 1.8 | 0.8 | 2.592 |
|  | 2 | 1.9 | 1.9 | 0.8 | 5.776 |
|  | 1 | 1.6 | 1.6 | 0.8 | 2.048 |
|  | 1 | 1.45 | 1.45 | 0.8 | 1.682 |
| Porche | 2 | 15 | 0.4 | 0.5 | 6.000 |
|  | 2 | 4.3 | 0.4 | 0.5 | 1.720 |
| Total |  |  |  |  | 223.898 |

**E04CA012** m3 H.ARM. HA-25/B/20/IIa ACERO 90 Kg
3.736 m3 × 185.73 = 693.89
Hormigón armado HA-25 N/mm2, consistencia blanda, Tmáx.20 mm., para ambiente normal, elaborado en central en relleno de zapatas, zanjas y riostras de cimentación, incluso armadura (90 kg/m3.), vertido por medios manuales, vibrado y colocación, p.p. de pasa tubos, pequeño encofrado y desencofrado, medios auxiliares y de seguridad, totalmente terminado, según normas NTE-CSZ , EHE-08 y CTE-SE-C.

| Código | Ud | Descripción | Rendimiento | Precio | Importe |
|---|---|---|---|---|---|
| E04CM051 | m3 | HORM. HA-25/B/20/IIa V. MANUAL | 1 | 86.69 | 86.69 |
| E04AB020 | kg | ACERO CORRUGADO B 500 S | 90 | 1.08 | 97.20 |
| % |  | Medios auxiliares | 1 % | 183.89 | 1.84 |
|  |  | Total |  |  | 185.73 |

| Medición | Uds. | Largo | Ancho | Alto | Parcial |
|---|---|---|---|---|---|
| VC.S-1 | 2 | 2 | 0.4 | 0.5 | 0.800 |
|  | 1 | 5 | 0.4 | 0.5 | 1.000 |
|  | 1 | 3 | 0.4 | 0.5 | 0.600 |
|  | 2 | 2.5 | 0.4 | 0.5 | 1.000 |
| VC.T-1.2 | 1 | 0.7 | 0.4 | 0.5 | 0.140 |
| VC.S-4.2 | 1 | 0.7 | 0.4 | 0.7 | 0.196 |
| Total |  |  |  |  | 3.736 |

**E04MA042** m3 H.ARM. HA-25/B/20/IIa 2 CARAS 0,30 V.GRÚA
135.389 m3 × 293.82 = 39780.00
Hormigón armado HA-25N/mm2, consistencia blanda, Tmáx. 20 mm. para ambiente normal, elaborado en central, en muro de hasta 30 cm. de espesor, incluso armadura (75 kg/m3), encofrado y desencofrado con paneles a dos caras, p.p. de pasa tubos, dinteles, cartelas, retallos o tacón, vertido, encofrado y desencofrado con grúa, vibrado y colocado, medios auxiliares y de seguridad, totalmente terminado, según normas NTE-CCM , EHE-08 y CTE-SE-C.

| Código | Ud | Descripción | Rendimiento | Precio | Importe |
|---|---|---|---|---|---|
| E04MEF030 | m2 | ENCOFRADO EN MUROS 2 CARAS 3,00m<h<6,00m | 3.333 | 36.91 | 123.02 |
| E04MM029 | m3 | HORMIGÓN HA-25/B/20/IIa V.GRÚA | 1.05 | 82.46 | 86.58 |
| E04AB020 | kg | ACERO CORRUGADO B 500 S | 75 | 1.08 | 81.00 |
| M13EA430 | m | Tubo PVC diametro 22/26 (maquinaria) | 0.555 | 0.56 | 0.31 |
| % |  | Medios auxiliares | 1 % | 290.91 | 2.91 |
|  |  | Total |  |  | 293.82 |

| Medición | Uds. | Largo | Ancho | Alto | Parcial |
|---|---|---|---|---|---|
|  | 1 | 53 | 0.3 | 1.9 | 30.210 |
|  | 1 | 1.5 | 0.3 | 1.9 | 0.855 |
|  | 1 | 10 | 0.3 | 3.05 | 9.150 |
|  | 1 | 2.5 | 0.3 | 3.05 | 2.288 |
|  | 1 | 8 | 0.3 | 3.05 | 7.320 |
|  | 1 | 6 | 0.3 | 3.05 | 5.490 |
|  | 1 | 4.6 | 0.3 | 3.05 | 4.209 |
|  | 1 | 49 | 0.3 | 1.9 | 27.930 |
|  | 1 | 12 | 0.3 | 1.9 | 6.840 |
|  | 1 | 9.2 | 0.3 | 1.9 | 5.244 |
|  | 1 | 10 | 0.3 | 1.9 | 5.700 |
|  | 1 | 3.5 | 0.3 | 1.9 | 1.995 |
|  | 1 | 13.5 | 0.3 | 1.9 | 7.695 |
|  | 1 | 2.5 | 0.3 | 1.9 | 1.425 |
|  | 1 | 6.7 | 0.3 | 1.9 | 3.819 |
|  | 1 | 26.7 | 0.3 | 1.9 | 15.219 |
| Total |  |  |  |  | 135.389 |

**E10IAW016** m2 IMP.MUROS IMPRIM. ASFÁLT. +LAM.DREN.
312.715 m2 × 8.12 = 2539.25
Impermeabilización de muros de cimentación por su cara externa, constituida por: imprimación asfáltica, Impridan 100, lámina drenante Danodren H-15 Plus, fijada mecánicamente al soporte, i/medios auxilires y de seguridad, totalmente colocado y terminado.

| Código | Ud | Descripción | Rendimiento | Precio | Importe |
|---|---|---|---|---|---|
| O01OA030 | h | Oficial primera | 0.09 | 19.08 | 1.72 |
| O01OA050 | h | Ayudante | 0.09 | 16.83 | 1.51 |
| P06BI030 | kg | Imprim.asfáltica Impridan-100 (material) | 0.3 | 1.92 | 0.58 |
| P06BG081 | m2 | Lámina drenante Danodren H-15 plus (material) | 1.1 | 2.73 | 3.00 |
| P06BG074 | u | Fij. autoadhesiva Danodren (material) | 3 | 0.41 | 1.23 |
| % |  | Medios auxiliares | 1 % | 8.04 | 0.08 |
|  |  | Total |  |  | 8.12 |

| Medición | Uds. | Largo | Ancho | Parcial |
|---|---|---|---|---|
|  | 1 | 53 | 1.9 | 100.700 |
|  | 1 | 1.5 | 1.9 | 2.850 |
|  | 1 | 2.5 | 3.05 | 7.625 |
|  | 1 | 8 | 3.05 | 24.400 |
|  | 1 | 6 | 3.05 | 18.300 |
|  | 1 | 12 | 1.9 | 22.800 |
|  | 1 | 9.2 | 1.9 | 17.480 |
|  | 1 | 9.5 | 1.9 | 18.050 |
|  | 1 | 3.5 | 1.9 | 6.650 |
|  | 1 | 13.5 | 1.9 | 25.650 |
|  | 1 | 2.5 | 1.9 | 4.750 |
|  | 1 | 6.7 | 1.9 | 12.730 |
|  | 1 | 26.7 | 1.9 | 50.730 |
| Total |  |  |  | 312.715 |

**E04AP013** u PLACA CIMENTACION 20x20x1,0cm.
30 u × 11.82 = 354.60
Placa de anclaje de acero S275JO en perfil plano para cimentación, de dimensiones 20x20x1,0 cm. con cartelas y cuatro pernios de 12 mm. de diámetro, con longitud total de 0,5 m., soldadas, i/ taladro central, pintura de protección, medios auxiliares y de seguridad, totalmente colocada. Según normas EHE-08 y CTE-SE-AE/A.

| Código | Ud | Descripción | Rendimiento | Precio | Importe |
|---|---|---|---|---|---|
| O01OB130 | h | Oficial 1ª cerrajero (mano de obra) | 0.405 | 18.04 | 7.31 |
| P13TP0201 | kg | Palastr 10 mm. y pintura | 7.64 | 0.44 | 3.36 |
| P03AC210 | kg | Acero corrug. B 500 S pref. (material) | 1.8 | 0.51 | 0.92 |
| P01DW090 | u | Pequeño material | 0.1 | 1.13 | 0.11 |
| % |  | Medios auxiliares | 1 % | 11.70 | 0.12 |
|  |  | Total |  |  | 11.82 |

| Medición | Uds. | Parcial |
|---|---|---|
| Pm1, Pm2, Pm3, Pm4, Pm11 y Pmm12 | 20 | 20.000 |
| Porche | 10 | 10.000 |
| Total |  | 30 |

**E04AP014** u PLACA CIMENTACION 25x25x10
12 u × 14.44 = 173.28
Placa de anclaje de acero S275JO en perfil plano para cimentación, de dimensiones 25x25x1,0 cm. con cartelas y cuatro pernios de 16 mm. de diámetro, con longitud total de 0,5 m., soldadas, i/ taladro central, pintura de protección, medios auxiliares y de seguridad, totalmente colocada. Según normas EHE-08 y CTE-SE-AE/A.

| Código | Ud | Descripción | Rendimiento | Precio | Importe |
|---|---|---|---|---|---|
| O01OB130 | h | Oficial 1ª cerrajero | 0.405 | 18.04 | 7.31 |
| P13TP0201 | kg | Palastr 10 mm. y pintura | 11.94 | 0.44 | 5.25 |
| P03AC210 | kg | Acero corrug. B 500 S pref. | 3.2 | 0.51 | 1.63 |
| P01DW090 | u | Pequeño material | 0.1 | 1.13 | 0.11 |
| % |  | Medios auxiliares | 1 % | 14.30 | 0.14 |
|  |  | Total |  |  | 14.44 |

| Medición | Uds. | Parcial |
|---|---|---|
| Pm5, Pm6, Pm7, Pm8, Pm9 y Pm10 | 12 | 12.000 |
| Total |  | 12 |

**E04SA082** m2 SOLERA ARM.HA-25 20cm 2#15x15x10
14.4 m2 × 28.7 = 413.28
Solera de hormigón de 20 cm. de espesor, realizada con hormigón HA-25 N/mm2, Tmáx.20 mm., elaborado en central, armada con doble mallazo 15x15x10, conectada a la cimentación, i/lámina de polietileno, vertido, colocación, p.p. de encofrado y desencofrado perimetral, y fratasado, medios auxiliares y de seguridad, totalmente terminado, según NTE-RSS y EHE-08.

| Código | Ud | Descripción | Rendimiento | Precio | Importe |
|---|---|---|---|---|---|
| E04SE091 | m3 | HORMIGÓN HA-25/B/20/IIa SOLERA | 0.2 | 86.21 | 17.24 |
| E04AM120 | m2 | MALLA 15x15 cm. D=10 mm. | 2 | 5.59 | 11.18 |
| % |  | Medios auxiliares | 1 % | 28.42 | 0.28 |
|  |  | Total |  |  | 28.7 |

| Medición | Uds. | Largo | Ancho | Parcial |
|---|---|---|---|---|
| Aljibe | 1 | 4.5 | 3.2 | 14.400 |
| Total |  |  |  | 14.4 |

**E04SA081** m2 SOL.ARM.HA-25, 15cm #15x15x8+ECH.15
15.9 m2 × 22.77 = 362.04
Solera de hormigón de 15 cm. de espesor, realizada con hormigón HA-25 N/mm2, Tmáx.20 mm., elaborado en central, armada con mallazo 15x15x8, i/encachado de piedra multicapa de 15 cm. de espesor, lámina de polietileno, vertido, colocación, p.p. de encofrado y desencofrado perimetral, juntas, aserrado de las mismas y fratasado, medios auxiliares y de seguridad, totalmente terminado, según NTE-RSS y EHE-08.

| Código | Ud | Descripción | Rendimiento | Precio | Importe |
|---|---|---|---|---|---|
| E04SE011 | m2 | ENCACHADO PIEDRA MULTIC: e=15cm | 1 | 5.89 | 5.89 |
| E04SE091 | m3 | HORMIGÓN HA-25/B/20/IIa SOLERA | 0.15 | 86.21 | 12.93 |
| E04AM090 | m2 | MALLA 15x15 cm. D=8 mm. | 1 | 3.72 | 3.72 |
| % |  | Medios auxiliares | 1 % | 22.54 | 0.23 |
|  |  | Total |  |  | 22.77 |

| Medición | Uds. | Largo | Ancho | Parcial |
|---|---|---|---|---|
| Sótano aljibe | 1 | 3 | 5.3 | 15.900 |
| Total |  |  |  | 15.9 |

## 05 ESTRUCTURAS
Importe: 169966.28

**E05HSA011** m3 HA-25/B/20/IIa E.METÁL. PILARES
39.273 m3 × 315.93 = 12407.52
Hormigón armado HA-25 N/mm2., Tmáx.20 mm., consistencia blanda y ambiente normal, elaborado en central, en pilares cuadrados o rectangulares, i/p.p. de armadura (130 kg/m3.) y encofrado y desencofrado metálico, vertido con grúa, vibrado y colocado, medios auxiliares y de seguridad, totalmente terminado, según normas NTE-EHS y EHE-08.

| Código | Ud | Descripción | Rendimiento | Precio | Importe |
|---|---|---|---|---|---|
| E05HSM011 | m3 | HORM. P/ARMAR HA-25/B/20/IIa PILAR | 1 | 81.19 | 81.19 |
| E05HSF011 | m2 | ENCOFRADO METÁLICO EN PILARES | 11.111 | 7.76 | 86.22 |
| E04AB020 | kg | ACERO CORRUGADO B 500 S | 130 | 1.08 | 140.40 |
| M02GE050 | h | Grúa telescópica autoprop. 60 t. (maquinaria) | 0.044 | 113.37 | 4.99 |
| % |  | Medios auxiliares | 1 % | 312.80 | 3.13 |
|  |  | Total |  |  | 315.93 |

| Medición | Uds. | Largo | Ancho | Alto | Parcial |
|---|---|---|---|---|---|
| Aljibe | 1 | 0.3 | 0.35 | 2.75 | 0.289 |
| Cámara sanitaria | 11 | 0.35 | 0.35 | 1.6 | 2.156 |
|  | 1 | 0.3 | 0.3 | 1.6 | 0.144 |
| P. Baja | 59 | 0.3 | 0.3 | 3.5 | 18.585 |
|  | 1 | 0.25 | 1 | 3.5 | 0.875 |
| P. Primera | 47 | 0.3 | 0.3 | 3.5 | 14.805 |
|  | 1 | 0.25 | 1 | 3.5 | 0.875 |
| P. Segunda | 7 | 0.3 | 0.3 | 2.45 | 1.544 |
| Total |  |  |  |  | 39.273 |

**E05HSA121** m3 HA-25/B/20/IIa CARTÓN PILAR
0.858 m3 × 446.47 = 383.07
Hormigón armado HA-25 N/mm2., Tmáx.20 mm., consistencia blanda y ambiente normal, elaborado en central, en pilares circulares, i/p.p. de armadura (130 kg/m3.) y encofrado visto circular de cartón liso y desencofrado, vertido con grúa, vibrado y colocado, medios auxiliares y de seguridad, totalmente terminado. Según normas NTE-EHS y EHE-08.

| Código | Ud | Descripción | Rendimiento | Precio | Importe |
|---|---|---|---|---|---|
| E05HSM011 | m3 | HORM. P/ARMAR HA-25/B/20/IIa PILAR | 1 | 81.19 | 81.19 |
| E05HSC041 | m | ENCOF.PI.CIRC.VISTO CARTÓN | 10.394 | 20.73 | 215.47 |
| E04AB020 | kg | ACERO CORRUGADO B 500 S | 130 | 1.08 | 140.40 |
| M02GE050 | h | Grúa telescópica autoprop. 60 t. | 0.044 | 113.37 | 4.99 |
| % |  | Medios auxiliares | 1 % | 442.05 | 4.42 |
|  |  | Total |  |  | 446.47 |

| Medición | Uds. | Largo | Ancho | Alto | Parcial |
|---|---|---|---|---|---|
| P. Baja | 1 | 0.35 | 0.35 | 3.5 | 0.429 |
| P. Primera | 1 | 0.35 | 0.35 | 3.5 | 0.429 |
| Total |  |  |  |  | 0.858 |

**E05HVA031** m3 HA-25/B/20/IIa E.MAD.JÁC.CUELG.
89.553 m3 × 296.35 = 26539.03
Hormigón armado HA-25 N/mm2., Tmáx.20 mm., consistencia blanda y ambiente normal, elaborado en central, en jácenas de cuelgue, i/p.p. de armadura (102 kg/m3.), tacón, encofrado y desencofrado de madera, vertido con grúa, vibrado y colocado, medios auxiliares y de seguridad, totalmente terminado, según normas NTE-EME y EHE-08.

| Código | Ud | Descripción | Rendimiento | Precio | Importe |
|---|---|---|---|---|---|
| E05HVM011 | m3 | HORM.P/ARMAR HA-25/B/20/IIa JÁC. | 1 | 75.72 | 75.72 |
| E05HVE011 | m2 | ENCOF. MADERA JÁCENAS 4 POST. | 4.167 | 24.61 | 102.55 |
| E04AB020 | kg | ACERO CORRUGADO B 500 S | 102 | 1.08 | 110.16 |
| M02GE050 | h | Grúa telescópica autoprop. 60 t. | 0.044 | 113.37 | 4.99 |
| % |  | Medios auxiliares | 1 % | 293.42 | 2.93 |
|  |  | Total |  |  | 296.35 |

| Medición | Uds. | Largo | Ancho | Alto | Parcial |
|---|---|---|---|---|---|
| F.S.P. Baja | 1 | 16 | 0.4 | 0.34 | 2.176 |
|  | 1 | 3.5 | 0.4 | 0.34 | 0.476 |
|  | 1 | 4 | 0.4 | 0.34 | 0.544 |
|  | 1 | 23.5 | 0.4 | 0.34 | 3.196 |
|  | 1 | 14 | 0.4 | 0.34 | 1.904 |
|  | 1 | 6.5 | 0.4 | 0.34 | 0.884 |
|  | 1 | 5.5 | 0.4 | 0.34 | 0.748 |
|  | 1 | 8.5 | 0.4 | 0.34 | 1.156 |
|  | 2 | 2 | 0.4 | 0.34 | 0.544 |
|  | 2 | 7 | 0.4 | 0.5 | 2.800 |
|  | 1 | 3.3 | 0.3 | 0.34 | 0.337 |
| F.T.P. Baja | 1 | 6.5 | 0.25 | 0.4 | 0.650 |
|  | 1 | 2.5 | 0.25 | 0.4 | 0.250 |
|  | 1 | 3.5 | 0.4 | 0.34 | 0.476 |
|  | 1 | 1.7 | 0.3 | 0.34 | 0.173 |
|  | 1 | 3.7 | 0.4 | 0.34 | 0.503 |
|  | 1 | 9 | 0.3 | 0.4 | 1.080 |
|  | 1 | 14.5 | 0.4 | 0.34 | 1.972 |
|  | 1 | 9 | 0.4 | 0.34 | 1.224 |
|  | 1 | 16.3 | 0.4 | 0.34 | 2.217 |
|  | 1 | 9.4 | 0.3 | 0.34 | 0.959 |
|  | 1 | 23.8 | 0.4 | 0.34 | 3.237 |
|  | 1 | 49 | 0.4 | 0.34 | 6.664 |
|  | 1 | 30 | 0.4 | 0.34 | 4.080 |
|  | 1 | 19.5 | 0.4 | 0.34 | 2.652 |
|  | 2 | 1.7 | 0.35 | 0.34 | 0.405 |
|  | 1 | 3.3 | 0.4 | 0.34 | 0.449 |
|  | 2 | 7 | 0.35 | 0.5 | 2.450 |
|  | 1 | 7 | 0.3 | 0.5 | 1.050 |
|  | 1 | 13 | 0.35 | 0.34 | 1.547 |
|  | 1 | 4.5 | 0.35 | 0.34 | 0.536 |
|  | 1 | 6.5 | 0.3 | 0.4 | 0.780 |
|  | 1 | 5 | 0.3 | 1 | 1.500 |
|  | 1 | 5.5 | 0.4 | 0.34 | 0.748 |
|  | 1 | 8 | 0.4 | 0.4 | 1.280 |
|  | 1 | 6.3 | 0.4 | 0.34 | 0.857 |
|  | 1 | 5.3 | 0.4 | 0.34 | 0.721 |
|  | 1 | 8.5 | 0.4 | 0.4 | 1.360 |
|  | 1 | 22 | 0.4 | 0.34 | 2.992 |
| F.T.P. Primera | 1 | 3.5 | 0.4 | 0.34 | 0.476 |
|  | 1 | 6.5 | 0.4 | 0.34 | 0.884 |
|  | 1 | 9 | 0.4 | 0.34 | 1.224 |
|  | 1 | 30.2 | 0.4 | 0.34 | 4.107 |
|  | 1 | 15 | 0.4 | 0.34 | 2.040 |
|  | 1 | 48.5 | 0.4 | 0.34 | 6.596 |
|  | 1 | 48.5 | 0.3 | 0.34 | 4.947 |
|  | 1 | 10 | 0.3 | 0.34 | 1.020 |
|  | 1 | 9 | 0.4 | 0.34 | 1.224 |
|  | 1 | 5.3 | 0.4 | 0.34 | 0.721 |
|  | 1 | 4.4 | 0.4 | 0.34 | 0.598 |
|  | 2 | 1.7 | 0.35 | 0.34 | 0.405 |
|  | 1 | 3.3 | 0.4 | 0.34 | 0.449 |
|  | 2 | 7 | 0.35 | 0.5 | 2.450 |
|  | 1 | 7 | 0.3 | 0.34 | 0.714 |
| F.T.P. Segunda | 2 | 7 | 0.3 | 0.34 | 1.428 |
|  | 1 | 7.5 | 0.3 | 0.34 | 0.765 |
|  | 2 | 4 | 0.4 | 0.34 | 1.088 |
|  | 1 | 7 | 0.3 | 0.4 | 0.840 |
| Total |  |  |  |  | 89.553 |

**E05HFS121** m2 FORJ.PANEL ALIG.c=30; HA-25/B/20/IIa
2079.49 m2 × 53.66 = 111585.43
Forjado pretensado de panel prefabricado aligerado de hormigón armado, tipo A de Rubiera o similar, canto 30 cm. (25+5), con capa de compresión de hormigón HA-25/B/20/IIa, incluso p.p. de vigas y zunchos planos, tacón, encofrado, desencofrado, vertido, vibrado, curado y armadura, según planos de estructura, colocado con ayuda de grúa telescópica para montaje, medios auxiliares y de seguridad, totalmente terminado, según normas EFHE NTE, EHE-08 y CTE-SE-AE.

| Código | Ud | Descripción | Rendimiento | Precio | Importe |
|---|---|---|---|---|---|
| O01OB010 | h | Oficial 1ª encofrador (mano de obra) | 0.315 | 18.51 | 5.83 |
| O01OB020 | h | Ayudante encofrador (mano de obra) | 0.315 | 17.37 | 5.47 |
| E05HFE020 | m2 | ENCOFRADO FORJADO PLACA PREFAB. | 1 | 6.39 | 6.39 |
| P03VS021 | m2 | Panel aliger. tipo A c=30cm. i/armadura vigas y zunchos | 1 | 24.03 | 24.03 |
| P03AM170 | m2 | Malla 20x30x5 1,284 kg/m2 (material) | 1 | 0.78 | 0.78 |
| P01HA010 | m3 | Hormigón HA-25/B/20/IIa central (material) | 0.15 | 64.07 | 9.61 |
| M02GE050 | h | Grúa telescópica autoprop. 60 t. | 0.009 | 113.37 | 1.02 |
| % |  | Medios auxiliares | 1 % | 53.13 | 0.53 |
|  |  | Total |  |  | 53.66 |

| Medición | Uds. | Largo | Ancho | Parcial |
|---|---|---|---|---|
| F.S.P. Baja | 1 | 51.4 | 9.4 | 483.160 |
|  | 1 | 14.7 | 5.6 | 82.320 |
|  | 1 | 20 | 10.5 | 210.000 |
| A deducir | -1 | 1.5 | 1.5 | -2.250 |
| F.T.P. Baja | 1 | 51.4 | 9.4 | 483.160 |
|  | 1 | 14.7 | 5.6 | 82.320 |
|  | 1 | 20 | 10.5 | 210.000 |
| A deducir | -1 | 1.5 | 1.5 | -2.250 |
|  | -1 | 1.5 | 2.9 | -4.350 |
|  | -1 | 3.3 | 4.5 | -14.850 |
| F.T.P. Primera | 1 | 48.5 | 9.4 | 455.900 |
|  | 1 | 8 | 3.6 | 28.800 |
|  | 1 | 11 | 6.2 | 68.200 |
| A deducir | -1 | 1.5 | 1.5 | -2.250 |
|  | -1 | 1.5 | 9 | -13.500 |
|  | -1 | 3.3 | 4.5 | -14.850 |
| F.T.P. Segunda | 1 | 4.1 | 7.3 | 29.930 |
| Total |  |  |  | 2079.49 |

**E05HLA021** m3 HA-25/B/20 E.MAD.VIST.LOSAS (85 kg/m3)
9.794 m3 × 317.1 = 3105.68
Hormigón armado HA-25 N/mm2, Tmáx.20 mm., consistencia blanda, elaborado en central, en losas planas, i/p.p. de armadura (85 kg/m3) y encofrado visto de madera, vertido con grúa, vibrado y colocado, medios auxiliares y de seguridad, totalmente terminado, según normas NTE-EME, EHL y EHE-08.

| Código | Ud | Descripción | Rendimiento | Precio | Importe |
|---|---|---|---|---|---|
| E05HLM015 | m3 | HORM. P/ARMAR HA-25/B/20 L.PL. | 1 | 79 | 79.00 |
| E05HLE030 | m2 | ENCOFR. MADERA LOSAS VISTO | 4 | 35.28 | 141.12 |
| E04AB020 | kg | ACERO CORRUGADO B 500 S | 85 | 1.08 | 91.80 |
| M02GE050 | h | Grúa telescópica autoprop. 60 t. | 0.018 | 113.37 | 2.04 |
| % |  | Medios auxiliares | 1 % | 313.96 | 3.14 |
|  |  | Total |  |  | 317.1 |

| Medición | Uds. | Largo | Ancho | Alto | Parcial |
|---|---|---|---|---|---|
| F.S.P. Baja | 1 | 5 | 4.5 | 0.2 | 4.500 |
| F.T.P. Baja | 1 | 4.5 | 2.5 | 0.2 | 2.250 |
|  | 1 | 3 | 1.7 | 0.2 | 1.020 |
| Ascensor e instalaciones | 1 | 2.2 | 4.6 | 0.2 | 2.024 |
| Total |  |  |  |  | 9.794 |

**E05HLA031** m3 HA-25/P/20 E.MAD.LOSA INCL.(85 kg/m3)
13.764 m3 × 266.1 = 3662.60
Hormigón armado HA-25 N/mm2, Tmáx.20 mm., consistencia blanda, elaborado en central, en losas inclinadas, i/p.p. de armadura (85 kg/m3) y encofrado de madera, vertido con grúa, vibrado y colocado, medios auxiliares y de seguridad, totalmente terminado, según normas NTE-EME, EHL y EHE-08.

| Código | Ud | Descripción | Rendimiento | Precio | Importe |
|---|---|---|---|---|---|
| E05HLM020 | m3 | HORM. P/ARMAR HA-25/B/20 L.IN. | 1 | 84.18 | 84.18 |
| E05HLE020 | m2 | ENCOFR. MADERA LOSA INCL. 4 P. | 5 | 17.09 | 85.45 |
| E04AB020 | kg | ACERO CORRUGADO B 500 S | 85 | 1.08 | 91.80 |
| M02GE050 | h | Grúa telescópica autoprop. 60 t. | 0.018 | 113.37 | 2.04 |
| % |  | Medios auxiliares | 1 % | 263.47 | 2.63 |
|  |  | Total |  |  | 266.1 |

| Medición | Uds. | Largo | Ancho | Alto | Parcial |
|---|---|---|---|---|---|
| Escaleras | 1 | 3.3 | 0.9 | 0.2 | 0.594 |
|  | 1 | 4.3 | 1.3 | 0.2 | 1.118 |
|  | 2 | 2.5 | 1.6 | 0.2 | 1.600 |
|  | 1 | 2.5 | 1.7 | 0.2 | 0.850 |
|  | 2 | 3.5 | 1.3 | 0.2 | 1.820 |
|  | 1 | 3.5 | 1.7 | 0.2 | 1.190 |
|  | 2 | 3.3 | 1.6 | 0.2 | 2.112 |
|  | 4 | 3.5 | 1.6 | 0.2 | 4.480 |
| Total |  |  |  |  | 13.764 |

**E05AA081** kg ACERO S275JO SOPORTES SOLD. ATORN.
1683.06 kg × 1.99 = 3349.29
Acero laminado S275JO, en perfiles laminados en caliente para soportes con cartelas, rigidizadores, etc., mediante uniones soldadas y/o atornilladas, según proyecto y D.F., i/p.p. de soldaduras, cortes, piezas especiales, chapas en cabeza y base, presillas del mismo material, despuntes y dos manos de imprimación con pintura de minio electrolítico y de acabado intumescente, medios auxiliares y de seguridad, totalmente montado y colocado, según NTE-EAS y CTE-DB-SE-A.

| Código | Ud | Descripción | Rendimiento | Precio | Importe |
|---|---|---|---|---|---|
| O01OB130 | h | Oficial 1ª cerrajero | 0.018 | 18.04 | 0.32 |
| O01OB140 | h | Ayudante cerrajero (mano de obra) | 0.018 | 16.97 | 0.31 |
| P03AL005 | kg | Acero laminado S275JO (material) | 1.05 | 0.9 | 0.95 |
| P13TP010 | kg | Pletina acero 20/8 mm. (material) | 0.2 | 0.53 | 0.11 |
| P25OU080 | l | Minio electrolitico (material) | 0.01 | 8.01 | 0.08 |
| P25PF010 | l | Pintura intumescente Montofoc esmal.agua (material) | 0.01 | 8.56 | 0.09 |
| P01DW090 | u | Pequeño material | 0.1 | 1.13 | 0.11 |
| % |  | Medios auxiliares | 1 % | 1.97 | 0.02 |
|  |  | Total |  |  | 1.99 |

| Medición | Uds. | Largo | Ancho | Parcial |
|---|---|---|---|---|
| P. Baja | 4 | 3.5 | 15.05 | 210.700 |
|  | 1 | 3.5 | 29.03 | 101.605 |
|  | 5 | 3.5 | 20.38 | 356.650 |
| P. Primera | 4 | 3.5 | 15.05 | 210.700 |
|  | 2 | 3.5 | 12.55 | 87.850 |
| Porche infantil | 10 | 2.9 | 19.4 | 562.600 |
| Porche norte | 3 | 2.7 | 15.45 | 125.145 |
|  | 3 | 0.6 | 15.45 | 27.810 |
| Total |  |  |  | 1683.06 |

**E05AA021** kg ACERO S275JO ESTRUCT.ATORN.SOLD.
3646.39 kg × 2.45 = 8933.66
Acero laminado S275JO, en perfiles laminados en caliente para vigas, vigas de sección variable trabajada, zunchos y correas, con cartelas, rigidizadores, tirantes, etc., según proyecto y D.F., mediante uniones atornilladas y/o soldadas, i/p.p. de tornillos calibrados A4T, cortes, piezas especiales, despuntes y dos manos de imprimación con pintura de minio electrolítico y de acabado de pintura intumescente, medios auxiliares y de seguridad, totalmente montado y colocado, según NTE-EAS y CTE-DB-SE-A.

| Código | Ud | Descripción | Rendimiento | Precio | Importe |
|---|---|---|---|---|---|
| O01OB130 | h | Oficial 1ª cerrajero | 0.027 | 18.04 | 0.49 |
| O01OB140 | h | Ayudante cerrajero | 0.027 | 16.97 | 0.46 |
| P03AL005 | kg | Acero laminado S275JO | 1.05 | 0.9 | 0.95 |
| P13TP010 | kg | Pletina acero 20/8 mm. | 0.2 | 0.53 | 0.11 |
| P25OU080 | l | Minio electrolitico | 0.01 | 8.01 | 0.08 |
| P25PF010 | l | Pintura intumescente Montofoc esmal.agua | 0.02 | 8.56 | 0.17 |
| P01DW090 | u | Pequeño material | 0.15 | 1.13 | 0.17 |
| % |  | Medios auxiliares | 1 % | 2.43 | 0.02 |
|  |  | Total |  |  | 2.45 |

| Medición | Uds. | Largo | Ancho | Parcial |
|---|---|---|---|---|
| Porche infantil | 5 | 5 | 47.6 | 1190.000 |
|  | 8 | 3.6 | 47.6 | 1370.880 |
|  | 8 | 3.6 | 20.8 | 599.040 |
| Porche norte | 2 | 4.2 | 30.7 | 257.880 |
|  | 3 | 1.9 | 30.7 | 174.990 |
|  | 2 | 2 | 13.4 | 53.600 |
| Total |  |  |  | 3646.39 |

## 06 CUBIERTAS
Importe: 54579.68

**E09IMP081** m2 CUB.PANEL CHAPA PRE-50 I/REMATES
82.98 m2 × 34.15 = 2833.77
Cubierta formada por panel mod. Perfrisa de Aceralia o similar, de chapa de acero en perfil comercial galvanizada, terminada prelacada en la cara exterior y galvanizada la cara interior de 0,6 mm. con núcleo de EPS, poliuretano rigido o polisicianurato de 42 kg./m3. con un espesor de 50 mm., clasificado M-1 en su reacción al fuego, colocado sobre correas metálicas, i/p.p. de panel translucido con sus calzos correspondiente, solapes, tapajuntas, remates, vierteaguas, albardillas, limahoyas, cumbrera, etc. remates laterales, encuentros de chapa prelacada de 0,8 mm. y 500 mm. de desarrollo medio, accesorios de fijación, juntas de estanqueidad, medios auxiliares y elementos de seguridad, totalmente terminado, s/NTE-QTG-8,9,10 y 11, medida en verdadera magnitud.

| Código | Ud | Descripción | Rendimiento | Precio | Importe |
|---|---|---|---|---|---|
| O01OA030 | h | Oficial primera | 0.225 | 19.08 | 4.29 |
| O01OA050 | h | Ayudante | 0.225 | 16.83 | 3.79 |
| P05WTA110 | m2 | P.sand. prelac+aisl+galv. 50mm, P.Transl. y acceso. (material) | 1.05 | 21.1 | 22.16 |
| P05CGP310 | m | Remate ac.prelac. a=50cm e=0,8mm (material) | 0.4 | 8.31 | 3.32 |
| P05CW010 | u | Tornillería y pequeño material (material) | 1.24 | 0.2 | 0.25 |
| % |  | Medios auxiliares | 1 % | 33.81 | 0.34 |
|  |  | Total |  |  | 34.15 |

| Medición | Uds. | Largo | Ancho | Parcial |
|---|---|---|---|---|
| Porche infantil | 1 | 15 | 5 | 75.000 |
| Porche norte | 1 | 4.2 | 1.9 | 7.980 |
| Total |  |  |  | 82.98 |

**E09NNA011** m2 CUB.INV. NO TRANS. EPDM AISL. y GRAVA
497.5 m2 × 54.17 = 26949.58
Cubierta invertida no transitable constituida por: hormigón aligerado de espesor medio 10 cm. en formación de pendientes, con tendido de mortero de cemento de 2 cm. de espesor; capa antipunzonante, separadora geotextil de 300 gr/m2. Danofelt PY 300 o similar; lámina de caucho EPDM de 1,35 mm; capa separadora geotextil de 300 gr/m2., Danofelt PY 300; panel de aislamiento térmico de poliestireno extruído de 8 cm. de espesor Danopren 80; capa antipunzonante, separadora y filtrante geotextil de 200 gr/m2. Danofelt PY 200, y capa de grava suelta de 8 cm. de espesor, según planos, i/p.p.de encuentros, remontes, remates, cazoletas, sumideros, petos, rebosaderos, juntas de dilatación, etc., medios auxiliares y de seguridad, totalmente terminado.

| Código | Ud | Descripción | Rendimiento | Precio | Importe |
|---|---|---|---|---|---|
| O01OA030 | h | Oficial primera | 0.369 | 19.08 | 7.04 |
| O01OA050 | h | Ayudante | 0.369 | 16.83 | 6.21 |
| A03S020 | m3 | HORMIGÓN AISLANTE (650 kg/m3) | 0.1 | 101.34 | 10.13 |
| A02A080 | m3 | MORTERO CEMENTO M-5 | 0.002 | 65.45 | 0.13 |
| P06BG062 | m2 | Fieltro geotextil Danofelt PY-300 gr/m2 (material) | 2.1 | 0.81 | 1.70 |
| P06SL043 | m2 | Lámina EPDM 1,35 mm. (material) | 1.45 | 7.71 | 11.18 |
| P06WA190 | u | Material auxiliar EPDM (material) | 0.5 | 3.91 | 1.96 |
| P07TX070 | m2 | P.polies.extruido Danopren-80 (material) | 1.02 | 12.83 | 13.09 |
| P06BG060 | m2 | Fieltro geotextil Danofelt PY-200 gr/m2 (material) | 1.05 | 0.54 | 0.57 |
| P01AG128 | m3 | Grava (material) | 0.08 | 20.26 | 1.62 |
| % |  | Medios auxiliares | 1 % | 53.63 | 0.54 |
|  |  | Total |  |  | 54.17 |

| Medición | Uds. | Largo | Ancho | Parcial |
|---|---|---|---|---|
|  | 1 | 3 | 4 | 12.000 |
|  | 1 | 5.6 | 16.5 | 92.400 |
|  | 1 | 9 | 2 | 18.000 |
|  | 1 | 4.5 | 4 | 18.000 |
|  | 1 | 6.5 | 9 | 58.500 |
|  | 1 | 25.5 | 9 | 229.500 |
|  | 1 | 8.5 | 5 | 42.500 |
|  | 1 | 3.8 | 7 | 26.600 |
| Total |  |  |  | 497.5 |

**E09NNF041** m2 CUB.INV.TRAN.EPDM AISL. y LOSA FILTR.
187 m2 × 74.35 = 13903.45
Cubierta invertida transitable constituida por hormigón aligerado de espesor medio 10 cm. en formación de pendientes, con tendido de mortero de cemento de 2 cm. de espesor; capa antipunzonante, separadora geotextil de 300 gr/m2. Danofelt PY 300 o similar; lámina de caucho EPDM de 1,35 mm; capa separadora geotextil de 300 gr/m2., Danofelt PY 300; panel de aislamiento térmico de poliestireno extruído de 8 cm. de espesor Danopren 80, y losa filtrante Danolosa 9,5 cm., según planos, i/p.p.de encuentros, remontes, remates, cazoletas, sumideros, petos, rebosaderos, juntas de dilatación, etc., medios auxiliares y de seguridad, totalmente terminado.

| Código | Ud | Descripción | Rendimiento | Precio | Importe |
|---|---|---|---|---|---|
| O01OA030 | h | Oficial primera | 0.306 | 19.08 | 5.84 |
| O01OA050 | h | Ayudante | 0.306 | 16.83 | 5.15 |
| A03S020 | m3 | HORMIGÓN AISLANTE (650 kg/m3) | 0.1 | 101.34 | 10.13 |
| A02A080 | m3 | MORTERO CEMENTO M-5 | 0.002 | 65.45 | 0.13 |
| P06BG062 | m2 | Fieltro geotextil Danofelt PY-300 gr/m2 | 2.1 | 0.81 | 1.70 |
| P06SL043 | m2 | Lámina EPDM 1,35 mm. | 1.45 | 7.71 | 11.18 |
| P06WA190 | u | Material auxiliar EPDM | 0.5 | 3.91 | 1.96 |
| P07TX070 | m2 | P.polies.extruido Danopren-80 | 1.02 | 12.83 | 13.09 |
| P06BF060 | m2 | Losa filtrante Danolosa 9,5 (material) | 1.05 | 23.27 | 24.43 |
| % |  | Medios auxiliares | 1 % | 73.61 | 0.74 |
|  |  | Total |  |  | 74.35 |

| Medición | Uds. | Largo | Ancho | Parcial |
|---|---|---|---|---|
|  | 1 | 14.5 | 7 | 101.500 |
|  | 1 | 12 | 6.5 | 78.000 |
|  | 1 | 7.5 | 1 | 7.500 |
| Total |  |  |  | 187 |

**E09IQ021** m2 CUB. ZINC-TITA. e=0,65mm JUNTA ALZADA
21.1 m2 × 70.12 = 1479.53
Cubierta de chapa de zinc-titanio patinado cuarzo de 0,65 mm. de espesor de MetaZinco, colocada mediante el sistema de junta alzada, con ancho entre juntas de 0,60 m. y colocación de lámina de ventilación, i/p.p. de cumbrera, lagrimero ventilado, beatas, sombreretes de chimeneas, protección de alero, solapes, encuentros, remates y accesorios de fijación (6 patillas/m2), medios auxiliares y elementos de seguridad, totalmente terminado, s/NTE-QTL y NTE-QTZ, medida en verdadera magnitud.

| Código | Ud | Descripción | Rendimiento | Precio | Importe |
|---|---|---|---|---|---|
| O01OA030 | h | Oficial primera | 0.378 | 19.08 | 7.21 |
| O01OA050 | h | Ayudante | 0.378 | 16.83 | 6.36 |
| P05CP370 | u | Lámina de ventilación (material) | 1.1 | 3.88 | 4.27 |
| P05CZ011 | m2 | Chapa zinc-tita. 0,65 mm. remates y accesorios (material) | 1.2 | 41.07 | 49.28 |
| P05CZ311 | u | Grapa,patilla, clavo, etc. (material) | 7 | 0.33 | 2.31 |
| % |  | Medios auxiliares | 1 % | 69.43 | 0.69 |
|  |  | Total |  |  | 70.12 |

| Medición | Uds. | Largo | Ancho | Parcial |
|---|---|---|---|---|
|  | 1 | 4.8 | 1.2 | 5.760 |
|  | 1 | 4.7 | 2 | 9.400 |
|  | 1 | 3.3 | 1.8 | 5.940 |
| Total |  |  |  | 21.1 |

**E03EUP031** u SUM.SIF.PVC C/REJ.PVC 250x250 SV 90-110
14 u × 20.33 = 284.62

**E06PA013** m ALBARDILLA P.GRANITO 35x3 cm
227.9 m × 26.22 = 5975.54
Albardilla de piedra granito labrada con textura apomazada en caras vistas de 35x3 cm. en sección rectangular, recibida con mortero de cemento CEM II/B-P 32,5 N y arena de río M-5, i/nivelación, asiento, rejuntado, sellado de juntas, labrado de cantos vistos, goterón y limpieza, medios auxiliares y de seguridad, totalmente terminado, s/NTE-EFP, medido en su longitud.

| Código | Ud | Descripción | Rendimiento | Precio | Importe |
|---|---|---|---|---|---|
| O01OA030 | h | Oficial primera | 0.18 | 19.08 | 3.43 |
| O01OA040 | h | Oficial segunda | 0.18 | 17.43 | 3.14 |
| O01OA070 | h | Peón ordinario | 0.09 | 16.06 | 1.45 |
| P10AN021 | m | Albardilla piedra granito 35x3cm (material) | 1 | 17.45 | 17.45 |
| A02A080 | m3 | MORTERO CEMENTO M-5 | 0.006 | 65.45 | 0.39 |
| A01L090 | m3 | LECHADA CEM. BLANCO BL 22,5 X | 0.001 | 103.48 | 0.10 |
| % |  | Medios auxiliares | 1 % | 25.96 | 0.26 |
|  |  | Total |  |  | 26.22 |

| Medición | Uds. | Largo | Parcial |
|---|---|---|---|
|  | 1 | 4.8 | 4.800 |
|  | 1 | 27 | 27.000 |
|  | 1 | 4.2 | 4.200 |
|  | 2 | 3.3 | 6.600 |
|  | 2 | 7.5 | 15.000 |
|  | 1 | 6 | 6.000 |
|  | 1 | 11.2 | 11.200 |
|  | 1 | 10.2 | 10.200 |
|  | 1 | 3.5 | 3.500 |
|  | 1 | 30.6 | 30.600 |
|  | 1 | 3.6 | 3.600 |
|  | 1 | 6.9 | 6.900 |
|  | 1 | 2.7 | 2.700 |
|  | 1 | 1.7 | 1.700 |
|  | 1 | 30 | 30.000 |
|  | 1 | 1.5 | 1.500 |
|  | 1 | 15 | 15.000 |
|  | 1 | 9 | 9.000 |
|  | 2 | 7.7 | 15.400 |
|  | 2 | 4.2 | 8.400 |
|  | 2 | 7.3 | 14.600 |
| Total |  |  | 227.9 |

**E20WNG081** m CANALÓN GALVAN. CUAD.DES.1000mm.
9 m × 47.09 = 423.81
Canalón oculto de chapa de acero galvanizado de 0,8 mm. de espesor de MetaZinco, o similar, formado por doble chapa y aislante intermedio, de sección cuadrada con un desarrollo de 1000 mm., según proyecto, fijado a la estructura portante mediante soportes lacados colocados cada 50 cm., totalmente equipado, incluso con p.p. de baberos, rebosaderos, piezas especiales y remates finales de chapa prelacada, cebolleta, soldaduras y piezas de conexión a bajantes, recolocación de tejas, completamente instalado, ayudas, medios auxiliares y de seguridad, totalmente terminado.

| Código | Ud | Descripción | Rendimiento | Precio | Importe |
|---|---|---|---|---|---|
| O01OB170 | h | Oficial 1ª fontanero calefactor | 0.27 | 19.07 | 5.15 |
| O01OB180 | h | Oficial 2ª fontanero calefactor | 0.27 | 17.37 | 4.69 |
| P17NG051 | m | Canalón galvan. cuad.1000 mm. p.p.piezas (material) | 1.15 | 31.46 | 36.18 |
| P05CW010 | u | Tornillería y pequeño material | 3 | 0.2 | 0.60 |
| % |  | Medios auxiliares | 1 % | 46.62 | 0.47 |
|  |  | Total |  |  | 47.09 |

**E20WNZ010** m CANALÓN ZnTi RED.DES. 250mm.
14.5 m × 29.47 = 427.32
Canalón redondo de ZnTi de 0,65 mm. de espesor de sección circular con 250 mm. de desarrollo, fijado mediante soportes al alero, totalmente equipado, incluso con p.p. de piezas especiales y remates finales, y piezas de conexión a bajantes, ayudas, medios auxiliares y de seguridad, totalmente terminado.

| Código | Ud | Descripción | Rendimiento | Precio | Importe |
|---|---|---|---|---|---|
| O01OB170 | h | Oficial 1ª fontanero calefactor | 0.3 | 19.07 | 5.72 |
| P17NZ010 | m | Canalón ZnTi.red. 250 mm. p.p.piezas (material) | 1.25 | 18.77 | 23.46 |
| % |  | Medios auxiliares | 1 % | 29.18 | 0.29 |
|  |  | Total |  |  | 29.47 |

| Medición | Uds. | Largo | Parcial |
|---|---|---|---|
|  | 2 | 4.5 | 9.000 |
|  | 1 | 5.5 | 5.500 |
| Total |  |  | 14.5 |

**E20WJP031** m BAJANTE PVC PLUVIALES 110 mm.
158 m × 11.37 = 1796.46
Bajante de PVC de pluviales serie B, UNE-EN-1453, de 110 mm. de diámetro, con sistema de unión por junta elástica, colocada con abrazaderas metálicas, instalada, incluso con p.p. de piezas especiales de PVC, funcionando, ayudas, medios auxiliares y de seguridad, totalmente terminado, según CTE-HS-5.

| Código | Ud | Descripción | Rendimiento | Precio | Importe |
|---|---|---|---|---|---|
| O01OB170 | h | Oficial 1ª fontanero calefactor | 0.135 | 19.07 | 2.57 |
| P17VF030 | m | Tubo PVC evac.pluv.j.elást. 110 mm. (material) | 1.1 | 5.77 | 6.35 |
| P17VP060 | u | Codo M-H 87º PVC evac. j.peg. 110mm. (material) | 0.3 | 3.25 | 0.98 |
| P17JP070 | u | Collarín bajante PVC c/cierre D110mm. (material) | 0.75 | 1.81 | 1.36 |
| % |  | Medios auxiliares | 1 % | 11.26 | 0.11 |
|  |  | Total |  |  | 11.37 |

| Medición | Uds. | Largo | Parcial |
|---|---|---|---|
|  | 1 | 14 | 14.000 |
|  | 7 | 12 | 84.000 |
|  | 6 | 10 | 60.000 |
| Total |  |  | 158 |

**E20WJZ010** m BAJANTE ZnTi D80 mm.
20 m × 25.28 = 505.60
Bajante de chapa de ZnTi de 80 mm. de diámetro, instalada con p.p. de conexiones, codos, abrazaderas, etc., ayudas, medios auxiliares y de seguridad, totalmente terminado.

| Código | Ud | Descripción | Rendimiento | Precio | Importe |
|---|---|---|---|---|---|
| O01OB170 | h | Oficial 1ª fontanero calefactor | 0.2 | 19.07 | 3.81 |
| P17JZ010 | m | Bajante ZnTi. D80 mm. p.p.piezas (material) | 1.1 | 17.89 | 19.68 |
| P17JZ350 | u | Abrazadera ZnTi. D80 mm. (material) | 0.75 | 2.05 | 1.54 |
| % |  | Medios auxiliares | 1 % | 25.03 | 0.25 |
|  |  | Total |  |  | 25.28 |

| Medición | Uds. | Largo | Parcial |
|---|---|---|---|
|  | 4 | 5 | 20.000 |
| Total |  |  | 20 |

## 07 ALBAÑILERIA
Importe: 143173.56

**E07LTS041** m2 FÁB.1/2P.LCV-5 ESM+ 1/2 P LHD Mort. M-5 Hidrof.
716.24 m2 × 68.86 = 49320.29
Cerramiento formado por fábrica de ladrillo cara vista de klinker esmaltado o vitrificado en color, a elegir por la D. F., de 1/2 pie de espesor, recibido con mortero de cemento blanco BL-II/42,5 R M5/BL y arena de río con aditivo hidrófugo, cámara de aire y 1/2 pie de ladrillo hueco doble, recibido con mortero de cemento CEM II/B-P 32,5 N y arena de río tipo M-5, i/llaves de acero galvanizado, armadura murfor, anclaje a pilar tipo AllWall MurAnc.S.130 C, replanteo, nivelación, aplomado, p.p. de lamina impermeabilizante, enjarjes, dinteles metálicos y/o cargaderos hormigón, mochetas, plaquetas, esquinas, recibido de cercos, mermas y roturas, humedecido de las piezas, rejuntado, limpieza y medios auxiliares y de seguridad, totalmente terminado, s/NTE-FFL, PTL y CTE-SE-F, medido deduciendo huecos superiores a 1 m2.

| Código | Ud | Descripción | Rendimiento | Precio | Importe |
|---|---|---|---|---|---|
| O01OB050 | h | Oficial 1ª ladrillero (mano de obra) | 0.9 | 18.25 | 16.43 |
| O01OB060 | h | Ayudante ladrillero (mano de obra) | 0.9 | 17.13 | 15.42 |
| O01OA060 | h | Peón especializado | 0.45 | 16.19 | 7.29 |
| P01LVP241 | mud | Lad.c/v Klinker esmal. o vitrif. color (material) | 0.058 | 317.4 | 18.41 |
| P01MC062 | m3 | Mortero cem. blanco BL-II 42,5R M-5/BL Hidrofugo | 0.028 | 71.61 | 2.01 |
| P01LA086 | m | Armad. Murfor RND.4/E-80 (material) | 1 | 2.1 | 2.10 |
| P01LA530 | u | Anclaje AllWall MurAnc.S.130 C (material) | 0.3 | 5.2 | 1.56 |
| P01LH020 | mud | Ladrillo hueco doble 24x11,5x8 cm. (material) | 0.047 | 75.21 | 3.53 |
| P01MC040 | m3 | Mortero cem. gris II/B-M 32,5 M-5/CEM | 0.027 | 52.78 | 1.43 |
| % |  | Medios auxiliares | 1 % | 68.18 | 0.68 |
|  |  | Total |  |  | 68.86 |

| Medición | Uds. | Largo | Ancho | Parcial |
|---|---|---|---|---|
| Alzado Oeste | 1 | 7.6 | 4.5 | 34.200 |
|  | 1 | 1.5 | 4.5 | 6.750 |
|  | 1 | 4.5 | 1 | 4.500 |
|  | 1 | 2.5 | 1 | 2.500 |
|  | 1 | 9.4 | 4.5 | 42.300 |
| Alzado Noreste | 1 | 30.4 | 9.2 | 279.680 |
|  | 1 | 12.4 | 9 | 111.600 |
|  | 1 | 3 | 4.5 | 13.500 |
| A deducir | -20 | 2.5 | 1.3 | -65.000 |
|  | -3 | 3 | 1.8 | -16.200 |
| Alzado Este | 1 | 1.9 | 5 | 9.500 |
|  | 1 | 1.5 | 9.2 | 13.800 |
|  | 1 | 0.5 | 4.5 | 2.250 |
| Alzado Sur | 1 | 15 | 5 | 75.000 |
|  | 1 | 10.2 | 4.5 | 45.900 |
|  | 1 | 3.2 | 4.5 | 14.400 |
| A deducir | -1 | 1.2 | 2.2 | -2.640 |
|  | -1 | 0.9 | 2 | -1.800 |
| Alzado Sección Suroeste | 1 | 9.5 | 8.5 | 80.750 |
|  | 1 | 4.5 | 4.5 | 20.250 |
|  | 1 | 10.5 | 4.5 | 47.250 |
| A deducir | -1 | 9 | 2.7 | -24.300 |
|  | -5 | 3 | 1.6 | -24.000 |
|  | -5 | 1.5 | 1.6 | -12.000 |
| Patio 1 | 1 | 3.2 | 4.5 | 14.400 |
|  | 1 | 4.2 | 4.5 | 18.900 |
|  | 1 | 2 | 4.5 | 9.000 |
|  | 1 | 3.5 | 4.5 | 15.750 |
| Total |  |  |  | 716.24 |

**E07LTP031** m2 FÁB. 1/2P. PERF.7cm+1/2P. LHD 8CM. MORT.M-5
283.68 m2 × 45.11 = 12796.80
Cerramiento formado por fábrica de ladrillo perforado tosco de 24x11,5x7 cm., de 1/2 pie de espesor, recibido con mortero de cemento CEM II/B-P 32,5 N y arena de río tipo M-5, cámara de aire y 1/2 pie de ladrillo cerámico hueco doble 24x11,5x8 cm., recibido con mortero de cemento CEM II/B-P 32,5 N y arena de río tipo M-5, i/llaves de acero galvanizado, armadura murfor, anclaje a pilar tipo AllWall MurAnc.S.130 C, replanteo, nivelación, aplomado, p.p. de lamina impermeabilizante, enjarjes, dinteles metálicos y/o cargaderos hormigón, mochetas, plaquetas, esquinas, recibido de cercos, mermas y roturas, humedecido de las piezas, rejuntado, limpieza y medios auxiliares y de seguridad, totalmente terminado, s/NTE-FFL, PTL y CTE-SE-F, medido deduciendo huecos superiores a 1 m2.

| Código | Ud | Descripción | Rendimiento | Precio | Importe |
|---|---|---|---|---|---|
| O01OA030 | h | Oficial primera | 0.855 | 19.08 | 16.31 |
| O01OA070 | h | Peón ordinario | 0.855 | 16.06 | 13.73 |
| P01LT020 | mud | Ladrillo perforado tosco 24x11,5x7 cm. | 0.052 | 88.17 | 4.58 |
| P01LA086 | m | Armad. Murfor RND.4/E-80 | 1 | 2.1 | 2.10 |
| P01LA530 | u | Anclaje AllWall MurAnc.S.130 C | 0.3 | 5.2 | 1.56 |
| P01LH020 | mud | Ladrillo hueco doble 24x11,5x8 cm. | 0.047 | 75.21 | 3.53 |
| P01MC040 | m3 | Mortero cem. gris II/B-M 32,5 M-5/CEM | 0.054 | 52.78 | 2.85 |
| % |  | Medios auxiliares | 1 % | 44.66 | 0.45 |
|  |  | Total |  |  | 45.11 |

| Medición | Uds. | Largo | Ancho | Parcial |
|---|---|---|---|---|
| Alzado Oeste | 1 | 22.6 | 4.9 | 110.740 |
|  | 1 | 4.7 | 1.7 | 7.990 |
|  | 1 | 4.2 | 3.5 | 14.700 |
|  | 1 | 2 | 1.2 | 2.400 |
|  | 1 | 5.2 | 1.2 | 6.240 |
|  | 1 | 7.5 | 3 | 22.500 |
| A deducir | -1 | 3.8 | 1.8 | -6.840 |
|  | -1 | 3 | 1.8 | -5.400 |
|  | -1 | 2.5 | 1.8 | -4.500 |
| Alzado Noreste | 1 | 3.2 | 9 | 28.800 |
|  | 1 | 11.5 | 2.5 | 28.750 |
| Planta Segunda | 2 | 7.5 | 3 | 45.000 |
|  | 1 | 4.2 | 3 | 12.600 |
| A deducir | -1 | 0.9 | 2 | -1.800 |
| Medianeria | 1 | 4.5 | 5 | 22.500 |
| Total |  |  |  | 283.68 |

**E07BAT021** m2 F.BLOQ.TERMOARCILLA 30x19x19
90.77 m2 × 27.62 = 2507.07
Fábrica de bloques de termoarcilla de 30x19x19 cm. de baja densidad, para ejecución de muros autoportantes o cerramiento, constituidos por mezcla de arcilla, esferas de poliestireno expandido y otros materiales granulares, para revestir, recibidos con mortero de cemento CEM II/B-M 32,5 N y arena de río M-10, i/p.p. de formación de dinteles (hormigón y armaduras, según normativa), cargaderos, según detalles, jambas y ejecución de encuentros, lamina impermeabilizante, enjarjes, llagueado, recibido de cercos, mermas y roturas, humedecido de las piezas, rejuntado, limpieza y medios auxiliares y de seguridad, totalmente terminado, s/NTE-FFB-6 y CTE-SE-F, medida deduciendo huecos superiores a 1 m2.

| Código | Ud | Descripción | Rendimiento | Precio | Importe |
|---|---|---|---|---|---|
| O01OA160 | h | Cuadrilla H (mano de obra) | 0.5 | 32.32 | 16.16 |
| P01BT060 | u | B.termoarcilla 30x19x19 (material) | 17.5 | 0.42 | 7.35 |
| A02A060 | m3 | MORTERO CEMENTO M-10 | 0.04 | 73.52 | 2.94 |
| A03H090 | m3 | HORM. DOSIF. 330 kg /CEMENTO Tmáx.20 | 0.004 | 66.62 | 0.27 |
| P03ACA010 | kg | Acero corrugado B 400 S/SD 6 mm (material) | 1.14 | 0.55 | 0.63 |
| % |  | Medios auxiliares | 1 % | 27.35 | 0.27 |
|  |  | Total |  |  | 27.62 |

| Medición | Uds. | Largo | Ancho | Parcial |
|---|---|---|---|---|
| Escalera Sureste | 1 | 1.5 | 8.9 | 13.350 |
|  | 1 | 6.8 | 8.9 | 60.520 |
|  | 1 | 3.3 | 8 | 26.400 |
| A deducir | -1 | 2.5 | 2.2 | -5.500 |
|  | -1 | 2.5 | 1.6 | -4.000 |
| Total |  |  |  | 90.77 |

**E10ATV451** m2 PROY.POLIURET.VERT. 35/50
1104.88 m2 × 5.94 = 6562.99
Aislamiento térmico mediante espuma rígida de poliuretano fabricada in situ realizado por proyección sobre la cara del cerramiento de fachada, con una densidad nominal de 35 kg/m3. y 50 mm. de espesor nominal, previo al tabique, s/UNE-92120-2, i/p.p. de poliestireno extruido en zonas singulares, maquinaria auxiliar, medios auxiliares y de seguridad, totalmente terminado.

| Código | Ud | Descripción | Rendimiento | Precio | Importe |
|---|---|---|---|---|---|
| O01OA030 | h | Oficial primera | 0.063 | 19.08 | 1.20 |
| O01OA050 | h | Ayudante | 0.063 | 16.83 | 1.06 |
| P07TO010 | kg | Isocianato (material) | 0.94 | 1.8 | 1.69 |
| P07TO020 | kg | Poliol 9131 (material) | 0.94 | 1.8 | 1.69 |
| P07W150 | u | P.p. maquinaria proyección (material) | 1 | 0.24 | 0.24 |
| % |  | Medios auxiliares | 1 % | 5.88 | 0.06 |
|  |  | Total |  |  | 5.94 |

| Medición | Uds. | Largo | Ancho | Parcial |
|---|---|---|---|---|
| 7.01 | 1 | 716.24 | 1 | 716.240 |
| 7.02 | 1 | 283.68 | 1 | 283.680 |
| 7.03 | 1 | 90.77 | 1 | 90.770 |
| Escalera | 1 | 3.2 | 1.7 | 5.440 |
|  | 1 | 2.5 | 1.7 | 4.250 |
|  | 1 | 3 | 1.5 | 4.500 |
| Total |  |  |  | 1104.88 |

**E07LP011** m2 FÁB.LADR.PERF.7cm. 1/2P.FACH. MORT.M-5
130.4 m2 × 22.05 = 2875.32
Fábrica de ladrillo perforado tosco de 24x11,5x7 cm., de 1/2 pie de espesor en fachada, recibido con mortero de cemento CEM II/B-P 32,5 N y arena de río tipo M-5, preparado en central y suministrado a pie de obra, para revestir, i/replanteo, nivelación y aplomado, p.p. de lamina impermeabilizante, enjarjes, dinteles metálicos y/o cargaderos hormigón, mochetas, plaquetas, esquinas, recibido de cercos, mermas y roturas, humedecido de las piezas, rejuntado, limpieza y medios auxiliares y de seguridad, totalmente terminado, según UNE-EN-998-1:2004, RC-08, NTE-FFL, CTE-SE-F y medida deduciendo huecos superiores a 1 m2.

| Código | Ud | Descripción | Rendimiento | Precio | Importe |
|---|---|---|---|---|---|
| O01OA030 | h | Oficial primera | 0.45 | 19.08 | 8.59 |
| O01OA070 | h | Peón ordinario | 0.45 | 16.06 | 7.23 |
| P01LT020 | mud | Ladrillo perforado tosco 24x11,5x7 cm. | 0.052 | 88.17 | 4.58 |
| P01MC040 | m3 | Mortero cem. gris II/B-M 32,5 M-5/CEM | 0.027 | 52.78 | 1.43 |
| % |  | Medios auxiliares | 1 % | 21.83 | 0.22 |
|  |  | Total |  |  | 22.05 |

| Medición | Uds. | Largo | Ancho | Parcial |
|---|---|---|---|---|
| P. Baja | 2 | 3.2 | 3.5 | 22.400 |
|  | 4 | 1.8 | 3.5 | 25.200 |
|  | 1 | 2 | 3.5 | 7.000 |
|  | 2 | 2 | 2.5 | 10.000 |
| P. Primera | 4 | 1.8 | 3.5 | 25.200 |
| Escaleras | 6 | 3.6 | 1 | 21.600 |
|  | 1 | 2.5 | 1 | 2.500 |
|  | 1 | 1.8 | 1 | 1.800 |
| Machones | 6 | 0.7 | 3.5 | 14.700 |
| Total |  |  |  | 130.4 |

**E07LD011** m2 FÁB.LADR.1/2P.HUECO DOBLE 8cm. MORT.M-5
273.35 m2 × 20.77 = 5677.48
Fábrica de ladrillo cerámico hueco doble 24x11,5x8 cm., de 1/2 pie de espesor recibido con mortero de cemento CEM II/B-P 32,5 N y arena de río tipo M-5, preparado en central y suministrado a pie de obra, para revestir, i/replanteo, nivelación y aplomado, p.p. de lamina impermeabilizante, enjarjes, dinteles metálicos y/o cargaderos hormigón, recibido de cercos, mermas y roturas, humedecido de las piezas, rejuntado, limpieza y medios auxiliares y de seguridad, totalmente terminado según UNE-EN-998-1:2004, RC-08, NTE-PTL y CTE-SE-F.

| Código | Ud | Descripción | Rendimiento | Precio | Importe |
|---|---|---|---|---|---|
| O01OA030 | h | Oficial primera | 0.45 | 19.08 | 8.59 |
| O01OA070 | h | Peón ordinario | 0.45 | 16.06 | 7.23 |
| P01LH020 | mud | Ladrillo hueco doble 24x11,5x8 cm. | 0.047 | 75.21 | 3.53 |
| P01MC040 | m3 | Mortero cem. gris II/B-M 32,5 M-5/CEM | 0.023 | 52.78 | 1.21 |
| % |  | Medios auxiliares | 1 % | 20.56 | 0.21 |
|  |  | Total |  |  | 20.77 |

| Medición | Uds. | Largo | Ancho | Parcial |
|---|---|---|---|---|
| P. Baja | 1 | 10.8 | 3.5 | 37.800 |
|  | 1 | 9.3 | 3.5 | 32.550 |
|  | 1 | 5.7 | 3.5 | 19.950 |
|  | 1 | 2.7 | 3.5 | 9.450 |
|  | 1 | 2 | 3.5 | 7.000 |
|  | 1 | 5.8 | 3.5 | 20.300 |
|  | 1 | 8 | 3.5 | 28.000 |
|  | 1 | 2.2 | 3.5 | 7.700 |
|  | 1 | 1.6 | 3.5 | 5.600 |
| P. Primera | 1 | 9.5 | 3.5 | 33.250 |
|  | 1 | 2.6 | 3.5 | 9.100 |
|  | 1 | 5.7 | 3.5 | 19.950 |
|  | 1 | 7.2 | 3.5 | 25.200 |
|  | 1 | 2 | 3.5 | 7.000 |
|  | 3 | 1 | 3.5 | 10.500 |
| Total |  |  |  | 273.35 |

**E07TYN261** m2 TAB.MULT.(2x12,5+70+2x12,5)+P.ARENA 60/55dBA
863.45 m2 × 48.74 = 42084.55
Tabique múltiple divisorio autoportante, con aislamiento acústico de 55 dBA mínimo, formado por montantes separados 400 mm. y canales de perfiles de chapa de acero galvanizado de 70 mm. asentados con banda de neopreno, atornillado por cada cara dos placas de 12,5 mm. de espesor, con un ancho total de 120 mm., con la instalación del panel arena 60 en el interior del tabique, i/p.p. de panel WRA (resistente al agua) y/o FOC en las zonas donde se necesite, tratamiento de huecos, paso de instalaciones, tornillería, pastas de agarre y juntas, cintas para juntas, anclajes para suelo, techo y elementos especiales, dinteles, limpieza, medios auxiliares y de seguridad, totalmente terminado y listo para imprimar y pintar o decorar, según NTE-PTP, UNE 102040 IN y ATEDY, medido deduciendo los huecos de superficie mayor de 2 m2.

| Código | Ud | Descripción | Rendimiento | Precio | Importe |
|---|---|---|---|---|---|
| O01OA030 | h | Oficial primera | 0.351 | 19.08 | 6.70 |
| O01OA050 | h | Ayudante | 0.351 | 16.83 | 5.91 |
| P04PY020 | m2 | Placa yeso 12,5 mm. Norm. y WAR (material) | 4.1 | 3.9 | 15.99 |
| P04PW040 | kg | Pasta para juntas yeso (material) | 0.9 | 2.32 | 2.09 |
| P04PW010 | m | Cinta de juntas yeso (material) | 3.15 | 0.05 | 0.16 |
| P04PW250 | m | Canal 73 mm. (material) | 0.95 | 1.03 | 0.98 |
| P04PW170 | m | Montante de 70 mm. (material) | 3.5 | 3.13 | 10.96 |
| P07AL380 | m2 | Panel lana mineral Arena-60 (material) | 1.05 | 4.2 | 4.41 |
| P04PW090 | u | Tornillo 3,9 x 25 (material) | 22 | 0.01 | 0.22 |
| P04PW080 | u | Tornillo 3,9 x 35 (material) | 42 | 0.02 | 0.84 |
| % |  | Medios auxiliares | 1 % | 48.26 | 0.48 |
|  |  | Total |  |  | 48.74 |

| Medición | Uds. | Largo | Ancho | Parcial |
|---|---|---|---|---|
| P. Baja | 1 | 15.8 | 3.5 | 55.300 |
|  | 1 | 30.5 | 3.5 | 106.750 |
|  | 1 | 0.8 | 3.5 | 2.800 |
|  | 1 | 4.6 | 3.5 | 16.100 |
|  | 5 | 7.1 | 3.5 | 124.250 |
|  | 1 | 6 | 3.5 | 21.000 |
|  | 1 | 16 | 3.5 | 56.000 |
|  | 1 | 1 | 3.5 | 3.500 |
|  | 1 | 3.5 | 3.5 | 12.250 |
| P. Primera | 1 | 13.7 | 3.5 | 47.950 |
|  | 1 | 30.2 | 3.5 | 105.700 |
|  | 8 | 7.1 | 3.5 | 198.800 |
|  | 1 | 6 | 3.5 | 21.000 |
| Edificio existente | 1 | 7.7 | 3.5 | 26.950 |
|  | 1 | 2.2 | 3.5 | 7.700 |
|  | 2 | 1.9 | 3.5 | 13.300 |
|  | 1 | 3 | 3.5 | 10.500 |
|  | 2 | 4.8 | 3.5 | 33.600 |
| Total |  |  |  | 863.45 |

**E07TYC021** m2 TRASD.AUTOP.e=71mm./400(2x12,5+46)+P.ARENA 40
152.425 m2 × 24.22 = 3691.73
Trasdosado autoportante formado por montantes separados 400 mm. y canales de perfiles de chapa de acero galvanizado de 46 mm. asentados con banda de neopreno, atornillado por la cara externa dos placas de yeso laminado de 12,5 mm. de espesor con un ancho total de 71 mm., con la instalación del panel arena 40 en el interior, i/p.p. de panel WRA (resistente al agua) y/o FOC en las zonas donde se necesite, tratamiento de huecos, paso de instalaciones, tornillería, pastas de agarre y juntas, cintas para juntas, anclajes para suelo, techo y elementos especiales, dinteles, limpieza, medios auxiliares y de seguridad, totalmente terminado y listo para imprimar y pintar o decorar. Según NTE-PTP, UNE 102040 IN y ATEDY, medido deduciendo los huecos de superficie mayor de 2 m2.

| Código | Ud | Descripción | Rendimiento | Precio | Importe |
|---|---|---|---|---|---|
| O01OA030 | h | Oficial primera | 0.189 | 19.08 | 3.61 |
| O01OA050 | h | Ayudante | 0.189 | 16.83 | 3.18 |
| P04PY020 | m2 | Placa yeso 12,5 mm. Norm. y WAR | 2.1 | 3.9 | 8.19 |
| P07AL370 | m2 | Panel lana mineral Arena-40 (material) | 1 | 3.19 | 3.19 |
| P04PW590 | kg | Pasta de juntas SN (material) | 0.4 | 0.84 | 0.34 |
| P04PW010 | m | Cinta de juntas yeso | 1.3 | 0.05 | 0.07 |
| P04PW240 | m | Canal 46 mm. (material) | 0.95 | 0.85 | 0.81 |
| P04PW160 | m | Montante de 36 mm. (material) | 3.5 | 1.1 | 3.85 |
| P04PW090 | u | Tornillo 3,9 x 25 | 20 | 0.01 | 0.20 |
| P04PW080 | u | Tornillo 3,9 x 35 | 20 | 0.02 | 0.40 |
| P04PW550 | m | Junta estanca al agua 46 mm. (material) | 0.47 | 0.3 | 0.14 |
| % |  | Medios auxiliares | 1 % | 23.98 | 0.24 |
|  |  | Total |  |  | 24.22 |

| Medición | Uds. | Largo | Ancho | Parcial |
|---|---|---|---|---|
| P. Baja | 1 | 4.05 | 3.5 | 14.175 |
|  | 1 | 3.2 | 3.5 | 11.200 |
|  | 1 | 6.3 | 3.5 | 22.050 |
|  | 1 | 2 | 3.5 | 7.000 |
|  | 1 | 11 | 3.5 | 38.500 |
|  | 8 | 1 | 3.5 | 28.000 |
| P. Primera | 2 | 2 | 3.5 | 14.000 |
|  | 5 | 1 | 3.5 | 17.500 |
| Total |  |  |  | 152.425 |

**E07WT031** m2 RECRECIDO 50cm. PERF.7cm.+RASILLON+AISL.
107.8 m2 × 44.39 = 4785.24
Recrecido de 50 cm. de altura media formado por tabiquillos aligerados de ladrillo perforado tosco de 24x11,5x7 cm., separados 1 m., tablero de rasillón de 100x25x4 cm., recibido con mortero de cemento CEM II/B-P 32,5 N y arena de río, poliestireno extruido de 40 mm. y capa de compresión de 6 cm. de hormigón de dosificación 330 kg. y mallazo de acero 15x30x6 cm., incluso replanteo, nivelación, aplomado, enjarjes, mermas y roturas, humedecido de las piezas, rejuntado, limpieza y medios auxiliares y de seguridad, totalmente terminado, según RC-08, NTE-FFL, CTE-SE-F, NTE-QT y NTE-EAV.

| Código | Ud | Descripción | Rendimiento | Precio | Importe |
|---|---|---|---|---|---|
| O01OA030 | h | Oficial primera | 0.675 | 19.08 | 12.88 |
| O01OA070 | h | Peón ordinario | 0.675 | 16.06 | 10.84 |
| P01LT020 | mud | Ladrillo perforado tosco 24x11,5x7 cm. | 0.019 | 88.17 | 1.68 |
| P01LG160 | u | Rasillón cerámico m-h 100x25x4 cm. (material) | 4.24 | 0.73 | 3.10 |
| P07TX315 | m2 | P.pol.extr.Ursa XPS NIII I 40mm. (material) | 1.05 | 8.91 | 9.36 |
| P03AM080 | m2 | Malla 15x30x6 2,130 kg/m2 (material) | 1.15 | 1.23 | 1.41 |
| A02S040 | m3 | MORTERO CEMENTO C/PLASTIFIC.M-5 | 0.01 | 68.32 | 0.68 |
| A03H090 | m3 | HORM. DOSIF. 330 kg /CEMENTO Tmáx.20 | 0.06 | 66.62 | 4.00 |
| % |  | Medios auxiliares | 1 % | 43.95 | 0.44 |
|  |  | Total |  |  | 44.39 |

| Medición | Uds. | Largo | Ancho | Parcial |
|---|---|---|---|---|
| Edificio existente | 1 | 14 | 7.7 | 107.800 |
| Total |  |  |  | 107.8 |

**E07WD011** m CARGADERO VIGUETA AUTORR.MORT.
6 m × 15.34 = 92.04
Cargadero formado por vigueta autorresistente de hormigón pretensado, i/p.p. de emparchado con elementos de fábrica de ladrillo, replanteo, nivelación y aplomado, mermas y roturas, limpieza y medios auxiliares y de seguridad, totalmente terminado, según RC-08, medida la longitud ejecutada.

| Código | Ud | Descripción | Rendimiento | Precio | Importe |
|---|---|---|---|---|---|
| O01OA030 | h | Oficial primera | 0.18 | 19.08 | 3.43 |
| O01OA060 | h | Peón especializado | 0.18 | 16.19 | 2.91 |
| P03VA020 | m | Vigue.D/T pret.18cm.4,0/5,0m(27,5kg/m) (material) | 1.02 | 5.76 | 5.88 |
| P01LH010 | mud | Ladrillo hueco sencillo 24x11,5x4 cm. (material) | 0.018 | 70.62 | 1.27 |
| A02A080 | m3 | MORTERO CEMENTO M-5 | 0.026 | 65.45 | 1.70 |
| % |  | Medios auxiliares | 1 % | 15.19 | 0.15 |
|  |  | Total |  |  | 15.34 |

| Medición | Uds. | Largo | Parcial |
|---|---|---|---|
|  | 2 | 3 | 6.000 |
| Total |  |  | 6 |

**E12PCC061** m CONDUCTO VENTILACIÓN PVC D=125
77 m × 12.49 = 961.73
Conducto de ventilación de PVC de diámetro 125, para ventilación de un aseo o baño, medido en su longitud, i/p.p. de rejillas, piezas de anclaje a paramento y abrazaderas, medios auxiliares y de seguridad, totalmente terminado.

| Código | Ud | Descripción | Rendimiento | Precio | Importe |
|---|---|---|---|---|---|
| O01OA030 | h | Oficial primera | 0.135 | 19.08 | 2.58 |
| O01OA050 | h | Ayudante | 0.135 | 16.83 | 2.27 |
| P10CCP030 | m | Conducto para ventilación PVC D=125 (material) | 1 | 5.54 | 5.54 |
| P02CVW036 | u | Abraz.metálica tubos PVC 125 mm. | 1 | 1.98 | 1.98 |
| % |  | Medios auxiliares | 1 % | 12.37 | 0.12 |
|  |  | Total |  |  | 12.49 |

| Medición | Uds. | Largo | Parcial |
|---|---|---|---|
| Aseos | 4 | 5 | 20.000 |
|  | 5 | 9 | 45.000 |
| Rack | 1 | 12 | 12.000 |
| Total |  |  | 77 |

**E07WV031** u DOBLE REJILLA VENT. 20x20cm. MORT.
16 u × 11.43 = 182.88
Doble rejilla de ventilación de 20x20 cm. de acero galvanizado y esmaltado, colocada en muros, tabiques, etc. a dos caras, i/apertura de hueco, recibido con mortero de cemento CEM II/B-P 32,5 N y arena de río 1/6, u otro tipo de aglomerante, y remates, s/NTE-ISV, medida la unidad terminada.

| Código | Ud | Descripción | Rendimiento | Precio | Importe |
|---|---|---|---|---|---|
| O01OA030 | h | Oficial primera | 0.2 | 19.08 | 3.82 |
| O01OA050 | h | Ayudante | 0.2 | 16.83 | 3.37 |
| P19TCW240 | u | Rejilla ventilación de 20x20 cm acero gal.esmal. (material) | 2 | 2 | 4.00 |
| A02A080 | m3 | MORTERO CEMENTO M-5 | 0.002 | 65.45 | 0.13 |
| % |  | Medios auxiliares | 1 % | 11.32 | 0.11 |
|  |  | Total |  |  | 11.43 |

| Medición | Uds. | Parcial |
|---|---|---|
| Cámara sanitaria | 15 | 15.000 |
| Cuarto Rack | 1 | 1.000 |
| Total |  | 16 |

**R01ATA021** m2 AND.MET.TUB.hasta 12m.MONT. y DESMO.
1478.5 m2 × 7.31 = 10807.84
Andamio metálico tubular de acero de 3,25 mm. de espesor de pared, galvanizado en caliente, con doble barandilla quitamiedo de seguridad, rodapié perimetral, plataformas de acero y escalera de acceso tipo barco, para alturas hasta 12 m., con redes de seguridad y protección, incluso montaje y desmontaje del mismo y p.p. de arriostramientos a fachadas, trabajos previos de limpieza para apoyos, medios auxiliares y de seguridad, según normativa CE, R.D. 2177/2004 y R.D. 1627/1997.

| Código | Ud | Descripción | Rendimiento | Precio | Importe |
|---|---|---|---|---|---|
| M13AM031 | m2 | Andamio i/monta. y desm. hasta 12 m. (maquinaria) | 0.9 | 6.73 | 6.06 |
| M13AM171 | m2 | Redes andam. i/montaje y desmontaje (maquinaria) | 0.9 | 1.31 | 1.18 |
| % |  | Medios auxiliares | 1 % | 7.24 | 0.07 |
|  |  | Total |  |  | 7.31 |

| Medición | Uds. | Largo | Ancho | Parcial |
|---|---|---|---|---|
|  | 1 | 50 | 10 | 500.000 |
|  | 1 | 13 | 3 | 39.000 |
|  | 1 | 3 | 10 | 30.000 |
|  | 1 | 6 | 6 | 36.000 |
|  | 1 | 28 | 6 | 168.000 |
|  | 1 | 8 | 10 | 80.000 |
|  | 1 | 3 | 10 | 30.000 |
|  | 1 | 2 | 6 | 12.000 |
|  | 1 | 16 | 6 | 96.000 |
|  | 1 | 16 | 5 | 80.000 |
|  | 1 | 9 | 10 | 90.000 |
|  | 1 | 5 | 5 | 25.000 |
|  | 1 | 4 | 5 | 20.000 |
|  | 1 | 11 | 5 | 55.000 |
|  | 1 | 10 | 5 | 50.000 |
|  | 1 | 5.5 | 5 | 27.500 |
|  | 1 | 2 | 5 | 10.000 |
|  | 1 | 8 | 5 | 40.000 |
|  | 3 | 7.5 | 4 | 90.000 |
| Total |  |  |  | 1478.5 |

**E04SM046** m2 BANCADA/SOLERA HGÓN.HM-20/P/20 e=15cm c/FIB. y AISL.
40 m2 × 20.69 = 827.60
Bancada formada por solera de hormigón en masa de 15 cm. de espesor, realizada con hormigón HM-20 N/mm2, Tmáx.20 mm., elaborado en obra, armado con fibras de polipropileno Fibermesh, panel de lana mineral de alta densidad PF arena de Isover de 25 mm. de espesor y lámina de polietileno de 0,2 mm, i/vertido, colocación, p.p. de juntas, aserrado de las mismas y fratasado, medios auxiliares y de seguridad, totalmente terminado.

| Código | Ud | Descripción | Rendimiento | Precio | Importe |
|---|---|---|---|---|---|
| O01OA030 | h | Oficial primera | 0.035 | 19.08 | 0.67 |
| O01OA050 | h | Ayudante | 0.035 | 16.83 | 0.59 |
| P07AL310 | m2 | Panel l.m.alta densidad PF Arena-25 (material) | 1.05 | 4.82 | 5.06 |
| P06SL186 | m2 | Lámina polietileno 0,2 mm. (material) | 1.05 | 0.25 | 0.26 |
| E04SE030 | m3 | HORMIGÓN HM-20/B/20/Ila SOLERA | 0.15 | 80.83 | 12.12 |
| P06SR300 | u | Fibras polipropileno Fibermesh (bolsa) (material) | 0.15 | 11.95 | 1.79 |
| % |  | Medios auxiliares | 1 % | 20.49 | 0.20 |
|  |  | Total |  |  | 20.69 |

| Medición | Uds. | Largo | Ancho | Parcial |
|---|---|---|---|---|
| Bancada | 1 | 8 | 5 | 40.000 |
| Total |  |  |  | 40 |

## 08 REVESTIMIENTOS Y FALSOS TECHOS
Importe: 134468.99

**E06CGC003** m2 CHAPADO GRANITO AZUL NOCHE 2,5 cm.
261.18 m2 × 109.26 = 28536.53
Chapado de granito azul noche con acabado abujardado, apomazado, flameado, etc., a elegir por la D.F., 2,5 cm. de espesor, recibido con mortero de cemento CEM II/B-P 32,5 N y arena de río M-10, fijado con anclaje oculto, i/p.p. de cajeados en muro, mochetas, recercados, dinteles, piezas especiales, etc., medios auxiliares y de seguridad, totalmente terminado, s/NTE-RPC-10, medido deduciendo huecos.

| Código | Ud | Descripción | Rendimiento | Precio | Importe |
|---|---|---|---|---|---|
| O01OB070 | h | Oficial cantero (mano de obra) | 0.765 | 18.04 | 13.80 |
| O01OB080 | h | Ayudante cantero (mano de obra) | 0.765 | 17.13 | 13.10 |
| O01OA070 | h | Peón ordinario | 0.135 | 16.06 | 2.17 |
| P09CR052 | m2 | Granito azul noche 2,5cm y piez. espe. (material) | 1.01 | 69.59 | 70.29 |
| A02A060 | m3 | MORTERO CEMENTO M-10 | 0.025 | 73.52 | 1.84 |
| P09W010 | u | Mat.auxiliar chapado piedra (anclajes, perfiles remate, ...) (material) | 1 | 6.98 | 6.98 |
| % |  | Medios auxiliares | 1 % | 108.18 | 1.08 |
|  |  | Total |  |  | 109.26 |

| Medición | Uds. | Largo | Ancho | Parcial |
|---|---|---|---|---|
| Alzado Oeste | 1 | 22.6 | 4.9 | 110.740 |
|  | 1 | 4.7 | 1.7 | 7.990 |
|  | 1 | 4.2 | 3.5 | 14.700 |
|  | 1 | 2 | 1.2 | 2.400 |
|  | 1 | 5.2 | 1.2 | 6.240 |
|  | 1 | 7.5 | 3 | 22.500 |
| A deducir | -1 | 3.8 | 1.8 | -6.840 |
|  | -1 | 3 | 1.8 | -5.400 |
|  | -1 | 2.5 | 1.8 | -4.500 |
| Alzado Noreste | 1 | 3.2 | 9 | 28.800 |
|  | 1 | 11.5 | 2.5 | 28.750 |
| Planta Segunda | 2 | 7.5 | 3 | 45.000 |
|  | 1 | 4.2 | 3 | 12.600 |
| A deducir | -1 | 0.9 | 2 | -1.800 |
| Total |  |  |  | 261.18 |

**E06FG007** m2 F.VENT.GRANITO AZUL NOCHE 2,5 cm.
73.87 m2 × 114.35 = 8447.03
Aplacado de fachada ventilada de granito azul noche con acabado abujardado, apomazado, flameado, etc., a elegir por la D.F., 2,5 cm. de espesor, colocada con anclajes de acero inoxidable oculto, i/p.p. de cajeados en muro, mochetas, recercados, dinteles, piezas especiales, etc., medios auxiliares y de seguridad, totalmente terminado.

| Código | Ud | Descripción | Rendimiento | Precio | Importe |
|---|---|---|---|---|---|
| O01OB070 | h | Oficial cantero | 0.765 | 18.04 | 13.80 |
| O01OB080 | h | Ayudante cantero | 0.765 | 17.13 | 13.10 |
| O01OA070 | h | Peón ordinario | 0.135 | 16.06 | 2.17 |
| P09CR052 | m2 | Granito azul noche 2,5cm y piez. espe. | 1.01 | 69.59 | 70.29 |
| P09W050 | u | Anclaje a.inox.oculto y accesorios (material) | 14 | 0.99 | 13.86 |
| % |  | Medios auxiliares | 1 % | 113.22 | 1.13 |
|  |  | Total |  |  | 114.35 |

| Medición | Uds. | Largo | Ancho | Parcial |
|---|---|---|---|---|
| Escalera Sureste | 1 | 1.5 | 8.9 | 13.350 |
|  | 1 | 6.8 | 8.9 | 60.520 |
| Total |  |  |  | 73.87 |

**E14ALCB011** m2 REVESTIMIENTO ALUCOBOND SZ-20 4 mm.
38.35 m2 × 107.17 = 4109.97
Panel aislante para paramentos, como fachadas, aleros, vierteaguas, albardillas, etc., tipo Alucobond o similar, en sistema de bandejas reforzadas SZ-20 de 4 mm. de espesor, con sujección de las bandejas a una subestructura de perfiles de aluminio, y fijación de esta subestructura al paramento mediante anclajes regulables, y poliestireno extruido de 40 mm. de espesor, i/p.p. de tapetas, remates laterales y frontales, sellados, lámina de caucho, elementos y piezas especiales, medios auxiliares y de seguridad, totalmente colocado y terminado.

| Código | Ud | Descripción | Rendimiento | Precio | Importe |
|---|---|---|---|---|---|
| O01OB290 | h | Equipo cerrajero taller (mano de obra) | 0.45 | 31.67 | 14.25 |
| O01OB300 | h | Equipo cerrajero montaje (mano de obra) | 0.36 | 48.26 | 17.37 |
| P14ALLCB010 | m2 | Alucobond SZ-20 4 mm., estruct. y acces. | 1.1 | 57.92 | 63.71 |
| P07TX580 | m2 | P.pol.extr.Styrodur 3035-CS-40 mm (material) | 1.1 | 9.8 | 10.78 |
| % |  | Medios auxiliares | 1 % | 106.11 | 1.06 |
|  |  | Total |  |  | 107.17 |

| Medición | Uds. | Largo | Ancho | Parcial |
|---|---|---|---|---|
| Alzado Sur y Este | 1 | 3.3 | 8 | 26.400 |
| A deducir | -1 | 2.5 | 2.2 | -5.500 |
|  | -1 | 2.5 | 1.6 | -4.000 |
|  | 5 | 0.9 | 1.9 | 8.550 |
|  | 4 | 0.6 | 1.9 | 4.560 |
| Alzado Norte | 2 | 0.9 | 2 | 3.600 |
|  | 1 | 1.4 | 1.1 | 1.540 |
| Alzado Oeste | 2 | 0.8 | 2 | 3.200 |
| Total |  |  |  | 38.35 |

**E08PEM011** m2 GUARNECIDO MAESTREADO Y ENLUCIDO
1559.49 m2 × 9.75 = 15205.03
Guarnecido maestreado con yeso negro y enlucido con yeso blanco en paramentos verticales y horizontales de 15 mm. de espesor, con maestras cada 1,00 m., incluso formación de rincones, guarniciones de huecos, remates con pavimento, p.p. de malla donde se precise, guardavivos de plástico y metal y colocación de andamios, medios auxiliares y de seguridad, totalmente terminado, s/NTE-RPG, medido deduciendo huecos superiores a 2 m2.

| Código | Ud | Descripción | Rendimiento | Precio | Importe |
|---|---|---|---|---|---|
| O01OB110 | h | Oficial yesero o escayolista (mano de obra) | 0.243 | 18.04 | 4.38 |
| O01OA070 | h | Peón ordinario | 0.243 | 16.06 | 3.90 |
| A01A030 | m3 | PASTA DE YESO NEGRO | 0.012 | 80.52 | 0.97 |
| A01A040 | m3 | PASTA DE YESO BLANCO | 0.003 | 83.38 | 0.25 |
| P04RW060 | m | Guardavivos plástico y metal (material) | 0.215 | 0.68 | 0.15 |
| % |  | Medios auxiliares | 1 % | 9.65 | 0.10 |
|  |  | Total |  |  | 9.75 |

| Medición | Uds. | Largo | Ancho | Parcial |
|---|---|---|---|---|
| 7.04 | 1 | 1090.69 | 1 | 1090.690 |
| 7.05 | 2 | 130.4 | 1 | 260.800 |
| P. Baja | 2 | 2.5 | 3.5 | 17.500 |
|  | 1 | 3.3 | 3.5 | 11.550 |
|  | 1 | 2.2 | 3.5 | 7.700 |
|  | 2 | 5.5 | 3.5 | 38.500 |
|  | 2 | 2 | 3.5 | 14.000 |
| P. Primera | 1 | 9.5 | 3.5 | 33.250 |
|  | 2 | 0.2 | 3.5 | 1.400 |
|  | 1 | 2.4 | 3.5 | 8.400 |
| Losas escaleras | 2 | 2.5 | 2 | 10.000 |
|  | 1 | 2.5 | 2.1 | 5.250 |
|  | 2 | 3.5 | 1.7 | 11.900 |
|  | 1 | 3.5 | 2.1 | 7.350 |
|  | 2 | 3.3 | 2 | 13.200 |
|  | 4 | 3.5 | 2 | 28.000 |
| Total |  |  |  | 1559.49 |

**E08PFM031** m2 ENF.MAES.-FRA.CEM.BLAN. M-10 VERT.
66 m2 × 14.51 = 957.66
Enfoscado maestreado y fratasado con mortero de cemento blanco BL-II/A-L 42,5 R y arena de río M-10, en paramentos verticales de 20 mm. de espesor, i/p.p. de malla donde se necesite, regleado, sacado de aristas y rincones, mochetas y dinteles, con maestras cada 1,50 m. y andamiaje, medios auxiliares y de seguridad, totalmente terminado, s/NTE-RPE-7, medido deduciendo huecos.

| Código | Ud | Descripción | Rendimiento | Precio | Importe |
|---|---|---|---|---|---|
| O01OA030 | h | Oficial primera | 0.342 | 19.08 | 6.53 |
| O01OA050 | h | Ayudante | 0.342 | 16.83 | 5.76 |
| A02B030 | m3 | MORTERO CEMENTO BLANCO M-10 | 0.02 | 103.82 | 2.08 |
| % |  | Medios auxiliares | 1 % | 14.37 | 0.14 |
|  |  | Total |  |  | 14.51 |

| Medición | Uds. | Largo | Ancho | Parcial |
|---|---|---|---|---|
| P. Cubiertas | 2 | 7.4 | 3 | 44.400 |
|  | 1 | 7.2 | 3 | 21.600 |
| Total |  |  |  | 66 |

**E08PKM021** m2 REV.COTEGRAN NG DE PAREX MORTEROS
44.16 m2 × 20.29 = 896.01
Revestimiento de fachadas con mortero monocapa Cotegran NG, con D.I.T. del I.E.T. nº 395p/08 e ISO 9001, de Parex Morteros o similar, espesor aproximado entre 10 y 15 mm., impermeable al agua de lluvia, compuesto por cemento portland, aditivos y cargas minerales, aplicado sobre soportes de fábrica de ladrillo, bloques de hormigón o termoarcilla, con acabado textura superficial raspado fino similar a la piedra abujardada, en color a elegir, y despiece según D.F., i/p.p. de colocación de malla mortero en los encuentros de soportes de distinta naturaleza, mochetas y recercados, medios auxiliares y de seguridad, totalmente terminado, s/NTE-RPR-6 e ISO 9001.

| Código | Ud | Descripción | Rendimiento | Precio | Importe |
|---|---|---|---|---|---|
| O01OA030 | h | Oficial primera | 0.18 | 19.08 | 3.43 |
| O01OA050 | h | Ayudante | 0.18 | 16.83 | 3.03 |
| O01OA070 | h | Peón ordinario | 0.18 | 16.06 | 2.89 |
| M01MP010 | h | Proyector de mortero 3 m3/h. (maquinaria) | 0.09 | 11.71 | 1.05 |
| P04RM040 | kg | Mortero Cotegran NG rasp. fino (material) | 20 | 0.45 | 9.00 |
| P04RW030 | m2 | Malla mortero (material) | 0.25 | 2.72 | 0.68 |
| P01DW050 | m3 | Agua (material) | 0.01 | 1.01 | 0.01 |
| % |  | Medios auxiliares | 1 % | 20.09 | 0.20 |
|  |  | Total |  |  | 20.29 |

| Medición | Uds. | Largo | Ancho | Parcial |
|---|---|---|---|---|
| Entrepaños ventanas | 17 | 1.6 | 1.5 | 40.800 |
|  | 3 | 1.4 | 0.8 | 3.360 |
| Total |  |  |  | 44.16 |

**E11L011** m2 REV.MURAL LINÓLEO ROLLO MARMOLEUM REAL 2mm.
1173.77 m2 × 27.44 = 32208.25
Revestimiento en paramentos verticales de Linoleum modelo Marmoleum Real de Forbo o similar, de 2,0 mm. de espesor, con despiece en varios colores, antiestático, bactericida, resistente a la quemadura de cigarrillos y diseño marmorizado (EN 426), compuesto por aceite de linaza oxidado y polimerizado, harina de madera, pigmentos inalterables y resinas naturales, todo ello calandrado sobre un soporte de tela de yute y acabado con capa de protección Topshield, reacción al fuego Cfl/s1 según norma EN 13501-1, disponible cordón de soldadura liso o moteado para las juntas, así como remate superior e inferior de ángulos entrantes y salientes de la misma composición y color, i/p.p. de perfiles para remates de terminación o esquinas de aluminio, limpieza, medios auxiliares y de seguridad, totalmente terminado, s/NTE-RSF, medida la superficie ejecutada.

| Código | Ud | Descripción | Rendimiento | Precio | Importe |
|---|---|---|---|---|---|
| O01OA030 | h | Oficial primera | 0.225 | 19.08 | 4.29 |
| O01OA070 | h | Peón ordinario | 0.225 | 16.06 | 3.61 |
| P08SL141 | m2 | Rev.Mural. linóleo Marmoleum Real 2 mm. y remates (material) | 1.04 | 17.46 | 18.16 |
| P08MA020 | kg | Adhesivo contacto (material) | 0.35 | 3.18 | 1.11 |
| % |  | Medios auxiliares | 1 % | 27.17 | 0.27 |
|  |  | Total |  |  | 27.44 |

| Medición | Uds. | Largo | Ancho | Parcial |
|---|---|---|---|---|
| P. Baja espacios comunes | 1 | 11.5 | 2.2 | 25.300 |
|  | 1 | 5 | 2.2 | 11.000 |
|  | 1 | 1 | 2.2 | 2.200 |
|  | 1 | 8.7 | 2.2 | 19.140 |
|  | 1 | 3.3 | 2.2 | 7.260 |
|  | 1 | 7.1 | 2.2 | 15.620 |
|  | 1 | 30.2 | 2.2 | 66.440 |
|  | 1 | 5.5 | 2.2 | 12.100 |
|  | 1 | 2.25 | 2.2 | 4.950 |
|  | 1 | 6 | 2.2 | 13.200 |
|  | 1 | 17 | 2.2 | 37.400 |
|  | 1 | 4 | 2.2 | 8.800 |
|  | 1 | 6.5 | 2.2 | 14.300 |
| P. Primera espacios comunes | 1 | 13.5 | 2.2 | 29.700 |
|  | 2 | 7.1 | 2.2 | 31.240 |
|  | 1 | 30.2 | 2.2 | 66.440 |
|  | 1 | 5.6 | 2.2 | 12.320 |
|  | 1 | 2.3 | 2.2 | 5.060 |
|  | 1 | 6 | 2.2 | 13.200 |
|  | 1 | 3.5 | 2.2 | 7.700 |
|  | 1 | 30 | 2.2 | 66.000 |
|  | 1 | 3.6 | 2.2 | 7.920 |
|  | 1 | 1.7 | 2.2 | 3.740 |
|  | 1 | 4.7 | 2.2 | 10.340 |
|  | 1 | 10 | 2.2 | 22.000 |
| Escaleras | 6 | 3.6 | 1.2 | 25.920 |
| P. Baja aulas | 1 | 19 | 1.4 | 26.600 |
|  | 1 | 15.5 | 1.4 | 21.700 |
|  | 2 | 30 | 1.4 | 84.000 |
|  | 12 | 7.1 | 1.4 | 119.280 |
|  | 1 | 13.7 | 1.4 | 19.180 |
|  | 1 | 6.7 | 1.4 | 9.380 |
|  | 1 | 11.7 | 1.4 | 16.380 |
|  | 1 | 6 | 1.4 | 8.400 |
| P. Primera aulas | 2 | 14.7 | 1.4 | 41.160 |
|  | 2 | 30 | 1.4 | 84.000 |
|  | 16 | 7.1 | 1.4 | 159.040 |
| Edificio existente | 2 | 7.7 | 1.4 | 21.560 |
|  | 2 | 8.5 | 1.4 | 23.800 |
| Total |  |  |  | 1173.77 |

**E08TAL011** m2 F.TECH. YESO LAM. VINILO BL.60x60 PV
86.52 m2 × 20.48 = 1771.93
Falso techo registrable de placas de yeso laminado en placa vinílica blanca de 60x60 cm. y 20 mm. de espesor, suspendido de perfilería vista, i/p.p. de elementos de remate, foseados, accesorios de fijación y andamiaje, medios auxiliares y elementos de seguridad, totalmente terminado, s/NTE-RTP-17.

| Código | Ud | Descripción | Rendimiento | Precio | Importe |
|---|---|---|---|---|---|
| O01OB110 | h | Oficial yesero o escayolista | 0.135 | 18.04 | 2.44 |
| O01OB120 | h | Ayudante yesero o escayolista (mano de obra) | 0.135 | 17.13 | 2.31 |
| P04TK050 | m2 | Placa yeso laminado-vini. bl.60x60X2 (material) | 1.05 | 6.89 | 7.23 |
| P04TW023 | m | Perfil primario 24x43x3600 (material) | 2.1 | 1.4 | 2.94 |
| P04TW025 | m | Perfil secundario 24x43x3600 (material) | 2.1 | 1.4 | 2.94 |
| P04TW030 | m | Perfil angular remates (material) | 1.5 | 0.9 | 1.35 |
| P04TW040 | u | Pieza cuelgue (material) | 1.05 | 1.02 | 1.07 |
| % |  | Medios auxiliares | 1 % | 20.28 | 0.20 |
|  |  | Total |  |  | 20.48 |

| Medición | Uds. | Largo | Ancho | Parcial |
|---|---|---|---|---|
| Aseos | 1 | 2.9 | 10 | 29.000 |
|  | 1 | 2.8 | 6.2 | 17.360 |
|  | 1 | 3 | 7.6 | 22.800 |
|  | 1 | 2.8 | 6.2 | 17.360 |
| Total |  |  |  | 86.52 |

**E08TAK011** m2 F.TECHO YESO LAM. LISO 15mm.
405.02 m2 × 18.83 = 7626.53
Falso techo formado por una placa de yeso laminado de 15 mm. de espesor, colocada sobre una estructura oculta de acero galvanizado, formada por perfiles T/C de 47 mm. y perfilería U de 34x31x34 mm., ejecutado en continuo, quebrado, encintado y/o fajas, i/p.p. de panel WRA (resistente al agua) y/o FOC en las zonas donde se necesite, replanteo, accesorios de fijación, nivelación y repaso de juntas con cinta y pasta, montaje y desmontaje de andamios, medios auxiliares y elementos de seguridad, totalmente terminado, s/NTE-RTC.

| Código | Ud | Descripción | Rendimiento | Precio | Importe |
|---|---|---|---|---|---|
| O01OB110 | h | Oficial yesero o escayolista | 0.216 | 18.04 | 3.90 |
| O01OB120 | h | Ayudante yesero o escayolista | 0.216 | 17.13 | 3.70 |
| P04PY035 | m2 | Placa yeso estándar 15 mm. (material) | 1.05 | 4.48 | 4.70 |
| P04PW040 | kg | Pasta para juntas yeso | 0.47 | 2.32 | 1.09 |
| P04PW010 | m | Cinta de juntas yeso | 1.89 | 0.05 | 0.09 |
| P04PW150 | m | Perfil laminado U 34x31x34 mm (material) | 0.7 | 1.44 | 1.01 |
| P04TW070 | m | Perfil techo continuo yeso laminado T/C-47 (material) | 2.6 | 1.15 | 2.99 |
| P04PW090 | u | Tornillo 3,9 x 25 | 10 | 0.01 | 0.10 |
| P04PW100 | u | Tornillo MM-9,5 mm yeso laminado (material) | 5 | 0.01 | 0.05 |
| P04TW080 | u | Pieza empalme techo yeso laminado T-47 (material) | 0.32 | 0.4 | 0.13 |
| P04TW090 | u | Horquilla techo yeso laminado T-47 (material) | 1.26 | 0.47 | 0.59 |
| P04PW030 | kg | Material de agarre yeso (material) | 0.53 | 0.54 | 0.29 |
| % |  | Medios auxiliares | 1 % | 18.64 | 0.19 |
|  |  | Total |  |  | 18.83 |

| Medición | Uds. | Largo | Ancho | Parcial |
|---|---|---|---|---|
| P. Baja | 1 | 7.1 | 3 | 21.300 |
|  | 2 | 14.7 | 1.1 | 32.340 |
|  | 1 | 5 | 0.9 | 4.500 |
|  | 1 | 6.7 | 5 | 33.500 |
|  | 1 | 5.7 | 0.5 | 2.850 |
|  | 1 | 12 | 0.5 | 6.000 |
|  | 1 | 10 | 0.5 | 5.000 |
|  | 1 | 5 | 1.7 | 8.500 |
|  | 1 | 2 | 2.8 | 5.600 |
|  | 2 | 11.5 | 0.4 | 9.200 |
|  | 2 | 4.4 | 0.5 | 4.400 |
|  | 1 | 5 | 0.4 | 2.000 |
|  | 1 | 4 | 0.4 | 1.600 |
|  | 1 | 0.5 | 0.3 | 0.150 |
|  | 1 | 1 | 0.3 | 0.300 |
|  | 1 | 4.5 | 0.3 | 1.350 |
|  | 1 | 3 | 4 | 12.000 |
|  | 1 | 3 | 0.2 | 0.600 |
|  | 1 | 30 | 0.3 | 9.000 |
|  | 1 | 26 | 0.4 | 10.400 |
|  | 1 | 3.5 | 0.4 | 1.400 |
|  | 2 | 1.5 | 0.4 | 1.200 |
|  | 1 | 3 | 0.4 | 1.200 |
|  | 1 | 4 | 3.3 | 13.200 |
|  | 1 | 10 | 4.5 | 45.000 |
|  | 1 | 2.9 | 4.3 | 12.470 |
|  | 1 | 3 | 2.2 | 6.600 |
| P. Primera | 1 | 13.5 | 0.3 | 4.050 |
|  | 1 | 14.5 | 0.4 | 5.800 |
|  | 1 | 1.5 | 0.5 | 0.750 |
|  | 1 | 4.5 | 0.3 | 1.350 |
|  | 1 | 1.5 | 0.4 | 0.600 |
|  | 1 | 3.5 | 0.5 | 1.750 |
|  | 1 | 30 | 0.4 | 12.000 |
|  | 1 | 3.5 | 0.4 | 1.400 |
|  | 1 | 6 | 0.3 | 1.800 |
|  | 1 | 2 | 0.5 | 1.000 |
|  | 1 | 5.5 | 0.4 | 2.200 |
|  | 1 | 30 | 0.3 | 9.000 |
|  | 2 | 2.5 | 0.3 | 1.500 |
|  | 1 | 3 | 0.5 | 1.500 |
| P. Segunda | 1 | 3.6 | 6.7 | 24.120 |
| Edificio existente | 1 | 3.9 | 2.5 | 9.750 |
| Escalera | 1 | 3.2 | 1.7 | 5.440 |
|  | 1 | 2.5 | 1.7 | 4.250 |
|  | 1 | 3 | 1.5 | 4.500 |
| Pasillo comunicación calderas | 1 | 14 | 2.8 | 39.200 |
|  | 1 | 5.5 | 2 | 11.000 |
|  | 1 | 2 | 5.2 | 10.400 |
| Total |  |  |  | 405.02 |

**E08TAV021** m2 F.TE.VIRU.MAD.HERAKUSTIK F 60x60
984.975 m2 × 35.16 = 34631.72
Falso techo formado por paneles acústicos de viruta de madera fina con magnesita, Herakustik F de Heraklith o similar, de 600x600 mm. en color a elegir, de 25 mm. de espesor, con canto semioculto biselado, suspendido de perfilería semioculta, i/p.p. de elementos de remate, foseados, accesorios de fijación y andamiaje, medios auxiliares y elementos de seguridad, totalmente terminado, s/NTE-RTP.

| Código | Ud | Descripción | Rendimiento | Precio | Importe |
|---|---|---|---|---|---|
| O01OB150 | h | Oficial 1ª carpintero (mano de obra) | 0.216 | 18.95 | 4.09 |
| O01OB160 | h | Ayudante carpintero (mano de obra) | 0.216 | 17.13 | 3.70 |
| P04TM020 | m2 | P.Viru.mad.60x60 Herakustik F (material) | 1.05 | 20.07 | 21.07 |
| P04TW060 | m | Perfilería semioculta U, Z o T (material) | 4.6 | 1.06 | 4.88 |
| P04TW040 | u | Pieza cuelgue | 1.05 | 1.02 | 1.07 |
| % |  | Medios auxiliares | 1 % | 34.81 | 0.35 |
|  |  | Total |  |  | 35.16 |

| Medición | Uds. | Largo | Ancho | Parcial |
|---|---|---|---|---|
| P. Baja | 1 | 4.8 | 11.2 | 53.760 |
|  | 1 | 13.8 | 4.8 | 66.240 |
|  | 1 | 10.8 | 1.2 | 12.960 |
|  | 1 | 3 | 2.4 | 7.200 |
|  | 1 | 3 | 4.2 | 12.600 |
|  | 1 | 6.5 | 6 | 39.000 |
|  | 1 | 25.2 | 1.2 | 30.240 |
|  | 1 | 3 | 2 | 6.000 |
|  | 1 | 29.8 | 7.05 | 210.090 |
|  | 1 | 4 | 4.2 | 16.800 |
| P. Primera | 1 | 14.7 | 7.05 | 103.635 |
|  | 1 | 13.2 | 1.2 | 15.840 |
|  | 1 | 3 | 3.6 | 10.800 |
|  | 1 | 2 | 3.6 | 7.200 |
|  | 1 | 30 | 1.2 | 36.000 |
|  | 1 | 2.8 | 6.5 | 18.200 |
|  | 1 | 29.8 | 7.05 | 210.090 |
| Edificio existente | 1 | 3 | 3 | 9.000 |
|  | 1 | 14 | 7.7 | 107.800 |
|  | 2 | 1.2 | 4.8 | 11.520 |
| Total |  |  |  | 984.975 |

**E10ATT161** m2 AISL.T. FALSO TECHO USRA GLASWOOL 25 mm.
14.19 m2 × 5.52 = 78.33
Aislamiento térmico colocado sobre falso techo, mediante manta de lana de vidrio Ursa Glasswool P4222 con recubrimiento de papel Kraft como barrera de vapor de 25 mm. de espesor, i/p.p. de corte y colocación, medios auxiliares y elementos de seguridad, totalmente terminado.

| Código | Ud | Descripción | Rendimiento | Precio | Importe |
|---|---|---|---|---|---|
| O01OA030 | h | Oficial primera | 0.05 | 19.08 | 0.95 |
| O01OA050 | h | Ayudante | 0.05 | 16.83 | 0.84 |
| P07TV755 | m2 | Panel VN rollo l.v.Ursa Glasswool 25mm. (material) | 1.05 | 3.5 | 3.68 |
| % |  | Medios auxiliares | 1 % | 5.47 | 0.05 |
|  |  | Total |  |  | 5.52 |

| Medición | Uds. | Largo | Ancho | Parcial |
|---|---|---|---|---|
| Escalera | 1 | 3.2 | 1.7 | 5.440 |
|  | 1 | 2.5 | 1.7 | 4.250 |
|  | 1 | 3 | 1.5 | 4.500 |
| Total |  |  |  | 14.19 |

## 09 SOLADOS Y ALICATADOS
Importe: 79261.33

**E11CCC036** m2 RECRECIDO 5 cm. MORTERO M-5
1113.44 m2 × 7.54 = 8395.34
Recrecido del soporte de pavimentos con mortero de cemento CEM II/B-P 32,5 N y arena de río (M-5) de 5 cm. de espesor, maestreado, i/medios auxiliares y de seguridad, totalmente terminado, medido la superficie realmente ejecutada.

| Código | Ud | Descripción | Rendimiento | Precio | Importe |
|---|---|---|---|---|---|
| O01OA030 | h | Oficial primera | 0.117 | 19.08 | 2.23 |
| O01OA050 | h | Ayudante | 0.117 | 16.83 | 1.97 |
| A02A080 | m3 | MORTERO CEMENTO M-5 | 0.05 | 65.45 | 3.27 |
| % |  | Medios auxiliares | 1 % | 7.47 | 0.07 |
|  |  | Total |  |  | 7.54 |

| Medición | Uds. | Largo | Ancho | Parcial |
|---|---|---|---|---|
| P. Baja | 1 | 120.3 | 1 | 120.300 |
|  | 1 | 70.8 | 1 | 70.800 |
|  | 1 | 25 | 1 | 25.000 |
|  | 1 | 2.7 | 1 | 2.700 |
|  | 1 | 17.2 | 1 | 17.200 |
|  | 1 | 9.3 | 1 | 9.300 |
|  | 1 | 5.05 | 1 | 5.050 |
|  | 1 | 17.1 | 1 | 17.100 |
|  | 1 | 14.75 | 1 | 14.750 |
|  | 1 | 60.1 | 1 | 60.100 |
|  | 1 | 12.3 | 1 | 12.300 |
|  | 2 | 51.8 | 1 | 103.600 |
|  | 1 | 51.3 | 1 | 51.300 |
|  | 1 | 50.6 | 1 | 50.600 |
|  | 1 | 42.8 | 1 | 42.800 |
|  | 1 | 10 | 1 | 10.000 |
|  | 1 | 17 | 1 | 17.000 |
|  | 1 | 9.5 | 1 | 9.500 |
| P. Primera | 3 | 25 | 1 | 75.000 |
|  | 1 | 26 | 1 | 26.000 |
|  | 1 | 23.4 | 1 | 23.400 |
|  | 1 | 2.9 | 1 | 2.900 |
|  | 1 | 19.8 | 1 | 19.800 |
|  | 1 | 16.7 | 1 | 16.700 |
|  | 1 | 24.2 | 1 | 24.200 |
|  | 2 | 51.8 | 1 | 103.600 |
|  | 1 | 51.3 | 1 | 51.300 |
|  | 1 | 50.6 | 1 | 50.600 |
|  | 1 | 52.2 | 1 | 52.200 |
|  | 1 | 8.9 | 1 | 8.900 |
| P. Segunda | 1 | 3.6 | 2.4 | 8.640 |
| P. Sótano | 1 | 3.6 | 3 | 10.800 |
| Total |  |  |  | 1113.44 |

**E10ATS171** m2 AISL. BAJO PAVIMENTO URSA XPS NIII I 40 mm.
82.3 m2 × 11.09 = 912.71
Aislamiento térmico bajo pavimento, mediante placas rígidas de poliestireno extruído NIII I de Ursa XPS de 40 mm. de espesor, incluso p.p. de cortes, zócalos perimetrales, medios auxiliares y de seguriidad, totalmente teerminadoo.

| Código | Ud | Descripción | Rendimiento | Precio | Importe |
|---|---|---|---|---|---|
| O01OA030 | h | Oficial primera | 0.045 | 19.08 | 0.86 |
| O01OA050 | h | Ayudante | 0.045 | 16.83 | 0.76 |
| P07TX315 | m2 | P.pol.extr.Ursa XPS NIII I 40mm. | 1.05 | 8.91 | 9.36 |
| % |  | Medios auxiliares | 1 % | 10.98 | 0.11 |
|  |  | Total |  |  | 11.09 |

| Medición | Uds. | Largo | Ancho | Parcial |
|---|---|---|---|---|
| Edificio existente | 1 | 9 | 4.7 | 42.300 |
| Bancada | 1 | 8 | 5 | 40.000 |
| Total |  |  |  | 82.3 |

**E17CDO031** m2 RECRECIDO 7 cm. MORTERO M-5
42.3 m2 × 9.19 = 388.74
Recrecido del soporte de pavimentos con mortero de cemento CEM II/B-P 32,5 N y arena de río (M-5) de 7 cm. de espesor, maestreado, i/medios auxiliares y de seguridad, totalmente terminado, medido la superficie realmente ejecutada.

| Código | Ud | Descripción | Rendimiento | Precio | Importe |
|---|---|---|---|---|---|
| O01OA030 | h | Oficial primera | 0.126 | 19.08 | 2.40 |
| O01OA050 | h | Ayudante | 0.126 | 16.83 | 2.12 |
| A02A080 | m3 | MORTERO CEMENTO M-5 | 0.07 | 65.45 | 4.58 |
| % |  | Medios auxiliares | 1 % | 9.10 | 0.09 |
|  |  | Total |  |  | 9.19 |

| Medición | Uds. | Largo | Ancho | Parcial |
|---|---|---|---|---|
| Edificio existente | 1 | 9 | 4.7 | 42.300 |
| Total |  |  |  | 42.3 |

**E11CTB021** m2 SOL.T. U/INTENSO MICROG. 40x40 C/RODA.
985.85 m2 × 27.13 = 26746.11
Solado de terrazo interior micrograno, uso intensivo tipo Pavisur o similar, s/norma UNE 127020, UNE-EN-13748-1 y UNE-127748-1, de 40x40 cm. en color a elegir por la D.F., con pulido inicial en fábrica para pulido y abrillantado final en obra, con marca AENOR o en posesión de ensayos de tipo, en ambos casos con ensayos de tipo para la resistencia al deslizamiento/resbalamiento, recibida con mortero cola gris de altas prestaciones, i/rodapie de terrazo de 40x10 biselado, rejuntado con pasta para juntas y limpieza, medios auxiliares y de seguridad, totalmente terminado, s/NTE-RSR-6 y NTE-RSR-26, medido en superficie realmente ejecutada.

| Código | Ud | Descripción | Rendimiento | Precio | Importe |
|---|---|---|---|---|---|
| O01OB090 | h | Oficial solador, alicatador (mano de obra) | 0.27 | 18.04 | 4.87 |
| O01OA070 | h | Peón ordinario | 0.27 | 16.06 | 4.34 |
| P08TB020 | m2 | Bald. terrazo 40x40 cm. micrograno (material) | 1.05 | 10.55 | 11.08 |
| P01FA090 | kg | Mortero cola gris altas prestaciones (material) | 5 | 0.3 | 1.50 |
| P08TP140 | m | Rodapié terrazo puli./bise.40x10 cm. (material) | 1 | 4.68 | 4.68 |
| P01FJ150 | m2 | Pasta para juntas de terrazo (material) | 1 | 0.39 | 0.39 |
| % |  | Medios auxiliares | 1 % | 26.86 | 0.27 |
|  |  | Total |  |  | 27.13 |

| Medición | Uds. | Largo | Ancho | Parcial |
|---|---|---|---|---|
| P. Baja | 1 | 120.3 | 1 | 120.300 |
|  | 1 | 70.8 | 1 | 70.800 |
|  | 1 | 17.1 | 1 | 17.100 |
|  | 1 | 14.75 | 1 | 14.750 |
|  | 1 | 60.1 | 1 | 60.100 |
|  | 1 | 12.3 | 1 | 12.300 |
|  | 2 | 51.8 | 1 | 103.600 |
|  | 1 | 51.3 | 1 | 51.300 |
|  | 1 | 50.6 | 1 | 50.600 |
|  | 1 | 42.8 | 1 | 42.800 |
|  | 1 | 10 | 1 | 10.000 |
|  | 1 | 17 | 1 | 17.000 |
| P. Primera | 3 | 25 | 1 | 75.000 |
|  | 1 | 26 | 1 | 26.000 |
|  | 1 | 23.4 | 1 | 23.400 |
|  | 1 | 24.2 | 1 | 24.200 |
|  | 2 | 51.8 | 1 | 103.600 |
|  | 1 | 51.3 | 1 | 51.300 |
|  | 1 | 50.6 | 1 | 50.600 |
|  | 1 | 52.2 | 1 | 52.200 |
|  | 1 | 8.9 | 1 | 8.900 |
| Total |  |  |  | 985.85 |

**E11CTT011** m2 PULIDO Y ABRILLANTADO TERRAZO
985.85 m2 × 6.26 = 6171.42
Pulido y abrillantado de terrazo in situ, incluso retirada de lodos y limpieza, medios auxiliares y de seguridad, totalmente terminaddo.

| Código | Ud | Descripción | Rendimiento | Precio | Importe |
|---|---|---|---|---|---|
| O01OA060 | h | Peón especializado | 0.027 | 16.19 | 0.44 |
| P08TW010 | m2 | Pulido y abri. in situ terrazo (material) | 1 | 5.76 | 5.76 |
| % |  | Medios auxiliares | 1 % | 6.20 | 0.06 |
|  |  | Total |  |  | 6.26 |

| Medición | Uds. | Largo | Ancho | Parcial |
|---|---|---|---|---|
| 9.04 | 1 | 985.85 | 1 | 985.850 |
| Total |  |  |  | 985.85 |

**E11EGP021** m2 SOL.GRES PORCELÁNICO C/RODA..
197.22 m2 × 38.56 = 7604.80
Solado de gres porcelánico compacto todo masa, con diferentes acabados o texturas, natural, pulido, antideslizaante, etc., en baldosas de 40x40 a elegir por la D.F., para tránsito denso (Abrasión IV), recibido con adhesivo C2 TE s/EN-12004 Ibersec Tile porcelánico, i/rodapié del mismo material de 9x30 cm., rejuntado con mortero tapajuntas CG2-W-Ar s/nEN-13888 Ibersec junta color y limpieza, medios auxiliares y de seguridad, totalmente terminado, s/NTE-RSR-2, medido en superficie realmente ejecutada.

| Código | Ud | Descripción | Rendimiento | Precio | Importe |
|---|---|---|---|---|---|
| O01OB090 | h | Oficial solador, alicatador | 0.36 | 18.04 | 6.49 |
| O01OB100 | h | Ayudante solador, alicatador (mano de obra) | 0.36 | 16.97 | 6.11 |
| O01OA070 | h | Peón ordinario | 0.18 | 16.06 | 2.89 |
| P08EPO012 | m2 | Bald.gres porc.todo masa diffe.texturas (material) | 1.05 | 15.95 | 16.75 |
| P08EPP050 | u | Rodapié gres porcel. pulido 9x30 cm. (material) | 2.5 | 1.85 | 4.63 |
| P01FA060 | t | M.cola int/ext Ibersec Porcelánico BL C2TE (material) | 0.003 | 288 | 0.86 |
| P01FJ015 | t | M. int/ext p/rejuntado Ibersec junta color CG2-W-ArS1 (material) | 0.001 | 450 | 0.45 |
| % |  | Medios auxiliares | 1 % | 38.18 | 0.38 |
|  |  | Total |  |  | 38.56 |

| Medición | Uds. | Largo | Ancho | Parcial |
|---|---|---|---|---|
| P. Baja | 1 | 25 | 1 | 25.000 |
|  | 1 | 2.7 | 1 | 2.700 |
|  | 1 | 17.2 | 1 | 17.200 |
|  | 1 | 9.3 | 1 | 9.300 |
|  | 1 | 5.05 | 1 | 5.050 |
|  | 1 | 9.5 | 1 | 9.500 |
|  | 1 | 1.3 | 2.2 | 2.860 |
|  | 1 | 1.5 | 1 | 1.500 |
|  | 1 | 3.8 | 1.2 | 4.560 |
|  | 1 | 1.3 | 1.5 | 1.950 |
| P. Primera | 1 | 2.9 | 1 | 2.900 |
|  | 1 | 19.8 | 1 | 19.800 |
|  | 1 | 16.7 | 1 | 16.700 |
|  | 1 | 2 | 1.9 | 3.800 |
|  | 1 | 1.6 | 1 | 1.600 |
|  | 1 | 1.3 | 1.2 | 1.560 |
| P. Segunda | 1 | 3.6 | 2.4 | 8.640 |
| P. Sótano | 1 | 3.6 | 3 | 10.800 |
| Edificio existente | 1 | 9 | 4.7 | 42.300 |
|  | 1 | 2 | 2.8 | 5.600 |
|  | 1 | 1.5 | 2.6 | 3.900 |
| Total |  |  |  | 197.22 |

**E11L0211** m2 PAVIMENTO LINÓLEO ROLLO MARMOLEUM REAL T/I 2,5 mm.
103.63 m2 × 27.53 = 2852.93
Pavimento de Linoleum modelo Marmoleum Real 2,5 mm. de espesor, de Forbo o similar, antiestático, bactericida, resistente a la quemadura de cigarrillos y diseño marmorizado, en rollos (EN 426), compuesto por aceite de linaza oxidado y polimerizado, harina de madera, pigmentos inalterables y resinas naturales, todo ello calandrado sobre un soporte de tela de yute y acabado con capa de protección Topshield, reacción al fuego Cfl/s1 según norma EN 13501-1, tráfico intenso U4-P3, disponible cordón de soldadura liso o moteado para las juntas, así como zócalo, ángulos entrantes y salientes de la misma composición y color, i/p.p. de perfiles para remates de terminación o esquinas, limpieza, medios auxiliares y de seguridad, totalmmente terminado.

| Código | Ud | Descripción | Rendimiento | Precio | Importe |
|---|---|---|---|---|---|
| O01OA030 | h | Oficial primera | 0.143 | 19.08 | 2.73 |
| O01OA070 | h | Peón ordinario | 0.143 | 16.06 | 2.30 |
| P08SL150 | m2 | Pav. linóleo Marmol.Real 2,5 mm., compl. (material) | 1.04 | 19.38 | 20.16 |
| P08MA020 | kg | Adhesivo contacto | 0.35 | 3.18 | 1.11 |
| P08MA040 | kg | Pasta niveladora (material) | 2 | 0.48 | 0.96 |
| % |  | Medios auxiliares | 1 % | 27.26 | 0.27 |
|  |  | Total |  |  | 27.53 |

| Medición | Uds. | Largo | Ancho | Parcial |
|---|---|---|---|---|
| Edificio existente | 1 | 5.4 | 7.7 | 41.580 |
|  | 1 | 8.5 | 7.3 | 62.050 |
| Total |  |  |  | 103.63 |

**E11PGB041** m2 SOLADO GRANITO PUL.ABUJ.FLAM.
36.41 m2 × 65.62 = 2389.22
Solado de granito de 2,5 cm. de espesor, a elegir por la D.F., pulido, abujardado o flameado en baldosas, recibido con mortero de cemento CEM II/B-P 32,5 N y arena mezcla de miga y río (M-5), cama de arena de 2 cm. de espesor, i/rejuntado con lechada de cemento CEM II/B-P 32,5 N 1/2 y limpieza, medios auxiliares y de seguridad, totalmente terminado, s/NTE-RSR-1, medida la superficie ejecutada.

| Código | Ud | Descripción | Rendimiento | Precio | Importe |
|---|---|---|---|---|---|
| O01OB101 | h | Oficial marmolista (mano de obra) | 0.522 | 19.44 | 10.15 |
| O01OB102 | h | Ayudante marmolista (mano de obra) | 0.522 | 18.06 | 9.43 |
| O01OA070 | h | Peón ordinario | 0.225 | 16.06 | 3.61 |
| P01AA020 | m3 | Arena de río 0/6 mm. | 0.02 | 15.26 | 0.31 |
| P08PLB035 | m2 | Baldosa granito pul/abuj/flam (material) | 1.05 | 36.72 | 38.56 |
| A02A160 | m3 | MORTERO CEM. M-5 C/MEZCLA RIO-MIGA | 0.05 | 56.89 | 2.84 |
| A01L020 | m3 | LECHADA CEMENTO 1/2 CEM II/B-P 32,5 N | 0.001 | 66.25 | 0.07 |
| % |  | Medios auxiliares | 1 % | 64.97 | 0.65 |
|  |  | Total |  |  | 65.62 |

| Medición | Uds. | Largo | Ancho | Parcial |
|---|---|---|---|---|
| Mesetas escaleras | 2 | 2.5 | 1.6 | 8.000 |
|  | 2 | 3.3 | 1.6 | 10.560 |
| Entradas | 1 | 2.7 | 4.5 | 12.150 |
|  | 1 | 3 | 1.9 | 5.700 |
| Total |  |  |  | 36.41 |

**E11PGP211** m PELDAÑO GRANITO C/ZANQIN
156.2 m × 72.76 = 11365.11
Forrado de peldaño de granito, a elegir por la D.F., con huella y tabica de 3 y 2 cm. de espesor respectivamente y zanquín del mismo material, con banda de diferente textura en huella, recibido todo ello con mortero de cemento CEM II/B-P 32,5 N y arena mezcla de miga y río (M-5), i/rejuntado con lechada de cemento CEM II/B-P 32,5 N 1/2 y limpieza, p.p. de formación de peldañeado, medios auxiliares y de seguridad, totalmente terminado, s/NTE-RSR-18, medido en su longitud.

| Código | Ud | Descripción | Rendimiento | Precio | Importe |
|---|---|---|---|---|---|
| O01OB101 | h | Oficial marmolista | 0.495 | 19.44 | 9.62 |
| O01OB070 | h | Oficial cantero | 0.495 | 18.04 | 8.93 |
| O01OA070 | h | Peón ordinario | 0.225 | 16.06 | 3.61 |
| P08PLP100 | m | Peld.granito h/t y banda en huella (material) | 1.05 | 38.03 | 39.93 |
| P08PLP470 | u | Zanq.granito gris Villa 42x18x2 m/c pul. (material) | 1.05 | 8.32 | 8.74 |
| A02A160 | m3 | MORTERO CEM. M-5 C/MEZCLA RIO-MIGA | 0.02 | 56.89 | 1.14 |
| A01L020 | m3 | LECHADA CEMENTO 1/2 CEM II/B-P 32,5 N | 0.001 | 66.25 | 0.07 |
| % |  | Medios auxiliares | 1 % | 72.04 | 0.72 |
|  |  | Total |  |  | 72.76 |

| Medición | Uds. | Largo | Parcial |
|---|---|---|---|
| Exterior | 4 | 4.25 | 17.000 |
|  | 3 | 3.3 | 9.900 |
|  | 3 | 1.3 | 3.900 |
| Interior | 7 | 1.5 | 10.500 |
|  | 11 | 1.8 | 19.800 |
|  | 19 | 1.3 | 24.700 |
|  | 44 | 1.6 | 70.400 |
| Total |  |  | 156.2 |

**E12AC045** m2 ALICA.AZUL.COLOR 20x20cm.REC.ADH/MORT.
261.44 m2 × 26.7 = 6980.45
Alicatado con azulejo color 20x20 cm. (BIa s/UNE-EN-14411) y dureza 3, colocado a línea, recibido con adhesivo C1 según EN-12004 ibersec til, sobre enfoscado de mortero de M-5 de 2 cm. de espesor, p.p. de cortes, ingletes, guardavivos, piezas especiales, rejuntado con adhesivo CG1 borada color según EN-13888 ibersec junta color y limpieza, medios auxiliares y de seguridad, totalmente terminado, s/NTE-RPA-4, medido deduciendo huecos superiores a 1 m2.

| Código | Ud | Descripción | Rendimiento | Precio | Importe |
|---|---|---|---|---|---|
| O01OB090 | h | Oficial solador, alicatador | 0.27 | 18.04 | 4.87 |
| O01OB100 | h | Ayudante solador, alicatador | 0.27 | 16.97 | 4.58 |
| O01OA070 | h | Peón ordinario | 0.135 | 16.06 | 2.17 |
| A02A080 | m3 | MORTERO CEMENTO M-5 | 0.02 | 65.45 | 1.31 |
| P09ABC081 | m2 | Azulejo color 20x20 cm. (material) | 1.1 | 11.62 | 12.78 |
| P01FA305 | kg | Adh. cementoso pavimentado int. s/morteros C1 (material) | 4 | 0.16 | 0.64 |
| P01FJ065 | kg | Lechada blanca CG1 Lankolor Borada (material) | 0.3 | 0.31 | 0.09 |
| % |  | Medios auxiliares | 1 % | 26.44 | 0.26 |
|  |  | Total |  |  | 26.7 |

| Medición | Uds. | Largo | Ancho | Parcial |
|---|---|---|---|---|
| P. Baja | 1 | 10.7 | 2.8 | 29.960 |
|  | 1 | 9.2 | 2.8 | 25.760 |
|  | 1 | 3.3 | 2.8 | 9.240 |
|  | 1 | 2.85 | 2.8 | 7.980 |
|  | 2 | 1.8 | 2.8 | 10.080 |
|  | 2 | 1.5 | 2.8 | 8.400 |
|  | 1 | 6.5 | 2.8 | 18.200 |
|  | 1 | 2.75 | 2.8 | 7.700 |
|  | 1 | 3 | 2.8 | 8.400 |
|  | 1 | 5.5 | 2.8 | 15.400 |
| P. Primera | 2 | 2 | 2.8 | 11.200 |
|  | 2 | 1.7 | 2.8 | 9.520 |
|  | 2 | 3.5 | 2.8 | 19.600 |
|  | 2 | 7 | 2.8 | 39.200 |
|  | 2 | 2.75 | 0.8 | 4.400 |
|  | 2 | 6.5 | 2.8 | 36.400 |
| Total |  |  |  | 261.44 |

**E12AP226** m2 REVESTIM. VÍTREO 40x40 mm.
11 m2 × 50.59 = 556.49
Revestimiento con baldosín vitrificado jaspes de 40x40 mm., (BIa s/n EN 176), a elegir por la D.F., recibido adhesivo porcelanico blanco, i/eliminación de papel y limpieza, medios auxiliares y de seguridad, totalmente terminado, s/NTE-RPA, medida la superficie ejecutada.

| Código | Ud | Descripción | Rendimiento | Precio | Importe |
|---|---|---|---|---|---|
| O01OB090 | h | Oficial solador, alicatador | 0.315 | 18.04 | 5.68 |
| O01OA070 | h | Peón ordinario | 0.27 | 16.06 | 4.34 |
| P09ABV260 | m2 | Baldosín vitrificado 40x40 mm. (material) | 1.1 | 34.65 | 38.12 |
| P01FA405 | kg | Adh. cementoso porcelánico s/varios C1TE (material) | 4 | 0.42 | 1.68 |
| P01FJ006 | kg | Junta cementosa mej. color 2-15 mm CG2 (material) | 0.35 | 0.76 | 0.27 |
| % |  | Medios auxiliares | 1 % | 50.09 | 0.50 |
|  |  | Total |  |  | 50.59 |

| Medición | Uds. | Largo | Ancho | Parcial |
|---|---|---|---|---|
| Sala usos multiples | 1 | 5 | 2.2 | 11.000 |
| Total |  |  |  | 11 |

**E06PG041** m VIERTEAGUAS PIEDRA GRANÍTICA 38x3 cm.
148.2 m × 33.05 = 4898.01
Vierteaguas de piedra granítica de 38x3 cm. con goterón, recibido con mortero de cemento CEM II/B-P 32,5 N y arena de río M-5, i/rejuntado con lechada de cemento blanco BL 22,5 X y limpieza, medios auxiliares y de seguridad, totalmente terminado, medido en su longitud.

| Código | Ud | Descripción | Rendimiento | Precio | Importe |
|---|---|---|---|---|---|
| O01OA030 | h | Oficial primera | 0.225 | 19.08 | 4.29 |
| O01OA040 | h | Oficial segunda | 0.225 | 17.43 | 3.92 |
| O01OA070 | h | Peón ordinario | 0.225 | 16.06 | 3.61 |
| P10VN040 | m | Vierteaguas piedra granítica 38x3cm (material) | 1 | 20.28 | 20.28 |
| A02A080 | m3 | MORTERO CEMENTO M-5 | 0.008 | 65.45 | 0.52 |
| A01L090 | m3 | LECHADA CEM. BLANCO BL 22,5 X | 0.001 | 103.48 | 0.10 |
| % |  | Medios auxiliares | 1 % | 32.72 | 0.33 |
|  |  | Total |  |  | 33.05 |

| Medición | Uds. | Largo | Parcial |
|---|---|---|---|
| P. Baja | 4 | 1.3 | 5.200 |
|  | 1 | 1.2 | 1.200 |
|  | 1 | 9.2 | 9.200 |
|  | 1 | 2.5 | 2.500 |
|  | 1 | 4 | 4.000 |
|  | 1 | 3.1 | 3.100 |
|  | 1 | 10.4 | 10.400 |
|  | 1 | 1.75 | 1.750 |
|  | 1 | 10.2 | 10.200 |
|  | 1 | 1.1 | 1.100 |
|  | 8 | 2.65 | 21.200 |
| P. Primera | 1 | 27.7 | 27.700 |
|  | 1 | 2.8 | 2.800 |
|  | 1 | 1.05 | 1.050 |
|  | 1 | 2.55 | 2.550 |
|  | 1 | 3.3 | 3.300 |
|  | 1 | 5.15 | 5.150 |
|  | 1 | 1.9 | 1.900 |
|  | 12 | 2.65 | 31.800 |
|  | 1 | 1.05 | 1.050 |
| P. Segunda | 1 | 1.05 | 1.050 |
| Total |  |  | 148.2 |

## 10 CARPINTERIA MADERA
Importe: 25042.8

**E13E40afa1** u PUERTA ACÚSTICA 32 dBA, 1 h.
11 u × 348.26 = 3830.86
Puerta acústica de una hoja maciza con aislamiento de 32 dBA, de medidas normalizadas de 45 mm. de espesor, recubierta en melamina o formica de 1 mm., abatible o corredera, según diseño, incluyendo ojo con vidrio, precerco, galce o cerco visto y tapajuntas, de madera de haya barnizada o esmaltada; herrajes de colgar, montada con juntas de estanqueidad de goma, homologada, y cierre de aluminio antienganche con escudo, zocalo de aluminio y cerradura amaestreada, tope de apertura, montada, incluso estructura metálica de sujeción y anclaje con tratamiento protector, y p.p. de medios auxiliares y de seguridad, totalmente colocado y terminado.

| Código | Ud | Descripción | Rendimiento | Precio | Importe |
|---|---|---|---|---|---|
| O01OB150 | h | Oficial 1ª carpintero | 1.35 | 18.95 | 25.58 |
| O01OB160 | h | Ayudante carpintero | 1.35 | 17.13 | 23.13 |
| P11L25afa | u | Puerta acústica 32 dBA completa 1 hoja (material) | 1 | 258.75 | 258.75 |
| P11RB041 | u | Estr.metál.suje,ancl.C.Made.tratad. (material) | 1 | 37.35 | 37.35 |
| % |  | Medios auxiliares | 1 % | 344.81 | 3.45 |
|  |  | Total |  |  | 348.26 |

| Medición | Uds. | Parcial |
|---|---|---|
| PI-3 | 9 | 9.000 |
| MP-1 | 1 | 1.000 |
| MP-2 | 1 | 1.000 |
| Total |  | 11 |

**E13E40afa2** u PUERTA ACÚSTICA 32 dBA, 2 h.
17 u × 462.63 = 7864.71
Puerta acústica de dos hojas maciza con aislamiento de 32 dBA, de medidas normalizadas de 45 mm. de espesor, recubierta en melamina o formica de 1 mm., abatible o corredera, según diseño, incluyendo ojo con vidrio en hoja principal y paño ciego o con vidrio en hoja secundaria o parte fija, precerco, galce o cerco visto y tapajuntas, de madera de haya barnizada o esmaltada; herrajes de colgar, montada con juntas de estanqueidad de goma, homologada, y cierre de aluminio antienganche con escudo , zocalo de aluminio y cerradura amaestreada, tope de apertura, montada, incluso estructura metálica de sujeción y anclaje con tratamiento protector, y p.p. de medios auxiliares y de seguridad, totalmente colocado y terminado..

| Código | Ud | Descripción | Rendimiento | Precio | Importe |
|---|---|---|---|---|---|
| O01OB150 | h | Oficial 1ª carpintero | 1.35 | 18.95 | 25.58 |
| O01OB160 | h | Ayudante carpintero | 1.35 | 17.13 | 23.13 |
| P11L25afa2 | u | Puerta acústica 32 dBA completa 2 hojas | 1 | 353.31 | 353.31 |
| P11RB041 | u | Estr.metál.suje,ancl.C.Made.tratad. | 1.5 | 37.35 | 56.03 |
| % |  | Medios auxiliares | 1 % | 458.05 | 4.58 |
|  |  | Total |  |  | 462.63 |

| Medición | Uds. | Parcial |
|---|---|---|
| PI-1 | 2 | 2.000 |
| PI-2 | 15 | 15.000 |
| Total |  | 17 |

**E30IC011** m2 CABINA SANITARIA e=13mm
73.815 m2 × 180.82 = 13347.23
Cabina sanitaria fabricada con tablero de fibras fenólicas; puerta y paredes de 13 mm. de espesor con altura de 200 cm y levantada 15 cm del suelo, en distintos colores, a elegir por la D.F., al igual que los herrajes y accesorios que son de nylon reforzados con acero, incluso medios auxiliares y de seguridad, totalmente instalada y terminada.

| Código | Ud | Descripción | Rendimiento | Precio | Importe |
|---|---|---|---|---|---|
| O01OA060 | h | Peón especializado | 0.54 | 16.19 | 8.74 |
| O01OA070 | h | Peón ordinario | 0.36 | 16.06 | 5.78 |
| P34IC010 | m2 | Panel cabina sanit.comp. e=13 mm (material) | 1 | 161.12 | 161.12 |
| P01DW090 | u | Pequeño material | 3 | 1.13 | 3.39 |
| % |  | Medios auxiliares | 1 % | 179.03 | 1.79 |
|  |  | Total |  |  | 180.82 |

| Medición | Uds. | Largo | Ancho | Parcial |
|---|---|---|---|---|
| MC-1 | 3 | 1.8 | 2.1 | 11.340 |
| MC-2 | 9 | 1.5 | 2.1 | 28.350 |
| MC-3 | 2 | 2.55 | 2.1 | 10.710 |
| MC-4 | 1 | 2.75 | 2.1 | 5.775 |
| MC-5 | 1 | 2.95 | 2.1 | 6.195 |
| MC-6 | 1 | 2.65 | 2.1 | 5.565 |
| MC-7 | 1 | 2.8 | 2.1 | 5.880 |
| Total |  |  |  | 73.815 |

## 11 CARPINTERIA METALICA
Importe: 111044.94

**E14A47fbdb1** m2 V.AL.ANOD./LACA. OSCILO.MB. RPT
134.632 m2 × 380 = 51160.16
Carpintería de aluminio anodizado y/o lacado en color monobloc, clase (4, 9A, C5), a elegir por la D.F., de 15 u 80 micras respectivamente con rotura de puente térmico en ventanas o balcones practicables, oscilobatientes, giratorias o abatibles, de 65 mm. de sección y transmitancia máxima 2,1 W/m2K, según diseño, compuesta por cerco, hojas, persiana de aluminio aislado con cierre antiintrusión y herrajes de colgar y de seguridad, con cerradura amaestreada donde se necesite, instalada sobre precerco de aluminio, sellado de juntas y limpieza, incluso estructura metalica de anclaje y refuerzo de la carpinteria y de los tabiques, tratada contra la corrosión, jambas, remates, ajuste y montaje en obra con p.p. de medios auxiliares y de seguridad, totalmente terminado, s/ NTE-FCL-3-5.

| Código | Ud | Descripción | Rendimiento | Precio | Importe |
|---|---|---|---|---|---|
| O01OB130 | h | Oficial 1ª cerrajero | 0.225 | 18.04 | 4.06 |
| O01OB140 | h | Ayudante cerrajero | 0.113 | 16.97 | 1.92 |
| P12PW010 | m | Premarco aluminio (material) | 4 | 5.63 | 22.52 |
| P12A67fbdb | m2 | V.al.anodiz./lacado oscilo. MB R.P.T. (material) | 1 | 295.88 | 295.88 |
| P14ACT050 | u | Estruc.metálica sujeción y anclaje trat. (material) | 1 | 51.86 | 51.86 |
| % |  | Medios auxiliares | 1 % | 376.24 | 3.76 |
|  |  | Total |  |  | 380 |

| Medición | Uds. | Largo | Ancho | Parcial |
|---|---|---|---|---|
| V-1 | 1 | 2.6 | 1.95 | 5.070 |
| V-2 | 1 | 3.95 | 1.95 | 7.703 |
| V-3 | 1 | 3.05 | 1.95 | 5.948 |
| V-4 | 20 | 2.65 | 1.45 | 76.850 |
| V-6 | 1 | 3 | 1.95 | 5.850 |
| V-7 | 1 | 3.15 | 1.95 | 6.143 |
| V-8 | 1 | 3 | 1.95 | 5.850 |
| V-9 | 4 | 1.25 | 0.75 | 3.750 |
| V-10 | 1 | 1.15 | 1.95 | 2.243 |
| V-17 | 3 | 2.9 | 1.75 | 15.225 |
| Total |  |  |  | 134.632 |

**E14A47ebdb1** m2 V.AL.ANOD./LACA. OSCILO. RPT
30.201 m2 × 321.72 = 9716.27
Carpintería de aluminio anodizado y/o lacado en color, clase (4, 9A, C5), a elegir por la D.F., de 15 u 80 micras respectivamente con rotura de puente térmico en ventanas o balcones practicables, oscilobatientes, giratorias o abatibles, de 65 mm. de sección y transmitancia máxima 2,1 W/m2K, según diseño, compuesta por cerco, hojas, y herrajes de colgar y de seguridad, con cerradura amaestreada donde se necesite, instalada sobre precerco de aluminio, sellado de juntas y limpieza, incluso estructura metalica de anclaje y refuerzo de la carpinteria y de los tabiques, tratada contra la corrosión, jambas, remates, ajuste y montaje en obra con p.p. de medios auxiliares y de seguridad, totalmente terminado, s/ NTE-FCL-3-5.

| Código | Ud | Descripción | Rendimiento | Precio | Importe |
|---|---|---|---|---|---|
| O01OB130 | h | Oficial 1ª cerrajero | 0.225 | 18.04 | 4.06 |
| O01OB140 | h | Ayudante cerrajero | 0.113 | 16.97 | 1.92 |
| P12PW010 | m | Premarco aluminio | 4 | 5.63 | 22.52 |
| P12A67ebdb | m2 | V.al.anodiz.lacado oscilo. R.P.T. (material) | 1 | 248.54 | 248.54 |
| P14ACT050 | u | Estruc.metálica sujeción y anclaje trat. | 0.8 | 51.86 | 41.49 |
| % |  | Medios auxiliares | 1 % | 318.53 | 3.19 |
|  |  | Total |  |  | 321.72 |

| Medición | Uds. | Largo | Ancho | Parcial |
|---|---|---|---|---|
| V-5 | 2 | 1 | 2.2 | 4.400 |
| V-11 | 1 | 2.8 | 1.75 | 4.900 |
| V-13 | 5 | 1.75 | 1.65 | 14.438 |
| V-14 | 1 | 3.25 | 0.75 | 2.438 |
| V-15 | 1 | 2.5 | 0.75 | 1.875 |
| V-16 | 1 | 1 | 2.15 | 2.150 |
| Total |  |  |  | 30.201 |

**E14A60bcb1** m2 PUERTA PRACT.ANOD.LACAD. R.P.T.
28.517 m2 × 340.05 = 9697.21
Carpintería de aluminio anodizado y/o lacado en color, clase (4), a elegir por la D.F., de 15 u 80 micras respectivamente, con rotura de puente térmico, en puertas practicables, oscilobatientes, pivotantes, de vaiven o batientes con herraje en suelo, para acristalar, de 75 mm. de sección y transmitancia máxima 2,1 W/m2K, según diseño, compuesta por cerco, hojas y herrajes de colgar y de seguridad, y cerradura amaestreada, instalada sobre precerco de aluminio, sellado de juntas y limpieza, incluso estructura metalica de anclaje y refuerzo de la carpinteria y de los tabiques, tratada contra la corrosión, jambas, remates, ajuste y montaje en obra con p.p. de medios auxiliares y de seguridad, totalmente terminado, s/ NTE-FCL-3-5-15.

| Código | Ud | Descripción | Rendimiento | Precio | Importe |
|---|---|---|---|---|---|
| O01OB130 | h | Oficial 1ª cerrajero | 0.315 | 18.04 | 5.68 |
| O01OB140 | h | Ayudante cerrajero | 0.158 | 16.97 | 2.68 |
| P12PW010 | m | Premarco aluminio | 5 | 5.63 | 28.15 |
| P12A10bcb | m2 | P.al.anodiz./lacado abat. RPT compl. (material) | 1 | 248.31 | 248.31 |
| P14ACT050 | u | Estruc.metálica sujeción y anclaje trat. | 1 | 51.86 | 51.86 |
| % |  | Medios auxiliares | 1 % | 336.68 | 3.37 |
|  |  | Total |  |  | 340.05 |

| Medición | Uds. | Largo | Ancho | Parcial |
|---|---|---|---|---|
| PE-1 | 1 | 4.34 | 2.4 | 10.416 |
| PE-2 | 1 | 1.75 | 2.6 | 4.550 |
| PE-3 | 1 | 2.89 | 2.4 | 6.936 |
| PE-5 | 3 | 1.05 | 2.1 | 6.615 |
| Total |  |  |  | 28.517 |

**E14A80ba1** m2 MAMPARA AL.ANOD./LACA.ACRIST.
118.969 m2 × 203.97 = 24266.11
Carpintería de aluminio anodizado y/o lacado en color, clase (4, 9A, C5), a elegir por la D.F., de 15 u 80 micras respectivamente, con rotura de puente térmico, en mamparas para acristalar, con una parte de superficie practicable, de 65 y 75 mm. de sección según sea travesaño o mainel y transmitancia máxima 2,1 W/m2K, compuesta por bastidor general de perfiles de aluminio, paños fijos y hojas practicables para acristalar, y herrajes de colgar y de seguridad, y cerradura amaestreada, instalada sobre precerco de aluminio, sellado de juntas y limpieza, incluso estructura metalica de anclaje y refuerzo de la carpinteria y de los tabiques, tratada contra la corrosión, jambas, remates, ajuste y montaje en obra con p.p. de medios auxiliares y de seguridad, totalmente terminado. s/ NTE-FCL-3.

| Código | Ud | Descripción | Rendimiento | Precio | Importe |
|---|---|---|---|---|---|
| O01OB130 | h | Oficial 1ª cerrajero | 0.225 | 18.04 | 4.06 |
| O01OB140 | h | Ayudante cerrajero | 0.225 | 16.97 | 3.82 |
| P12A70ba | u | Mampara Al. RPTanodiz.lacado acrist. (material) | 1 | 162.95 | 162.95 |
| P14ACT050 | u | Estruc.metálica sujeción y anclaje trat. | 0.6 | 51.86 | 31.12 |
| % |  | Medios auxiliares | 1 % | 201.95 | 2.02 |
|  |  | Total |  |  | 203.97 |

| Medición | Uds. | Largo | Ancho | Parcial |
|---|---|---|---|---|
| V-12 | 5 | 3.32 | 1.65 | 27.390 |
| C-1 | 1 | 3.12 | 2.8 | 8.736 |
| C-2 | 1 | 4.2 | 2.8 | 11.760 |
| C-3 | 1 | 2.48 | 2.8 | 6.944 |
| C-4 | 1 | 9.23 | 2.8 | 25.844 |
| C-5 | 1 | 1.6 | 2.5 | 4.000 |
| C-6 | 1 | 4.87 | 2.5 | 12.175 |
| MP-1 | 1 | 4.8 | 2.8 | 13.440 |
| MP-2 | 1 | 3.1 | 2.8 | 8.680 |
| Total |  |  |  | 118.969 |

**E15CPL171** u P. CHAPA P.EPOXI 130x240 ANTIPÁNICO
1 u × 187.01 = 187.01
Puerta de chapa lisa de 1 hoja de 130x240 cm., rejillas y cierre antipánico, según diseño, realizada con doble chapa de acero galvanizado de 1 mm. de espesor y panel intermedio, rigidizadores con perfiles de acero conformado en frío, herrajes de colgar, cerradura amaestreada con manillón de nylon, cerco de perfil de acero conformado en frío con garras para recibir a la obra, acabado con capa de pintura epoxi polimerizada al horno, elaborada en taller, ajuste y fijación en obra, i/medios auxiliares y de seguridad, totalmente colocada y terminada.

| Código | Ud | Descripción | Rendimiento | Precio | Importe |
|---|---|---|---|---|---|
| O01OB130 | h | Oficial 1ª cerrajero | 0.36 | 18.04 | 6.49 |
| O01OB140 | h | Ayudante cerrajero | 0.36 | 16.97 | 6.11 |
| P13CP050 | u | P.paso 130x240 chapa lisa p.epoxi (material) | 1 | 102.81 | 102.81 |
| P13CP300 | u | Cierre antipánico 1 hoja instalado (material) | 1 | 69.75 | 69.75 |
| % |  | Medios auxiliares | 1 % | 185.16 | 1.85 |
|  |  | Total |  |  | 187.01 |

| Medición | Uds. | Parcial |
|---|---|---|
| PE-4 | 1 | 1.000 |
| Total |  | 1 |

**E15CPF021** u PUER.CORTAFUEGOS EI2-60-C5 1,00x2,10
7 u × 241.79 = 1692.53
Puerta metálica cortafuegos de una o dos hojas pivotante, homologada EI2-60-C5, construida con dos chapas de acero electrocincado de 0,80 mm. de espesor y cámara intermedia de material aislante ignífugo, con o sin ojo de buey con vidrio armado, según diseño, sobre cerco abierto de chapa de acero galvanizado de 1,20 mm. de espesor, con patillas para fijación a obra, cerradura amaestreada embutida y cremona de cierre automático y antipanico, elaborada en taller, ajuste y fijación en obra, incluso acabado en pintura epoxi polimerizada al horno y pintura de acabado a definir por la D.F., incluso estructura metálica de anclaje y refuerzo de la carpinteria y de los tabiques, tratada contra la corrosión, ajuste y montaje en obra con p.p. de medios auxiliares y de seguridad, totalmente terminado.

| Código | Ud | Descripción | Rendimiento | Precio | Importe |
|---|---|---|---|---|---|
| O01OB130 | h | Oficial 1ª cerrajero | 0.36 | 18.04 | 6.49 |
| O01OB140 | h | Ayudante cerrajero | 0.36 | 16.97 | 6.11 |
| P23FM120 | u | P. cortaf. EI2-60-C5 1H. 100x210 cm. compl. (material) | 1 | 226.8 | 226.80 |
| % |  | Medios auxiliares | 1 % | 239.40 | 2.39 |
|  |  | Total |  |  | 241.79 |

| Medición | Uds. | Parcial |
|---|---|---|
| PICH-100 | 6 | 6.000 |
| PICH-90 | 1 | 1.000 |
| Total |  | 7 |

**E15CPF101** u CIERRE ANTIPÁNICO PUERTA 2 H.
3 u × 123.95 = 371.85
Cierre antipánico, para puerta cortafuegos de dos hojas, con una o dos barras según necesidad y diseño, i/ medios auxiliares y de seguridad, totalmente colocado e instalado.

| Código | Ud | Descripción | Rendimiento | Precio | Importe |
|---|---|---|---|---|---|
| O01OB130 | h | Oficial 1ª cerrajero | 0.225 | 18.04 | 4.06 |
| O01OB140 | h | Ayudante cerrajero | 0.225 | 16.97 | 3.82 |
| P23FM340 | u | Cierre antipánico 2H. completo (material) | 1 | 114.84 | 114.84 |
| % |  | Medios auxiliares | 1 % | 122.72 | 1.23 |
|  |  | Total |  |  | 123.95 |

**E15DBP021** m PASAMANOS TUBO D=50 mm.
146.6 m × 27.91 = 4091.61
Pasamanos metálico formado por tubo hueco circular de acero laminado en frío de diámetro 50 mm., incluso p.p. de patillas de sujeción a base de redondo liso macizo de 16 mm. separados cada 50 cm., i/pintura de protección y acabado al esmalte, medios auxiliares y de seguridad, totalmente colocado y terminado.

| Código | Ud | Descripción | Rendimiento | Precio | Importe |
|---|---|---|---|---|---|
| O01OB130 | h | Oficial 1ª cerrajero | 0.27 | 18.04 | 4.87 |
| O01OB140 | h | Ayudante cerrajero | 0.27 | 16.97 | 4.58 |
| P13BP020 | m | Pasamanos tubo D=50 mm. miniado y pintado (material) | 1 | 18.18 | 18.18 |
| % |  | Medios auxiliares | 1 % | 27.63 | 0.28 |
|  |  | Total |  |  | 27.91 |

| Medición | Uds. | Largo | Parcial |
|---|---|---|---|
|  | 2 | 2.3 | 4.600 |
|  | 28 | 3.7 | 103.600 |
|  | 12 | 1.7 | 20.400 |
|  | 2 | 2.4 | 4.800 |
|  | 4 | 3.3 | 13.200 |
| Total |  |  | 146.6 |

**E15DBA011** m BARANDILLA ESCALERA TUBO ACERO
5.5 m × 127.13 = 699.22
Barandilla escalera de 105 cm. de altura con perfiles de tubo hueco de acero laminado en frío, con doble pasamanos de 40x2 mm., montantes de 40x2 mm., barrotes verticales de 25x2 mm. a 10 cm. y anclaje de 100x100x5 mm., según diseño, elaborada en taller y montaje en obra, i/pintura de protección y de acabado al esmalte, medios auxiliares y de seguridad.

| Código | Ud | Descripción | Rendimiento | Precio | Importe |
|---|---|---|---|---|---|
| O01OB130 | h | Oficial 1ª cerrajero | 0.315 | 18.04 | 5.68 |
| O01OB140 | h | Ayudante cerrajero | 0.315 | 16.97 | 5.35 |
| P13BT010 | m | Barand. escalera tubo acero, completa prote. y pintada (material) | 1 | 114.84 | 114.84 |
| % |  | Medios auxiliares | 1 % | 125.87 | 1.26 |
|  |  | Total |  |  | 127.13 |

| Medición | Uds. | Largo | Parcial |
|---|---|---|---|
|  | 1 | 2.5 | 2.500 |
|  | 2 | 1.5 | 3.000 |
| Total |  |  | 5.5 |

**E15DRC011** m2 REJA PLETINAS CORREDERA
18.721 m2 × 137.99 = 2583.31
Reja formada por perfiles macizos de acero laminado en caliente, bastidor con pletina de 50x5 mm., pletinas de 40x6 mm. intermedias y doble bastidor de guias correderas, según diseño, con garras o anclajes, elaborada en taller y montaje en obra, i/pintura de protección y de acabado al esmalte, medios auxiliares y de seguridad, totalmente terminado.

| Código | Ud | Descripción | Rendimiento | Precio | Importe |
|---|---|---|---|---|---|
| O01OB130 | h | Oficial 1ª cerrajero | 0.36 | 18.04 | 6.49 |
| O01OB140 | h | Ayudante cerrajero | 0.36 | 16.97 | 6.11 |
| P13DR100 | m2 | Reja pletinas corredera, completa prote. y pintada (material) | 1 | 124.02 | 124.02 |
| % |  | Medios auxiliares | 1 % | 136.62 | 1.37 |
|  |  | Total |  |  | 137.99 |

| Medición | Uds. | Largo | Ancho | Parcial |
|---|---|---|---|---|
| V-1 | 1 | 2.6 | 1.95 | 5.070 |
| V-2 | 1 | 3.95 | 1.95 | 7.703 |
| V-3 | 1 | 3.05 | 1.95 | 5.948 |
| Total |  |  |  | 18.721 |

**E16KAA012** m2 PARASOL LAMAS ALUMINIO
48.475 m2 × 78.37 = 3798.99
Parasol de lamas de aluminio, formado por montates de aluminio COR-9159, parasol COR-9102, elementos de refuerzo, anclaje y sujección, etc., de Cortizo o similar, según diseño, i/medios auxiliares y de seguridad, totalmente colocado y terminado.

| Código | Ud | Descripción | Rendimiento | Precio | Importe |
|---|---|---|---|---|---|
| O01OB130 | h | Oficial 1ª cerrajero | 0.45 | 18.04 | 8.12 |
| O01OB140 | h | Ayudante cerrajero | 0.45 | 16.97 | 7.64 |
| P14ME012 | m2 | Parasol lamas aluminio completo | 1 | 61.83 | 61.83 |
| % |  | Medios auxiliares | 1 % | 77.59 | 0.78 |
|  |  | Total |  |  | 78.37 |

| Medición | Uds. | Largo | Ancho | Parcial |
|---|---|---|---|---|
|  | 1 | 27.7 | 1.75 | 48.475 |
| Total |  |  |  | 48.475 |

**E15DRA081** m2 VERJA TUBO ACERO PINTADA
5.445 m2 × 190.69 = 1038.31
Verja formada por montantes de 60x60x2 mm., bastidor y travesaño de 40x60x2 mm. barrotes de 25x25x2 mm., según diseño, con patillas o anclaje para recibir en obra, herrajes de colgar y de seguridad con cerradura amaestreada, elaborada en taller y montaje en obra, i/pintura de protección y de acabado al esmalte, medios auxiliares y de seguridad, totalmente terminado.

| Código | Ud | Descripción | Rendimiento | Precio | Importe |
|---|---|---|---|---|---|
| O01OB130 | h | Oficial 1ª cerrajero | 0.315 | 18.04 | 5.68 |
| O01OB140 | h | Ayudante cerrajero | 0.315 | 16.97 | 5.35 |
| P13DR090 | m2 | Verja tubo acero pintada, completa prote. y pintada (material) | 1 | 177.77 | 177.77 |
| % |  | Medios auxiliares | 1 % | 188.80 | 1.89 |
|  |  | Total |  |  | 190.69 |

| Medición | Uds. | Largo | Ancho | Parcial |
|---|---|---|---|---|
|  | 1 | 1.65 | 2.1 | 3.465 |
|  | 1 | 1.8 | 1.1 | 1.980 |
| Total |  |  |  | 5.445 |

**ARMMET** u ARMARIO METAL.GALVANI.PINT.
2 u × 356.88 = 713.76
Armario metálico formado por perfilería y chapa acero galvanizado, imprimación y acabado en pintura esmaltada, de dimensiones 1,00x2,00x0,50 m., i/accesorios, remates, medios auxiliares y de seguridad, totalmente colocado y terminado.

| Código | Ud | Descripción | Rendimiento | Precio | Importe |
|---|---|---|---|---|---|
| O01OB130 | h | Oficial 1ª cerrajero | 0.9 | 18.04 | 16.24 |
| O01OB140 | h | Ayudante cerrajero | 0.9 | 16.97 | 15.27 |
| P12A70bb | u | Armario met.galv.pintado completo | 1 | 321.84 | 321.84 |
| % |  | Medios auxiliares | 1 % | 353.35 | 3.53 |
|  |  | Total |  |  | 356.88 |

**E15CPL011** m2 CARP. CHAPA LISA GALV. P. EPOXI
1.613 m2 × 93.07 = 150.12
Carpintería de chapa lisa realizada con chapa de acero galvanizado de 1 mm. de espesor, perfiles de acero conformado en frío, herrajes de colgar y seguridad, cerradura amaestreada, cerco de perfil de acero conformado en frío con garras para recibir a obra, todo ello galvanizado y acabado con capa de pintura epoxi polimerizada al horno, elaborada en taller, ajuste y fijación en obra, i/accesorios, remates, medios auxiliares y de seguridad, totalmente colocada y terminada.

| Código | Ud | Descripción | Rendimiento | Precio | Importe |
|---|---|---|---|---|---|
| O01OB130 | h | Oficial 1ª cerrajero | 0.4 | 18.04 | 7.22 |
| O01OB140 | h | Ayudante cerrajero | 0.4 | 16.97 | 6.79 |
| P13CP011 | m2 | Carpintería chapa lisa galv. y p. epoxi compl. (material) | 1 | 78.14 | 78.14 |
| % |  | Medios auxiliares | 1 % | 92.15 | 0.92 |
|  |  | Total |  |  | 93.07 |

| Medición | Uds. | Largo | Ancho | Parcial |
|---|---|---|---|---|
| Armario contadores agua | 1 | 2.15 | 0.75 | 1.613 |
| Total |  |  |  | 1.613 |

**E14AEP081** m2 MOSQUITERA ENRROLLABLE ALUVAL
15.225 m2 × 57.7 = 878.48
Mosquitera enrrollable Mod. Bee de Aluval o similar, anclada a paramentos o perfilerias, equipada con todos sus accesorios y montada, incluso p.p. de medios auxiliares y de seguridad, totalmente terminada.

| Código | Ud | Descripción | Rendimiento | Precio | Importe |
|---|---|---|---|---|---|
| O01OB130 | h | Oficial 1ª cerrajero | 0.3 | 18.04 | 5.41 |
| P12API021 | m2 | Mosquitera Bee Aluval completa (material) | 1 | 51.72 | 51.72 |
| % |  | Medios auxiliares | 1 % | 57.13 | 0.57 |
|  |  | Total |  |  | 57.7 |

| Medición | Uds. | Largo | Ancho | Parcial |
|---|---|---|---|---|
| Comedor y cocina | 8 | 0.8 | 1.5 | 9.600 |
|  | 3 | 1.25 | 1.5 | 5.625 |
| Total |  |  |  | 15.225 |

## 12 VIDRIOS, PINTURAS Y VARIOS
Importe: 66581.39

**E16EGB051** u ISOLAR NEUTRALUX S 4/10,12,16/4
129.334 u × 48.04 = 6213.21
Doble acristalamiento Isolar, formado por un vidrio Neutralux S bajo emisivo incoloro de 4 mm y una luna float incolora de 4 mm, cámara de aire deshidratado de 10 mm, 12 mm ó 16 mm con perfil separador de aluminio y doble sellado perimetral, fijado sobre carpintería con acuñado mediante calzos de apoyo perimetrales y laterales y sellado en frío con silicona neutra, incluso cortes de vidrio y colocación de junquillos, banda de vinilo donde se necesite, medios auxiliares y de seguridad, totalmente terminado, según NTE-FVP-8. Prestaciones técnicas: Transmisión Luminosa: 74%, Factor Solar: 53%, Valor U: 1,8.

| Código | Ud | Descripción | Rendimiento | Precio | Importe |
|---|---|---|---|---|---|
| O01OB250 | h | Oficial 1ª vidriería (mano de obra) | 0.612 | 17.38 | 10.64 |
| P14EGB050 | u | Isolar Neutralux S 4/ 10,12,16 /4 (material) | 1.006 | 29.03 | 29.20 |
| P14KW055 | m | Sellado con silicona incolora (material) | 7 | 0.86 | 6.02 |
| P01DW090 | u | Pequeño material | 1.5 | 1.13 | 1.70 |
| % |  | Medios auxiliares | 1 % | 47.56 | 0.48 |
|  |  | Total |  |  | 48.04 |

| Medición | Uds. | Largo | Ancho | Parcial |
|---|---|---|---|---|
| V-4 | 20 | 2.65 | 1.45 | 76.850 |
| V-11 | 1 | 2.77 | 1.75 | 4.848 |
| V-12 | 5 | 3.32 | 1.75 | 29.050 |
| V-13 | 5 | 1.73 | 1.65 | 14.273 |
| V-14 | 1 | 3.25 | 0.75 | 2.438 |
| V-15 | 1 | 2.5 | 0.75 | 1.875 |
| Total |  |  |  | 129.334 |

**E16EGD011** u ISOLAR AKUSTEK ACÚS.+NEUTRALUX S 4/12/33.1 40dB
64.164 u × 61.53 = 3948.01
Doble acristalamiento Isolar Akustek L de Rw=40 dB, formado por un vidrio Neutralux S bajo emisivo incoloro de 4 mm y un vidrio laminado acústico y de seguridad Akustek L Acústico de 6 mm. de espesor (3+3), coloreado donde se indique, y cámara de aire deshidratado de 12 mm con perfil separador de aluminio y doble sellado perimetral, fijado sobre carpintería con acuñado mediante calzos de apoyo perimetrales y laterales y sellado en frío con silicona neutra, incluso colocación de junquillos, banda de vinilo donde se necesite, medios auxiliares y de seguridad, totalmente terminado, según NTE-FVP. Prestaciones técnicas: Transmisión Luminosa: 74%, Factor Solar: 53%, Valor U: 1,8.

| Código | Ud | Descripción | Rendimiento | Precio | Importe |
|---|---|---|---|---|---|
| O01OB250 | h | Oficial 1ª vidriería | 0.45 | 17.38 | 7.82 |
| P14EGD010 | u | Isolar Lam.Acús.+Neutr.S 4/12/33.1 36dB (material) | 1.006 | 45.11 | 45.38 |
| P14KW055 | m | Sellado con silicona incolora | 7 | 0.86 | 6.02 |
| P01DW090 | u | Pequeño material | 1.5 | 1.13 | 1.70 |
| % |  | Medios auxiliares | 1 % | 60.92 | 0.61 |
|  |  | Total |  |  | 61.53 |

| Medición | Uds. | Largo | Ancho | Parcial |
|---|---|---|---|---|
| V-5 | 2 | 1 | 2.2 | 4.400 |
| V-9 | 4 | 1.25 | 0.75 | 3.750 |
| V-10 | 1 | 1.13 | 1.95 | 2.204 |
| V-16 | 1 | 1 | 2.15 | 2.150 |
| C-1 | 1 | 3.12 | 2.8 | 8.736 |
| C-2 | 1 | 4.2 | 2.8 | 11.760 |
| C-3 | 1 | 2.48 | 2.8 | 6.944 |
| C-4 | 5 | 1.73 | 2.8 | 24.220 |
| Total |  |  |  | 64.164 |

**E16EGD051** u ISOLAR AKUSTEK ACÚS.+NEUTRALUX S 33.1/12/33.1 37dB
127.444 u × 70.06 = 8928.73
Doble acristalamiento Isolar Akustek L de Rw=40 dB, formado por un vidrio laminado Neutralux S bajo emisivo incoloro y seguridad de 6 mm (3+3) y un vidrio laminado acústico y de seguridad Akustek L de 6 mm. de espesor (3+3), coloreado donde se indique, y cámara de aire deshidratado de 12 mm con perfil separador de aluminio y doble sellado perimetral, fijado sobre carpintería con acuñado mediante calzos de apoyo perimetrales y laterales y sellado en frío con silicona neutra, incluso colocación de junquillos, banda de vinilo donde se necesite, medios auxiliares y de seguridad, totalmente terminado, según NTE-FVP. Prestaciones técnicas: Transmisión Luminosa: 74%, Factor Solar: 53%, Valor U: 1,8.

| Código | Ud | Descripción | Rendimiento | Precio | Importe |
|---|---|---|---|---|---|
| O01OB250 | h | Oficial 1ª vidriería | 0.45 | 17.38 | 7.82 |
| P14EGD050 | u | AislaGlas Lam.Acús.+ClimaG.D 33.1/12/33.1 37dB (material) | 1.006 | 53.51 | 53.83 |
| P14KW055 | m | Sellado con silicona incolora | 7 | 0.86 | 6.02 |
| P01DW090 | u | Pequeño material | 1.5 | 1.13 | 1.70 |
| % |  | Medios auxiliares | 1 % | 69.37 | 0.69 |
|  |  | Total |  |  | 70.06 |

| Medición | Uds. | Largo | Ancho | Parcial |
|---|---|---|---|---|
| PE-1 | 1 | 4.34 | 2.4 | 10.416 |
| PE-2 | 1 | 1.75 | 2.6 | 4.550 |
| PE-3 | 1 | 2.89 | 2.4 | 6.936 |
| PE-5 | 3 | 1.05 | 2.05 | 6.458 |
| V-1 | 1 | 2.6 | 1.95 | 5.070 |
| V-2 | 1 | 3.95 | 1.95 | 7.703 |
| V-3 | 1 | 3.05 | 1.95 | 5.948 |
| V-6 | 1 | 3 | 1.95 | 5.850 |
| V-7 | 1 | 3.15 | 1.95 | 6.143 |
| V-8 | 1 | 3 | 1.95 | 5.850 |
| V-17 | 3 | 2.9 | 1.75 | 15.225 |
| C-5 | 1 | 1.6 | 2.5 | 4.000 |
| C-6 | 1 | 4.87 | 2.5 | 12.175 |
| MP-1 | 1 | 4.8 | 2.8 | 13.440 |
| MP-2 | 1 | 3.1 | 2.8 | 8.680 |
| PI-2 | 15 | 0.3 | 2 | 9.000 |
| Total |  |  |  | 127.444 |

**E27EEL011** m2 PINTU. TEMPLE LISO BLANCO S/YESO
330.23 m2 × 2.78 = 918.04
Pintura al temple liso blanco, en paramentos verticales y horizontales, dos manos, incluso aparejado, plastecido, lijado y dos manos, medios auxiliares y de seguridad, totalmente terminado.

| Código | Ud | Descripción | Rendimiento | Precio | Importe |
|---|---|---|---|---|---|
| O01OB230 | h | Oficial 1ª pintura (mano de obra) | 0.074 | 17.89 | 1.32 |
| O01OB240 | h | Ayudante pintura (mano de obra) | 0.074 | 16.38 | 1.21 |
| P25CT030 | kg | Pasta temple blanco (material) | 0.45 | 0.2 | 0.09 |
| P25CT020 | kg | Plaste (material) | 0.05 | 1.57 | 0.08 |
| P25WW220 | u | Pequeño material (material) | 0.05 | 0.96 | 0.05 |
| % |  | Medios auxiliares | 1 % | 2.75 | 0.03 |
|  |  | Total |  |  | 2.78 |

| Medición | Uds. | Largo | Ancho | Parcial |
|---|---|---|---|---|
| 8.09 | 1 | 330.23 | 1 | 330.230 |
| Total |  |  |  | 330.23 |

**E27EPA031** m2 P. PLAST. ACRIL. MATE LAVABLE B/COLOR
2219.55 m2 × 6.22 = 13805.60
Pintura plástica acrílica lisa mate lavable profesional, en blanco o pigmentada, sobre paramentos horizontales y verticales, dos manos, incluso imprimación y plastecido, medios auxiliares y de seguridad, totalmente terminado.

| Código | Ud | Descripción | Rendimiento | Precio | Importe |
|---|---|---|---|---|---|
| O01OB230 | h | Oficial 1ª pintura | 0.133 | 17.89 | 2.38 |
| O01OB240 | h | Ayudante pintura | 0.133 | 16.38 | 2.18 |
| P25OZ040 | l | E. fijadora muy penetrante obra/mad e/int (material) | 0.07 | 7.27 | 0.51 |
| P25OG040 | kg | Masilla ultrafina acabados (material) | 0.06 | 1.52 | 0.09 |
| P25EI030 | l | P. pl. acríl. esponjable mate (material) | 0.3 | 2.7 | 0.81 |
| P25WW220 | u | Pequeño material | 0.2 | 0.96 | 0.19 |
| % |  | Medios auxiliares | 1 % | 6.16 | 0.06 |
|  |  | Total |  |  | 6.22 |

| Medición | Uds. | Largo | Ancho | Parcial |
|---|---|---|---|---|
| 8.04 | 1 | 1559.49 | 1 | 1559.490 |
| 7.07 | 2 | 863.45 | 1 | 1726.900 |
| 7.08 | 1 | 106.93 | 1 | 106.930 |
| A deducir, 8.07 | -1 | 1173.77 | 1 | -1173.770 |
| Total |  |  |  | 2219.55 |

**E10INR084** m2 IMP.DEPÓS.EPOXY PREPOXY-AL COPSA
46.18 m2 × 19.15 = 884.35
Impermeabilización de vasos en depósitos de agua potable, piscinas o estanques con revestimiento epoxy de gran pureza en capa de 1,00 Kg/m2, resistente a los agentes químicos agresivos, Prepoxy-AL de Copsa, en dos manos, aplicada con rodillo previa limpieza del soporte, i/medios auxiliares y de seguridad, totalmente terminado.

| Código | Ud | Descripción | Rendimiento | Precio | Importe |
|---|---|---|---|---|---|
| O01OA030 | h | Oficial primera | 0.126 | 19.08 | 2.40 |
| O01OA050 | h | Ayudante | 0.126 | 16.83 | 2.12 |
| P06SR029 | kg | Rev. epoxy Prepoxy-AL de Copsa (material) | 1 | 14.44 | 14.44 |
| % |  | Medios auxiliares | 1 % | 18.96 | 0.19 |
|  |  | Total |  |  | 19.15 |

| Medición | Uds. | Largo | Ancho | Parcial |
|---|---|---|---|---|
| Aljibe | 1 | 4.2 | 3 | 12.600 |
|  | 1 | 3.9 | 2.3 | 8.970 |
|  | 1 | 5 | 2.3 | 11.500 |
|  | 1 | 4 | 2.3 | 9.200 |
|  | 1 | 1.7 | 2.3 | 3.910 |
| Total |  |  |  | 46.18 |

**E25TA081** u ASCENSOR GeN2 Comfort 2 PARAD.8 PER.
1 u × 23894.5 = 23894.50
Instalación completa de ascensor eléctrico GeN2 Comfort de OTIS o similar, de 2 paradas, 630 kg. de carga nominal para un máximo de 8 personas, con cabina de dimensiones 1,10x1,40 m., maquina compacta sin reductor, situada en la parte superior interna del hueco, sobre dos guías de contrapeso y una guía de cabina, motor de imanes permanentes y construcción radial, freno de disco, tracción sistema GeN2 de OTIS mediante cintas planas de alta resistencia, compuestas por cables de acero recubiertos de poliuretano, sobre polea motriz de diámetro reducido (80 mm.), control de movimento, sistema de voltaje y frecuencia variable en lazo cerrado , tipo OVF20, precisión de parada: +/- 3 mm., maniobra, sistema de control modular MCS 220, por microprocesadores en automatica simple, colectiva en bajada o colectiva selectiva, en agrupamiento simplex, duplex o triplex, a elegir, decoración en cabina,"Optima" con panel de mando en columna convexa, de suelo a techo, acabada en skinplate blanco o acero inoxidable, y de la que emana la luz de la cabina, pantalla informativa de cristal líquido, paredes en skinplate, laminado o acero inoxidable, techo plano o curvo en skinplate blanco, módulo de espejo ocupando 1/3, de suelo a techo en pared opuesta al panel de mando, medio espejo en pared del fondo, espejo completo en pared opuesta al panel de mando, pulsadores de microrrecorrido, cóncavos, enmarcados en placas acabadas en cromo con numeración arábiga y en sistema Braille, pasamanos tubular, rodapié de PVC color gris, suelo de goma antideslizante negra, de goma marmolizada, de piedra artificial, preparado para colocar mármol o granito, puerta de cabina y frentes en acero inoxidable telescopicas, i/llave de apertura y llamada en cada piso, ayudas, medios auxiliares y de seguridad, totalmente montado y funcionando, s/R.D. 1314/97.

| Código | Ud | Descripción | Rendimiento | Precio | Importe |
|---|---|---|---|---|---|
| P24AE081 | u | Ascensor GeN2 Comf.2 para.8 pers. (material) | 1 | 23657.92 | 23657.92 |
| % |  | Medios auxiliares | 1 % | 23657.92 | 236.58 |
|  |  | Total |  |  | 23894.5 |

**E15EV031** m ESCALERA VERTICAL PATES D=20 mm.
5.3 m × 41.88 = 221.96
Escalera vertical formada por redondo de acero galvanizado de D=20 mm. y medidas 250x300x25 con garras para recibido a obra y separadas 30 cm., incluso recibido de albañilería, medios auxiliares y de seguridad, totalmente terminado.

| Código | Ud | Descripción | Rendimiento | Precio | Importe |
|---|---|---|---|---|---|
| O01OA090 | h | Cuadrilla A | 0.3 | 39.55 | 11.87 |
| P13EV030 | u | Pate estándar a.galv. D=20 mm (material) | 3.3 | 8.97 | 29.60 |
| % |  | Medios auxiliares | 1 % | 41.47 | 0.41 |
|  |  | Total |  |  | 41.88 |

| Medición | Uds. | Largo | Parcial |
|---|---|---|---|
|  | 2 | 1 | 2.000 |
|  | 1 | 3.3 | 3.300 |
| Total |  |  | 5.3 |

**E30IR031** u RÓTULO METACRILATO 400x100 mm.
40 u × 22.07 = 882.80
Colocación de rótulo de metacrilato y aluminio en paramentos verticales, pegado con silicona incolora o anclado con taco y tornillo, incluso rascado de pintura o barniz, medios auxiliares y de seguridad, totalmente terminado.

| Código | Ud | Descripción | Rendimiento | Precio | Importe |
|---|---|---|---|---|---|
| O01OB240 | h | Ayudante pintura | 0.009 | 16.38 | 0.15 |
| P25WR020 | u | Rótulo metacrilato alumino 400x100 mm. (material) | 1 | 21.51 | 21.51 |
| P25WW220 | u | Pequeño material | 0.2 | 0.96 | 0.19 |
| % |  | Medios auxiliares | 1 % | 21.85 | 0.22 |
|  |  | Total |  |  | 22.07 |

**E30IF111** m2 FELPUDO DE ALUMINIO BASMAT APOLO
3 m2 × 58.72 = 176.16
Felpudo de aluminio de fácil instalación, modelo Apolo de Basmat o similar, formado por estructura de aluminio y 3 terminaciones disponibles: textil, goma o cepillos. Altura: 22 mm., i/medios auxiliares y de seguridad, totalmente terminado.

| Código | Ud | Descripción | Rendimiento | Precio | Importe |
|---|---|---|---|---|---|
| O01OB090 | h | Oficial solador, alicatador | 0.18 | 18.04 | 3.25 |
| O01OB100 | h | Ayudante solador, alicatador | 0.18 | 16.97 | 3.05 |
| P34IF110 | m2 | Felpudo de aluminio Basmat Apolo (material) | 1 | 51.84 | 51.84 |
| % |  | Medios auxiliares | 1 % | 58.14 | 0.58 |
|  |  | Total |  |  | 58.72 |

| Medición | Uds. | Largo | Ancho | Parcial |
|---|---|---|---|---|
|  | 2 | 1.5 | 1 | 3.000 |
| Total |  |  |  | 3 |

**E21MB031** u ENCIMERA PANEL SANITARIO
16 u × 130.39 = 2086.24
Suministro y colocación de encimera de panel sanitario fabricada con tablero de fibras fenólicas de 13 mm. de espesor, con faldón frontal, regleta y con los bordes biselados, incluso con agujero para la instalación posterior de un lavabo de 1 seno, montada con bastidor de acero inoxidable y los anclajes precisos, sellada con silicona, medios auxiliares y de seguridad, totalmente terminado.

| Código | Ud | Descripción | Rendimiento | Precio | Importe |
|---|---|---|---|---|---|
| O01OA030 | h | Oficial primera | 0.9 | 19.08 | 17.17 |
| O01OA050 | h | Ayudante | 0.9 | 16.83 | 15.15 |
| P18CM100 | u | Encimera panel sanitario, completa (material) | 1 | 96.78 | 96.78 |
| % |  | Medios auxiliares | 1 % | 129.10 | 1.29 |
|  |  | Total |  |  | 130.39 |

**E21MI051** u PORTARROLLOS ACERO INOX.
15 u × 26.11 = 391.65
Portarrollos de acero inoxidable c/tapa 18/10 modulo simple de 14,5x10,5 cm., instalado con tacos a la pared, i/medios auxiliares y de seguridad, totalmente terminado.

| Código | Ud | Descripción | Rendimiento | Precio | Importe |
|---|---|---|---|---|---|
| O01OA030 | h | Oficial primera | 0.27 | 19.08 | 5.15 |
| P18CC050 | u | Portarrollos acero inox. c/tapa (material) | 1 | 20.7 | 20.70 |
| % |  | Medios auxiliares | 1 % | 25.85 | 0.26 |
|  |  | Total |  |  | 26.11 |

**E21MI011** u DOSIFIC. JABÓN ACERO 1 L. C/CERRAD.
6 u × 84.28 = 505.68
Dosificador de jabón de acero inoxidable 18/10, con capacidad de 1 l. y cerradura antirrobo, instalados con tacos de plástico y tornillos a la pared, i/medios auxiliares y de seguridad, totalmente terminado.

| Código | Ud | Descripción | Rendimiento | Precio | Importe |
|---|---|---|---|---|---|
| O01OA030 | h | Oficial primera | 0.27 | 19.08 | 5.15 |
| P18CC010 | u | Dosificador jabón a.inox. 1 l. c/cerrad. (material) | 1 | 78.3 | 78.30 |
| % |  | Medios auxiliares | 1 % | 83.45 | 0.83 |
|  |  | Total |  |  | 84.28 |

**E21MI041** u DISPENSADOR TOALLAS ACERO C/CERR.
6 u × 81.56 = 489.36
Dispensador de toallas de papel de acero inoxidable 18/10 de capacidad para 800 unidades y cerradura de seguridad, instalado con tacos de plástico y tornillos a la pared, i/medios auxiliares y de seguridad, totalmente terminado.

| Código | Ud | Descripción | Rendimiento | Precio | Importe |
|---|---|---|---|---|---|
| O01OA030 | h | Oficial primera | 0.27 | 19.08 | 5.15 |
| P18CC040 | u | Dispensador toallas a.inox. (material) | 1 | 75.6 | 75.60 |
| % |  | Medios auxiliares | 1 % | 80.75 | 0.81 |
|  |  | Total |  |  | 81.56 |

**E21MB021** u ESPEJO 80x100 cm.
10 u × 63.78 = 637.80
Suministro y colocación de espejo para baño, de 80x100 cm., con los bordes biselados, colocado mediante pegado a paramento, i/medios auxiliares y de seguridad, totalmente terminado.

| Código | Ud | Descripción | Rendimiento | Precio | Importe |
|---|---|---|---|---|---|
| O01OA030 | h | Oficial primera | 0.135 | 19.08 | 2.58 |
| P18CM040 | u | Espejo 82x100cm. completo (material) | 1 | 60.57 | 60.57 |
| % |  | Medios auxiliares | 1 % | 63.15 | 0.63 |
|  |  | Total |  |  | 63.78 |

**E21MB011** u MUEBLE LACADO P/LAVABO, 150 cm.
1 u × 162.62 = 162.62
Suministro y colocación de mueble lacado para lavabo, de 150 cm. de largo, con cajones, puertas y encimera de panel sanitario, con los bordes canteados, i/medios auxiliares y de seguridad, totalmente terminado.

| Código | Ud | Descripción | Rendimiento | Precio | Importe |
|---|---|---|---|---|---|
| O01OA030 | h | Oficial primera | 0.36 | 19.08 | 6.87 |
| O01OA050 | h | Ayudante | 0.18 | 16.83 | 3.03 |
| P18CM030 | u | Mueble lacado p/lavabo 150 cm. (material) | 1 | 151.11 | 151.11 |
| % |  | Medios auxiliares | 1 % | 161.01 | 1.61 |
|  |  | Total |  |  | 162.62 |

**E30IR012** u ROTULO FACHADA SEGUN J.C.y L.
1 u × 1166.32 = 1166.32
Rotulo en fachada según normas e indicaciones de los organismo de la Junta de Castilla Y León, y determinar de la D.F., i/medios auxiliares y de seguridad, totalmente colocado.

| Código | Ud | Descripción | Rendimiento | Precio | Importe |
|---|---|---|---|---|---|
| O01OA030 | h | Oficial primera | 0.9 | 19.08 | 17.17 |
| P34IR012 | u | Rotulo fachada según J.C.y L. (material) | 1 | 1137.6 | 1137.60 |
| % |  | Medios auxiliares | 1 % | 1154.77 | 11.55 |
|  |  | Total |  |  | 1166.32 |

**U11CC021** u COLUMNA PORTA BANDERAS 5 m.
4 u × 317.09 = 1268.36
Columna porta banderas de 5 m. de altura, compuesta por los siguientes elementos: columna de chapa de acero galvanizado y pintura de acabado, provista de mecanismos izado y bajada de bandera, conductor interior para toma de tierra, pica de tierra, cimentación realizada con hormigón de 330 kg. de cemento/m3. de dosificación y pernos de anclaje, i/medios auxiliares y de seguridad, montado y conexionado.

| Código | Ud | Descripción | Rendimiento | Precio | Importe |
|---|---|---|---|---|---|
| O01OB200 | h | Oficial 1ª electricista/teleco | 0.45 | 19.07 | 8.58 |
| P16AK060 | u | Columna recta galva. pint. h=4m (material) | 1 | 171 | 171.00 |
| U12SAM020 | u | CIMENTACIÓN P/COLUMNA 3 a 7m | 1 | 104.79 | 104.79 |
| P15EB010 | m | Conduc cobre desnudo 35 mm2 (material) | 2 | 1.55 | 3.10 |
| P15EA010 | u | Pica de t.t. 200/14,3 Fe+Cu (material) | 1 | 12.11 | 12.11 |
| M02GE010 | h | Grúa telescópica autoprop. 20 t. (maquinaria) | 0.18 | 73.56 | 13.24 |
| P01DW090 | u | Pequeño material | 1 | 1.13 | 1.13 |
| % |  | Medios auxiliares | 1 % | 313.95 | 3.14 |
|  |  | Total |  |  | 317.09 |

## IN-01 INSTALACIÓN DE GASOLEO
Importe: 2075.66

**D22TRP030** u LIMPIEZA DEP. GASOLEO 5000 LTS
1 u × 1295.02 = 1295.02
Limpieza de depósito de gasóleo de 5000 litros por empresa especializada, para su posterior reutilización, considerando hasta 1000 Kg de fangos y residuos. Se incluye certificado de operaciones, revisión IP-03 y limpieza, ayudas, medios auxiliares y de seguridad, totalmente terminado.

| Código | Ud | Descripción | Rendimiento | Precio | Importe |
|---|---|---|---|---|---|
| O01OB170 | h | Oficial 1ª fontanero calefactor | 5 | 19.07 | 95.35 |
| O01OB180 | h | Oficial 2ª fontanero calefactor | 5 | 17.37 | 86.85 |
| M07LIP010 | u | Limpieza de deposito gasoleo 5 m3 (maquinaria) | 1 | 850 | 850.00 |
| M07LIP020 | u | Certificado revisión IP-03 y de limpieza (maquinaria) | 1 | 250 | 250.00 |
| %MA3% |  | Medios auxiliares y pruebas | 1 % | 1282.20 | 12.82 |
|  |  | Total |  |  | 1295.02 |

**15.03** u MEDIDOR NIVEL GASOLEO
1 u × 780.64 = 780.64
Teleindicador de nivel Inpro o equivalente modelo EDM-35 formado por unidad de control, módulos 2 relés, sonda rígida 2,5 m, para el control de niveles de reserva y llenado máximo, con relés de aviso, kit alarma de llenado con rearme automático, i/ayudas, cableado bajo tubo, medios auxiliares y de seguridad, totalmente terminado.

| Código | Ud | Descripción | Rendimiento | Precio | Importe |
|---|---|---|---|---|---|
| O01OB170 | h | Oficial 1ª fontanero calefactor | 2 | 19.07 | 38.14 |
| O01OB200 | h | Oficial 1ª electricista/teleco | 2 | 19.07 | 38.14 |
| P20EA25 | u | Teleindicador EDM-35 con accesorios (material) | 1 | 602.33 | 602.33 |
| P15GA010 | m | Cond. rígi. 750 V 1,5 mm2 Cu (material) | 300 | 0.17 | 51.00 |
| P15AF068 | m | Tubo Forroplast DN25 (material) | 100 | 0.32 | 32.00 |
| P01DW090 | u | Pequeño material | 10 | 1.13 | 11.30 |
| %MA3% |  | Medios auxiliares y pruebas | 1 % | 772.91 | 7.73 |
|  |  | Total |  |  | 780.64 |

## IN-02 INSTALACIÓN DE CALEFACCIÓN
Importe: 65296.35

**14.01.07** m TUB. ACERO NEGRO DIN-2440 3/4" C/COQUILLA
6 m × 40.13 = 240.78
Tubería de acero negro soldada tipo DIN-2440 de 3/4" para soldar, i/codos, tes, manguitos, imprimación, pintura, p.p. de formación de liras de dilatación y demás accesorios, aislada con coquilla de lana de vidrio con acabado en aluminio, instalada, ayudas, medios auxiliares y de seguridad, totalmente terminado.

| Código | Ud | Descripción | Rendimiento | Precio | Importe |
|---|---|---|---|---|---|
| O01OB170 | h | Oficial 1ª fontanero calefactor | 0.6 | 19.07 | 11.44 |
| O01OB180 | h | Oficial 2ª fontanero calefactor | 0.6 | 17.37 | 10.42 |
| P25OU020 | l | Imp. anticorrosiva minio/pintura (material) | 0.4 | 7.37 | 2.95 |
| P20TA030 | m | Tubería acero negro sold. 3/4" (material) | 1 | 6.97 | 6.97 |
| P20TV250 | u | Accesorios acero negro (material) | 0.3 | 12.52 | 3.76 |
| P07CV350 | m | Cubretub.lana vid.Al.D=27;3/4" e=25 (material) | 1 | 4.19 | 4.19 |
| %MA3% |  | Medios auxiliares y pruebas | 1 % | 39.73 | 0.40 |
|  |  | Total |  |  | 40.13 |

**14.01.08** m TUB. ACERO NEGRO DIN-2440 1" C/COQUILLA
6 m × 43.14 = 258.84
Tubería de acero negro soldada tipo DIN-2440 de 1" para soldar, i/codos, tes, manguitos, imprimación, pintura, p.p. de formación de liras de dilatación y demás accesorios, aislada con coquilla de lana de vidrio con acabado en aluminio, instalada, ayudas, medios auxiliares y de seguridad, totalmente terminado.

| Código | Ud | Descripción | Rendimiento | Precio | Importe |
|---|---|---|---|---|---|
| O01OB170 | h | Oficial 1ª fontanero calefactor | 0.6 | 19.07 | 11.44 |
| O01OB180 | h | Oficial 2ª fontanero calefactor | 0.6 | 17.37 | 10.42 |
| P25OU020 | l | Imp. anticorrosiva minio/pintura | 0.5 | 7.37 | 3.69 |
| P20TA040 | m | Tubería acero negro sold. 1" (material) | 1 | 9.08 | 9.08 |
| P20TV250 | u | Accesorios acero negro | 0.3 | 12.52 | 3.76 |
| P07CV400 | m | Cubretub.lana vid.Al.D=34;1" e=25 (material) | 1 | 4.32 | 4.32 |
| %MA3% |  | Medios auxiliares y pruebas | 1 % | 42.71 | 0.43 |
|  |  | Total |  |  | 43.14 |

**14.01.11** m TUB. ACERO NEGRO DIN-2440 2" C/COQUILLA
20 m × 57.08 = 1141.60
Tubería de acero negro soldada tipo DIN-2440 de 2" para soldar, i/codos, tes, manguitos, imprimación, pintura , p.p. de formación de liras de dilatación y demás accesorios, aislada con coquilla de lana de vidrio con acabado en aluminio, instalada, ayudas, medios auxiliares y de seguridad, totalmente terminado.

| Código | Ud | Descripción | Rendimiento | Precio | Importe |
|---|---|---|---|---|---|
| O01OB170 | h | Oficial 1ª fontanero calefactor | 0.7 | 19.07 | 13.35 |
| O01OB180 | h | Oficial 2ª fontanero calefactor | 0.7 | 17.37 | 12.16 |
| P20TA070 | m | Tubería acero negro sold. 2" (material) | 1 | 16.71 | 16.71 |
| P25OU020 | l | Imp. anticorrosiva minio/pintura | 0.55 | 7.37 | 4.05 |
| P20TV250 | u | Accesorios acero negro | 0.4 | 12.52 | 5.01 |
| P07CV460 | m | Cubretub.lana vid.Al.D=60;2" e=25 (material) | 1 | 5.23 | 5.23 |
| %MA3% |  | Medios auxiliares y pruebas | 1 % | 56.51 | 0.57 |
|  |  | Total |  |  | 57.08 |

**14.01.15** m2 ALUMINIO SALA CALDERAS
35 m2 × 23.57 = 824.95
Recubrimiento con chapa de aluminio brillante de 0,6 mm de tuberías y botellón de la SALA de calderas (instalaciones en sala de calderas de calefacción, frío, agua caliente sanitaria y solar), i/ayudas, medios auxiliares y de seguridad, totalmente terminado.

| Código | Ud | Descripción | Rendimiento | Precio | Importe |
|---|---|---|---|---|---|
| O01OA030 | h | Oficial primera | 0.2 | 19.08 | 3.82 |
| O01OA050 | h | Ayudante | 0.2 | 16.83 | 3.37 |
| P07CVC02 | m2 | Chapa aluminio brillante 0,6 mm (material) | 1 | 16.15 | 16.15 |
| %MA3% |  | Medios auxiliares y pruebas | 1 % | 23.34 | 0.23 |
|  |  | Total |  |  | 23.57 |

**14.01.17** u VÁLVULA DE ESFERA 3/4" PN-10
1 u × 14.14 = 14.14
Válvula de esfera PN-10 de 3/4", instalada, i/pequeño material y accesorios, ayudas, medios auxiliares y de seguridad, totalmente terminado.

| Código | Ud | Descripción | Rendimiento | Precio | Importe |
|---|---|---|---|---|---|
| O01OB170 | h | Oficial 1ª fontanero calefactor | 0.5 | 19.07 | 9.54 |
| P20TV025 | u | Válvula de esfera 3/4" (material) | 1 | 4.43 | 4.43 |
| P01DW090 | u | Pequeño material | 0.03 | 1.13 | 0.03 |
| %MA3% |  | Medios auxiliares y pruebas | 1 % | 14.00 | 0.14 |
|  |  | Total |  |  | 14.14 |

**14.01.18** u VÁLVULA DE ESFERA 1" PN-10
1 u × 16.57 = 16.57
Válvula de esfera PN-10 de 1", instalada, i/pequeño material y accesorios, ayudas, medios auxiliares y de seguridad, totalmente terminado.

| Código | Ud | Descripción | Rendimiento | Precio | Importe |
|---|---|---|---|---|---|
| O01OB170 | h | Oficial 1ª fontanero calefactor | 0.5 | 19.07 | 9.54 |
| P20TV030 | u | Válvula de esfera 1" (material) | 1 | 6.84 | 6.84 |
| P01DW090 | u | Pequeño material | 0.03 | 1.13 | 0.03 |
| %MA3% |  | Medios auxiliares y pruebas | 1 % | 16.41 | 0.16 |
|  |  | Total |  |  | 16.57 |

**14.01.20** u VÁLVULA DE ESFERA 1 1/2" PN-10
2 u × 25.98 = 51.96
Válvula de esfera PN-10 de 1 1/2", instalada, i/pequeño material y accesorios, ayudas, medios auxiliares y de seguridad, totalmente terminado.

| Código | Ud | Descripción | Rendimiento | Precio | Importe |
|---|---|---|---|---|---|
| O01OB170 | h | Oficial 1ª fontanero calefactor | 0.5 | 19.07 | 9.54 |
| P20TV032 | u | Válvula de esfera 1 1/2" (material) | 1 | 16.15 | 16.15 |
| P01DW090 | u | Pequeño material | 0.03 | 1.13 | 0.03 |
| %MA3% |  | Medios auxiliares y pruebas | 1 % | 25.72 | 0.26 |
|  |  | Total |  |  | 25.98 |

**14.01.21** u VÁLVULA DE ESFERA 2" PN-10
8 u × 31.26 = 250.08
Válvula de esfera PN-10 de 2", instalada, i/pequeño material y accesorios, ayudas, medios auxiliares y de seguridad, totalmente terminado.

| Código | Ud | Descripción | Rendimiento | Precio | Importe |
|---|---|---|---|---|---|
| O01OB170 | h | Oficial 1ª fontanero calefactor | 0.5 | 19.07 | 9.54 |
| P20TV037 | u | Válvula de esfera 2" (material) | 1 | 21.38 | 21.38 |
| P01DW090 | u | Pequeño material | 0.03 | 1.13 | 0.03 |
| %MA3% |  | Medios auxiliares y pruebas | 1 % | 30.95 | 0.31 |
|  |  | Total |  |  | 31.26 |

**14.01.36** u VALV.RETENCIÓN 3/4" ROSCAR
1 u × 7.69 = 7.69
Válvula de retención de 3/4" para roscar, colocada, i/ayudas, medios auxiliares y de seguridad, totalmente terminado.

| Código | Ud | Descripción | Rendimiento | Precio | Importe |
|---|---|---|---|---|---|
| O01OB170 | h | Oficial 1ª fontanero calefactor | 0.2 | 19.07 | 3.81 |
| P20TV175 | u | Válv.ret.PN10/16 3/4" (material) | 1 | 3.8 | 3.80 |
| %MA3% |  | Medios auxiliares y pruebas | 1 % | 7.61 | 0.08 |
|  |  | Total |  |  | 7.69 |

**14.01.40** u VALV.RETENCIÓN 2" ROSCAR
1 u × 24.97 = 24.97
Válvula de retención de 2" para roscar, colocada, i/ayudas, medios auxiliares y de seguridad, totalmente terminado.

| Código | Ud | Descripción | Rendimiento | Precio | Importe |
|---|---|---|---|---|---|
| O01OB170 | h | Oficial 1ª fontanero calefactor | 0.2 | 19.07 | 3.81 |
| P20TV186 | u | Válv.ret.PN10/16 2" (material) | 1 | 20.91 | 20.91 |
| %MA3% |  | Medios auxiliares y pruebas | 1 % | 24.72 | 0.25 |
|  |  | Total |  |  | 24.97 |

**14.01.32** u FILTRO Y 1 1/2" ROSCADO
1 u × 35.05 = 35.05
Filtro roscado en "Y" de agua 1 1/2", colocado, i/ayudas, medios auxiliares y de seguridad, totalmente terminado.

| Código | Ud | Descripción | Rendimiento | Precio | Importe |
|---|---|---|---|---|---|
| O01OB170 | h | Oficial 1ª fontanero calefactor | 0.5 | 19.07 | 9.54 |
| P45JK051 | u | Filtro Y 1 1/2" (material) | 1 | 25.16 | 25.16 |
| %MA3% |  | Medios auxiliares y pruebas | 1 % | 34.70 | 0.35 |
|  |  | Total |  |  | 35.05 |

**14.01.33** u FILTRO Y 2" ROSCADO
2 u × 45.15 = 90.30
Filtro roscado en "Y" de agua 2", colocado, i/ayudas, medios auxiliares y de seguridad, totalmente terminado.

| Código | Ud | Descripción | Rendimiento | Precio | Importe |
|---|---|---|---|---|---|
| O01OB170 | h | Oficial 1ª fontanero calefactor | 0.5 | 19.07 | 9.54 |
| P45JK055 | u | Filtro Y 2" (material) | 1 | 35.16 | 35.16 |
| %MA3% |  | Medios auxiliares y pruebas | 1 % | 44.70 | 0.45 |
|  |  | Total |  |  | 45.15 |

**14.01.41** u VASO EXPANSIÓN 100 LTS-6 BAR
1 u × 161.14 = 161.14
Vaso de expansión cerrado para instalaciones de calefacción con una capacidad de 100 litros y presión máxima de trabajo de 6 bar, montado, i/ayudas, medios auxiliares y de seguridad, totalmente terminado.

| Código | Ud | Descripción | Rendimiento | Precio | Importe |
|---|---|---|---|---|---|
| O01OB170 | h | Oficial 1ª fontanero calefactor | 0.5 | 19.07 | 9.54 |
| P20SCH097 | u | Vaso expansión 100 lts-6bar (material) | 1 | 150 | 150.00 |
| %MA3% |  | Medios auxiliares y pruebas | 1 % | 159.54 | 1.60 |
|  |  | Total |  |  | 161.14 |

**14.01.27** u VÁLV. SEGURIDAD 3/4"-5bar
1 u × 29.33 = 29.33
Válvula de seguridad de escape conducido de 3/4" a 5 bar, incluso vaciado conducido, ayudas, medios auxiliares y de seguridad, totalmente terminado.

| Código | Ud | Descripción | Rendimiento | Precio | Importe |
|---|---|---|---|---|---|
| O01OB170 | h | Oficial 1ª fontanero calefactor | 0.5 | 19.07 | 9.54 |
| P45JK005 | u | Válv. seg. 3/4"-5bar (material) | 1 | 19.5 | 19.50 |
| %MA3% |  | Medios auxiliares y pruebas | 1 % | 29.04 | 0.29 |
|  |  | Total |  |  | 29.33 |

**14.01.04** u ANTIVIBRATORIO DN40 ROSCADO
1 u × 47.54 = 47.54
Suministro y colocación de amortiguador de ruidos y vibraciones para tuberías 100ºC/PN6, de DN40, incluso racores, montado, ayudas, medios auxiliares y de seguridad, totalmente terminado.

| Código | Ud | Descripción | Rendimiento | Precio | Importe |
|---|---|---|---|---|---|
| O01OB170 | h | Oficial 1ª fontanero calefactor | 1 | 19.07 | 19.07 |
| P22ANT016 | u | Antivibratorio DN40 para roscar (material) | 1 | 28 | 28.00 |
| %MA3% |  | Medios auxiliares y pruebas | 1 % | 47.07 | 0.47 |
|  |  | Total |  |  | 47.54 |

**14.01.24** u MANÓMETRO LECTURA DIF. 0-6 bar
1 u × 107.16 = 107.16
Manómetro de lectura diferencial 0-6 bar (llave 3/8"-manómetro-llave 3/8") con amortiguador de vibraciones, colocado en cada bomba/intercambiador, incluso llaves, ayudas, medios auxiliares y de seguridad, totalmente terminado.

| Código | Ud | Descripción | Rendimiento | Precio | Importe |
|---|---|---|---|---|---|
| O01OB170 | h | Oficial 1ª fontanero calefactor | 3.5 | 19.07 | 66.75 |
| P20WT100 | u | Manómetro de 0 a 6 bar c/amortig. (material) | 1 | 10.26 | 10.26 |
| P20TT101 | u | Válvula de esfera de 3/8" (material) | 2 | 1.52 | 3.04 |
| E22NTN010 | m | TUB. ACERO NEGRO DIN-2440 3/8" (material) | 1 | 26.05 | 26.05 |
| %MA3% |  | Medios auxiliares y pruebas | 1 % | 106.10 | 1.06 |
|  |  | Total |  |  | 107.16 |

**14.01.23** u TERMÓMETRO BULBO 0-120 ºC
5 u × 55.88 = 279.40
Termómetro de bulbo 0-120 ºC., montado y colocado, i/ayudas, medios auxiliares y de seguridad, totalmente terminado.

| Código | Ud | Descripción | Rendimiento | Precio | Importe |
|---|---|---|---|---|---|
| O01OB170 | h | Oficial 1ª fontanero calefactor | 2.5 | 19.07 | 47.68 |
| P20WT070 | u | Termómetro inmersion D=63 esf. (material) | 1 | 7.65 | 7.65 |
| %MA3% |  | Medios auxiliares y pruebas | 1 % | 55.33 | 0.55 |
|  |  | Total |  |  | 55.88 |

**14.01.25** u MANÓMETRO DE 0-6 bar
1 u × 31.16 = 31.16
Manómetro 0 a 6 bar, dotado de llave de 3/8" y amortiguador de vibraciones, i/ayudas, medios auxiliares y de seguridad, totalmente terminado.

| Código | Ud | Descripción | Rendimiento | Precio | Importe |
|---|---|---|---|---|---|
| O01OB170 | h | Oficial 1ª fontanero calefactor | 1 | 19.07 | 19.07 |
| P20WT100 | u | Manómetro de 0 a 6 bar c/amortig. | 1 | 10.26 | 10.26 |
| P20TT101 | u | Válvula de esfera de 3/8" | 1 | 1.52 | 1.52 |
| %MA3% |  | Medios auxiliares y pruebas | 1 % | 30.85 | 0.31 |
|  |  | Total |  |  | 31.16 |

**14.01.51** u VÁLVULA MOTORIZADA ROTATIVA 3 VIAS 1 1/2" ROSCADA
1 u × 491.48 = 491.48
Válvula rotativa motorizada roscada de tres vías DN40 a base de válvula motorizada de 3 vias 1 1/2" con servomotor 0-10V, cable de conexión, conector de bomba del circuito de calefacción y conector para servomotor, montada y funcionando, i/ayudas, medios auxiliares y de seguridad, totalmente terminado.

| Código | Ud | Descripción | Rendimiento | Precio | Importe |
|---|---|---|---|---|---|
| O01OB170 | h | Oficial 1ª fontanero calefactor | 1.5 | 19.07 | 28.61 |
| P20TAB106 | u | Válv. tres vías rotativa 1 1/2" roscada con servomotor 0-10V (material) | 1 | 458 | 458.00 |
| %MA3% |  | Medios auxiliares y pruebas | 1 % | 486.61 | 4.87 |
|  |  | Total |  |  | 491.48 |

**14.01.100** u VÁLVULA MOTORIZADA ASIENTO 3 VIAS 1 1/2" ROSCADA
1 u × 598.54 = 598.54
Válvula de asiento motorizada roscada de tres vías DN40 a base de válvula motorizada de 3 vias 1 1/2" con servomotor 0-10V, cable de conexión, conector de bomba del circuito de calefacción y conector para servomotor, montada y funcionando, i/ayudas, medios auxiliares y de seguridad, totalmente terminado.

| Código | Ud | Descripción | Rendimiento | Precio | Importe |
|---|---|---|---|---|---|
| O01OB170 | h | Oficial 1ª fontanero calefactor | 1.5 | 19.07 | 28.61 |
| P20TAB115 | u | Válv. asiento 3 vías 1 1/2" roscada con servomotor 0-10V (material) | 1 | 564 | 564.00 |
| %MA3% |  | Medios auxiliares y pruebas | 1 % | 592.61 | 5.93 |
|  |  | Total |  |  | 598.54 |

**14.01.44** u PURGADOR AUTOMÁTICO S/MTO.
10 u × 45.41 = 454.10
Purgador automático con llave de corte tipo Spirotop o similar de 1/2" latón, del tipo sin mantenimiento y apto para funcionamiento continuo. Incluso llave de corte 1/2", montado, i/ayudas, medios auxiliares y de seguridad, totalmente terminado.

| Código | Ud | Descripción | Rendimiento | Precio | Importe |
|---|---|---|---|---|---|
| O01OB170 | h | Oficial 1ª fontanero calefactor | 0.1 | 19.07 | 1.91 |
| P20TV005 | u | Válvula de esfera 1/2" (material) | 1 | 2.85 | 2.85 |
| P20TV011 | u | Purgador automático sin mantenimiento (material) | 1 | 40.2 | 40.20 |
| %MA3% |  | Medios auxiliares y pruebas | 1 % | 44.96 | 0.45 |
|  |  | Total |  |  | 45.41 |

**14.01.55** u BOMBA CIRCULADORA SIMPLE 7.68 m3/h - 1.5 mca
1 u × 447.34 = 447.34
Bomba circuladora simple de rotor húmedo marca DAB o equivalente modelo A 110/180XM, para montaje directo en tubería, de 410 W a 230V para suministro de 7.86 m3/h a 1.5 mca., incluso racores, montada y conexionada, ayudas, medios auxiliares y de seguridad, totalmente terminado.

| Código | Ud | Descripción | Rendimiento | Precio | Importe |
|---|---|---|---|---|---|
| O01OB170 | h | Oficial 1ª fontanero calefactor | 1 | 19.07 | 19.07 |
| O01OB200 | h | Oficial 1ª electricista/teleco | 0.2 | 19.07 | 3.81 |
| P22BOM014 | u | Bomba rotor humedo 7.68m3/h-1.5mca-230V c/racores (material) | 1 | 420 | 420.00 |
| P01DW090 | u | Pequeño material | 0.03 | 1.13 | 0.03 |
| %MA3% |  | Medios auxiliares y pruebas | 1 % | 442.91 | 4.43 |
|  |  | Total |  |  | 447.34 |

**14.01.56** u BOMBA CIRCULADORA SIMPLE 11.49 m3/h - 7.02 mca
1 u × 944.17 = 944.17
Bomba circuladora simple de rotor húmedo marca DAB o equivalente modelo BPH 120/280.50T, para montaje directo en tubería, de 898 W a 400V para suministro de 11.49 m3/h a 7.02 mca., incluso racores, montada y conexionada, ayudas, medios auxiliares y de seguridad, totalmente terminado.

| Código | Ud | Descripción | Rendimiento | Precio | Importe |
|---|---|---|---|---|---|
| O01OB170 | h | Oficial 1ª fontanero calefactor | 1 | 19.07 | 19.07 |
| O01OB200 | h | Oficial 1ª electricista/teleco | 0.3 | 19.07 | 5.72 |
| P22BOM015 | u | Bomba rotor humedo 11.49m3/h-7.02mca-400V c/bridas (material) | 1 | 910 | 910.00 |
| P01DW090 | u | Pequeño material | 0.03 | 1.13 | 0.03 |
| %MA3% |  | Medios auxiliares y pruebas | 1 % | 934.82 | 9.35 |
|  |  | Total |  |  | 944.17 |

**14.01.66** u INTERCAMBIADOR PLACAS SOLDADAS 134 KW
1 u × 669.58 = 669.58
Intercambiador de placas soldadas para 134 KW en calor marca Sedical o equivalente modelo UFPB-43/L con 40 placas (2.8 m2) destinado al circuito de ventilación, con temperaturas de entrada/salida y caudal/pérdida de carga en primario de 80/65ºC - 7,8 m3/h/ 7 kPa y un secundario a 40/50ºC - 11,66m3/h/ 15 kPa., montado, i/ayudas, medios auxiliares y de seguridad, totalmente terminado.

| Código | Ud | Descripción | Rendimiento | Precio | Importe |
|---|---|---|---|---|---|
| O01OB170 | h | Oficial 1ª fontanero calefactor | 0.05 | 19.07 | 0.95 |
| P22HC046 | u | Intercambiador placas soldadas 134 KW calor (material) | 1 | 662 | 662.00 |
| %MA3% |  | Medios auxiliares y pruebas | 1 % | 662.95 | 6.63 |
|  |  | Total |  |  | 669.58 |

**14.01.73** u TERMOSTATO 0-60 ºC
1 u × 46.46 = 46.46
Termostato de contacto 0-60 ºC., montada, i/ayudas, medios auxiliares y de seguridad, totalmente terminado.

| Código | Ud | Descripción | Rendimiento | Precio | Importe |
|---|---|---|---|---|---|
| O01OB170 | h | Oficial 1ª fontanero calefactor | 0.21 | 19.07 | 4.00 |
| P17LL010 | u | Termostato 0-60 ºC (material) | 1 | 42 | 42.00 |
| %MA3% |  | Medios auxiliares y pruebas | 1 % | 46.00 | 0.46 |
|  |  | Total |  |  | 46.46 |

**14.01.74** u LLAVE EQUILIBRADO ESTÁTICO 1 1/2" TA
1 u × 51.95 = 51.95
Llave roscada de equilibrado estático de 1 1/2" tipo Tour Andersen o equivalente, montada, i/ayudas, medios auxiliares y de seguridad, totalmente terminado.

| Código | Ud | Descripción | Rendimiento | Precio | Importe |
|---|---|---|---|---|---|
| O01OB170 | h | Oficial 1ª fontanero calefactor | 0.21 | 19.07 | 4.00 |
| P17LL040 | u | Llave C-PVC 40 mm (material) | 1 | 47.04 | 47.04 |
| P17COL01 | kg | Adhesivo C-PVC (material) | 0.02 | 20.2 | 0.40 |
| %MA3% |  | Medios auxiliares y pruebas | 1 % | 51.44 | 0.51 |
|  |  | Total |  |  | 51.95 |

**14.01.70** u REGULACION DIGITAL VENTILACION
1 u × 1046 = 1046.00
Regulación térmica de digital marca Sedical o equivalente modelo Micronik SR7426 para el control de un climatizador de aire primario:
- Marcha paro de dos ventiladores.
- Regulación de temperatura de impulsión del aire a punto fijo actuando sobre una válvula de asiento de 3 vias, en invierno y control de free-cooling.
- Horario de ventilación.
Incluso elementos de campo (sondas de temperatura impulsión y exterior), servomotor para compuerta motorizada y programación y puesta en marcha en Villanubla, i/ayudas, medios auxiliares y de seguridad, totalmente terminado.

| Código | Ud | Descripción | Rendimiento | Precio | Importe |
|---|---|---|---|---|---|
| O01OB170 | h | Oficial 1ª fontanero calefactor | 6 | 19.07 | 114.42 |
| O01OB180 | h | Oficial 2ª fontanero calefactor | 6 | 17.37 | 104.22 |
| P24REG101 | u | Regulación digital ventilación/suelo radiante (material) | 1 | 468 | 468.00 |
| P24REG104 | u | Sonda de temperatura de conducto (material) | 1 | 55 | 55.00 |
| P24REG105 | u | Sonda de temperatura exterior/inmersion con vaina (material) | 1 | 61 | 61.00 |
| P24REG106 | u | Servomotor para free-cooling de compuerta (material) | 1 | 148 | 148.00 |
| P24REG003 | u | Puesta en marcha regulacion (material) | 1 | 85 | 85.00 |
| %MA3% |  | Medios auxiliares y pruebas | 1 % | 1035.64 | 10.36 |
|  |  | Total |  |  | 1046 |

**14.01.99** u REGULACION DIGITAL ZONA SUELO RADIANTE
1 u × 902.58 = 902.58
Regulación térmica de digital marca Sedical o equivalente modelo Micronik SR7426 para el control de un circuito de suelo radiante:
- Marcha paro de dos bombas.
- Regulación de temperatura de impulsión del aire a punto fijo actuando sobre una válvula rotativa de 3 vias.
- Horario/semanal de calefacción.
- Función antihielo.
Incluso elementos de campo, programación y puesta en marcha en Villanubla, i/ayudas, medios auxiliares y de seguridad, totalmente terminado.

| Código | Ud | Descripción | Rendimiento | Precio | Importe |
|---|---|---|---|---|---|
| O01OB170 | h | Oficial 1ª fontanero calefactor | 6 | 19.07 | 114.42 |
| O01OB180 | h | Oficial 2ª fontanero calefactor | 6 | 17.37 | 104.22 |
| P24REG101 | u | Regulación digital ventilación/suelo radiante | 1 | 468 | 468.00 |
| P24REG105 | u | Sonda de temperatura exterior/inmersion con vaina | 2 | 61 | 122.00 |
| P24REG003 | u | Puesta en marcha regulacion | 1 | 85 | 85.00 |
| %MA3% |  | Medios auxiliares y pruebas | 1 % | 893.64 | 8.94 |
|  |  | Total |  |  | 902.58 |

**14.04.01** m TUB.CALEFACCIÓN MULTICAPA 18x2 mm.
70 m × 4.85 = 339.50
Tubería multicapa, compuesta en el interior por un tubo de polietileno PERT, una capa intermedia de aluminio y una capa exterior de polietileno PERT, s/UNE 53.960, para red de distribución de calefacción por radiadores (sistema monotubo, bitubo y colectores), de diámetro 18x2 mm., con protección de corrugado en paramentos empotrados, con p.p. de accesorios conexión, instalada, i/ayudas, medios auxiliares y de seguridad, totalmente terminado.

| Código | Ud | Descripción | Rendimiento | Precio | Importe |
|---|---|---|---|---|---|
| O01OB170 | h | Oficial 1ª fontanero calefactor | 0.05 | 19.07 | 0.95 |
| P20TS030 | m | Tubería multicapa pex-al-pex 18x2 mm. (material) | 1 | 2.21 | 2.21 |
| P20TS070 | m | P.P. acc. multicapa 18x2 mm. (material) | 1 | 1.48 | 1.48 |
| P15GB020 | m | Tubo PVC corrugado M 25/gp5 (material) | 1 | 0.16 | 0.16 |
| %MA3% |  | Medios auxiliares y pruebas | 1 % | 4.80 | 0.05 |
|  |  | Total |  |  | 4.85 |

| Medición | Uds. | Largo | Parcial |
|---|---|---|---|
| Conexión radiadores | 7 | 10 | 70.000 |
| Total |  |  | 70 |

**14.04.04** m TUB.CALEFACCIÓN MULTICAPA 25x2.5 mm.
82 m × 8.04 = 659.28
Tubería multicapa, compuesta en el interior por un tubo de polietileno PERT, una capa intermedia de aluminio y una capa exterior de polietileno PERT, s/UNE 53.960, para red de distribución de calefacción por radiadores (sistema monotubo, bitubo y colectores), de diámetro 25x2.5 mm., con protección de corrugado en paramentos empotrados, con p.p. de accesorios conexión, instalada, i/ayudas, medios auxiliares y de seguridad, totalmente terminado.

| Código | Ud | Descripción | Rendimiento | Precio | Importe |
|---|---|---|---|---|---|
| O01OB170 | h | Oficial 1ª fontanero calefactor | 0.05 | 19.07 | 0.95 |
| P20TS050 | m | Tubería multicapa pex-al-pex 25x2.5 mm. (material) | 1 | 4.4 | 4.40 |
| P20TS090 | m | P.P. acc. multicapa 25x2.5 mm. (material) | 1 | 2.61 | 2.61 |
| %MA3% |  | Medios auxiliares y pruebas | 1 % | 7.96 | 0.08 |
|  |  | Total |  |  | 8.04 |

| Medición | Uds. | Largo | Parcial |
|---|---|---|---|
| Conexión radiadores | 1 | 82 | 82.000 |
| Total |  |  | 82 |

**14.04.14** u ELEM.ALUMI.INY.hejes=70 160.2W
84 u × 24.15 = 2028.60
Elemento de aluminio inyectado acoplables entre sí de dimensiones hejes=70 cm., a=8 cm., g=10 cm., potencia 160.2 W (DT=50ºC)., probado a 9 bar de presión, acabado en doble capa, una de imprimación y la segunda de polvo epoxi color blanco-marfil, equipado de p.p. llave termostática, tapones, detentores y purgador, así como p.p. de accesorios de montaje: reducciones, juntas, soportes y pintura para retoques, i/ayudas, medios auxiliares y de seguridad, totalmente terminado.

| Código | Ud | Descripción | Rendimiento | Precio | Importe |
|---|---|---|---|---|---|
| O01OB170 | h | Oficial 1ª fontanero calefactor | 0.1 | 19.07 | 1.91 |
| O01OB180 | h | Oficial 2ª fontanero calefactor | 0.1 | 17.37 | 1.74 |
| P20MA020 | u | Elemento de aluminio 160.2W (material) | 1 | 18.63 | 18.63 |
| P20MW061 | u | Tapón 1 1/4" (material) | 0.2 | 0.7 | 0.14 |
| P20MV015 | u | Llave Termostatica (material) | 0.1 | 5.99 | 0.60 |
| P20MW020 | u | Purgador automático (material) | 0.1 | 0.47 | 0.05 |
| P20MW030 | u | Soporte radiador panel (material) | 0.5 | 0.51 | 0.26 |
| P20MW055 | u | Detentor 1/2" recto (material) | 0.1 | 5.8 | 0.58 |
| %MA3% |  | Medios auxiliares y pruebas | 1 % | 23.91 | 0.24 |
|  |  | Total |  |  | 24.15 |

**14.04.15** u CRONO TERMOSTATO AMBIENTE SEMANAL CON BLOQUEO
21 u × 70.96 = 1490.16
Crono-termostato digital ambiente semanal desde 8ºC a 32ºC. Con bloqueo de parámetros por código ('hold' antimanipulación), instalado, i/ayudas, medios auxiliares y de seguridad, totalmente terminado.

| Código | Ud | Descripción | Rendimiento | Precio | Importe |
|---|---|---|---|---|---|
| O01OB170 | h | Oficial 1ª fontanero calefactor | 0.5 | 19.07 | 9.54 |
| O01OB200 | h | Oficial 1ª electricista/teleco | 0.3 | 19.07 | 5.72 |
| P20WT010 | u | Crono-termostato ambiente (material) | 1 | 55 | 55.00 |
| %MA3% |  | Medios auxiliares y pruebas | 1 % | 70.26 | 0.70 |
|  |  | Total |  |  | 70.96 |

**E22SRH020** m2 SUELO RADIANTE 20x1.9 BARRERA C/ PLACA EPS e:58mm
1140 m2 × 35.09 = 40002.60
Calefacción por suelo radiante Orkli o equivalente conforme a norma UNE-EN-1264, con agua a baja temperatura, circulando en circuito cerrado por tuberías de polietileno reticulado PEX-A 20 x 1.9 mm con barrera antidifusión de oxígeno y marcado AENOR, sobre plancha moldeada de tetones multidireccional con espesor de 58 mm, revestida, 30 kg/m3 de densidad y R=1,7 W/m2 y marcado CE, con cinta perimetral, aditivo de mortero, film plástico en suelo, junta de dilatación, colector completo (provisto de colector de ida 1 1/4", retorno 1 1/4", detentores, purgador automático, válvulas de paso con cabezal eléctrico, llaves de llenado y vaciado, adaptadores para tubo, purgadores, termómetro y llave) y armario para colector, totalmente instalado, (Sin incluir el equipo de producción de calor), instalado, i/ayudas, medios auxiliares y de seguridad, totalmente terminado.

| Código | Ud | Descripción | Rendimiento | Precio | Importe |
|---|---|---|---|---|---|
| O01OB170 | h | Oficial 1ª fontanero calefactor | 0.2 | 19.07 | 3.81 |
| O01OB180 | h | Oficial 2ª fontanero calefactor | 0.2 | 17.37 | 3.47 |
| P20RA260 | m2 | Plancha 58 mm revestida film (material) | 1 | 15.2 | 15.20 |
| P20TR070 | m | Tubería PE 20x1.9 mm c/ barrera (material) | 5 | 1.3 | 6.50 |
| P20RA190 | m | Aisl.cinta perimetral doble c/adhesivo (material) | 1 | 1.27 | 1.27 |
| P20RA200 | kg | Aditivo p/mortero tradicional (material) | 0.17 | 2.55 | 0.43 |
| P20RA210 | kg | Colector completo (11 circuitos) cabezal eléctrico (material) | 0.01 | 250 | 2.50 |
| P20RA220 | u | Armario empotrar p/colector (11 circuitos) (material) | 0.01 | 130 | 1.30 |
| P20RA240 | m | Funda aislante (material) | 0.1 | 1.07 | 0.11 |
| P20RA250 | m | Junta de dilatación (material) | 0.1 | 1.47 | 0.15 |
| %MA3% |  | Medios auxiliares y pruebas | 1 % | 34.74 | 0.35 |
|  |  | Total |  |  | 35.09 |

**E22NTP050** m TUBERÍA PP-R 20mm FASER S4/SDR9
4 m × 11.32 = 45.28
Tubería de polipropileno PPR de D=20x2.8, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero (mano de obra) | 0.3 | 12.19 | 3.66 |
| P20TP070 | m | Tub.pp D20 (material) | 1 | 2 | 2.00 |
| P20TP170 | u | Manguito pp D20 (material) | 0.25 | 0.65 | 0.16 |
| P20TP270 | u | Codo de 90º pp D20 (material) | 0.4 | 0.81 | 0.32 |
| P20TP310 | u | Te pp D20 (material) | 0.06 | 0.95 | 0.06 |
| P20TP444 | u | Soportes isofónicos (material) | 1 | 1.2 | 1.20 |
| %MA3% |  | Medios auxiliares y pruebas | 1 % | 11.21 | 0.11 |
|  |  | Total |  |  | 11.32 |

**E22NTP060** m TUBERÍA PP-R 25mm FASER S4/SDR9
84 m × 12.94 = 1086.96
Tubería de polipropileno PPR de D=25x3.5, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero | 0.3 | 12.19 | 3.66 |
| P20TP080 | m | Tub.pp D25 (material) | 1 | 3.49 | 3.49 |
| P20TP180 | u | Manguito pp D25 (material) | 0.25 | 0.77 | 0.19 |
| P20TP280 | u | Codo de 90º pp D25 (material) | 0.4 | 0.97 | 0.39 |
| P20TP320 | u | Te pp D25 (material) | 0.06 | 1.16 | 0.07 |
| P20TP444 | u | Soportes isofónicos | 1 | 1.2 | 1.20 |
| %MA3% |  | Medios auxiliares y pruebas | 1 % | 12.81 | 0.13 |
|  |  | Total |  |  | 12.94 |

**E22NTP070** m TUBERÍA PP-R 32mm FASER S4/SDR9
47 m × 15.38 = 722.86
Tubería de polipropileno PPR de D=32x4.4, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero | 0.3 | 12.19 | 3.66 |
| P20TP090 | m | Tub.pp D32 (material) | 1 | 5.55 | 5.55 |
| P20TP190 | u | Manguito D32 (material) | 0.25 | 1.15 | 0.29 |
| P20TP290 | u | Codo de 90º pp D32 (material) | 0.4 | 1.56 | 0.62 |
| P20TP330 | u | Te pp D32 (material) | 0.06 | 1.68 | 0.10 |
| P20TP444 | u | Soportes isofónicos | 1 | 1.2 | 1.20 |
| %MA3% |  | Medios auxiliares y pruebas | 1 % | 15.23 | 0.15 |
|  |  | Total |  |  | 15.38 |

**E22NTP080** m TUBERÍA PP-R 40mm FASER S4/SDR9
33 m × 18.23 = 601.59
Tubería de polipropileno PPR de D=40x4.5, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero | 0.3 | 12.19 | 3.66 |
| P20TP100 | m | Tub.pp D40 (material) | 1 | 8.67 | 8.67 |
| P20TP200 | u | Manguito D40 (material) | 0.25 | 2.83 | 0.71 |
| P20TP444 | u | Soportes isofónicos | 1 | 1.2 | 1.20 |
| %MA3% |  | Medios auxiliares y pruebas | 1 % | 18.05 | 0.18 |
|  |  | Total |  |  | 18.23 |

**E22NTP090** m TUBERÍA PP-R 50mm FASER S4/SDR9
14 m × 22.73 = 318.22
Tubería de polipropileno PPR de D=50x5.6, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero | 0.3 | 12.19 | 3.66 |
| P20TP110 | m | Tub.pp D50 (material) | 1 | 12.86 | 12.86 |
| P20TP210 | u | Manguito D50 (material) | 0.25 | 3.86 | 0.97 |
| P20TP444 | u | Soportes isofónicos | 1 | 1.2 | 1.20 |
| %MA3% |  | Medios auxiliares y pruebas | 1 % | 22.50 | 0.23 |
|  |  | Total |  |  | 22.73 |

**E22NTP100** m TUBERÍA PP-R 63mm FASER S4/SDR9
123 m × 31.59 = 3885.57
Tubería de polipropileno PPR de D=63x7.1, marca ABN Pipe Systems o equivalente modelo Eco-Sis CT Faser de la serie 4 con un SDR 9, s/ UNE EN ISO 15874 para agua fría, caliente o climatización. Sistema de unión por polifusión, incluso con p.p. de accesorios, abrazaderas isofónicas, liras de dilatación y pequeño material, totalmente instalado y funcionando, instalado, i/ayudas, medios auxiliares y de seguridad, totalmente terminado.

| Código | Ud | Descripción | Rendimiento | Precio | Importe |
|---|---|---|---|---|---|
| O01OB170 | h | Oficial 1ª fontanero calefactor | 0.2 | 19.07 | 3.81 |
| O01OB195 | h | Ayudante fontanero | 0.3 | 12.19 | 3.66 |
| P20TP120 | m | Tub.pp D63 (material) | 1 | 20.96 | 20.96 |
| P20TP220 | u | Manguito pp D63 (material) | 0.25 | 6.59 | 1.65 |
| P20TP444 | u | Soportes isofónicos | 1 | 1.2 | 1.20 |
| %MA3% |  | Medios auxiliares y pruebas | 1 % | 31.28 | 0.31 |
|  |  | Total |  |  | 31.59 |

**14.04.07** m AISLAMIENTO TUBERÍA Dint/esp =22/30 mm
4 m × 7.99 = 31.96
Aislamiento térmico de tuberías a base de coquilla elastomérica K-Flex o equivalente modelo de 30x22 mm (espesor x interior), de célula cerrada, con factor de resistencia a la difusión del vapor de agua m ³ 7000 y bajo contenido de iones certificado, incluida la p.p. de elementos singulares, convenientemente pegado, totalmente instalado, y señalizado según norma UNE 100-100, ayudas, medios auxiliares y de seguridad, totalmente terminado.

| Código | Ud | Descripción | Rendimiento | Precio | Importe |
|---|---|---|---|---|---|
| O01OB170 | h | Oficial 1ª fontanero calefactor | 0.15 | 19.07 | 2.86 |
| P20AIS110 | m | Coquilla 30x22 mm (material) | 1 | 4.33 | 4.33 |
| %AISL | pa | Parte proporcional de elementos singulares | 10 % | 7.19 | 0.72 |
| %MA3% |  | Medios auxiliares y pruebas | 1 % | 7.91 | 0.08 |
|  |  | Total |  |  | 7.99 |

**14.04.08** m AISLAMIENTO TUBERÍA Dint/esp =28/30 mm
166 m × 8.88 = 1474.08
Aislamiento térmico de tuberías a base de coquilla elastomérica K-Flex o equivalente de 30x28 mm (espesor x interior), de célula cerrada, con factor de resistencia a la difusión del vapor de agua m ³ 7000 y bajo contenido de iones certificado. Incluida la p.p. de elementos singulares, convenientemente pegado, totalmente instalado, y señalizado según norma UNE 100-100, ayudas, medios auxiliares y de seguridad, totalmente terminado.

| Código | Ud | Descripción | Rendimiento | Precio | Importe |
|---|---|---|---|---|---|
| O01OB170 | h | Oficial 1ª fontanero calefactor | 0.15 | 19.07 | 2.86 |
| P20AIS120 | m | Coquilla 30x28 mm (material) | 1 | 5.13 | 5.13 |
| %AISL | pa | Parte proporcional de elementos singulares | 10 % | 7.99 | 0.80 |
| %MA3% |  | Medios auxiliares y pruebas | 1 % | 8.79 | 0.09 |
|  |  | Total |  |  | 8.88 |

| Medición | Uds. | Largo | Parcial |
|---|---|---|---|
| Zona nueva | 1 | 84 | 84.000 |
| Multicapa techo | 1 | 82 | 82.000 |
| Total |  |  | 166 |

**14.04.09** m AISLAMIENTO TUBERÍA Dint/esp =35/30 mm
47 m × 9 = 423.00
Aislamiento térmico de tuberías a base de coquilla elastomérica K-Flex o equivalente modelo de 30x35 mm (espesor x interior), de célula cerrada, con factor de resistencia a la difusión del vapor de agua m ³ 7000 y bajo contenido de iones certificado. Incluida la p.p. de elementos singulares, convenientemente pegado, totalmente instalado, y señalizado según norma UNE 100-100, ayudas, medios auxiliares y de seguridad, totalmente terminado.

| Código | Ud | Descripción | Rendimiento | Precio | Importe |
|---|---|---|---|---|---|
| O01OB170 | h | Oficial 1ª fontanero calefactor | 0.15 | 19.07 | 2.86 |
| P20AIS130 | m | Coquilla 30x35 mm (maquinaria) | 1 | 5.24 | 5.24 |
| %AISL | pa | Parte proporcional de elementos singulares | 10 % | 8.10 | 0.81 |
| %MA3% |  | Medios auxiliares y pruebas | 1 % | 8.91 | 0.09 |
|  |  | Total |  |  | 9 |

**14.04.99** m AISLAMIENTO TUBERÍA Dint/esp =42/30 mm
33 m × 10.66 = 351.78
Aislamiento térmico de tuberías a base de coquilla elastomérica K-Flex o equivalente de 30x42 mm (espesor x interior), de célula cerrada, con factor de resistencia a la difusión del vapor de agua m ³ 7000 y bajo contenido de iones certificado. Incluida la p.p. de elementos singulares, convenientemente pegado, totalmente instalado, y señalizado según norma UNE 100-100, ayudas, medios auxiliares y de seguridad, totalmente terminado.

| Código | Ud | Descripción | Rendimiento | Precio | Importe |
|---|---|---|---|---|---|
| O01OB170 | h | Oficial 1ª fontanero calefactor | 0.15 | 19.07 | 2.86 |
| P20AIS140 | m | Coquilla 30x42 mm (material) | 1 | 6.73 | 6.73 |
| %AISL | pa | Parte proporcional de elementos singulares | 10 % | 9.59 | 0.96 |
| %MA3% |  | Medios auxiliares y pruebas | 1 % | 10.55 | 0.11 |
|  |  | Total |  |  | 10.66 |

**14.04.10** m AISLAMIENTO TUBERÍA Dint/esp =54/30 mm
14 m × 16.01 = 224.14
Aislamiento térmico de tuberías a base de coquilla elastomérica K-Flex o equivalente de 30x54 mm (espesor x interior), de célula cerrada, con factor de resistencia a la difusión del vapor de agua m ³ 7000 y bajo contenido de iones certificado. Incluida la p.p. de elementos singulares, convenientemente pegado, totalmente instalado, y señalizado según norma UNE 100-100, ayudas, medios auxiliares y de seguridad, totalmente terminado.

| Código | Ud | Descripción | Rendimiento | Precio | Importe |
|---|---|---|---|---|---|
| O01OB170 | h | Oficial 1ª fontanero calefactor | 0.15 | 19.07 | 2.86 |
| P20AIS150 | m | Coquilla 30x54 mm (material) | 1 | 11.55 | 11.55 |
| %AISL | pa | Parte proporcional de elementos singulares | 10 % | 14.41 | 1.44 |
| %MA3% |  | Medios auxiliares y pruebas | 1 % | 15.85 | 0.16 |
|  |  | Total |  |  | 16.01 |

**14.04.11** m AISLAMIENTO TUBERÍA Dint/esp =64/30 mm
123 m × 18.22 = 2241.06
Aislamiento térmico de tuberías a base de coquilla elastomérica K-Flex o equivalente de 30x64 mm (espesor x interior), de célula cerrada, con factor de resistencia a la difusión del vapor de agua m ³ 7000 y bajo contenido de iones certificado. Incluida la p.p. de elementos singulares, convenientemente pegado, totalmente instalado, y señalizado según norma UNE 100-100, ayudas, medios auxiliares y de seguridad, totalmente terminado.

| Código | Ud | Descripción | Rendimiento | Precio | Importe |
|---|---|---|---|---|---|
| O01OB170 | h | Oficial 1ª fontanero calefactor | 0.15 | 19.07 | 2.86 |
| P20AIS160 | m | Coquilla 30x64 mm (material) | 1 | 13.54 | 13.54 |
| %AISL | pa | Parte proporcional de elementos singulares | 10 % | 16.40 | 1.64 |
| %MA3% |  | Medios auxiliares y pruebas | 1 % | 18.04 | 0.18 |
|  |  | Total |  |  | 18.22 |

**E26KK001** u SEÑALIZACIÓN SALA CALDERAS
1 u × 104.85 = 104.85
Señalización de la sala de calderas según normativas DB-SI, RTD y RITE.
- Señalización extintores
- Señalización puerta
- Carteles paro
- Carteles mantenimiento
- Carteles bomberos
- Plan evacuación
I/ayudas, medios auxiliares y de seguridad, totalmente terminado.

| Código | Ud | Descripción | Rendimiento | Precio | Importe |
|---|---|---|---|---|---|
| O01OB170 | h | Oficial 1ª fontanero calefactor | 0.2 | 19.07 | 3.81 |
| P01LL002 | u | Carteles s/RITE, RTD, DB-SI (material) | 1 | 100 | 100.00 |
| %MA3% |  | Medios auxiliares y pruebas | 1 % | 103.81 | 1.04 |
|  |  | Total |  |  | 104.85 |

## IN-03 INSTALACIÓN DE VENTILACIÓN
Importe: 54855.6

**E20VEN111** u CLIMATIZADOR CON REC. DE CALOR CL.1 AIRE PRIMARIO
1 u × 22022.22 = 22022.22
Suministro y colocación de climatizador para aire primario 100%, a colocar en intemperie marca Ferroli o equivalente modelo FTP 240, dotado de impulsión y retorno, con colocación de secciones una al lado de otra, formado por:
<> Impulsión:
* Prefiltro G4 y fitlro F6
* Recuperador placas con eficiencia mínima del 50 % (calor sensible) con compuerta motorizada de freecooling (sermomotor incluido).
* Batería de calor 81,5 KW (agua 50/40ºC)
* Ventilador para 17952 m3/h (Pdisp 210 Pa) dotado de variador de velocidad
* Filtro salida F9
* Silenciador
<> Retorno
* Prefiltro G4 y fitlro F6
* Silenciador
* Ventilador para 17952 m3/h (Pdisp: 190 Pa) dotado de variador de velocidad.
Unidades de composición modular construidas de acuerdo a la Normativa EN 1886. Estanqueidad al aire clase B, resistencia mecánica de la carcasa clase 2A, transmitancia térmica T3, factor de puente térmico TB3, fuga de derivación de filtros F9, y resistencia al fuego de la carcasa M0.
Colocado en exterior sobre bancada, acabado panel sandwich 25 mm, exterior chapa 0,5 mm prelacada azul, interior chapa 0,5 mm galvanizada, aislamiento poliuretano inyectado y expandido. Incluso soportes antivibratorios, ayudas, medios auxiliares y de seguridad, totalmente terminado. Cableado y probado.

| Código | Ud | Descripción | Rendimiento | Precio | Importe |
|---|---|---|---|---|---|
| O01OB170 | h | Oficial 1ª fontanero calefactor | 0.5 | 19.07 | 9.54 |
| O01OB180 | h | Oficial 2ª fontanero calefactor | 0.5 | 17.37 | 8.69 |
| P20CT122 | u | Climatizador CL.1 según descripción y tramitacion completa insta (material) | 1 | 21000 | 21000.00 |
| P20CT069 | u | Soportes antivibratorios (material) | 24 | 29.75 | 714.00 |
| P01DW090 | u | Pequeño material | 1 | 1.13 | 1.13 |
| P20CTT055 | u | Puesta en obra (material) | 1 | 70.82 | 70.82 |
| %MA3% |  | Medios auxiliares y pruebas | 1 % | 21804.18 | 218.04 |
|  |  | Total |  |  | 22022.22 |

**E23DCF015** m2 CONDUCTO CLIMAVER NETO
527 m2 × 36.05 = 18998.35
Conducto autoportante para la distribución de aire climatizado ejecutado en lana de vidrio de alta densidad revestido por exterior con un complejo triplex formado por lámina de aluminio visto, refuerzo de malla de vidrio y kraftt, por el interior incorpora un tejido de vidrio negro, aporta altos rendimientos térmicos y acústicos, reacción al fuego B-s1, d0, i/p.p. de corte, ejecución, codos, embocaduras, derivaciones, elementos de fijación, sellado de uniones con cinta Climaver de aluminio, ayudas, medios auxiliares y de seguridad, totalmente terminado, según normas UNE y NTE-ICI-22.

| Código | Ud | Descripción | Rendimiento | Precio | Importe |
|---|---|---|---|---|---|
| O01OB170 | h | Oficial 1ª fontanero calefactor | 1 | 19.07 | 19.07 |
| P21CF030 | m2 | Panel l.v.a.d. Climaver Neto (material) | 1 | 13.52 | 13.52 |
| P21CF050 | u | Cinta de aluminio Climaver (material) | 0.2 | 15.48 | 3.10 |
| %MA3% |  | Medios auxiliares y pruebas | 1 % | 35.69 | 0.36 |
|  |  | Total |  |  | 36.05 |

**E23DCH191** m2 CONDUCTO CHAPA 0,6 mm.
89 m2 × 29.41 = 2617.49
Canalización de aire realizada con chapa de acero galvanizada de 0,6 mm. de espesor, i/embocaduras, derivaciones, elementos de fijación y piezas especiales, homologado, instalado, ayudas, medios auxiliares y de seguridad, totalmente terminado, según normas UNE y NTE-ICI-23.

| Código | Ud | Descripción | Rendimiento | Precio | Importe |
|---|---|---|---|---|---|
| O01OB170 | h | Oficial 1ª fontanero calefactor | 0.1 | 19.07 | 1.91 |
| P21CC010 | m2 | Chapa galvanizada 0,6 mm.c/vaina i/piezas especiales (material) | 1.2 | 19.01 | 22.81 |
| P21CC040 | m2 | Piezas chapa 0,6/1 mm. c/vaina (material) | 0.1 | 19 | 1.90 |
| P21CC545 | u | Material auxiliar para formación y fijación de conducto (material) | 1 | 2.5 | 2.50 |
| %MA3% |  | Medios auxiliares y pruebas | 1 % | 29.12 | 0.29 |
|  |  | Total |  |  | 29.41 |

**E23DCH199** u REGISTRO PARA CONDUCTO DE FIBRA 250x150mm
12 u × 26.17 = 314.04
Suministro y colocación de registro formado por trampilla aislada de 250x150mm en conducto, i/p.p. corte, instalación, ayudas, medios auxiliares y de seguridad, totalmente terminado.

| Código | Ud | Descripción | Rendimiento | Precio | Importe |
|---|---|---|---|---|---|
| O01OB170 | h | Oficial 1ª fontanero calefactor | 0.1 | 19.07 | 1.91 |
| P21CC644 | u | Registro conducto 250x150 (material) | 1 | 24 | 24.00 |
| %MA3% |  | Medios auxiliares y pruebas | 1 % | 25.91 | 0.26 |
|  |  | Total |  |  | 26.17 |

**E23DCA080** m2 AISL.INT.COND.METAL.MANTA LANA VID. INTRAVER NETO 40mm
89 m2 × 24.6 = 2189.40
Aislamiento termoacústico con manta de lana de vidrio de 40 mm., para forrado interior de conductos metálicos de climatización (fijado con adhesivo ignífugo), a fin de obtener un alto nivel de absorción acústica, consistente en manta de lana de vidrio de alta densidad con revestimiento de tejido de vidrio negro, reacción al fuego A2-s1, d0 y temperatura de uso hasta 120ºC, i/p.p. corte, instalación con adherido del producto, ayudas, medios auxiliares y de seguridad, totalmente terminado.

| Código | Ud | Descripción | Rendimiento | Precio | Importe |
|---|---|---|---|---|---|
| O01OB170 | h | Oficial 1ª fontanero calefactor | 0.5 | 19.07 | 9.54 |
| O01OB180 | h | Oficial 2ª fontanero calefactor | 0.5 | 17.37 | 8.69 |
| P21CM020 | m2 | Manta lana vidrio Intraver Neto 40 mm. (material) | 1 | 6.13 | 6.13 |
| %MA3% |  | Medios auxiliares y pruebas | 1 % | 24.36 | 0.24 |
|  |  | Total |  |  | 24.6 |

**E12PCC061** m CONDUCTO VENTILACIÓN PVC D=125
8 m × 12.49 = 99.92

| Medición | Uds. | Largo | Parcial |
|---|---|---|---|
| Ventilación rack | 1 | 8 | 8.000 |
| Total |  |  | 8 |

**E22REJ010** u REJILLA 200x100 SIMPLE DEFLEXIÓN Y REG. CAUDAL
8 u × 73.05 = 584.40
Rejilla de simple deflexión marca Koolair, Madel o equivalente modelo 20 SH-O-MM de 200x100 mm, con compuerta de regulación, y aletas ajustables individualmente en aluminio extruído, instalada sobre plenum para rejilla con entrada lateral circular de D=100 mm, homologado. Conexión a distribución con conducto superflexible de aluminio aislado de 102 mm de diámetro, para distribución de aire climatizado, compuesto de aluminio con aislante térmico de 25 mm. de fibra de vidrio, densidad 16 Kg/cm.3 y barrera vapor con complejo de aluminio reforzado, i/p.p. de corte, accesorios de unión, derivaciones e instalación, ayudas, medios auxiliares y de seguridad, totalmente terminado, según normas UNE.

| Código | Ud | Descripción | Rendimiento | Precio | Importe |
|---|---|---|---|---|---|
| O01OB170 | h | Oficial 1ª fontanero calefactor | 1 | 19.07 | 19.07 |
| P23DRD130 | u | Rejilla 200x100 s.d.c/comp.reg.Plenum y accesorios (material) | 1 | 31.34 | 31.34 |
| P21CF150 | m | Conducto flexible D=102 (material) | 1.5 | 4.05 | 6.08 |
| P21CF200 | u | Manguito corona D=102 (material) | 2 | 4.05 | 8.10 |
| P21CF050 | u | Cinta de aluminio Climaver | 0.5 | 15.48 | 7.74 |
| %MA3% |  | Medios auxiliares y pruebas | 1 % | 72.33 | 0.72 |
|  |  | Total |  |  | 73.05 |

**E22REJ020** u REJILLA 250x150 SIMPLE DEFLEXIÓN Y REG. CAUDAL
1 u × 78.06 = 78.06
Rejilla de simple deflexión marca Koolair, Madel o equivalente modelo 20 SH-O-MM de 250x150 mm, con compuerta de regulación, y aletas ajustables individualmente en aluminio extruído, instalada sobre plenum para rejilla con entrada lateral circular de D=125 mm, homologado. Conexión a distribución con conducto superflexible de aluminio aislado de 127 mm de diámetro, para distribución de aire climatizado, compuesto de aluminio con aislante térmico de 25 mm. de fibra de vidrio, densidad 16 Kg/cm.3 y barrera vapor con complejo de aluminio reforzado, i/p.p. de corte, accesorios de unión, derivaciones e instalación, ayudas, medios auxiliares y de seguridad, totalmente terminado, según normas UNE.

| Código | Ud | Descripción | Rendimiento | Precio | Importe |
|---|---|---|---|---|---|
| O01OB170 | h | Oficial 1ª fontanero calefactor | 1 | 19.07 | 19.07 |
| P23DRD150 | u | Rejilla 250x150 s.d.c/comp.reg.Plenum y accesorios (material) | 1 | 35.01 | 35.01 |
| P21CF155 | m | Conducto flexible D=127 (material) | 1.5 | 4.42 | 6.63 |
| P21CF205 | u | Manguito corona D=127 (material) | 2 | 4.42 | 8.84 |
| P21CF050 | u | Cinta de aluminio Climaver | 0.5 | 15.48 | 7.74 |
| %MA3% |  | Medios auxiliares y pruebas | 1 % | 77.29 | 0.77 |
|  |  | Total |  |  | 78.06 |

**E23REJ030** u REJILLA 400x150 SIMPLE DEFLEXIÓN Y REG. CAUDAL
6 u × 79.88 = 479.28
Rejilla de simple deflexión marca Koolair, Madel o equivalente modelo 20 SH-O-MM de 400x150 mm, con compuerta de regulación, y aletas ajustables individualmente en aluminio extruído, instalada sobre plenum para rejilla con entrada lateral circular de D=150 mm, homologado. Conexión a distribución con conducto superflexible de aluminio aislado de 152 mm de diámetro, para distribución de aire climatizado, compuesto de aluminio con aislante térmico de 25 mm. de fibra de vidrio, densidad 16 Kg/cm.3 y barrera vapor con complejo de aluminio reforzado, i/p.p. de corte, accesorios de unión, derivaciones e instalación, ayudas, medios auxiliares y de seguridad, totalmente terminado, según normas UNE.

| Código | Ud | Descripción | Rendimiento | Precio | Importe |
|---|---|---|---|---|---|
| O01OB170 | h | Oficial 1ª fontanero calefactor | 1 | 19.07 | 19.07 |
| P23DRD170 | u | Rejilla 400x150 s.d.c/comp.reg.Plenum y accesorios (material) | 1 | 40.23 | 40.23 |
| P21CF110 | m | Conducto flexible clima D=152 (material) | 1.5 | 4.82 | 7.23 |
| P21CF210 | u | Manguito corona D=152 (material) | 1 | 4.82 | 4.82 |
| P21CF050 | u | Cinta de aluminio Climaver | 0.5 | 15.48 | 7.74 |
| %MA3% |  | Medios auxiliares y pruebas | 1 % | 79.09 | 0.79 |
|  |  | Total |  |  | 79.88 |

**E23REJ040** u REJILLA 600x200 SIMPLE DEFLEXIÓN Y REG. CAUDAL
6 u × 111.27 = 667.62
Rejilla de simple deflexión marca Koolair, Madel o equivalente modelo 20 SH-O-MM de 600x200 mm, con compuerta de regulación, y aletas ajustables individualmente en aluminio extruído, instalada sobre plenum para rejilla con entrada lateral circular de D=175 mm, homologado. Conexión a distribución con conducto superflexible de aluminio aislado de 180 mm de diámetro, para distribución de aire climatizado, compuesto de aluminio con aislante térmico de 25 mm. de fibra de vidrio, densidad 16 Kg/cm.3 y barrera vapor con complejo de aluminio reforzado, i/p.p. de corte, accesorios de unión, derivaciones e instalación, ayudas, medios auxiliares y de seguridad, totalmente terminado, según normas UNE.

| Código | Ud | Descripción | Rendimiento | Precio | Importe |
|---|---|---|---|---|---|
| O01OB170 | h | Oficial 1ª fontanero calefactor | 1 | 19.07 | 19.07 |
| P23DRD210 | u | Rejilla 600x200 s.d.c/comp.reg.Plenum y accesorios (material) | 1 | 63.23 | 63.23 |
| P21CF170 | m | Conducto flexible D=180 (material) | 1.5 | 5.75 | 8.63 |
| P21CF220 | u | Manguito corona D=180 (material) | 2 | 5.75 | 11.50 |
| P21CF050 | u | Cinta de aluminio Climaver | 0.5 | 15.48 | 7.74 |
| %MA3% |  | Medios auxiliares y pruebas | 1 % | 110.17 | 1.10 |
|  |  | Total |  |  | 111.27 |

**E22REJ050** u REJILLA 600x300 SIMPLE DEFLEXIÓN Y REG. CAUDAL
5 u × 122.08 = 610.40
Rejilla de simple deflexión marca Koolair, Madel o equivalente modelo 20 SH-O-MM de 600x300 mm, con compuerta de regulación, y aletas ajustables individualmente en aluminio extruído, instalada sobre plenum para rejilla con entrada lateral circular de D=200 mm, homologado. Conexión a distribución con conducto superflexible de aluminio aislado de 203 mm de diámetro, para distribución de aire climatizado, compuesto de aluminio con aislante térmico de 25 mm. de fibra de vidrio, densidad 16 Kg/cm.3 y barrera vapor con complejo de aluminio reforzado, i/p.p. de corte, accesorios de unión, derivaciones e instalación, ayudas, medios auxiliares y de seguridad, totalmente terminado, según normas UNE.

| Código | Ud | Descripción | Rendimiento | Precio | Importe |
|---|---|---|---|---|---|
| O01OB170 | h | Oficial 1ª fontanero calefactor | 1 | 19.07 | 19.07 |
| P23DRD225 | u | Rejilla 600x300 s.d.c/comp.reg.Plenum y accesorios (material) | 1 | 72.07 | 72.07 |
| P21CF175 | m | Conducto flexible D=203 (material) | 1.5 | 5.84 | 8.76 |
| P21CF225 | u | Manguito corona D=203 (material) | 2 | 5.84 | 11.68 |
| P21CF050 | u | Cinta de aluminio Climaver | 0.6 | 15.48 | 9.29 |
| %MA3% |  | Medios auxiliares y pruebas | 1 % | 120.87 | 1.21 |
|  |  | Total |  |  | 122.08 |

**E22REJ060** u REJILLA 700x300 SIMPLE DEFLEXIÓN Y REG. CAUDAL
10 u × 138.89 = 1388.90
Rejilla de simple deflexión marca Koolair, Madel o equivalente modelo 20 SH-O-MM de 700x300 mm, con compuerta de regulación, y aletas ajustables individualmente en aluminio extruído, instalada sobre plenum para rejilla con entrada lateral circular de D=250 mm, homologado. Conexión a distribución con conducto superflexible de aluminio aislado de 254 mm de diámetro, para distribución de aire climatizado, compuesto de aluminio con aislante térmico de 25 mm. de fibra de vidrio, densidad 16 Kg/cm.3 y barrera vapor con complejo de aluminio reforzado, i/p.p. de corte, accesorios de unión, derivaciones e instalación, ayudas, medios auxiliares y de seguridad, totalmente terminado, según normas UNE.

| Código | Ud | Descripción | Rendimiento | Precio | Importe |
|---|---|---|---|---|---|
| O01OB170 | h | Oficial 1ª fontanero calefactor | 1 | 19.07 | 19.07 |
| P23DRD229 | u | Rejilla 700x300 s.d.c/comp.reg.Plenum y accesorios (material) | 1 | 82.9 | 82.90 |
| P21CF180 | m | Conducto flexible D=254 (material) | 1.5 | 7.5 | 11.25 |
| P21CF230 | u | Manguito corona D=254 (material) | 2 | 7.5 | 15.00 |
| P21CF050 | u | Cinta de aluminio Climaver | 0.6 | 15.48 | 9.29 |
| %MA3% |  | Medios auxiliares y pruebas | 1 % | 137.51 | 1.38 |
|  |  | Total |  |  | 138.89 |

**E22REJD10** u DIFUSOR ROTACIONAL #600x600 C/FLEXIBLE 254mm
29 u × 150.1 = 4352.90
Difusor rotacional cuadrado de aletas fijas marca Madel o equivalente aprobado modelo RXO-S -R+Boxstar 600, con medidas 600x600 mm, de aletas radiales fijas para instalar a una altura entre 2,6 y 4 metros, construido en acero galvanizado y dotado de regulador de caudal y plenum piramidal apilable con conexión circular lateral. Conexión a distribución con conducto superflexible de aluminio aislado de 254 mm de diámetro, para distribución de aire climatizado, compuesto de aluminio con aislante térmico de 25 mm. de fibra de vidrio, densidad 16 Kg/cm.3 y barrera vapor con complejo de aluminio reforzado, i/p.p. de corte, accesorios de unión, derivaciones e instalación, ayudas, medios auxiliares y de seguridad, totalmente terminado, según normas UNE.

| Código | Ud | Descripción | Rendimiento | Precio | Importe |
|---|---|---|---|---|---|
| O01OB170 | h | Oficial 1ª fontanero calefactor | 1 | 19.07 | 19.07 |
| P23DRD205 | u | Difusor rotacional 600x600 s.d.c/comp.reg y accesorios (material) | 1 | 63 | 63.00 |
| P23DRD145 | u | Plenum para rotacional acople superior o lateral D= 250 mm (material) | 1 | 31 | 31.00 |
| P21CF180 | m | Conducto flexible D=254 | 1.5 | 7.5 | 11.25 |
| P21CF230 | u | Manguito corona D=254 | 2 | 7.5 | 15.00 |
| P21CF050 | u | Cinta de aluminio Climaver | 0.6 | 15.48 | 9.29 |
| %MA3% |  | Medios auxiliares y pruebas | 1 % | 148.61 | 1.49 |
|  |  | Total |  |  | 150.1 |

**E23DRD100** u COMPUERTA CORTAFUEGOS FOK-EIS-120 200x200mm
2 u × 226.31 = 452.62
Compuerta cortafuego de 200x200 cm2 para instalar en conducto rectangular o circular con p.p. de reducciones. Compuerta para montaje mural, clasificada EIS 120 (integridad frente al fuego, aislamiento térmico y estanqueidad al paso de humo; durante 120 minutos) según norma UNE-EN 1366-2. Compuertas de cierre por fusible térmico a 72°C, con junta intumescente para impedir la propagación del humo, una junta de estanqueidad al paso de aire impide la propagación de humo a baja temperatura, mientras la junta intumescente se está dilatando para sellar la compuerta, compuertas construidas en acero galvanizado y material refractario, rearme manual, i/ayudas, medios auxiliares y de seguridad, totalmente terminado.

| Código | Ud | Descripción | Rendimiento | Precio | Importe |
|---|---|---|---|---|---|
| O01OB170 | h | Oficial 1ª fontanero calefactor | 1 | 19.07 | 19.07 |
| P21PR121 | u | Compuerta EIS-120 de 200x200 c/reducciones (material) | 1 | 205 | 205.00 |
| %MA3% |  | Medios auxiliares y pruebas | 1 % | 224.07 | 2.24 |
|  |  | Total |  |  | 226.31 |

## IN-04 INSTALACIÓN DE BAJA TENSIÓN
Importe: 108325.95

**E17BD020** u PICA TOMA DE TIERRA INDEP
8 u × 33.91 = 271.28
Toma de tierra independiente con pica de acero cobrizado de D= 14,3 mm. y 2 m. de longitud, cable de cobre de 35 mm2, unido mediante soldadura aluminotérmica, i/ayudas, medios auxiliares y de seguridad, totalmente terminado.

| Código | Ud | Descripción | Rendimiento | Precio | Importe |
|---|---|---|---|---|---|
| O01OB200 | h | Oficial 1ª electricista/teleco | 0.5 | 19.07 | 9.54 |
| O01OB220 | h | Ayudante electricista/teleco (mano de obra) | 0.5 | 16.83 | 8.42 |
| P15EA010 | u | Pica de t.t. 200/14,3 Fe+Cu | 1 | 12.11 | 12.11 |
| P15EB010 | m | Conduc cobre desnudo 35 mm2 | 1 | 1.55 | 1.55 |
| P15ED030 | u | Sold. alumino t. cable/placa (material) | 1 | 1.95 | 1.95 |
| %MA3% |  | Medios auxiliares y pruebas | 1 % | 33.57 | 0.34 |
|  |  | Total |  |  | 33.91 |

**E17BD050** m RED TOMA DE TIERRA ESTRUCTURA
260 m × 5.2 = 1352.00
Red de toma de tierra de estructura, realizada con cable de cobre desnudo de 35 mm2, uniéndolo mediante soldadura aluminotérmica a la armadura de cada zapata, incluyendo parte proporcional caja estanca de registro de comprobación y puente de prueba, i/ayudas, medios auxiliares y de seguridad, totalmente terminado.

| Código | Ud | Descripción | Rendimiento | Precio | Importe |
|---|---|---|---|---|---|
| O01OB200 | h | Oficial 1ª electricista/teleco | 0.1 | 19.07 | 1.91 |
| O01OB220 | h | Ayudante electricista/teleco | 0.1 | 16.83 | 1.68 |
| P15EB010 | m | Conduc cobre desnudo 35 mm2 | 1 | 1.55 | 1.55 |
| P01DW090 | u | Pequeño material | 0.01 | 1.13 | 0.01 |
| %MA3% |  | Medios auxiliares y pruebas | 1 % | 5.15 | 0.05 |
|  |  | Total |  |  | 5.2 |

**E20ACOM1** m LINEA PROVISIONAL DE OBRA 4x25+Tx16mm2 RZ1-K BAJO TUBO 63
85 m × 25.48 = 2165.80
Tendido de linea provisional de obra para alimentación de zonas no modificadas durante la actuación de ampliación a llevar a cabo, a base de linea 4x25+Nx25+Tx16 mm bajo tubo corrugado de 63 mm de doble capa, con p.p. de desmontaje de linea antigua y posterior reposición del servicio, i/ayudas, medios auxiliares y de seguridad, totalmente terminado.

| Código | Ud | Descripción | Rendimiento | Precio | Importe |
|---|---|---|---|---|---|
| O01OB200 | h | Oficial 1ª electricista/teleco | 0.2 | 19.07 | 3.81 |
| O01OB210 | h | Oficial 2ª electricista/teleco (mano de obra) | 0.2 | 17.37 | 3.47 |
| P15AE100 | m | Cond.aisla. 0,6-1kV 5x25 Cu (material) | 1 | 15.8 | 15.80 |
| E1701 | m | Tubo Dn 63mm (material) | 1 | 2.15 | 2.15 |
| P01DW090 | u | Pequeño material | 0.001 | 1.13 | 0.00 |
| %MA3% |  | Medios auxiliares y pruebas | 1 % | 25.23 | 0.25 |
|  |  | Total |  |  | 25.48 |

| Medición | Uds. | Largo | Parcial |
|---|---|---|---|
| Acometida provisional de obra | 1 | 40 | 40.000 |
| Linea enterrada al polideportivo | 1 | 45 | 45.000 |
| Total |  |  | 85 |

**EMT001** m EXC.ZANJA CON REPOSICION DE ACERA
30 m × 38.73 = 1161.90
Apertura, relleno y compactado de zanja en acera de 60 cms. de ancho y 120 cms. de profundidad, incluso reparación de acera y cinta señalizadora, i/ayudas, medios auxiliares y de seguridad, totalmente terminado.

| Código | Ud | Descripción | Rendimiento | Precio | Importe |
|---|---|---|---|---|---|
| O01OA070 | h | Peón ordinario | 0.05 | 16.06 | 0.80 |
| M05RN020 | h | Retrocargadora neumáticos 75 CV (maquinaria) | 0.05 | 33.05 | 1.65 |
| M08RL010 | h | Rodillo vibrante manual tándem 800 kg. (maquinaria) | 0.05 | 4.6 | 0.23 |
| M0002 | u | Materiales reposición de calzada (maquinaria) | 0.1 | 165 | 16.50 |
| P01AA020 | m3 | Arena de río 0/6 mm. | 0.32 | 15.26 | 4.88 |
| P19TW150 | u | Cinta Maflowrap 40/10 de 5 cm (material) | 1 | 14.29 | 14.29 |
| %MA3% |  | Medios auxiliares y pruebas | 1 % | 38.35 | 0.38 |
|  |  | Total |  |  | 38.73 |

**E02EM021** m EXC.ZANJA A MÁQUINA T. FLOJOS
50 m × 22.07 = 1103.50
Apertura, relleno y compactado de zanja en terreno de tránsito de 40 cms. de ancho y 80 de profundidad, incluso cinta señalizadora, i/ayudas, medios auxiliares y de seguridad, totalmente terminado.

| Código | Ud | Descripción | Rendimiento | Precio | Importe |
|---|---|---|---|---|---|
| O01OA070 | h | Peón ordinario | 0.05 | 16.06 | 0.80 |
| M05RN020 | h | Retrocargadora neumáticos 75 CV | 0.05 | 33.05 | 1.65 |
| M08RL010 | h | Rodillo vibrante manual tándem 800 kg. | 0.05 | 4.6 | 0.23 |
| P01AA020 | m3 | Arena de río 0/6 mm. | 0.32 | 15.26 | 4.88 |
| P19TW150 | u | Cinta Maflowrap 40/10 de 5 cm | 1 | 14.29 | 14.29 |
| %MA3% |  | Medios auxiliares y pruebas | 1 % | 21.85 | 0.22 |
|  |  | Total |  |  | 22.07 |

**E03ALR061** u ARQUETA LADRI.M2-T2
2 u × 183.73 = 367.46
Arqueta de obra de fabrica modelo normalizado por Iberdrola M2-T2, incluso tapa y marco, terminada, i/ayudas, medios auxiliares y de seguridad, totalmente terminado.

| Código | Ud | Descripción | Rendimiento | Precio | Importe |
|---|---|---|---|---|---|
| O01OA030 | h | Oficial primera | 1.9 | 19.08 | 36.25 |
| O01OA060 | h | Peón especializado | 0.95 | 16.19 | 15.38 |
| P01HM020 | m3 | Hormigón HM-20/P/40/I central | 0.077 | 62.27 | 4.79 |
| P01LT020 | mud | Ladrillo perforado tosco 24x11,5x7 cm. | 0.11 | 88.17 | 9.70 |
| P01MC040 | m3 | Mortero cem. gris II/B-M 32,5 M-5/CEM | 0.055 | 52.78 | 2.90 |
| P01MC010 | m3 | Mortero cem. gris II/B-M 32,5 M-15/CEM | 0.035 | 61.11 | 2.14 |
| P03AM070 | m2 | Malla 15x30x5 1,564 kg/m2 | 0.81 | 0.93 | 0.75 |
| P02EAT041 | u | Tapa normalizada (material) | 1 | 110 | 110.00 |
| %MA3% |  | Medios auxiliares y pruebas | 1 % | 181.91 | 1.82 |
|  |  | Total |  |  | 183.73 |

**E17RAB030** m LÍN.ACOMETIDA.B.T.3x150+1x95 Al.
40 m × 16.83 = 673.20
Linea acometida con cable RV 0,6/1Kv de 3x150+1x95 mm2 Al bajo tubo corrugado doble capa interior liso DN 160 mm, incluso p.p. de accesorios de empalme, totalmente instalada, i/ayudas, medios auxiliares y de seguridad, totalmente terminado.

| Código | Ud | Descripción | Rendimiento | Precio | Importe |
|---|---|---|---|---|---|
| O01OB200 | h | Oficial 1ª electricista/teleco | 0.2 | 19.07 | 3.81 |
| O01OB210 | h | Oficial 2ª electricista/teleco | 0.2 | 17.37 | 3.47 |
| P15AF062 | m | Tubo rígido PVC D 160 mm. (material) | 1 | 3.1 | 3.10 |
| P15AL030 | m | Cond.aisla. 0,6-1kV 150 mm2 Al (material) | 3 | 1.71 | 5.13 |
| P15AL020 | m | Cond.aisla. 0,6-1kV 95 mm2 Al (material) | 1 | 1.14 | 1.14 |
| P01DW090 | u | Pequeño material | 0.01 | 1.13 | 0.01 |
| %MA3% |  | Medios auxiliares y pruebas | 1 % | 16.66 | 0.17 |
|  |  | Total |  |  | 16.83 |

**E17BCT011** u MÓDULO CONTADORES CPMT-300E-MF
1 u × 855.88 = 855.88
Módulo de contadores mod. CPMT-300E-MF hasta 300A para medida indirecta, instalado en hornacina de obra en fachada de edificio, según normativa de la Compañía Distribuidora de energía, completo, totalmente instalado, i/ayudas, medios auxiliares y de seguridad, totalmente terminado.

| Código | Ud | Descripción | Rendimiento | Precio | Importe |
|---|---|---|---|---|---|
| O01OB200 | h | Oficial 1ª electricista/teleco | 4 | 19.07 | 76.28 |
| P15BD021 | u | Módul.conta.CMT-300E-MF (material) | 1 | 770 | 770.00 |
| P01DW090 | u | Pequeño material | 1 | 1.13 | 1.13 |
| %MA3% |  | Medios auxiliares y pruebas | 1 % | 847.41 | 8.47 |
|  |  | Total |  |  | 855.88 |

**E17RBA011** m CANALIZACION 2 TUBOS Dn63mm
40 m × 4.71 = 188.40
Conjunto de 2 tubos corrugados DN 63 mm, interior liso, libre de halógenos, inscluso guía de alambre, tendido en canalización enterrada, totalmente instalada, i/ayudas, medios auxiliares y de seguridad, totalmente terminado.

| Código | Ud | Descripción | Rendimiento | Precio | Importe |
|---|---|---|---|---|---|
| O01OB200 | h | Oficial 1ª electricista/teleco | 0.01 | 19.07 | 0.19 |
| O01OB210 | h | Oficial 2ª electricista/teleco | 0.01 | 17.37 | 0.17 |
| E1701 | m | Tubo Dn 63mm | 2 | 2.15 | 4.30 |
| P01DW090 | u | Pequeño material | 0.001 | 1.13 | 0.00 |
| %MA3% |  | Medios auxiliares y pruebas | 1 % | 4.66 | 0.05 |
|  |  | Total |  |  | 4.71 |

**E17A1** m CANALIZACION 3 TUBOS Dn63mm
40 m × 7.07 = 282.80
Conjunto de 3 tubos corrugados DN 63 mm, interior liso, libre de halógenos, inscluso guía de alambre, tendido en canalización enterrada, totalmente instalada, i/ayudas, medios auxiliares y de seguridad, totalmente terminado.

| Código | Ud | Descripción | Rendimiento | Precio | Importe |
|---|---|---|---|---|---|
| O01OB200 | h | Oficial 1ª electricista/teleco | 0.015 | 19.07 | 0.29 |
| O01OB210 | h | Oficial 2ª electricista/teleco | 0.015 | 17.37 | 0.26 |
| E1701 | m | Tubo Dn 63mm | 3 | 2.15 | 6.45 |
| P01DW090 | u | Pequeño material | 0.001 | 1.13 | 0.00 |
| %MA3% |  | Medios auxiliares y pruebas | 1 % | 7.00 | 0.07 |
|  |  | Total |  |  | 7.07 |

**BT1001** m DERIVACION INDIVIDUAL RZ1 4X150+T Cu
70 m × 143.16 = 10021.20
Derivación individual para suministro normal, formada por conductores de cobre 4x150+T mm2. con aislamiento tipo RZ1-0,6/1 kV libre de halógenos bajo tubo corrugado doble capa Dn 160 mm. (2uds., uno de reserva) Instalada y conexionada, i/ayudas, medios auxiliares y de seguridad, totalmente terminado.

| Código | Ud | Descripción | Rendimiento | Precio | Importe |
|---|---|---|---|---|---|
| O01OB200 | h | Oficial 1ª electricista/teleco | 0.4 | 19.07 | 7.63 |
| O01OB210 | h | Oficial 2ª electricista/teleco | 0.4 | 17.37 | 6.95 |
| BT1001.1A | m | Cable RZ1 0.6/1kV 150mm2 (material) | 5 | 24.16 | 120.80 |
| MT0007 | m | Tubo corrugado doble capa de 160 mm de diametro (material) | 2 | 3.12 | 6.24 |
| MT0008 | m | Cinta de señalización de peligro (material) | 1 | 0.12 | 0.12 |
| P01DW090 | u | Pequeño material | 0.001 | 1.13 | 0.00 |
| %MA3% |  | Medios auxiliares y pruebas | 1 % | 141.74 | 1.42 |
|  |  | Total |  |  | 143.16 |

**EL008** m DERIVACION INDIVIDUAL DE 4x35+T mm2 Cu SZ1
30 m × 56.61 = 1698.30
Suministro y colocación de linea de alimentación con conductor SZ1 0.6/1 kV de 4x35mm2+TT libre de halógenos. Instalada y conexionada, i/ayudas, medios auxiliares y de seguridad, totalmente terminado.

| Código | Ud | Descripción | Rendimiento | Precio | Importe |
|---|---|---|---|---|---|
| O01OB200 | h | Oficial 1ª electricista/teleco | 0.15 | 19.07 | 2.86 |
| O01OB210 | h | Oficial 2ª electricista/teleco | 0.15 | 17.37 | 2.61 |
| EL008.1 | m | Cond.aisla. 0,6-1kV 4x35+T Cu (material) | 1 | 50.58 | 50.58 |
| P01DW090 | u | Pequeño material | 0.001 | 1.13 | 0.00 |
| %MA3% |  | Medios auxiliares y pruebas | 1 % | 56.05 | 0.56 |
|  |  | Total |  |  | 56.61 |

**ES004** u CUADRO GENERAL MANDO Y PROTECCION
1 u × 19963.13 = 19963.13
Cuadro general de protección y mando según esquema unifilar y descripción en memoria, formado por aparamenta marca Merlin Gerin o equivalente. Instalado, probado y rotulado (cableado interior libre de halógenos). Se incluyen los accesorios, pequeño material y rotulación así como envolvente metálica con puerta transparente, cerradura y puesta a tierra, con capacidad para ampliaciones de hasta un 30 % (se plantea un subcuadro para informática). Esta partida incluye la tramitación de instalación eléctrica de baja tensión ante la Delegación de Industria, presentando la documentación precisa (proyecto, carpetas, dirección de obra, certificados, boletines, planos finales as-built, etc). Incluso tasas y pruebas finales. Se incluyen las verificaciones iniciales obligarias por Organismo de Control Autorizado, i/ayudas, medios auxiliares y de seguridad, totalmente terminado.

| Código | Ud | Descripción | Rendimiento | Precio | Importe |
|---|---|---|---|---|---|
| O01OB200 | h | Oficial 1ª electricista/teleco | 80 | 19.07 | 1525.60 |
| O01OB220 | h | Ayudante electricista/teleco | 80 | 16.83 | 1346.40 |
| E12BT400 | u | Mag IV-250 36kA 'C' (material) | 1 | 899.5 | 899.50 |
| E12BT385 | u | Mag IV-125A 25kA 'C' (material) | 1 | 185.5 | 185.50 |
| VIGI160 | u | Bloque VIGI NS (material) | 1 | 562 | 562.00 |
| E12BT515 | u | Dif II-25/0,03A SI (material) | 24 | 100.8 | 2419.20 |
| E12BT525 | u | Dif II-40/0,03A SI (material) | 6 | 104.3 | 625.80 |
| E12BT540 | u | Dif IV-25/0,03A (material) | 7 | 125.3 | 877.10 |
| E12BT547 | u | Dif IV-25/0,3A (material) | 3 | 106.4 | 319.20 |
| E12BT550 | u | Dif IV-40/0,03A (material) | 4 | 128.8 | 515.20 |
| E12BT557 | u | Dif IV-40/0,3A (material) | 3 | 109.9 | 329.70 |
| E12BT205 | u | Mag II-16A 6kA 'C' (material) | 39 | 23.8 | 928.20 |
| E12BT200 | u | Mag II-10A 6kA 'C' (material) | 24 | 23.55 | 565.20 |
| E12BT280 | u | Mag IV-16A 6kA 'C' (material) | 5 | 50.71 | 253.55 |
| E12BT290 | u | Mag IV-20A 6kA 'C' (material) | 2 | 52.15 | 104.30 |
| E12BT300 | u | Mag IV-25A 6kA 'C' (material) | 1 | 54.07 | 54.07 |
| E12BT320 | u | Mag IV-32A 6kA 'C' (material) | 4 | 56.38 | 225.52 |
| E12BT080.2 | u | Analizador de red con 3 TI´s y protección (material) | 1 | 445 | 445.00 |
| E12BT150 | u | Protector sobretensiones PRD (material) | 1 | 285 | 285.00 |
| E12BT992 | u | Cableado LH cuadro general T1, accs., rotulación. (material) | 3 | 956.48 | 2869.44 |
| E12BT990 | u | Envolvente met. puerta, cerradura y +30% T1 (material) | 3 | 960 | 2880.00 |
| E12BT991 | u | Envolvente met. puerta, cerradura y +30% T3 (material) | 1 | 450 | 450.00 |
| OGA143 | u | Verificacion inicial instalación por OCA | 1 | 1100 | 1100.00 |
| %MA3% |  | Medios auxiliares y pruebas | 1 % | 19765.48 | 197.65 |
|  |  | Total |  |  | 19963.13 |

**E17CDB0101** m CANALETA PVC GRIS CON TAPA 300x60 mm
50 m × 33.23 = 1661.50
Ml. de canal perforado de PVC-M1 con tapa Unex gama 66 o similar 300x60, con p.p. de rack de soportación confome a detalle, curvas, piezas especiales, uniones, fijaciones y demás accesorios. Totalmente instalada, i/ayudas, medios auxiliares y de seguridad, totalmente terminado.

| Código | Ud | Descripción | Rendimiento | Precio | Importe |
|---|---|---|---|---|---|
| O01OB200 | h | Oficial 1ª electricista/teleco | 0.3 | 19.07 | 5.72 |
| O01OB220 | h | Ayudante electricista/teleco | 0.3 | 16.83 | 5.05 |
| P15GP0101 | m | Bandeja 300x60 (material) | 1 | 13.18 | 13.18 |
| P15GS020 | m | P.p.acces. bandeja (material) | 1 | 5.4 | 5.40 |
| P15GS090 | m | P.p.sopor.techo bandeja (material) | 1 | 3.55 | 3.55 |
| %MA3% |  | Medios auxiliares y pruebas | 1 % | 32.90 | 0.33 |
|  |  | Total |  |  | 33.23 |

**E17CDB0111** m CANALETA PVC GRIS CON TAPA 200x60 mm
90 m × 28.67 = 2580.30
Ml. de canal perforado de PVC-M1 con tapa Unex gama 66 o similar 200x60, con p.p. de rack de soportación confome a detalle, curvas, piezas especiales, uniones, fijaciones y demás accesorios. Totalmente instalada, i/ayudas, medios auxiliares y de seguridad, totalmente terminado.

| Código | Ud | Descripción | Rendimiento | Precio | Importe |
|---|---|---|---|---|---|
| O01OB200 | h | Oficial 1ª electricista/teleco | 0.25 | 19.07 | 4.77 |
| O01OB220 | h | Ayudante electricista/teleco | 0.25 | 16.83 | 4.21 |
| P15GP0111 | m | Bandeja 200x60 (material) | 1 | 10.46 | 10.46 |
| P15GS020 | m | P.p.acces. bandeja | 1 | 5.4 | 5.40 |
| P15GS090 | m | P.p.sopor.techo bandeja | 1 | 3.55 | 3.55 |
| %MA3% |  | Medios auxiliares y pruebas | 1 % | 28.39 | 0.28 |
|  |  | Total |  |  | 28.67 |

**BT1003** m CANALETA PVC GRIS CON TAPA 150x60 mm
130 m × 26.65 = 3464.50
Ml. de canal perforado de PVC-M1 con tapa Unex gama 66 o similar 150x60, con p.p. de rack de soportación confome a detalle, curvas, piezas especiales, uniones, fijaciones y demás accesorios. Totalmente instalada, i/ayudas, medios auxiliares y de seguridad, totalmente terminado.

| Código | Ud | Descripción | Rendimiento | Precio | Importe |
|---|---|---|---|---|---|
| O01OB200 | h | Oficial 1ª electricista/teleco | 0.25 | 19.07 | 4.77 |
| O01OB220 | h | Ayudante electricista/teleco | 0.25 | 16.83 | 4.21 |
| BT1003.1 | m | Bandeja 150x60 (material) | 1 | 8.46 | 8.46 |
| P15GS020 | m | P.p.acces. bandeja | 1 | 5.4 | 5.40 |
| P15GS090 | m | P.p.sopor.techo bandeja | 1 | 3.55 | 3.55 |
| %MA3% |  | Medios auxiliares y pruebas | 1 % | 26.39 | 0.26 |
|  |  | Total |  |  | 26.65 |

**E17CDB0121** m CANALETA PVC BLANCA CON TAPA 150x60 mm
10 m × 21.09 = 210.90
Ml. de canal cerrado de PVC-M1 con tapa Unex o similar 150x60, con p.p. de soportes de fijación, uniones, fijaciones y demás accesorios. Totalmente instalado, i/ayudas, medios auxiliares y de seguridad, totalmente terminado.

| Código | Ud | Descripción | Rendimiento | Precio | Importe |
|---|---|---|---|---|---|
| O01OB200 | h | Oficial 1ª electricista/teleco | 0.25 | 19.07 | 4.77 |
| O01OB220 | h | Ayudante electricista/teleco | 0.25 | 16.83 | 4.21 |
| P15GP0121 | m | Bandeja 150x60 (material) | 1 | 8.35 | 8.35 |
| P15GS090 | m | P.p.sopor.techo bandeja | 1 | 3.55 | 3.55 |
| %MA3% |  | Medios auxiliares y pruebas | 1 % | 20.88 | 0.21 |
|  |  | Total |  |  | 21.09 |

**ES009** m CANALETA PVC BLANCA CON TAPA 100x60 mm
10 m × 19.17 = 191.70
Ml. de canal cerrado de PVC-M1 con tapa Unex o similar 100x60, con p.p. de soportes de fijación, uniones, fijaciones y demás accesorios. Totalmente instalado, i/ayudas, medios auxiliares y de seguridad, totalmente terminado.

| Código | Ud | Descripción | Rendimiento | Precio | Importe |
|---|---|---|---|---|---|
| O01OB200 | h | Oficial 1ª electricista/teleco | 0.25 | 19.07 | 4.77 |
| O01OB220 | h | Ayudante electricista/teleco | 0.25 | 16.83 | 4.21 |
| ES009.1 | m | Bandeja 100x60 (material) | 1 | 6.45 | 6.45 |
| P15GS090 | m | P.p.sopor.techo bandeja | 1 | 3.55 | 3.55 |
| %MA3% |  | Medios auxiliares y pruebas | 1 % | 18.98 | 0.19 |
|  |  | Total |  |  | 19.17 |

**EL004** m BANDEJA REJILLA MET. GALVA. 300x60 mm
1 m × 13.93 = 13.93
Suministro y colocación de bandeja de rejilla metálica galvanizada de 300x60, con p.p. de soportes galvanizados de fijación, uniones, fijaciones y demás accesorios. Totalmente instalado. I/ medios auxiliares y de seguridad, totalmente terminado.

| Código | Ud | Descripción | Rendimiento | Precio | Importe |
|---|---|---|---|---|---|
| O01OB200 | h | Oficial 1ª electricista/teleco | 0.18 | 19.07 | 3.43 |
| O01OB220 | h | Ayudante electricista/teleco | 0.18 | 16.83 | 3.03 |
| EL004.1 | m | Bandeja galvanizada 300x60 (material) | 1 | 1.8 | 1.80 |
| P15GS021 | m | P.p.acces. bandeja rejiban (material) | 1 | 1.8 | 1.80 |
| P15GS091 | m | P.p.sopor.techo bandeja rejiban (material) | 1 | 2.1 | 2.10 |
| P15EB010 | m | Conduc cobre desnudo 35 mm2 | 1.05 | 1.55 | 1.63 |
| %MA1% |  | Medios auxiliares y pruebas | 1 % | 13.79 | 0.14 |
|  |  | Total |  |  | 13.93 |

**E17CDB010** m BANDEJA REJILLA MET. GALVA. 200x60 mm
1.5 m × 12.53 = 18.80
Suministro y colocación de bandeja de rejilla metálica galvanizada de 200x60, con p.p. de soportes galvanizados de fijación, uniones, fijaciones y demás accesorios. Totalmente instalado. I/ medios auxiliares y de seguridad, totalmente terminado.

| Código | Ud | Descripción | Rendimiento | Precio | Importe |
|---|---|---|---|---|---|
| O01OB200 | h | Oficial 1ª electricista/teleco | 0.15 | 19.07 | 2.86 |
| O01OB220 | h | Ayudante electricista/teleco | 0.15 | 16.83 | 2.52 |
| P15GP010 | m | Bandeja galvanizada 200x60 (material) | 1 | 1.5 | 1.50 |
| P15GS021 | m | P.p.acces. bandeja rejiban | 1 | 1.8 | 1.80 |
| P15GS091 | m | P.p.sopor.techo bandeja rejiban | 1 | 2.1 | 2.10 |
| P15EB010 | m | Conduc cobre desnudo 35 mm2 | 1.05 | 1.55 | 1.63 |
| %MA1% |  | Medios auxiliares y pruebas | 1 % | 12.41 | 0.12 |
|  |  | Total |  |  | 12.53 |

**E17CDB011** m BANDEJA REJILLA MET. GALVA. 150x60 mm
2 m × 10.95 = 21.90
Suministro y colocación de bandeja de rejilla metálica galvanizada de 150x60, con p.p. de soportes galvanizados de fijación, uniones, fijaciones y demás accesorios. Totalmente instalado. I/ medios auxiliares y de seguridad, totalmente terminado.

| Código | Ud | Descripción | Rendimiento | Precio | Importe |
|---|---|---|---|---|---|
| O01OB200 | h | Oficial 1ª electricista/teleco | 0.12 | 19.07 | 2.29 |
| O01OB220 | h | Ayudante electricista/teleco | 0.12 | 16.83 | 2.02 |
| P15GP011 | m | Bandeja galvanizada 150x60 (material) | 1 | 1 | 1.00 |
| P15GS021 | m | P.p.acces. bandeja rejiban | 1 | 1.8 | 1.80 |
| P15GS091 | m | P.p.sopor.techo bandeja rejiban | 1 | 2.1 | 2.10 |
| P15EB010 | m | Conduc cobre desnudo 35 mm2 | 1.05 | 1.55 | 1.63 |
| %MA1% |  | Medios auxiliares y pruebas | 1 % | 10.84 | 0.11 |
|  |  | Total |  |  | 10.95 |

**TB110** m TUBO PVC Dn110
52 m × 8.23 = 427.96
Suministro e instalación de tubo PVC Dn110mm, incluso abrazaderas, accesorios de anclaje, uniones, etc. Totalmente instalado, i/ayudas, medios auxiliares y de seguridad, totalmente terminado.

| Código | Ud | Descripción | Rendimiento | Precio | Importe |
|---|---|---|---|---|---|
| O01OB200 | h | Oficial 1ª electricista/teleco | 0.1 | 19.07 | 1.91 |
| O01OB220 | h | Ayudante electricista/teleco | 0.1 | 16.83 | 1.68 |
| TB1100 | m | Tubo PVC Dn110 (material) | 1 | 4.56 | 4.56 |
| %MA3% |  | Medios auxiliares y pruebas | 1 % | 8.15 | 0.08 |
|  |  | Total |  |  | 8.23 |

| Medición | Uds. | Largo | Parcial |
|---|---|---|---|
| Instalacion eléctrica | 1 | 40 | 40.000 |
| Ventilación rack teleco zona existente | 1 | 12 | 12.000 |
| Total |  |  | 52 |

**TB40** m TUBO CORRUGADO Dn40
360 m × 4.48 = 1612.80
Suministro e instalación de tubo PVC corrugado Dn 40mm, incluso abrazaderas, accesorios de anclaje, uniones, etc. Totalmente instalado, i/ayudas, medios auxiliares y de seguridad, totalmente terminado.

| Código | Ud | Descripción | Rendimiento | Precio | Importe |
|---|---|---|---|---|---|
| O01OB200 | h | Oficial 1ª electricista/teleco | 0.1 | 19.07 | 1.91 |
| O01OB220 | h | Ayudante electricista/teleco | 0.1 | 16.83 | 1.68 |
| TB400 | m | Tubo PVC Dn110 (material) | 1 | 0.85 | 0.85 |
| %MA3% |  | Medios auxiliares y pruebas | 1 % | 4.44 | 0.04 |
|  |  | Total |  |  | 4.48 |

**E00073** m TUBO ACERO GALVANIZADO M32
30 m × 7.5 = 225.00
Suministro e instalación de tubo de acero galvanizado M32, incluso p.p. de abrazaderas y accesorios, i/ayudas, medios auxiliares y de seguridad, totalmente terminado.

| Código | Ud | Descripción | Rendimiento | Precio | Importe |
|---|---|---|---|---|---|
| O01OB200 | h | Oficial 1ª electricista/teleco | 0.12 | 19.07 | 2.29 |
| O01OB220 | h | Ayudante electricista/teleco | 0.12 | 16.83 | 2.02 |
| E0073.1 | m | Tubo acero M32 (material) | 1 | 3.12 | 3.12 |
| %MA3% |  | Medios auxiliares y pruebas | 1 % | 7.43 | 0.07 |
|  |  | Total |  |  | 7.5 |

**E00074** m TUBO ACERO GALVANIZADO M25
20 m × 6.58 = 131.60
Suministro e instalación de tubo de acero galvanizado M25, incluso p.p. de abrazaderas y accesorios, i/ayudas, medios auxiliares y de seguridad, totalmente terminado.

| Código | Ud | Descripción | Rendimiento | Precio | Importe |
|---|---|---|---|---|---|
| O01OB200 | h | Oficial 1ª electricista/teleco | 0.12 | 19.07 | 2.29 |
| O01OB220 | h | Ayudante electricista/teleco | 0.12 | 16.83 | 2.02 |
| E0074.1 | m | Tubo rigido (material) | 1 | 2.2 | 2.20 |
| %MA3% |  | Medios auxiliares y pruebas | 1 % | 6.51 | 0.07 |
|  |  | Total |  |  | 6.58 |

**EL008.12** m LINEA DISTRIBUCION DE 4x50+T mm2 Cu RZ1
50 m × 31.23 = 1561.50
Suministro y colocación de linea de alimentación con conductor RZ1 0.6/1 kV de 4x50mm2+TT libre de halógenos. Instalada y conexionada, i/ayudas, medios auxiliares y de seguridad, totalmente terminado.

| Código | Ud | Descripción | Rendimiento | Precio | Importe |
|---|---|---|---|---|---|
| O01OB200 | h | Oficial 1ª electricista/teleco | 0.15 | 19.07 | 2.86 |
| O01OB210 | h | Oficial 2ª electricista/teleco | 0.15 | 17.37 | 2.61 |
| PCEL008.12 | m | Cable RZ1 5x50 (material) | 1 | 25.45 | 25.45 |
| P01DW090 | u | Pequeño material | 0.001 | 1.13 | 0.00 |
| %MA3% |  | Medios auxiliares y pruebas | 1 % | 30.92 | 0.31 |
|  |  | Total |  |  | 31.23 |

**E17CI083.1** m LINEA DISTRIBUCION DE 5x6 mm2 Cu RZ1
80 m × 9.06 = 724.80
Suministro y colocación de linea de alimentación con conductor RZ1 0.6/1 kV de 4x6mm2+TT libre de halógenos. Instalada y conexionada, i/ayudas, medios auxiliares y de seguridad, totalmente terminado.

| Código | Ud | Descripción | Rendimiento | Precio | Importe |
|---|---|---|---|---|---|
| O01OB200 | h | Oficial 1ª electricista/teleco | 0.15 | 19.07 | 2.86 |
| O01OB210 | h | Oficial 2ª electricista/teleco | 0.15 | 17.37 | 2.61 |
| P15GA041 | m | Cond.rigi. 0.6/1kV 5x6 mm2 Cu (material) | 1 | 3.5 | 3.50 |
| P01DW090 | u | Pequeño material | 0.001 | 1.13 | 0.00 |
| %MA3% |  | Medios auxiliares y pruebas | 1 % | 8.97 | 0.09 |
|  |  | Total |  |  | 9.06 |

**E17CA099.1** m LINEA DISTRIBUCION DE 5x6 mm2 Cu SZ1
120 m × 14.49 = 1738.80
Linea de alimentación con conductor SZ1-0.6/1kV de 4x6mm2+TT libre de halógenos AS+, instalada. Medios auxiliares y de seguridad, totalmente terminado, i/ayudas, medios auxiliares y de seguridad, totalmente terminado.

| Código | Ud | Descripción | Rendimiento | Precio | Importe |
|---|---|---|---|---|---|
| O01OB200 | h | Oficial 1ª electricista/teleco | 0.15 | 19.07 | 2.86 |
| O01OB210 | h | Oficial 2ª electricista/teleco | 0.15 | 17.37 | 2.61 |
| PC3X6SZ1 | m | Cable 5x6 SZ1 (material) | 1 | 8.88 | 8.88 |
| P01DW090 | u | Pequeño material | 0.001 | 1.13 | 0.00 |
| %MA3% |  | Medios auxiliares y pruebas | 1 % | 14.35 | 0.14 |
|  |  | Total |  |  | 14.49 |

**BT1008** m LINEA DISTRIBUCION DE 2x6+T16 mm2 Cu RZ1
100 m × 11.38 = 1138.00
Suministro y colocación de linea de alimentación con conductor RZ1 0.6/1 kV de 2x6mm2+16TT libre de halógenos bajo tubo corrugado Dn63. Instalada y conexionada, i/ayudas, medios auxiliares y de seguridad, totalmente terminado.

| Código | Ud | Descripción | Rendimiento | Precio | Importe |
|---|---|---|---|---|---|
| O01OB200 | h | Oficial 1ª electricista/teleco | 0.15 | 19.07 | 2.86 |
| O01OB210 | h | Oficial 2ª electricista/teleco | 0.15 | 17.37 | 2.61 |
| BT1006.1 | m | Cond.rigi. 0.6/1kV 2x6 mm2 Cu (material) | 1 | 1.8 | 1.80 |
| BT1008.1 | m | Cond.rigi. 07Z1 1x16 mm2 Cu (material) | 1 | 1.85 | 1.85 |
| E1701 | m | Tubo Dn 63mm | 1 | 2.15 | 2.15 |
| P01DW090 | u | Pequeño material | 0.001 | 1.13 | 0.00 |
| %MA3% |  | Medios auxiliares y pruebas | 1 % | 11.27 | 0.11 |
|  |  | Total |  |  | 11.38 |

**ES015** m LINEA DISTRIBUCION DE 3x4 mm2 Cu RZ1
1440 m × 6.09 = 8769.60
Suministro y colocación de linea de alimentación con conductor RZ1 0.6/1 kV de 2x4mm2+TT libre de halógenos. Instalada y conexionada, i/ayudas, medios auxiliares y de seguridad, totalmente terminado.

| Código | Ud | Descripción | Rendimiento | Precio | Importe |
|---|---|---|---|---|---|
| O01OB200 | h | Oficial 1ª electricista/teleco | 0.12 | 19.07 | 2.29 |
| O01OB210 | h | Oficial 2ª electricista/teleco | 0.12 | 17.37 | 2.08 |
| ES015.1 | m | Cable 3x4 RZ1 (material) | 1 | 1.66 | 1.66 |
| P01DW090 | u | Pequeño material | 0.001 | 1.13 | 0.00 |
| %MA3% |  | Medios auxiliares y pruebas | 1 % | 6.03 | 0.06 |
|  |  | Total |  |  | 6.09 |

**EL009** m LINEA DISTRIBUCION 4x2.5mm2+TT RZ1
120 m × 5.2 = 624.00
Suministro y colocación de linea de alimentación con conductor RZ1 0.6/1 kV de 4x2.5mm2+TT libre de halógenos. Instalada y conexionada, i/ayudas, medios auxiliares y de seguridad, totalmente terminado.

| Código | Ud | Descripción | Rendimiento | Precio | Importe |
|---|---|---|---|---|---|
| O01OB200 | h | Oficial 1ª electricista/teleco | 0.1 | 19.07 | 1.91 |
| O01OB210 | h | Oficial 2ª electricista/teleco | 0.1 | 17.37 | 1.74 |
| P15GA020 | m | Cond. rígi. 750 V 2,5 mm2 Cu (material) | 5 | 0.3 | 1.50 |
| P01DW090 | u | Pequeño material | 0.001 | 1.13 | 0.00 |
| %MA3% |  | Medios auxiliares y pruebas | 1 % | 5.15 | 0.05 |
|  |  | Total |  |  | 5.2 |

**E17CT022.1** m LINEA DISTRIBUCION 2x2.5mm2+TT RZ1
720 m × 4.6 = 3312.00
Suministro y colocación de linea de alimentación con conductor RZ1 0.6/1 kV de 2x2.5mm2+TT libre de halógenos. Instalada y conexionada, i/ayudas, medios auxiliares y de seguridad, totalmente terminado.

| Código | Ud | Descripción | Rendimiento | Precio | Importe |
|---|---|---|---|---|---|
| O01OB200 | h | Oficial 1ª electricista/teleco | 0.1 | 19.07 | 1.91 |
| O01OB210 | h | Oficial 2ª electricista/teleco | 0.1 | 17.37 | 1.74 |
| P15GA020 | m | Cond. rígi. 750 V 2,5 mm2 Cu | 3 | 0.3 | 0.90 |
| P01DW090 | u | Pequeño material | 0.001 | 1.13 | 0.00 |
| %MA3% |  | Medios auxiliares y pruebas | 1 % | 4.55 | 0.05 |
|  |  | Total |  |  | 4.6 |

**E17CT010.1** m LINEA DISTRIBUCION 2x1.5mm2 RZ1
350 m × 2.18 = 763.00
Suministro y colocación de linea de alimentación con conductor RZ1 0.6/1 kV de 2x1.5mm2 libre de halógenos. Instalada y conexionada, i/ayudas, medios auxiliares y de seguridad, totalmente terminado.

| Código | Ud | Descripción | Rendimiento | Precio | Importe |
|---|---|---|---|---|---|
| O01OB200 | h | Oficial 1ª electricista/teleco | 0.05 | 19.07 | 0.95 |
| O01OB210 | h | Oficial 2ª electricista/teleco | 0.05 | 17.37 | 0.87 |
| P15GA010 | m | Cond. rígi. 750 V 1,5 mm2 Cu | 2 | 0.17 | 0.34 |
| P01DW090 | u | Pequeño material | 0.001 | 1.13 | 0.00 |
| %MA3% |  | Medios auxiliares y pruebas | 1 % | 2.16 | 0.02 |
|  |  | Total |  |  | 2.18 |

**E17CT020.7** m CIRCUITO DISTRIBUCION 3x2.5mm2+TT 071Z-K ACERO
60 m × 12.23 = 733.80
Circuito de distribución con conductores 07Z1-K de 3x2,5 mm2+TT libre de halógenos, bajo tubo acero galvanizado D25, incluso p.p. de caja de derivación y registro LH, totalmente instalado, i/ayudas, medios auxiliares y de seguridad, totalmente terminado.

| Código | Ud | Descripción | Rendimiento | Precio | Importe |
|---|---|---|---|---|---|
| O01OB200 | h | Oficial 1ª electricista/teleco | 0.25 | 19.07 | 4.77 |
| O01OB210 | h | Oficial 2ª electricista/teleco | 0.25 | 17.37 | 4.34 |
| P15GA020 | m | Cond. rígi. 750 V 2,5 mm2 Cu | 4 | 0.3 | 1.20 |
| TG25 | m | Tubo galvanizado DN25 (material) | 1 | 1.8 | 1.80 |
| P01DW090 | u | Pequeño material | 0.001 | 1.13 | 0.00 |
| %MA3% |  | Medios auxiliares y pruebas | 1 % | 12.11 | 0.12 |
|  |  | Total |  |  | 12.23 |

**E17CT026.9** m CIRCUITO DISTRIBUCION 2x2.5mm2+TT 07Z1-K ACERO
10 m × 10.77 = 107.70
Circuito de distribución con conductores 07Z1-K de 2x2,5 mm2+TT libre de halógenos, bajo tubo acero galvanizado D20, incluso p.p. de caja de derivación y registro LH, totalmente instalado, i/ayudas, medios auxiliares y de seguridad, totalmente terminado.

| Código | Ud | Descripción | Rendimiento | Precio | Importe |
|---|---|---|---|---|---|
| O01OB200 | h | Oficial 1ª electricista/teleco | 0.25 | 19.07 | 4.77 |
| O01OB210 | h | Oficial 2ª electricista/teleco | 0.25 | 17.37 | 4.34 |
| P15GA020 | m | Cond. rígi. 750 V 2,5 mm2 Cu | 3 | 0.3 | 0.90 |
| P15GA069 | m | Tubo galvanizado DN25 (material) | 1 | 0.65 | 0.65 |
| P01DW090 | u | Pequeño material | 0.001 | 1.13 | 0.00 |
| %MA3% |  | Medios auxiliares y pruebas | 1 % | 10.66 | 0.11 |
|  |  | Total |  |  | 10.77 |

**ES017** m CIRCUITO DISTRIBUCION 2x4mm2+TT 07Z1-K ACERO
10 m × 10.86 = 108.60
Circuito de distribución con conductores 07Z1-K de 2x4 mm2+TT libre de halógenos, bajo tubo acero galvanizado D20, incluso p.p. de caja de derivación y registro LH, totalmente instalado, i/ayudas, medios auxiliares y de seguridad, totalmente terminado.

| Código | Ud | Descripción | Rendimiento | Precio | Importe |
|---|---|---|---|---|---|
| O01OB200 | h | Oficial 1ª electricista/teleco | 0.25 | 19.07 | 4.77 |
| O01OB210 | h | Oficial 2ª electricista/teleco | 0.25 | 17.37 | 4.34 |
| P15GA030 | m | Cond. rígi. 750 V 4 mm2 Cu (material) | 3 | 0.33 | 0.99 |
| P15GA069 | m | Tubo galvanizado DN25 | 1 | 0.65 | 0.65 |
| P01DW090 | u | Pequeño material | 0.001 | 1.13 | 0.00 |
| %MA3% |  | Medios auxiliares y pruebas | 1 % | 10.75 | 0.11 |
|  |  | Total |  |  | 10.86 |

**ES032.8** u AMPLIACION CUADRO SALA CALDERAS
1 u × 295.24 = 295.24
Ampliación Cuadro Sala Calderas según esquema unifilar y descripción en memoria, formado por aparamenta marca Merlin Gerin o equivalente. Instalado, probado y rotulado (cableado interior libre de halógenos). Se incluyen los accesorios, pequeño material y rotulación, i/ayudas, medios auxiliares y de seguridad, totalmente terminado.

| Código | Ud | Descripción | Rendimiento | Precio | Importe |
|---|---|---|---|---|---|
| O01OB200 | h | Oficial 1ª electricista/teleco | 4 | 19.07 | 76.28 |
| O01OB210 | h | Oficial 2ª electricista/teleco | 2 | 17.37 | 34.74 |
| E12BT710 | u | Guardamotor (material) | 2 | 38.5 | 77.00 |
| E12BT999 | u | Pilotos rojo/verde (material) | 4 | 2.1 | 8.40 |
| E12BT998 | u | Conmutador 3 posiciones (material) | 2 | 2.1 | 4.20 |
| E12BT670 | u | Contactor 4NA de 25A (material) | 2 | 23.8 | 47.60 |
| E12BT982 | u | Cableado LH cuadro T2, accs., rotulación. (material) | 1 | 44.1 | 44.10 |
| %MA3% |  | Medios auxiliares y pruebas | 1 % | 292.32 | 2.92 |
|  |  | Total |  |  | 295.24 |

**ES032.2** u AMPLIACION CUADRO COCINA
1 u × 150.28 = 150.28
Ampliación Cuadro Cocina según esquema unifilar y descripción en memoria, formado por aparamenta marca Merlin Gerin o equivalente. Instalado, probado y rotulado (cableado interior libre de halógenos). Se incluyen los accesorios, pequeño material y rotulación, i/ayudas, medios auxiliares y de seguridad, totalmente terminado.

| Código | Ud | Descripción | Rendimiento | Precio | Importe |
|---|---|---|---|---|---|
| O01OB200 | h | Oficial 1ª electricista/teleco | 1 | 19.07 | 19.07 |
| O01OB210 | h | Oficial 2ª electricista/teleco | 1 | 17.37 | 17.37 |
| E12BT205 | u | Mag II-16A 6kA 'C' | 1 | 23.8 | 23.80 |
| E12BT510 | u | Dif II-25/0,03A (material) | 1 | 66.5 | 66.50 |
| E12BT982 | u | Cableado LH cuadro T2, accs., rotulación. | 0.5 | 44.1 | 22.05 |
| %MA3% |  | Medios auxiliares y pruebas | 1 % | 148.79 | 1.49 |
|  |  | Total |  |  | 150.28 |

**ES040.2** u CUADRO ALUMBRADO EXTERIOR
1 u × 586.14 = 586.14
Cuadro Alumbrado Exterior según esquema unifilar y descripción en memoria, formado por aparamenta marca Merlin Gerin o equivalente. Instalado, probado y rotulado (cableado interior libre de halógenos). Se incluyen los accesorios, pequeño material y rotulación, i/ayudas, medios auxiliares y de seguridad, totalmente terminado.

| Código | Ud | Descripción | Rendimiento | Precio | Importe |
|---|---|---|---|---|---|
| O01OB200 | h | Oficial 1ª electricista/teleco | 3 | 19.07 | 57.21 |
| O01OB220 | h | Ayudante electricista/teleco | 3 | 16.83 | 50.49 |
| E12BT540 | u | Dif IV-25/0,03A | 1 | 125.3 | 125.30 |
| E12BT200 | u | Mag II-10A 6kA 'C' | 3 | 23.55 | 70.65 |
| E12BT670 | u | Contactor 4NA de 25A | 3 | 23.8 | 71.40 |
| E12BT820 | u | Interruptor horario digital crepuscular IC (material) | 1 | 96.6 | 96.60 |
| E12BT860 | u | Envolvente met. puerta, cerradura y +30% T4 (material) | 1 | 86.95 | 86.95 |
| E12BT962 | u | Cableado LH cuadro T4, accs., rotulación. (material) | 1 | 21.74 | 21.74 |
| %MA3% |  | Medios auxiliares y pruebas | 1 % | 580.34 | 5.80 |
|  |  | Total |  |  | 586.14 |

**E17MTB008** u PUNTO DE LUZ CENTRALIZADO EN CUADRO
1 u × 14.6 = 14.60
Punto de luz centralizado en cuadro con conductor 07Z1-K de 2x2,5 mm2+T LH bajo tubo corrugado forroplast D20 LH, instalado, i/ayudas, medios auxiliares y de seguridad, totalmente terminado.

| Código | Ud | Descripción | Rendimiento | Precio | Importe |
|---|---|---|---|---|---|
| O01OB200 | h | Oficial 1ª electricista/teleco | 0.1 | 19.07 | 1.91 |
| O01OB220 | h | Ayudante electricista/teleco | 0.1 | 16.83 | 1.68 |
| P15AF068 | m | Tubo Forroplast DN25 | 8 | 0.32 | 2.56 |
| P15GA020 | m | Cond. rígi. 750 V 2,5 mm2 Cu | 16 | 0.3 | 4.80 |
| P15GK001 | u | Punto luz centralizado (material) | 1 | 3.5 | 3.50 |
| P01DW090 | u | Pequeño material | 0.01 | 1.13 | 0.01 |
| %MA3% |  | Medios auxiliares y pruebas | 1 % | 14.46 | 0.14 |
|  |  | Total |  |  | 14.6 |

**E17MTB010** u P.LUZ SENCILLO LIGHT
162 u × 29.2 = 4730.40
Punto de luz sencillo, con conductor 07Z1-K de 2x2,5 mm2+T LH bajo tubo corrugado forroplast/PVC rígido LH y mecanismo Bticino Light Tech color a definir por la D.F., instalado, i/ayudas, medios auxiliares y de seguridad, totalmente terminado.

| Código | Ud | Descripción | Rendimiento | Precio | Importe |
|---|---|---|---|---|---|
| O01OB200 | h | Oficial 1ª electricista/teleco | 0.35 | 19.07 | 6.67 |
| O01OB220 | h | Ayudante electricista/teleco | 0.35 | 16.83 | 5.89 |
| P15AF068 | m | Tubo Forroplast DN25 | 8 | 0.32 | 2.56 |
| P15GA020 | m | Cond. rígi. 750 V 2,5 mm2 Cu | 16 | 0.3 | 4.80 |
| P15GK050 | u | Caja mecan. empotrar enlazable (material) | 1 | 0.2 | 0.20 |
| P15MRB010 | u | InterruptorBticino Light (material) | 1 | 8.78 | 8.78 |
| P01DW090 | u | Pequeño material | 0.01 | 1.13 | 0.01 |
| %MA3% |  | Medios auxiliares y pruebas | 1 % | 28.91 | 0.29 |
|  |  | Total |  |  | 29.2 |

**E17MTB020** u P.LUZ CONMUTADO LIGHT
13 u × 50.25 = 653.25
Punto de luz conmutado, con conductor 07Z1-K de 2x2,5 mm2+T LH bajo tubo corrugado forroplast/PVC rígido LH y mecanismo Bticino Light Tech color a definir por la D.F., instalado, i/ayudas, medios auxiliares y de seguridad, totalmente terminado.

| Código | Ud | Descripción | Rendimiento | Precio | Importe |
|---|---|---|---|---|---|
| O01OB200 | h | Oficial 1ª electricista/teleco | 0.4 | 19.07 | 7.63 |
| O01OB220 | h | Ayudante electricista/teleco | 0.4 | 16.83 | 6.73 |
| P15AF068 | m | Tubo Forroplast DN25 | 13 | 0.32 | 4.16 |
| P15GA020 | m | Cond. rígi. 750 V 2,5 mm2 Cu | 39 | 0.3 | 11.70 |
| P15GK050 | u | Caja mecan. empotrar enlazable | 2 | 0.2 | 0.40 |
| P15MRB020 | u | Conmutador Bticino Light (material) | 2 | 9.56 | 19.12 |
| P01DW090 | u | Pequeño material | 0.01 | 1.13 | 0.01 |
| %MA3% |  | Medios auxiliares y pruebas | 1 % | 49.75 | 0.50 |
|  |  | Total |  |  | 50.25 |

**E17MLD010** u P.LUZ SENCILLO LEGRAND PLEXO
2 u × 27.54 = 55.08
Punto de luz sencillo, con conductor 07Z1-K de 2x2,5 mm2+T LH bajo tubo de acero y mecanismo tipo plexo Legrand, instalado, i/ayudas, medios auxiliares y de seguridad, totalmente terminado.

| Código | Ud | Descripción | Rendimiento | Precio | Importe |
|---|---|---|---|---|---|
| O01OB200 | h | Oficial 1ª electricista/teleco | 0.35 | 19.07 | 6.67 |
| O01OB220 | h | Ayudante electricista/teleco | 0.35 | 16.83 | 5.89 |
| P15GA020 | m | Cond. rígi. 750 V 2,5 mm2 Cu | 16 | 0.3 | 4.80 |
| P15GA069 | m | Tubo galvanizado DN25 | 8 | 0.65 | 5.20 |
| P15GK050 | u | Caja mecan. empotrar enlazable | 1 | 0.2 | 0.20 |
| P15MLA010 | u | Interruptor unipo. Legrand Plexo (material) | 1 | 4.5 | 4.50 |
| P01DW090 | u | Pequeño material | 0.01 | 1.13 | 0.01 |
| %MA3% |  | Medios auxiliares y pruebas | 1 % | 27.27 | 0.27 |
|  |  | Total |  |  | 27.54 |

**PTODET** u P. LUZ DETECTOR DE PRESENCIA
83 u × 50.98 = 4231.34
Punto de luz sencillo, con conductor 07Z1-K de 2x2,5 mm2+T LH bajo tubo corrugado forroplast LH incluso p.p. de detctor de presencia Orbis o similar, instalado, i/ayudas, medios auxiliares y de seguridad, totalmente terminado.

| Código | Ud | Descripción | Rendimiento | Precio | Importe |
|---|---|---|---|---|---|
| O01OB200 | h | Oficial 1ª electricista/teleco | 0.35 | 19.07 | 6.67 |
| O01OB220 | h | Ayudante electricista/teleco | 0.35 | 16.83 | 5.89 |
| P15AF068 | m | Tubo Forroplast DN25 | 8 | 0.32 | 2.56 |
| P15GA020 | m | Cond. rígi. 750 V 2,5 mm2 Cu | 16 | 0.3 | 4.80 |
| DETPRES | u | Detector de presencia (material) | 0.5 | 61.1 | 30.55 |
| P01DW090 | u | Pequeño material | 0.01 | 1.13 | 0.01 |
| %MA3% |  | Medios auxiliares y pruebas | 1 % | 50.48 | 0.50 |
|  |  | Total |  |  | 50.98 |

**PTO_TEMP** u PUNTO DE LUZ TEMPORIZADO
4 u × 51.79 = 207.16
Punto de luz sencillo TEMPORIZADO, con conductor 07Z1-K de 2x2,5 mm2+T LH bajo tubo corrugado forroplast LH y mecanismo Bticino Light placa gelatinosa color a definir por la D.F., instalado, i/ayudas, medios auxiliares y de seguridad, totalmente terminado.

| Código | Ud | Descripción | Rendimiento | Precio | Importe |
|---|---|---|---|---|---|
| O01OB200 | h | Oficial 1ª electricista/teleco | 0.35 | 19.07 | 6.67 |
| O01OB220 | h | Ayudante electricista/teleco | 0.35 | 16.83 | 5.89 |
| P15AF068 | m | Tubo Forroplast DN25 | 8 | 0.32 | 2.56 |
| P15GA020 | m | Cond. rígi. 750 V 2,5 mm2 Cu | 16 | 0.3 | 4.80 |
| P15GK050 | u | Caja mecan. empotrar enlazable | 1 | 0.2 | 0.20 |
| INTERRUPT | u | Interruptor con temporizador (material) | 1 | 31.15 | 31.15 |
| P01DW090 | u | Pequeño material | 0.01 | 1.13 | 0.01 |
| %MA3% |  | Medios auxiliares y pruebas | 1 % | 51.28 | 0.51 |
|  |  | Total |  |  | 51.79 |

**E17MTB061** u PUNTO LUZ EMERGENCIA
99 u × 14.41 = 1426.59
Punto de luz emergencia, con conductor 07Z1-K de 2x1,5 mm2 LH bajo tubo corrugado forroplast/PVC rígido LH, instalado, i/ayudas, medios auxiliares y de seguridad, totalmente terminado.

| Código | Ud | Descripción | Rendimiento | Precio | Importe |
|---|---|---|---|---|---|
| O01OB200 | h | Oficial 1ª electricista/teleco | 0.25 | 19.07 | 4.77 |
| O01OB220 | h | Ayudante electricista/teleco | 0.25 | 16.83 | 4.21 |
| P15AF068 | m | Tubo Forroplast DN25 | 8 | 0.32 | 2.56 |
| P15GA010 | m | Cond. rígi. 750 V 1,5 mm2 Cu | 16 | 0.17 | 2.72 |
| P01DW090 | u | Pequeño material | 0.01 | 1.13 | 0.01 |
| %MA3% |  | Medios auxiliares y pruebas | 1 % | 14.27 | 0.14 |
|  |  | Total |  |  | 14.41 |

**E17MTB062** u PUNTO LUZ EMERGENCIA ACERO
2 u × 20.69 = 41.38
Punto de luz emergencia, con conductor 07Z1-K de 2x1,5 mm2 LH bajo tubo de acero DN 25 mm, instalado, i/ayudas, medios auxiliares y de seguridad, totalmente terminado.

| Código | Ud | Descripción | Rendimiento | Precio | Importe |
|---|---|---|---|---|---|
| O01OB200 | h | Oficial 1ª electricista/teleco | 0.35 | 19.07 | 6.67 |
| O01OB220 | h | Ayudante electricista/teleco | 0.35 | 16.83 | 5.89 |
| P15GA069 | m | Tubo galvanizado DN25 | 8 | 0.65 | 5.20 |
| P15GA010 | m | Cond. rígi. 750 V 1,5 mm2 Cu | 16 | 0.17 | 2.72 |
| P01DW090 | u | Pequeño material | 0.01 | 1.13 | 0.01 |
| %MA3% |  | Medios auxiliares y pruebas | 1 % | 20.49 | 0.20 |
|  |  | Total |  |  | 20.69 |

**E17MTB070** u B.ENCHUFE SCHUKO LIGHT CORR.
116 u × 25.3 = 2934.80
Toma de corriente Shucko 2P+T 16, con conductor 07Z1-K de 2x2,5 mm2+T LH bajo tubo forroplast D25 LH y mecanismo Bticino Light Tech color a definir por la D.F., instalado, i/ayudas, medios auxiliares y de seguridad, totalmente terminado.

| Código | Ud | Descripción | Rendimiento | Precio | Importe |
|---|---|---|---|---|---|
| O01OB200 | h | Oficial 1ª electricista/teleco | 0.25 | 19.07 | 4.77 |
| O01OB220 | h | Ayudante electricista/teleco | 0.25 | 16.83 | 4.21 |
| P15AF068 | m | Tubo Forroplast DN25 | 6 | 0.32 | 1.92 |
| P15GA020 | m | Cond. rígi. 750 V 2,5 mm2 Cu | 18 | 0.3 | 5.40 |
| P15GK050 | u | Caja mecan. empotrar enlazable | 1 | 0.2 | 0.20 |
| P15MRB070 | u | Base ench.schuko Bticino Light (material) | 1 | 8.54 | 8.54 |
| P01DW090 | u | Pequeño material | 0.01 | 1.13 | 0.01 |
| %MA3% |  | Medios auxiliares y pruebas | 1 % | 25.05 | 0.25 |
|  |  | Total |  |  | 25.3 |

**E17MTB071** u B.ENCHUFE SCHUKO ESTANCA
2 u × 44.44 = 88.88
Toma de corriente tipo Shucko 2P+T 16, con conductor 07Z1-K de 2x2,5 mm2+T LH bajo tubo de acero Dn 25 mm y mecanismo tipo plexo, instalado, i/ayudas, medios auxiliares y de seguridad, totalmente terminado.

| Código | Ud | Descripción | Rendimiento | Precio | Importe |
|---|---|---|---|---|---|
| O01OB200 | h | Oficial 1ª electricista/teleco | 0.55 | 19.07 | 10.49 |
| O01OB220 | h | Ayudante electricista/teleco | 0.55 | 16.83 | 9.26 |
| P15GA069 | m | Tubo galvanizado DN25 | 10 | 0.65 | 6.50 |
| P15GA020 | m | Cond. rígi. 750 V 2,5 mm2 Cu | 30 | 0.3 | 9.00 |
| P15GK050 | u | Caja mecan. empotrar enlazable | 1 | 0.2 | 0.20 |
| P15GK051 | u | Base ench.schuko (material) | 1 | 8.54 | 8.54 |
| P01DW090 | u | Pequeño material | 0.01 | 1.13 | 0.01 |
| %MA3% |  | Medios auxiliares y pruebas | 1 % | 44.00 | 0.44 |
|  |  | Total |  |  | 44.44 |

**EL017** u PUNTO DE ALIMENTACION A PROYECTOR
16 u × 52.25 = 836.00
Punto de alimentación a proyector en techo de aula formado por toma de corriente Shucko 2P+T 16 con conductor 07Z1-K de 2x2,5 mm2+T LH bajo tubo forroplast D20 LH y mecanismos Bticino Light placa gelatinosa color a definir por la D.F., 2 placas con conector VGA (una en techo y otra en mesa de profesor), 2 placas con conector RCA (una en techo y otra en mesa de profesor), y canalización desde toma de techo hasta mesa de profesor mediante 2 tubos Dn 32 mm, conductor VGA, conductor RCA, incluso cajas de mecanismos, conexionado y probado. Totalmente instalado, i/ayudas, medios auxiliares y de seguridad, totalmente terminado.

| Código | Ud | Descripción | Rendimiento | Precio | Importe |
|---|---|---|---|---|---|
| O01OB200 | h | Oficial 1ª electricista/teleco | 0.7 | 19.07 | 13.35 |
| O01OB220 | h | Ayudante electricista/teleco | 0.7 | 16.83 | 11.78 |
| P15AF068 | m | Tubo Forroplast DN25 | 20 | 0.32 | 6.40 |
| P15GA020 | m | Cond. rígi. 750 V 2,5 mm2 Cu | 30 | 0.3 | 9.00 |
| P15GK050 | u | Caja mecan. empotrar enlazable | 2 | 0.2 | 0.40 |
| P15MRB070 | u | Base ench.schuko Bticino Light | 1 | 8.54 | 8.54 |
| P01DW090 | u | Pequeño material | 2 | 1.13 | 2.26 |
| %MA3% |  | Medios auxiliares y pruebas | 1 % | 51.73 | 0.52 |
|  |  | Total |  |  | 52.25 |

**E17MTB073.1** u CAJA EMPOTRAR PARED CIMA SERIE M - 2RJ45+4ENCHUFES
41 u × 140.16 = 5746.56
Caja empotrada en pared CIMA serie M, de 3 módulos compuesta por 4 tomas de corriente schucko 2P+T 16A rojas, 1 marco con dos conector RJ 45 Cat 6 gigaspeed, incluso punto de alimentación hasta línea de distribución bajo tubo forroplast D20 mm LH y conductor 07Z1-K de 3x2,5 mm2 y p.p. tubo forroplast LH D20 para red datos, cajas registro LH, completa e instalada, i/ayudas, medios auxiliares y de seguridad, totalmente terminado.

| Código | Ud | Descripción | Rendimiento | Precio | Importe |
|---|---|---|---|---|---|
| O01OB200 | h | Oficial 1ª electricista/teleco | 0.7 | 19.07 | 13.35 |
| O01OB220 | h | Ayudante electricista/teleco | 0.7 | 16.83 | 11.78 |
| P15AF068 | m | Tubo Forroplast DN25 | 20 | 0.32 | 6.40 |
| P15GA020 | m | Cond. rígi. 750 V 2,5 mm2 Cu | 30 | 0.3 | 9.00 |
| P22IM048 | u | Caja CIMA serie M (material) | 1 | 10.5 | 10.50 |
| P22IM050 | u | Toma p/informática RJ45 Cat 6 (material) | 2 | 19.9 | 39.80 |
| P22IM060 | u | Placa central p/toma simple RJ45 (material) | 2 | 3.51 | 7.02 |
| P22IM100 | u | Marco acoplamiento s.básico (material) | 3 | 1.3 | 3.90 |
| P22IM150 | u | Marco exterior 1 elem. s.básica (material) | 3 | 0.75 | 2.25 |
| P15GK050 | u | Caja mecan. empotrar enlazable | 3 | 0.2 | 0.60 |
| P15GK051 | u | Base ench.schuko | 4 | 8.54 | 34.16 |
| P01DW090 | u | Pequeño material | 0.01 | 1.13 | 0.01 |
| %MA3% |  | Medios auxiliares y pruebas | 1 % | 138.77 | 1.39 |
|  |  | Total |  |  | 140.16 |

**E1010** u CAJA EMPOTRAR PARED CIMA SERIE M - 2RJ45+6ENCHUFES
14 u × 159.68 = 2235.52
Caja empotrada en pared CIMA serie M, de 4 módulos compuesta por 6 tomas de corriente schucko 2P+T 16A rojas, 1 marco con dos conector RJ 45 Cat 6 gigaspeed, incluso punto de alimentación hasta línea de distribución bajo tubo forroplast D20 mm LH y conductor 07Z1-K de 3x2,5 mm2 y p.p. tubo forroplast LH D20 para red datos, cajas registro LH, completa e instalada, i/ayudas, medios auxiliares y de seguridad, totalmente terminado.

| Código | Ud | Descripción | Rendimiento | Precio | Importe |
|---|---|---|---|---|---|
| O01OB200 | h | Oficial 1ª electricista/teleco | 0.7 | 19.07 | 13.35 |
| O01OB220 | h | Ayudante electricista/teleco | 0.7 | 16.83 | 11.78 |
| P15AF068 | m | Tubo Forroplast DN25 | 20 | 0.32 | 6.40 |
| P15GA020 | m | Cond. rígi. 750 V 2,5 mm2 Cu | 30 | 0.3 | 9.00 |
| P22IM048 | u | Caja CIMA serie M | 1 | 10.5 | 10.50 |
| P22IM050 | u | Toma p/informática RJ45 Cat 6 | 2 | 19.9 | 39.80 |
| P22IM060 | u | Placa central p/toma simple RJ45 | 2 | 3.51 | 7.02 |
| P22IM100 | u | Marco acoplamiento s.básico | 4 | 1.3 | 5.20 |
| P22IM150 | u | Marco exterior 1 elem. s.básica | 4 | 0.75 | 3.00 |
| P15GK050 | u | Caja mecan. empotrar enlazable | 4 | 0.2 | 0.80 |
| P15GK051 | u | Base ench.schuko | 6 | 8.54 | 51.24 |
| P01DW090 | u | Pequeño material | 0.01 | 1.13 | 0.01 |
| %MA3% |  | Medios auxiliares y pruebas | 1 % | 158.10 | 1.58 |
|  |  | Total |  |  | 159.68 |

**ES051.1** u PUNTO DE ALIMENTACION A LUXOMETRO
16 u × 94.04 = 1504.64
Punto de regulación alumbrado compuesto por módulo sensor luxómetro con retardo, incluso contactor asociado para maniobrar 3 circuitos simultáneamente desde el sensor, alimentación a módulo de sensor formado por conductor 07Z1-K de 3x2,5 mm2 LH bajo tubo forroplast/PVC rígido D20 LH, incluso cajas de registro, cableado de maniobra y puesta en servicio. Instalado, i/ayudas, medios auxiliares y de seguridad, totalmente terminado.

| Código | Ud | Descripción | Rendimiento | Precio | Importe |
|---|---|---|---|---|---|
| O01OB200 | h | Oficial 1ª electricista/teleco | 1 | 19.07 | 19.07 |
| O01OB220 | h | Ayudante electricista/teleco | 1 | 16.83 | 16.83 |
| P15AF068 | m | Tubo Forroplast DN25 | 10 | 0.32 | 3.20 |
| P15GA020 | m | Cond. rígi. 750 V 2,5 mm2 Cu | 30 | 0.3 | 9.00 |
| LUXOM | u | Modulo de control y sensor Osram MICO (material) | 1 | 45 | 45.00 |
| P01DW090 | u | Pequeño material | 0.01 | 1.13 | 0.01 |
| %MA3% |  | Medios auxiliares y pruebas | 1 % | 93.11 | 0.93 |
|  |  | Total |  |  | 94.04 |

**ES05.1.1** u PUNTO DE ALIMENTACION A LUXOMETRO + DETECTOR DE PRESENCIA
3 u × 138.48 = 415.44
Punto de regulación alumbrado compuesto por módulo sensor luxómetro combinado con detector de presencia con retardo, incluso contactor asociado para maniobrar 3 circuitos simultáneamente desde el sensor, alimentación a módulo de sensor formado por conductor 07Z1-K de 3x2,5 mm2 LH bajo tubo forroplast/PVC rígido D20 LH, incluso cajas de registro, cableado de maniobra y puesta en servicio. Instalado, i/ayudas, medios auxiliares y de seguridad, totalmente terminado.

| Código | Ud | Descripción | Rendimiento | Precio | Importe |
|---|---|---|---|---|---|
| O01OB200 | h | Oficial 1ª electricista/teleco | 1 | 19.07 | 19.07 |
| O01OB220 | h | Ayudante electricista/teleco | 1 | 16.83 | 16.83 |
| P15AF068 | m | Tubo Forroplast DN25 | 10 | 0.32 | 3.20 |
| P15GA020 | m | Cond. rígi. 750 V 2,5 mm2 Cu | 30 | 0.3 | 9.00 |
| LUXDP | u | Modulo de control y sensor Osram MICO+DP (material) | 1 | 89 | 89.00 |
| P01DW090 | u | Pequeño material | 0.01 | 1.13 | 0.01 |
| %MA3% |  | Medios auxiliares y pruebas | 1 % | 137.11 | 1.37 |
|  |  | Total |  |  | 138.48 |

**E17MTB052** u RED EQUIPOTENCIAL EN ASEOS
5 u × 44.95 = 224.75
Red equipotencial en aseos y locales húmedos, mediante conductor de cobre 07Z1-K de 4 mm2 conforme ITC-BT-18. Totalmente instalado, i/ayudas, medios auxiliares y de seguridad, totalmente terminado.

| Código | Ud | Descripción | Rendimiento | Precio | Importe |
|---|---|---|---|---|---|
| O01OB210 | h | Oficial 2ª electricista/teleco | 2 | 17.37 | 34.74 |
| P15GA030 | m | Cond. rígi. 750 V 4 mm2 Cu | 15 | 0.33 | 4.95 |
| P15AF068 | m | Tubo Forroplast DN25 | 15 | 0.32 | 4.80 |
| P01DW090 | u | Pequeño material | 0.01 | 1.13 | 0.01 |
| %MA3% |  | Medios auxiliares y pruebas | 1 % | 44.50 | 0.45 |
|  |  | Total |  |  | 44.95 |

**E17MLD025** u ALUMBRADO/FUERZA HUECO DE ASCENSOR
1 u × 358.88 = 358.88
Instalación alumbrado y fuerza de interior hueco ascensor compuesta por 4 plafones con rejilla incandescentes 60W, dos conmutadores Plexo, una toma de corriente plexo, tubo PVC rígido Dn 20 mm LH y cable RZ1 0,6/1 kV LH de 3x2,5 mm2, instalado, i/ayudas, medios auxiliares y de seguridad, totalmente terminado.

| Código | Ud | Descripción | Rendimiento | Precio | Importe |
|---|---|---|---|---|---|
| O01OB200 | h | Oficial 1ª electricista/teleco | 4.5 | 19.07 | 85.82 |
| P16BF031 | u | Plafon rejilla incandescente 60 W/lampara (material) | 4 | 46.25 | 185.00 |
| P15GA043 | m | Cond.rigi. 0.6/1kW 3x2.5 mm2 Cu (material) | 22 | 2.2 | 48.40 |
| P15AF071 | m | Tubo rígido PVC DN20 (material) | 22 | 0.65 | 14.30 |
| P15GK050 | u | Caja mecan. empotrar enlazable | 3 | 0.2 | 0.60 |
| P15MLA020 | u | Conmutador Legrand Plexo (material) | 2 | 6.2 | 12.40 |
| P15MLA022 | u | Base 10/16A Legrand Plexo (material) | 1 | 8.8 | 8.80 |
| P01DW090 | u | Pequeño material | 0.01 | 1.13 | 0.01 |
| %MA3% |  | Medios auxiliares y pruebas | 1 % | 355.33 | 3.55 |
|  |  | Total |  |  | 358.88 |

**ES052** u PUNTO DE ALIMENTACION A TERMOSTATO/CABEZAL SUELO RADIANTE
28 u × 21.4 = 599.20
Punto de alimentación a termostato/cabezal suelo radiante con conductor 07Z1-K de 2x2,5 mm2+T LH bajo tubo forroplast D20 LH, instalado, i/ayudas, medios auxiliares y de seguridad, totalmente terminado.

| Código | Ud | Descripción | Rendimiento | Precio | Importe |
|---|---|---|---|---|---|
| O01OB200 | h | Oficial 1ª electricista/teleco | 0.25 | 19.07 | 4.77 |
| O01OB220 | h | Ayudante electricista/teleco | 0.25 | 16.83 | 4.21 |
| P15AF068 | m | Tubo Forroplast DN25 | 10 | 0.32 | 3.20 |
| P15GA020 | m | Cond. rígi. 750 V 2,5 mm2 Cu | 30 | 0.3 | 9.00 |
| P01DW090 | u | Pequeño material | 0.01 | 1.13 | 0.01 |
| %MA3% |  | Medios auxiliares y pruebas | 1 % | 21.19 | 0.21 |
|  |  | Total |  |  | 21.4 |

**ES03** u GRUPO ELECTROGENO INSONORIZADO 50 KVA´S
1 u × 10070 = 10070.00
Grupo Electrógeno ElectraMolins mod EMJ 50 ó equivalente de 50 KVA´s en servicio de emergencia y 45 kVA´s en servicio continuo, construcción fija para arranque y conmutación automatica en caso de ausencia de red, con depósito incorporado en bancada de 225 litros, cuadro de auomatismo y control con interruptor de potencia incorporado, cuadro de conmutación automatica, silencioso de escape, chimenea de doble pared Dinak ó similar hasta 1 metro por encima de cubierta, incluso medios de descarga, ayudas, medios auxiliares y de seguridad, totalmente instalado y terminado, i/ayudas, medios auxiliares y de seguridad, totalmente terminado.

| Código | Ud | Descripción | Rendimiento | Precio | Importe |
|---|---|---|---|---|---|
| O01OB200 | h | Oficial 1ª electricista/teleco | 10 | 19.07 | 190.70 |
| O01OB220 | h | Ayudante electricista/teleco | 10 | 16.83 | 168.30 |
| ES003 | u | Grupo Electrógeno 50 kvas (material) | 1 | 9600 | 9600.00 |
| P01DW090 | u | Pequeño material | 10 | 1.13 | 11.30 |
| %MA3% |  | Medios auxiliares y pruebas | 1 % | 9970.30 | 99.70 |
|  |  | Total |  |  | 10070 |

**ADAPT** u ADAPTACION DE ALUMBRADO EN SALAS DE EDIFICIO EXISTENTE
1 u × 419 = 419.00
Desmontaje de instalación de alumbrado existente en salas de edificio central y reubicación de 8 luminarias existentes para 3 despachos y sala conserjería, inclyendo nuevo cableado y conexionado. Totalmente instalado, i/ayudas, medios auxiliares y de seguridad, totalmente terminado.

| Código | Ud | Descripción | Rendimiento | Precio | Importe |
|---|---|---|---|---|---|
| O01OB200 | h | Oficial 1ª electricista/teleco | 8 | 19.07 | 152.56 |
| O01OB220 | h | Ayudante electricista/teleco | 8 | 16.83 | 134.64 |
| P15AF068 | m | Tubo Forroplast DN25 | 100 | 0.32 | 32.00 |
| P15GA020 | m | Cond. rígi. 750 V 2,5 mm2 Cu | 300 | 0.3 | 90.00 |
| P01DW090 | u | Pequeño material | 5 | 1.13 | 5.65 |
| %MA3% |  | Medios auxiliares y pruebas | 1 % | 414.85 | 4.15 |
|  |  | Total |  |  | 419 |

**E20RORO1** m2 FORRADO DE PARED DE LOCAL RACK CON CHAPA ALUMINIO ANODIZADO
8 m2 × 31.66 = 253.28
Forrado de paramentos con chapa de alumino de 0,8 mm, adherida al mismo, incluso remates y accesorios, , ayudas, medios auxiliares y de seguridad, totalmente terminado.

| Código | Ud | Descripción | Rendimiento | Precio | Importe |
|---|---|---|---|---|---|
| O01OA030 | h | Oficial primera | 0.35 | 19.08 | 6.68 |
| O01OA060 | h | Peón especializado | 0.35 | 16.19 | 5.67 |
| ALUMIN | m2 | Chapa aluminio 0,8 mm anodizado (material) | 1 | 19 | 19.00 |
| %MA3% |  | Medios auxiliares y pruebas | 1 % | 31.35 | 0.31 |
|  |  | Total |  |  | 31.66 |

## IN-05 INSTALACIÓN DE ALUMBRADO
Importe: 45025.82

**E18IGI013.1** u BLQ.AUTO.EMER. DAISALUX HYDRA N2-96 Lm
40 u × 42.02 = 1680.80
Emergencia de 96 lúmenes DAISALUX o similar, mod. HYDRA N2, incluso caja para enrasar en techo o pared, p.p. de KES/KETB, instalada, i/ayudas, medios auxiliares y de seguridad, totalmente terminado.

| Código | Ud | Descripción | Rendimiento | Precio | Importe |
|---|---|---|---|---|---|
| O01OB200 | h | Oficial 1ª electricista/teleco | 0.6 | 19.07 | 11.44 |
| P16BNI023.1 | u | Blq.aut.emerg.Daisalux Hydra N2S (material) | 1 | 30.1 | 30.10 |
| P01DW090 | u | Pequeño material | 0.05 | 1.13 | 0.06 |
| %MA3% |  | Medios auxiliares y pruebas | 1 % | 41.60 | 0.42 |
|  |  | Total |  |  | 42.02 |

**EM001** u BLQ.AUTO.EMER. DAISALUX HYDRA N5-215 Lm
61 u × 57.67 = 3517.87
Emergencia de 215 lúmenes DAISALUX o similar, mod. HYDRA N5, incluso caja para enrasar en techo o pared, p.p. de KES/KETB, instalada, i/ayudas, medios auxiliares y de seguridad, totalmente terminado.

| Código | Ud | Descripción | Rendimiento | Precio | Importe |
|---|---|---|---|---|---|
| O01OB200 | h | Oficial 1ª electricista/teleco | 0.6 | 19.07 | 11.44 |
| EM001.1 | u | Blq.aut.emerg.Daisalux Hydra N5 (material) | 1 | 45.6 | 45.60 |
| P01DW090 | u | Pequeño material | 0.05 | 1.13 | 0.06 |
| %MA3% |  | Medios auxiliares y pruebas | 1 % | 57.10 | 0.57 |
|  |  | Total |  |  | 57.67 |

**ESTAN2X36** u PANTALLA ESTANCA 2x36W ODELUX
11 u × 33.51 = 368.61
Pantalla estanca ODELUX o similar aprobado por la D.F.de 2x36W TLD AF, incluso tubos fluorescentes luz 84, accesorios, tapas finales, etc, instalada, i/ayudas, medios auxiliares y de seguridad, totalmente terminado.

| Código | Ud | Descripción | Rendimiento | Precio | Importe |
|---|---|---|---|---|---|
| O01OB200 | h | Oficial 1ª electricista/teleco | 0.4 | 19.07 | 7.63 |
| O01OB220 | h | Ayudante electricista/teleco | 0.4 | 16.83 | 6.73 |
| AL_EST2X36 | u | Odellux estanca 2X36 completa (material) | 1 | 15 | 15.00 |
| P16CC091 | u | Tubo fluorescente 36 W./LUZ84 (material) | 2 | 1.88 | 3.76 |
| P01DW090 | u | Pequeño material | 0.05 | 1.13 | 0.06 |
| %MA3% |  | Medios auxiliares y pruebas | 1 % | 33.18 | 0.33 |
|  |  | Total |  |  | 33.51 |

**E202** u LUMINARIA OD-3242 3T5 24W HF
160 u × 168.67 = 26987.20
Luminaria mod. OD-3242 para lámpara 3T5 de 24W HF o similar aprobado por la D.F, incluso lámparas, accesorios y p.m. instalación. Totalmente instalada, i/ayudas, medios auxiliares y de seguridad, totalmente terminado.

| Código | Ud | Descripción | Rendimiento | Precio | Importe |
|---|---|---|---|---|---|
| O01OB200 | h | Oficial 1ª electricista/teleco | 0.6 | 19.07 | 11.44 |
| E202.1 | u | Odelux OD-3242 completa (material) | 1 | 141.22 | 141.22 |
| L102 | u | Lámpara (material) | 3 | 4.76 | 14.28 |
| P01DW090 | u | Pequeño material | 0.05 | 1.13 | 0.06 |
| %MA3% |  | Medios auxiliares y pruebas | 1 % | 167.00 | 1.67 |
|  |  | Total |  |  | 168.67 |

**E209** u DOWNLIGHT L&D 000541 2TC-D 13W AF
31 u × 82.14 = 2546.34
Downlight mod. L&D 000541 para lámpara 2TCD de 13W AF o similar aprobado por la D.F, incluso lámparas, accesorios y p.m. instalación. Totalmente instalada, i/ayudas, medios auxiliares y de seguridad, totalmente terminado.

| Código | Ud | Descripción | Rendimiento | Precio | Importe |
|---|---|---|---|---|---|
| O01OB200 | h | Oficial 1ª electricista/teleco | 0.6 | 19.07 | 11.44 |
| E209.1 | u | Downlight L&D 000541 completa (material) | 1 | 60.31 | 60.31 |
| L102 | u | Lámpara | 2 | 4.76 | 9.52 |
| P01DW090 | u | Pequeño material | 0.05 | 1.13 | 0.06 |
| %MA3% |  | Medios auxiliares y pruebas | 1 % | 81.33 | 0.81 |
|  |  | Total |  |  | 82.14 |

**E210** u DOWNLIGHT L&D 000544 2TC-D 26W AF CON CRISTAL
55 u × 113.78 = 6257.90
Downlight mod. L&D 000544 para lámpara 2TCD de 26W AF con cristal disco decorativo 000559 o similar aprobado por la D.F, incluso lámparas, accesorios y p.m. instalación. Totalmente instalada, i/ayudas, medios auxiliares y de seguridad, totalmente terminado.

| Código | Ud | Descripción | Rendimiento | Precio | Importe |
|---|---|---|---|---|---|
| O01OB200 | h | Oficial 1ª electricista/teleco | 0.6 | 19.07 | 11.44 |
| E210.1 | u | Downlight L&D 000544 completa (material) | 1 | 95.47 | 95.47 |
| L103 | u | Lampara (material) | 2 | 2.84 | 5.68 |
| P01DW090 | u | Pequeño material | 0.05 | 1.13 | 0.06 |
| %MA3% |  | Medios auxiliares y pruebas | 1 % | 112.65 | 1.13 |
|  |  | Total |  |  | 113.78 |

**E211** u APLIQUE PARED ZUMTOBEL ZE 1TCL 36W
4 u × 302.77 = 1211.08
Aplique de pared mod. ZE Zumtobel 32051155 con reflector de cristal EWF 22051501 para lámpara 1TCL de 36W AF o similar aprobado por la D.F, incluso lámparas, accesorios y p.m. instalación. Totalmente instalado, i/ayudas, medios auxiliares y de seguridad, totalmente terminado.

| Código | Ud | Descripción | Rendimiento | Precio | Importe |
|---|---|---|---|---|---|
| O01OB200 | h | Oficial 1ª electricista/teleco | 0.6 | 19.07 | 11.44 |
| E211.1 | u | Aplique Zumtobel ZE completa (material) | 1 | 283.51 | 283.51 |
| L102 | u | Lámpara | 1 | 4.76 | 4.76 |
| P01DW090 | u | Pequeño material | 0.05 | 1.13 | 0.06 |
| %MA3% |  | Medios auxiliares y pruebas | 1 % | 299.77 | 3.00 |
|  |  | Total |  |  | 302.77 |

**COLUMNA** u COLUMNA 5m CON 1 PROYECTOR
1 u × 858.45 = 858.45
Ud. Columna troncocónica de acero galvanizado de 5 metros de altura mod. AM-10 provista de cruceta con 1 proyectores Indal mod. IZX-A de 150W halogenuros metálicos, incluso lámpara, incluyendo zapata de hormigón de 0.8x0.8x1.2 metros, pernos de anclaje, cajas claved para alojar fusibles, pica de puesta a tierra, etc. Totalmente instalada, i/ayudas, medios auxiliares y de seguridad, totalmente terminado.

| Código | Ud | Descripción | Rendimiento | Precio | Importe |
|---|---|---|---|---|---|
| O01OB200 | h | Oficial 1ª electricista/teleco | 4 | 19.07 | 76.28 |
| O01OB220 | h | Ayudante electricista/teleco | 4 | 16.83 | 67.32 |
| COUM | u | Columna 5 m y cimentación completa (material) | 1 | 486.35 | 486.35 |
| PROY | u | Proyector 150W IZX-A con lamp (material) | 1 | 220 | 220.00 |
| %MA3% |  | Medios auxiliares y pruebas | 1 % | 849.95 | 8.50 |
|  |  | Total |  |  | 858.45 |

**COLUMNA2** u COLUMNA 5m CON 2 PROYECTORES
1 u × 1080.65 = 1080.65
Ud. Columna troncocónica de acero galvanizado de 5 metros de altura mod. AM-10 provista de cruceta con 2 proyectores Indal mod. IZX-A de 150W halogenuros metálicos, incluso lámpara, incluyendo zapata de hormigón de 0.8x0.8x1.2 metros, pernos de anclaje, cajas claved para alojar fusibles, pica de puesta a tierra, etc. Totalmente instalada, i/ayudas, medios auxiliares y de seguridad, totalmente terminado.

| Código | Ud | Descripción | Rendimiento | Precio | Importe |
|---|---|---|---|---|---|
| O01OB200 | h | Oficial 1ª electricista/teleco | 4 | 19.07 | 76.28 |
| O01OB220 | h | Ayudante electricista/teleco | 4 | 16.83 | 67.32 |
| COUM | u | Columna 5 m y cimentación completa | 1 | 486.35 | 486.35 |
| PROY | u | Proyector 150W IZX-A con lamp | 2 | 220 | 440.00 |
| %MA3% |  | Medios auxiliares y pruebas | 1 % | 1069.95 | 10.70 |
|  |  | Total |  |  | 1080.65 |

**PROY1** u PROYECTOR 150W HM
2 u × 258.46 = 516.92
Proyector de pared de 150 W en halogenuros metálicos. Incluso lámpara. Montado, i/ayudas, medios auxiliares y de seguridad, totalmente terminado.

| Código | Ud | Descripción | Rendimiento | Precio | Importe |
|---|---|---|---|---|---|
| O01OB200 | h | Oficial 1ª electricista/teleco | 1 | 19.07 | 19.07 |
| O01OB220 | h | Ayudante electricista/teleco | 1 | 16.83 | 16.83 |
| PROY | u | Proyector 150W IZX-A con lamp | 1 | 220 | 220.00 |
| %MA3% |  | Medios auxiliares y pruebas | 1 % | 255.90 | 2.56 |
|  |  | Total |  |  | 258.46 |

## IN-06 INSTALACIÓN DE COMUNICACIONES
Importe: 24518.83

**ET002** u REPARTIDOR VOZ Y DATOS PRINCIPAL
1 u × 4317.51 = 4317.51
Repartidor PRINCIPAL compuesto por:
1.- Armario rack 19" de 800x800x2000, 42 Ud de altura, dotado de 3 ventiladores con termostato, 2 bases múltiples con 8 tomas shucko 2P+T 16 A e interruptor luminoso, 5 bandejas para electrónica. pasahilos verticales y kit de puesta a tierra
2.- Paneles modulares Avaya Gigaspeed 1100 dotados de 24 conectores RJ45 cat 5E
7.- Paneles modulares Avaya Gigaspeed 1100 dotados de 24 conectores RJ45 cat 6
1.- Caja fo 12SC duplex, incluos conectores, pigtails y fusiones.
9.- Pasahilos horizontales de 1U.
Totalmente instalado, conexionado y certificado, i/ayudas, medios auxiliares y de seguridad, totalmente terminado.

| Código | Ud | Descripción | Rendimiento | Precio | Importe |
|---|---|---|---|---|---|
| O01OB200 | h | Oficial 1ª electricista/teleco | 50 | 19.07 | 953.50 |
| P22IP041 | u | Armario rack 19" (material) | 1 | 925 | 925.00 |
| P22IP042 | u | Panel modular 24 RJ cat 5E (material) | 2 | 120 | 240.00 |
| ET001.1 | u | Caja de fibra optica 12SC fusion (material) | 1 | 360 | 360.00 |
| P22IP043 | u | Panel modular 24 RJ cat 6 (material) | 7 | 210 | 1470.00 |
| P22IP044 | u | Pasahilos (material) | 9 | 36 | 324.00 |
| P01DW090 | u | Pequeño material | 2 | 1.13 | 2.26 |
| %MA3% |  | Medios auxiliares y pruebas | 1 % | 4274.76 | 42.75 |
|  |  | Total |  |  | 4317.51 |

**ET001B** u AMPLIACION REPARTIDOR EDIFICIO EXISTENTE
1 u × 1096.03 = 1096.03
Ampliación de Repartidor EDIFICIO EXISTENTE compuesto por:
1.- Paneles modulares Avaya Gigaspeed 1100 dotados de 24 conectores RJ45 cat 6.
1.- Paneles modulares Avaya Gigaspeed 1100 dotados de 24 conectores RJ45 cat 5.
1.- Bandeja para 24 fibras ópticas con 12 conectores SC duplex MM incluso pigtail y fusiones.
3.- Pasahilos horizontales de 1U.
Totalmente instalado, i/ayudas, medios auxiliares y de seguridad, totalmente terminado.

| Código | Ud | Descripción | Rendimiento | Precio | Importe |
|---|---|---|---|---|---|
| O01OB200 | h | Oficial 1ª electricista/teleco | 15 | 19.07 | 286.05 |
| P22IP042 | u | Panel modular 24 RJ cat 5E | 1 | 120 | 120.00 |
| P22IP043 | u | Panel modular 24 RJ cat 6 | 1 | 210 | 210.00 |
| P22IP011.1 | u | Caja de fibra optica 12SC fusion (material) | 1 | 360 | 360.00 |
| P22IP044 | u | Pasahilos | 3 | 36 | 108.00 |
| P01DW090 | u | Pequeño material | 1 | 1.13 | 1.13 |
| %MA3% |  | Medios auxiliares y pruebas | 1 % | 1085.18 | 10.85 |
|  |  | Total |  |  | 1096.03 |

**E20M013** u CONECTOR MGS300
110 u × 10.84 = 1192.40
Conector MGS 300 Cat 6 Gigaspeed de Avaya, instalado, rotulado y certificado. Medios auxiliares y de seguridad, totalmente terminado.

| Código | Ud | Descripción | Rendimiento | Precio | Importe |
|---|---|---|---|---|---|
| O01OB200 | h | Oficial 1ª electricista/teleco | 0.3 | 19.07 | 5.72 |
| P22IP046 | u | Conector MGS300 (material) | 1 | 4.9 | 4.90 |
| P01DW090 | u | Pequeño material | 0.1 | 1.13 | 0.11 |
| %MA1% |  | Medios auxiliares y pruebas | 1 % | 10.73 | 0.11 |
|  |  | Total |  |  | 10.84 |

**ET010** m MANGUERA 8 F.O. MM LSZH OM3
70 m × 4.57 = 319.90
Manguera de 6 fibras ópticas multimodo 50/125 um OM32 LSZH Avaya Libre de halógenos, incluso p.p. de tubo corrugado, ayudas, medios auxiliares y de seguridad, totalmente terminado.

| Código | Ud | Descripción | Rendimiento | Precio | Importe |
|---|---|---|---|---|---|
| O01OB220 | h | Ayudante electricista/teleco | 0.05 | 16.83 | 0.84 |
| ET010.1 | m | Manguera 6 fo MM 50/125um (material) | 1 | 3.35 | 3.35 |
| P15AF068 | m | Tubo Forroplast DN25 | 1 | 0.32 | 0.32 |
| P01DW090 | u | Pequeño material | 0.005 | 1.13 | 0.01 |
| %MA3% |  | Medios auxiliares y pruebas | 1 % | 4.52 | 0.05 |
|  |  | Total |  |  | 4.57 |

**E20M014** m MANGUERA 25 PARES
160 m × 6.32 = 1011.20
Manguera de 25 pares categoría 5E Avaya Libre de halógenos. Instalada y conexionada, i/ayudas, medios auxiliares y de seguridad, totalmente terminado.

| Código | Ud | Descripción | Rendimiento | Precio | Importe |
|---|---|---|---|---|---|
| O01OB200 | h | Oficial 1ª electricista/teleco | 0.05 | 19.07 | 0.95 |
| P22IB052 | m | Manguera 25 pares (material) | 1 | 5.3 | 5.30 |
| P01DW090 | u | Pequeño material | 0.005 | 1.13 | 0.01 |
| %MA3% |  | Medios auxiliares y pruebas | 1 % | 6.26 | 0.06 |
|  |  | Total |  |  | 6.32 |

**E19IB041** m CABLEADO UTP 4 PARES
4690 m × 1.62 = 7597.80
Cable UTP 4 pares trenzados cat 6 sin apantallar mod. 3071 Gigaspeed libre de halógenos, incluso p.p. de tubo corrugado LH. Totalmente instalado, i/ayudas, medios auxiliares y de seguridad, totalmente terminado.

| Código | Ud | Descripción | Rendimiento | Precio | Importe |
|---|---|---|---|---|---|
| O01OB200 | h | Oficial 1ª electricista/teleco | 0.05 | 19.07 | 0.95 |
| P22IB051 | u | Cable UTP 4 par (material) | 1 | 0.48 | 0.48 |
| P15AF068 | m | Tubo Forroplast DN25 | 0.5 | 0.32 | 0.16 |
| P01DW090 | u | Pequeño material | 0.005 | 1.13 | 0.01 |
| %MA3% |  | Medios auxiliares y pruebas | 1 % | 1.60 | 0.02 |
|  |  | Total |  |  | 1.62 |

**ET021** u LATIGUILLO RJ45-RJ45 CAT6, 1m
60 u × 5.49 = 329.40
Latiguillo RJ-45RJ-45 de Cat6 con cable UTP de 4 pares, certificado por fabricante. Instalado, i/ayudas, medios auxiliares y de seguridad, totalmente terminado.

| Código | Ud | Descripción | Rendimiento | Precio | Importe |
|---|---|---|---|---|---|
| O01OB200 | h | Oficial 1ª electricista/teleco | 0.07 | 19.07 | 1.33 |
| ET021.1 | u | Latiguillo RJ45-RJ45 1m (material) | 1 | 4.1 | 4.10 |
| 3 | u | Pequeño material (material) | 0.01 | 0.75 | 0.01 |
| %MA3% |  | Medios auxiliares y pruebas | 1 % | 5.44 | 0.05 |
|  |  | Total |  |  | 5.49 |

**ET023** u LATIGUILLO RJ45-RJ45 CAT6, 2m
60 u × 7.82 = 469.20
Latiguillo RJ-45RJ-45 de Cat6 con cable UTP de 4 pares, certificado por fabricante. Instalado, i/ayudas, medios auxiliares y de seguridad, totalmente terminado.

| Código | Ud | Descripción | Rendimiento | Precio | Importe |
|---|---|---|---|---|---|
| O01OB200 | h | Oficial 1ª electricista/teleco | 0.07 | 19.07 | 1.33 |
| ET0023 | u | Latiguillo RJ45-RJ45 2m (material) | 1 | 6.4 | 6.40 |
| 3 | u | Pequeño material | 0.01 | 0.75 | 0.01 |
| %MA3% |  | Medios auxiliares y pruebas | 1 % | 7.74 | 0.08 |
|  |  | Total |  |  | 7.82 |

**ET024** u LATIGUILLO RJ45-RJ45 CAT6, 3m
110 u × 8.63 = 949.30
Latiguillo RJ-45RJ-45 de Cat6 con cable UTP de 4 pares, certificado por fabricante. Instalado, i/ayudas, medios auxiliares y de seguridad, totalmente terminado.

| Código | Ud | Descripción | Rendimiento | Precio | Importe |
|---|---|---|---|---|---|
| O01OB200 | h | Oficial 1ª electricista/teleco | 0.07 | 19.07 | 1.33 |
| ET0024 | u | Latiguillo RJ45-RJ45 3m (material) | 1 | 7.2 | 7.20 |
| 3 | u | Pequeño material | 0.01 | 0.75 | 0.01 |
| %MA3% |  | Medios auxiliares y pruebas | 1 % | 8.54 | 0.09 |
|  |  | Total |  |  | 8.63 |

**ET025** u LATIGUILLO F.O MULTIMODO SC DUPLEX 2m
8 u × 22.56 = 180.48
Latiguillo fo MM SC duplex de 2 m, certificado por fabricante. Instalado, i/ayudas, medios auxiliares y de seguridad, totalmente terminado.

| Código | Ud | Descripción | Rendimiento | Precio | Importe |
|---|---|---|---|---|---|
| O01OB200 | h | Oficial 1ª electricista/teleco | 0.07 | 19.07 | 1.33 |
| ET0025 | u | Latiguillo (material) | 1 | 21 | 21.00 |
| 3 | u | Pequeño material | 0.01 | 0.75 | 0.01 |
| %MA3% |  | Medios auxiliares y pruebas | 1 % | 22.34 | 0.22 |
|  |  | Total |  |  | 22.56 |

**PDS01** u SWITCH 24 PUERTOS
5 u × 206.59 = 1032.95
Switch 24 puertos RJ45 100Mhz, apilable Allied Telesyn con tomas de fibra optica. Instalado, i/ayudas, medios auxiliares y de seguridad, totalmente terminado.

| Código | Ud | Descripción | Rendimiento | Precio | Importe |
|---|---|---|---|---|---|
| O01OB200 | h | Oficial 1ª electricista/teleco | 1 | 19.07 | 19.07 |
| PDS01.1 | u | Switch 24p 100 Mhz completo (material) | 1 | 185.46 | 185.46 |
| 3 | u | Pequeño material | 0.01 | 0.75 | 0.01 |
| %MA3% |  | Medios auxiliares y pruebas | 1 % | 204.54 | 2.05 |
|  |  | Total |  |  | 206.59 |

**E19PE010** u VIDEO PORTERO ELEC. PARCELA
1 u × 1527.18 = 1527.18
Video portero electrónico color para control de puerta, formado por 2 placas de calle con cámara, alimentador, abrepuertas y 1 teléfono interior con pantalla, montado incluyendo conexionado, i/ayudas, medios auxiliares y de seguridad, totalmente terminado.

| Código | Ud | Descripción | Rendimiento | Precio | Importe |
|---|---|---|---|---|---|
| O01OB200 | h | Oficial 1ª electricista/teleco | 10 | 19.07 | 190.70 |
| O01OB220 | h | Ayudante electricista/teleco | 10 | 16.83 | 168.30 |
| E190.01 | u | Kit viodportero Fermax (material) | 1 | 960 | 960.00 |
| P22BF040 | m | Tubo corrugado D=16/gp7 (material) | 100 | 0.68 | 68.00 |
| E19.01 | m | Cableado (material) | 100 | 1.25 | 125.00 |
| P01DW090 | u | Pequeño material | 0.05 | 1.13 | 0.06 |
| %MA3% |  | Medios auxiliares y pruebas | 1 % | 1512.06 | 15.12 |
|  |  | Total |  |  | 1527.18 |

**E19TPR010** m CABLEADO COAX. TIPO-1 DISPERSIÓN
120 m × 0.98 = 117.60
Cable coaxial tipo 1 de 75 ohmios (T-100) para red de dispersión principal de sistemas de TV terrenal, FM y TV satélite analógica y digital, totalmente instalado, i/ayudas, medios auxiliares y de seguridad, totalmente terminado.

| Código | Ud | Descripción | Rendimiento | Precio | Importe |
|---|---|---|---|---|---|
| O01OB200 | h | Oficial 1ª electricista/teleco | 0.003 | 19.07 | 0.06 |
| O01OB210 | h | Oficial 2ª electricista/teleco | 0.003 | 17.37 | 0.05 |
| P22TB210 | m | Cable coaxial Cu 75 ohmios T100 (material) | 1 | 0.85 | 0.85 |
| P01DW090 | u | Pequeño material | 0.01 | 1.13 | 0.01 |
| %MA3% |  | Medios auxiliares y pruebas | 1 % | 0.97 | 0.01 |
|  |  | Total |  |  | 0.98 |

**E19TTR020** u PUNTO TOMA DOBLE TV / FM-SAT
6 u × 19.79 = 118.74
Registro de toma doble de acceso terminal 2x TV/ FM-SAT para RTV formado por caja de plástico universal para empotrar con grado de protección IP 33,5 y rigidez dieléctrica mínima de 15 kV/mm. para fijación de elemento de conexión de TV terrenal, FM y TV satélite analógica y digital. i/p.p de conexión de cable coaxial de red interior, conexiones y material auxiliar. Instalado, i/ayudas, medios auxiliares y de seguridad, totalmente terminado.

| Código | Ud | Descripción | Rendimiento | Precio | Importe |
|---|---|---|---|---|---|
| O01OB200 | h | Oficial 1ª electricista/teleco | 0.3 | 19.07 | 5.72 |
| O01OB210 | h | Oficial 2ª electricista/teleco | 0.3 | 17.37 | 5.21 |
| P22TR560 | u | Caja empotrar universal redonda (material) | 1 | 0.79 | 0.79 |
| P22TM020 | u | Toma terminal doble 2xTV/FM-SAT (material) | 1 | 6.14 | 6.14 |
| P22TM050 | u | Embellecedor TV/FM-SAT (material) | 1 | 0.98 | 0.98 |
| 3 | u | Pequeño material | 1 | 0.75 | 0.75 |
| %MA3% |  | Medios auxiliares y pruebas | 1 % | 19.59 | 0.20 |
|  |  | Total |  |  | 19.79 |

**CT01** u CENTRALITA TELEFONICA
1 u × 4259.14 = 4259.14
Centralita telefónica DKDA MILLENIUM IZ108 o similar, con capacidad para 2 accesos básicos RDSI, 16 extensiones analógicas, 4 extensiones específicas, posibilidad de grabación de mensajes de voz, 16 terminales analógicos, 4 terminales específicos, totalmente instalada y programada. I/ medios auxiliares y de seguridad, totalmente terminado.

| Código | Ud | Descripción | Rendimiento | Precio | Importe |
|---|---|---|---|---|---|
| O01OB200 | h | Oficial 1ª electricista/teleco | 5 | 19.07 | 95.35 |
| O01OB210 | h | Oficial 2ª electricista/teleco | 5 | 17.37 | 86.85 |
| CT01.1 | u | Centralita telefónica (material) | 1 | 2945.46 | 2945.46 |
| CT01.2 | u | Terminal analógico (material) | 16 | 36.48 | 583.68 |
| CT01.3 | u | Terminal específico (material) | 4 | 126.22 | 504.88 |
| PEQMAT | u | Pequeño material (material) | 1 | 0.75 | 0.75 |
| %MA1% |  | Medios auxiliares y pruebas | 1 % | 4216.97 | 42.17 |
|  |  | Total |  |  | 4259.14 |

## IN-07 INSTALACIÓN DE MEGAFONIA
Importe: 7914.98

**MEG_1** u RACK MEGAFONIA GENERAL
1 u × 3407.75 = 3407.75
Ud. Rack de 19" 23U de altura 600x600, conteniendo en su interior un amplificador 240 W r.m.s. Golmar mod. PA-9324, sintonizador digital AM/FM, selector digital 16 zonas PS-9116, reproductor de discos compactos CDC-9300, micrófono de sobremesa, fuente de alimentación 24 Vcc con baterías, equipo pre-grabación de mensajes para integración con sistema de detección de incendios VF-9104, unidad de ventilación, cableado interior y SAI para sistema de megafonía con 1 hora de autonomía. Instalado, i/ayudas, medios auxiliares y de seguridad, totalmente terminado.

| Código | Ud | Descripción | Rendimiento | Precio | Importe |
|---|---|---|---|---|---|
| O01OB200 | h | Oficial 1ª electricista/teleco | 15 | 19.07 | 286.05 |
| O01OB220 | h | Ayudante electricista/teleco | 15 | 16.83 | 252.45 |
| MEG01 | u | Rack megafonia (material) | 1 | 1985.45 | 1985.45 |
| MEG10 | u | SAI 60 minutos megafonia (material) | 1 | 850 | 850.00 |
| P01DW090 | u | Pequeño material | 0.05 | 1.13 | 0.06 |
| %MA3% |  | Medios auxiliares y pruebas | 1 % | 3374.01 | 33.74 |
|  |  | Total |  |  | 3407.75 |

**MEG3** u RACK MEGAFONIA ESPECÍFICO SALA USOS MULTIPLES
2 u × 800.03 = 1600.06
Ud. Rack de 19" 12U de altura 600x600, conteniendo en su interior un amplificador 60 W r.m.s. Golmar, sintonizador digital AM/FM, reproductor de discos compactos CDC-9300, micrófono de sobremesa, fuente de alimentación 24 Vcc con baterías, unidad de ventilación, cableado interior. Instalado, i/ayudas, medios auxiliares y de seguridad, totalmente terminado.

| Código | Ud | Descripción | Rendimiento | Precio | Importe |
|---|---|---|---|---|---|
| O01OB200 | h | Oficial 1ª electricista/teleco | 4 | 19.07 | 76.28 |
| O01OB220 | h | Ayudante electricista/teleco | 4 | 16.83 | 67.32 |
| MEG03.1 | u | Rack megafonia sala u.m. (maquinaria) | 1 | 648.45 | 648.45 |
| P01DW090 | u | Pequeño material | 0.05 | 1.13 | 0.06 |
| %MA3% |  | Medios auxiliares y pruebas | 1 % | 792.11 | 7.92 |
|  |  | Total |  |  | 800.03 |

| Medición | Uds. | Parcial |
|---|---|---|
| Sala usos múltiples ampliación | 1 | 1.000 |
| Sala usos múltiples remodelada | 1 | 1.000 |
| Total |  | 2 |

**MEG_2** u ALTAVOZ 8"
23 u × 69.54 = 1599.42
Ud. Altavoz difusor para montaje en falso techo de 8"/8 ohms, 4 tomas de potencia 10, 5, 2,5 y 1,25 W rms, transformador a línea de 100 V, mod. RCS-8T, incluso p.p. de linea de alimentación con conductor resistente al fuego SZ1 0.6/1kV AS+ 2x2,5 mm2 LH bajo tubo forroplast Dn 20 mm LH, instalado, i/ayudas, medios auxiliares y de seguridad, totalmente terminado.

| Código | Ud | Descripción | Rendimiento | Precio | Importe |
|---|---|---|---|---|---|
| O01OB200 | h | Oficial 1ª electricista/teleco | 0.5 | 19.07 | 9.54 |
| O01OB220 | h | Ayudante electricista/teleco | 0.5 | 16.83 | 8.42 |
| P22BF040 | m | Tubo corrugado D=16/gp7 | 10 | 0.68 | 6.80 |
| P22BF010 | m | Manguera (material) | 10 | 0.76 | 7.60 |
| MEG02 | u | Altavoz (material) | 1 | 36.48 | 36.48 |
| 3 | u | Pequeño material | 0.01 | 0.75 | 0.01 |
| %MA3% |  | Medios auxiliares y pruebas | 1 % | 68.85 | 0.69 |
|  |  | Total |  |  | 69.54 |

**MEG4** u PROYECTOR EXPONENCIAL EXTERIOR
5 u × 261.55 = 1307.75
Ud. Proyector exponencial para montaje exterior IP65, 4 tomas de potencia 3.75, 7.5, 15 y 30W rms, transformador a línea de 100 V, mod. FR-30T, incluso p.p. de linea de alimentación con conductor resistente al fuego SZ1 0.6/1kV AS+ 2x2,5 mm2 LH bajo tubo Dn 20 mm LH, instalado, i/ayudas, medios auxiliares y de seguridad, totalmente terminado.

| Código | Ud | Descripción | Rendimiento | Precio | Importe |
|---|---|---|---|---|---|
| O01OB200 | h | Oficial 1ª electricista/teleco | 1 | 19.07 | 19.07 |
| O01OB220 | h | Ayudante electricista/teleco | 1 | 16.83 | 16.83 |
| P22BF040 | m | Tubo corrugado D=16/gp7 | 20 | 0.68 | 13.60 |
| P22BF010 | m | Manguera | 20 | 0.76 | 15.20 |
| MEG04 | u | Proyector exponencial (maquinaria) | 1 | 194.25 | 194.25 |
| 3 | u | Pequeño material | 0.01 | 0.75 | 0.01 |
| %MA3% |  | Medios auxiliares y pruebas | 1 % | 258.96 | 2.59 |
|  |  | Total |  |  | 261.55 |

## IN-08 PROTECCION CONTRA INCENDIOS
Importe: 30880.63

### 22.01 INSTALACIÓN ELÉCTRICA CONTRA INCENDIOS
Importe: 6972.56

**600.001** u CENTRALITA INCENDIOS
1 u × 790.02 = 790.02
Central de control y señalización, de tipo microprocesada ESSER o similar, con capacidad para los elementos individuales especificados, incluído equipo de emergencia, baterías, display, sirena, teclado de reprogramación, salida para RS232 para impresora y salida RS485 para equipos remotos. Completa y montada. Incluso materiales complementarios necesarios para la correcta ejecución de la unidad de obra, ayudas, medios auxiliares y de seguridad, totalmente terminado.

| Código | Ud | Descripción | Rendimiento | Precio | Importe |
|---|---|---|---|---|---|
| O01OB200 | h | Oficial 1ª electricista/teleco | 5 | 19.07 | 95.35 |
| O01OB210 | h | Oficial 2ª electricista/teleco | 5 | 17.37 | 86.85 |
| M600.001 | u | Centralita incendios (maquinaria) | 1 | 600 | 600.00 |
| %MA3% |  | Medios auxiliares y pruebas | 1 % | 782.20 | 7.82 |
|  |  | Total |  |  | 790.02 |

**606.001** u PULSADOR ALARMA INCENDIOS
15 u × 35.1 = 526.50
Pulsador de alarma convencional ESSER o similar, con caja y tapa de protección, led de señalización. Completo y montado. Incluso materiales complementarios necesarios para la correcta ejecución de la unidad de obra, ayudas, medios auxiliares y de seguridad, totalmente terminado.

| Código | Ud | Descripción | Rendimiento | Precio | Importe |
|---|---|---|---|---|---|
| O01OB200 | h | Oficial 1ª electricista/teleco | 0.5 | 19.07 | 9.54 |
| O01OB210 | h | Oficial 2ª electricista/teleco | 0.3 | 17.37 | 5.21 |
| M606.001 | u | Pulsador de alarma (material) | 1 | 20 | 20.00 |
| %MA3% |  | Medios auxiliares y pruebas | 1 % | 34.75 | 0.35 |
|  |  | Total |  |  | 35.1 |

**607.205** u SIRENA ALARMA INCENDIOS
15 u × 43.18 = 647.70
Sirena de alarma con conexión y alimentación directa desde centralita ESSER o similar. Completo y montado. Incluso materiales complementarios necesarios para la correcta ejecución de la unidad de obra, ayudas, medios auxiliares y de seguridad, totalmente terminado.

| Código | Ud | Descripción | Rendimiento | Precio | Importe |
|---|---|---|---|---|---|
| O01OB200 | h | Oficial 1ª electricista/teleco | 0.5 | 19.07 | 9.54 |
| O01OB210 | h | Oficial 2ª electricista/teleco | 0.3 | 17.37 | 5.21 |
| M607.205 | u | Sirena de alarma analógica det (material) | 1 | 28 | 28.00 |
| %MA3% |  | Medios auxiliares y pruebas | 1 % | 42.75 | 0.43 |
|  |  | Total |  |  | 43.18 |

**604.001** u DETECTOR ÓPTICO DE HUMOS
4 u × 50.25 = 201.00
Detector óptico de humos tipo NOTIFIER , ESSER o similar, con led de señalización, doble cámara y zócalo. Completo y montado. Incluso materiales complementarios necesarios para la correcta ejecución de la unidad de obra, ayudas, medios auxiliares y de seguridad, totalmente terminado.

| Código | Ud | Descripción | Rendimiento | Precio | Importe |
|---|---|---|---|---|---|
| O01OB200 | h | Oficial 1ª electricista/teleco | 0.5 | 19.07 | 9.54 |
| O01OB210 | h | Oficial 2ª electricista/teleco | 0.3 | 17.37 | 5.21 |
| M604.001 | u | Detector óptico de humos (material) | 1 | 35 | 35.00 |
| %MA3% |  | Medios auxiliares y pruebas | 1 % | 49.75 | 0.50 |
|  |  | Total |  |  | 50.25 |

| Medición | Uds. | Parcial |
|---|---|---|
| Rack | 1 | 1.000 |
| Cuadro Gral BT | 1 | 1.000 |
| Sala calderas | 1 | 1.000 |
| Grupo electrógeno | 1 | 1.000 |
| Total |  | 4 |

**602.001** u DETECTOR TÉRMICO DE HUMOS
2 u × 47.22 = 94.44
Detector termovelocimétrico de humos tipo NOTIFIER , ESSER o similar, con led de señalización, doble cámara y zócalo. Completo y montado. Incluso materiales complementarios necesarios para la correcta ejecución de la unidad de obra, ayudas, medios auxiliares y de seguridad, totalmente terminado.

| Código | Ud | Descripción | Rendimiento | Precio | Importe |
|---|---|---|---|---|---|
| O01OB200 | h | Oficial 1ª electricista/teleco | 0.5 | 19.07 | 9.54 |
| O01OB210 | h | Oficial 2ª electricista/teleco | 0.3 | 17.37 | 5.21 |
| M602.001 | u | Detector termovelocimétrico (maquinaria) | 1 | 32 | 32.00 |
| %MA3% |  | Medios auxiliares y pruebas | 1 % | 46.75 | 0.47 |
|  |  | Total |  |  | 47.22 |

| Medición | Uds. | Parcial |
|---|---|---|
| Almacen ED | 2 | 2.000 |
| Total |  | 2 |

**E17CT010** m CIRCUITO DISTRIBUCION 2x1.5mm2 CORR.
1020 m × 4.35 = 4437.00
Circuto de distribución con conductores de 2x1,5 mm2 trenzado libre de halógenos, bajo tubo corrugado forroplast D20 LH, incluso p.p. de caja de derivación y registro LH, instalado, ayudas, medios auxiliares y de seguridad, totalmente terminado.

| Código | Ud | Descripción | Rendimiento | Precio | Importe |
|---|---|---|---|---|---|
| O01OB200 | h | Oficial 1ª electricista/teleco | 0.1 | 19.07 | 1.91 |
| O01OB210 | h | Oficial 2ª electricista/teleco | 0.1 | 17.37 | 1.74 |
| P15GA010 | m | Cond. rígi. 750 V 1,5 mm2 Cu | 2 | 0.17 | 0.34 |
| P15AF068 | m | Tubo Forroplast DN25 | 1 | 0.32 | 0.32 |
| P01DW090 | u | Pequeño material | 0.001 | 1.13 | 0.00 |
| %MA3% |  | Medios auxiliares y pruebas | 1 % | 4.31 | 0.04 |
|  |  | Total |  |  | 4.35 |

**CIRC_ACER** m CIRCUITO DISTRIBUCION 2x1.5mm2 acero
10 m × 7.67 = 76.70
Circuto de distribución con conductores de 2x1,5 mm2 trenzado libre de halógenos bajo tubo acero M20, incluso p.p. de caja de derivación y registro LH, instalado, ayudas, medios auxiliares y de seguridad, totalmente terminado.

| Código | Ud | Descripción | Rendimiento | Precio | Importe |
|---|---|---|---|---|---|
| O01OB200 | h | Oficial 1ª electricista/teleco | 0.15 | 19.07 | 2.86 |
| O01OB210 | h | Oficial 2ª electricista/teleco | 0.15 | 17.37 | 2.61 |
| PC2X1.5RZ1 | m | Cable 2x1.5 (material) | 1 | 0.36 | 0.36 |
| TBPVC-20 | m | Tubo (material) | 1 | 1.65 | 1.65 |
| P01DW090 | u | Pequeño material | 0.1 | 1.13 | 0.11 |
| %MA3% |  | Medios auxiliares y pruebas | 1 % | 7.59 | 0.08 |
|  |  | Total |  |  | 7.67 |

**EL1051** m CIRCUITO ENLACE CENTRAL MEGAFONIA
80 m × 2.49 = 199.20
Circuto enlace entre nueva central de incendios y central de megafonia para activación de mensaje de voz y conexión entre central de incendios de edificio existente y nueva central, con conductores de 3x1,5 mm2 trenzado libre de halógenos bajo tubo M20, incluso p.p. de caja de derivación y registro LH, instalado, ayudas, medios auxiliares y de seguridad, totalmente terminado.

| Código | Ud | Descripción | Rendimiento | Precio | Importe |
|---|---|---|---|---|---|
| O01OB200 | h | Oficial 1ª electricista/teleco | 0.05 | 19.07 | 0.95 |
| O01OB210 | h | Oficial 2ª electricista/teleco | 0.05 | 17.37 | 0.87 |
| EL1051.1 | m | Cable 3x1.5 (material) | 1 | 0.54 | 0.54 |
| P01DW090 | u | Pequeño material | 0.1 | 1.13 | 0.11 |
| %MA3% |  | Medios auxiliares y pruebas | 1 % | 2.47 | 0.02 |
|  |  | Total |  |  | 2.49 |

### 22.02 EXTINTORES
Importe: 1903.15

**22.02.01** u EXTINTOR POLVO ABC 6 kg.PR.INC
28 u × 42.31 = 1184.68
Extintor de polvo químico ABC polivalente antibrasa, de eficacia 21A/113B, de 6 kg. de agente extintor, con soporte, manómetro comprobable y manguera con difusor, según Norma UNE, certificado AENOR. Medida la unidad instalada. Incluso cartel indicador según DB-SI, ayudas, medios auxiliares y de seguridad, totalmente terminado.

| Código | Ud | Descripción | Rendimiento | Precio | Importe |
|---|---|---|---|---|---|
| O01OA060 | h | Peón especializado | 0.1 | 16.19 | 1.62 |
| P23FJ030 | u | Extintor polvo ABC 6 kg. pr.inc. (material) | 1 | 40.27 | 40.27 |
| %MA3% |  | Medios auxiliares y pruebas | 1 % | 41.89 | 0.42 |
|  |  | Total |  |  | 42.31 |

**22.02.02** u EXTINTOR CO2 5 kg.
6 u × 107.44 = 644.64
Extintor de nieve carbónica CO2, de eficacia 89B, de 5 kg. de agente extintor, construido en acero, con soporte y manguera con difusor, según Norma UNE. Equipo con certificación AENOR. Medida la unidad instalada. Incluso cartel indicador según DB-SI, ayudas, medios auxiliares y de seguridad, totalmente terminado.

| Código | Ud | Descripción | Rendimiento | Precio | Importe |
|---|---|---|---|---|---|
| O01OA060 | h | Peón especializado | 0.1 | 16.19 | 1.62 |
| P23FJ260 | u | Extintor CO2 5 kg. de acero (material) | 1 | 104.76 | 104.76 |
| %MA3% |  | Medios auxiliares y pruebas | 1 % | 106.38 | 1.06 |
|  |  | Total |  |  | 107.44 |

| Medición | Uds. | Parcial |
|---|---|---|
| Grupo electrógeno | 1 | 1.000 |
| Cuadro eléctrico nuevo | 1 | 1.000 |
| Cuadro eléctrico viejo | 1 | 1.000 |
| Cuadro cocina | 1 | 1.000 |
| Cuadro sala calderas | 1 | 1.000 |
| Local telecomunicaciones | 1 | 1.000 |
| Total |  | 6 |

**22.02.03** u SEÑAL POLIESTIRENO 297x297mm.FOTOLUM.
23 u × 3.21 = 73.83
Señalización de recorrido de evacuación fotoluminiscente, de riesgo diverso, advertencia de peligro, prohibición, evacuación y salvamento, en poliestireno de 1,5 mm fotoluminiscente, de dimensiones 297x297 mm. Medida la unidad instalada, i/ayudas, medios auxiliares y de seguridad, totalmente terminado.

| Código | Ud | Descripción | Rendimiento | Precio | Importe |
|---|---|---|---|---|---|
| O01OA060 | h | Peón especializado | 0.05 | 16.19 | 0.81 |
| P23FK240 | u | Señal poliprop. 297x297mm.fotolumi. (material) | 1 | 2.37 | 2.37 |
| %MA3% |  | Medios auxiliares y pruebas | 1 % | 3.18 | 0.03 |
|  |  | Total |  |  | 3.21 |

| Medición | Uds. | Parcial |
|---|---|---|
| Planta sotano | 1 | 1.000 |
| Planta baja | 14 | 14.000 |
| Planta primera | 8 | 8.000 |
| Total |  | 23 |

### 22.03 BOCAS DE INCENDIO EQUIPADAS
Importe: 22004.92

**E26FDG020** u GRU.PRES. 12m3/h 65mca 12 KW
1 u × 3363.38 = 3363.38
Grupo de presión contra incendios para 12 m3/h a 65 m.c.a., compuesto por electrobomba principal de 12 KV, electrobomba jockey de 3 KV, colector de aspiración con válvulas de seccionamiento, colector de impulsión con válvulas de corte y retención, válvula principal de retención y colector de pruebas en impulsión, manómetro y válvula de seguridad, acumulador hidroneumático de 25 l. bancada metálica y cuadro eléctrico de maniobras según Normas UNE (23-500-90). Medida la unidad instalada. Incluso conjunto de pruebas completo, ayudas, medios auxiliares y de seguridad, totalmente terminado.

| Código | Ud | Descripción | Rendimiento | Precio | Importe |
|---|---|---|---|---|---|
| O01OB170 | h | Oficial 1ª fontanero calefactor | 8 | 19.07 | 152.56 |
| O01OB195 | h | Ayudante fontanero | 8 | 12.19 | 97.52 |
| P23FP020 | u | Gru.pres. 12m3/h 65mca 12 kW (material) | 1 | 2900 | 2900.00 |
| P23FP025 | u | Conjunto de pruebas y caudalímetro (material) | 1 | 180 | 180.00 |
| %MA3% |  | Medios auxiliares y pruebas | 1 % | 3330.08 | 33.30 |
|  |  | Total |  |  | 3363.38 |

**22.03.03** u ACCESORIOS ALJIBE FABRICADO IN SITU
1 u × 194.4 = 194.40
Suministro y colocación de accesorios para aljibe de incendios fabricado in situ, con capacidad mínima de 12 m2, formado por sistema de regulación de llenado por solenoide de 20 mm con 4 sondas de nivel y sistema de aliviadero de PVC90 montado, i/ayudas, medios auxiliares y de seguridad, totalmente terminado.

| Código | Ud | Descripción | Rendimiento | Precio | Importe |
|---|---|---|---|---|---|
| O01OB170 | h | Oficial 1ª fontanero calefactor | 3 | 19.07 | 57.21 |
| P17VC050 | m | Tubo PVC evac.serie B j.peg.90mm (material) | 3 | 4.06 | 12.18 |
| P17VP050 | u | Codo M-H 87º PVC evac. j.peg. 90 mm. (material) | 2 | 3.42 | 6.84 |
| P17VP130 | u | Injerto M-H 45º PVC evac. j.peg. 90 mm. (material) | 2 | 6.69 | 13.38 |
| P17JP060 | u | Collarín bajante PVC c/cierre D90mm. (material) | 2 | 1.82 | 3.64 |
| P17DA080 | u | Solenoide 3/4" con 4 sondas de nivel (material) | 1 | 99.23 | 99.23 |
| %MA3% |  | Medios auxiliares y pruebas | 1 % | 192.48 | 1.92 |
|  |  | Total |  |  | 194.4 |

**22.03.04** u B.I.E. 25mmx20 m. ARMARIO
14 u × 275.15 = 3852.10
Boca de incendio equipada (B.I.E.) compuesta por armario horizontal de chapa de acero 58x140x25 cm. pintado en rojo, para incorporar extintor, con puerta de acero inoxidable y cerradura de cuadradillo, válvula de 1", latiguillo de alimentación, manómetro, lanza de tres efectos conectada por medio de machón roscado, devanadera circular pintada, manguera semirrígida de 25 mm de diámetro y 20 m de longitud, con inscripción sobre puerta indicativo de manguera. Medida la unidad instalada, i/ayudas, medios auxiliares y de seguridad, totalmente terminado.

| Código | Ud | Descripción | Rendimiento | Precio | Importe |
|---|---|---|---|---|---|
| O01OB170 | h | Oficial 1ª fontanero calefactor | 1.2 | 19.07 | 22.88 |
| O01OB180 | h | Oficial 2ª fontanero calefactor | 1.2 | 17.37 | 20.84 |
| P23FF155 | u | BIE 25 mm.x 20 m. y armario completa (material) | 1 | 228.71 | 228.71 |
| %MA3% |  | Medios auxiliares y pruebas | 1 % | 272.43 | 2.72 |
|  |  | Total |  |  | 275.15 |

**E26FDC510** m TUBO ACERO DIN 2440 N.PIN.1 1/4"
106 m × 32.85 = 3482.10
Tubería de acero negro, DIN-2440 de 1 1/4" (DN-32), sin calorifugar, colocado en instalación de agua, incluso p.p. de uniones Vitaulic o equivalente, soportación, accesorios, plataformas móviles, mano de obra, prueba hidráulica. con imprimaci, i/ayudas, medios auxiliares y de seguridad, totalmente terminado.

| Código | Ud | Descripción | Rendimiento | Precio | Importe |
|---|---|---|---|---|---|
| O01OB170 | h | Oficial 1ª fontanero calefactor | 0.5 | 19.07 | 9.54 |
| O01OB195 | h | Ayudante fontanero | 0.5 | 12.19 | 6.10 |
| O01OB230 | h | Oficial 1ª pintura | 0.05 | 17.89 | 0.89 |
| P20TA050 | m | Tubería acero negro sold.1 1/4" (material) | 1 | 10.92 | 10.92 |
| P23FL090 | kg | Pintura imprimación (material) | 0.02 | 3.08 | 0.06 |
| P20TV250 | u | Accesorios acero negro | 0.4 | 12.52 | 5.01 |
| %MA3% |  | Medios auxiliares y pruebas | 1 % | 32.52 | 0.33 |
|  |  | Total |  |  | 32.85 |

**E26FDC520** m TUBO ACERO DIN 2440 N.PIN.1 1/2"
155 m × 33.54 = 5198.70
Tubería de acero negro, DIN-2440 de 1 1/2" (DN-40), sin calorifugar, colocado en instalación de agua, incluso p.p. de uniones Vitaulic o equivalente, soportación, accesorios, plataformas móviles, mano de obra, prueba hidráulica. con imprimación en minio electrolítico y acabado en esmalte rojo bombero, i/ayudas, medios auxiliares y de seguridad, totalmente terminado.

| Código | Ud | Descripción | Rendimiento | Precio | Importe |
|---|---|---|---|---|---|
| O01OB170 | h | Oficial 1ª fontanero calefactor | 0.5 | 19.07 | 9.54 |
| O01OB195 | h | Ayudante fontanero | 0.5 | 12.19 | 6.10 |
| O01OB230 | h | Oficial 1ª pintura | 0.05 | 17.89 | 0.89 |
| P20TA060 | m | Tubería acero negro sold.1 1/2" (material) | 1 | 11.61 | 11.61 |
| P23FL090 | kg | Pintura imprimación | 0.02 | 3.08 | 0.06 |
| P20TV250 | u | Accesorios acero negro | 0.4 | 12.52 | 5.01 |
| %MA3% |  | Medios auxiliares y pruebas | 1 % | 33.21 | 0.33 |
|  |  | Total |  |  | 33.54 |

**E26FDC550** m TUBO ACERO DIN 2440 N. PINT. 2"
12 m × 46.57 = 558.84
Tubería de acero negro, DIN-2440 de 2" (DN-50), sin calorifugar, colocado en instalación de agua, incluso p.p. de uniones Vitaulic o equivalente, soportación, accesorios, plataformas móviles, mano de obra, prueba hidráulica. con imprimación en minio electrolítico y acabado en esmalte rojo bombero, i/ayudas, medios auxiliares y de seguridad, totalmente terminado.

| Código | Ud | Descripción | Rendimiento | Precio | Importe |
|---|---|---|---|---|---|
| O01OB170 | h | Oficial 1ª fontanero calefactor | 0.75 | 19.07 | 14.30 |
| O01OB195 | h | Ayudante fontanero | 0.75 | 12.19 | 9.14 |
| O01OB230 | h | Oficial 1ª pintura | 0.05 | 17.89 | 0.89 |
| P20TA070 | m | Tubería acero negro sold. 2" | 1 | 16.71 | 16.71 |
| P23FL090 | kg | Pintura imprimación | 0.02 | 3.08 | 0.06 |
| P20TV250 | u | Accesorios acero negro | 0.4 | 12.52 | 5.01 |
| %MA3% |  | Medios auxiliares y pruebas | 1 % | 46.11 | 0.46 |
|  |  | Total |  |  | 46.57 |

| Código | Ud | Descripción | Cantidad | Precio | Importe |
|---|---|---|---|---|---|
| 14.01.20 | u | VÁLVULA DE ESFERA 1 1/2" PN-10 | 2 | 25.98 | 51.96 |
| 14.01.21 | u | VÁLVULA DE ESFERA 2" PN-10 | 5 | 31.26 | 156.30 |

**14.04.101** m AISLAMIENTO EXT. TUBERÍA Dint/esp =42/30 mm
10 m × 15.43 = 154.30
Aislamiento térmico de tuberías a base de coquilla elastomérica K-Flex o equivalente de 30x42 mm (espesor x interior), de célula cerrada, con factor de resistencia a la difusión del vapor de agua m ³ 7000 y bajo contenido de iones certificado, para colocar en exteriores mediante protección exterior plástica. Incluida la p.p. de elementos singulares, convenientemente pegado, totalmente instalado, y señalizado según norma UNE 100-100, ayudas, medios auxiliares y de seguridad, totalmente terminado.

| Código | Ud | Descripción | Rendimiento | Precio | Importe |
|---|---|---|---|---|---|
| O01OB170 | h | Oficial 1ª fontanero calefactor | 0.15 | 19.07 | 2.86 |
| P20AIS140 | m | Coquilla 30x42 mm | 1 | 6.73 | 6.73 |
| P20AIS141 | m | Protección plástica exterior coquilla 90mm diámetro (material) | 1 | 4.3 | 4.30 |
| %AISL | pa | Parte proporcional de elementos singulares | 10 % | 13.89 | 1.39 |
| %MA3% |  | Medios auxiliares y pruebas | 1 % | 15.28 | 0.15 |
|  |  | Total |  |  | 15.43 |

**E20DD071** u DEPÓSITO PRFV. RECTAN/CIRCUL. PE DE 3000 l.
4 u × 1248.21 = 4992.84
Suministro y colocación de depósito rectangular o circular cerrado de polietileno, con capacidad para 3000 litros de agua, con sistema de regulación de llenado por solenoide de 50 mm y sistema de aliviadero de PVC63 montado, nivelado, instalado y funcionando, incluso p.p. de ayudas, medios auxiliares y de seguridad, totalmente terminado.

| Código | Ud | Descripción | Rendimiento | Precio | Importe |
|---|---|---|---|---|---|
| O01OB170 | h | Oficial 1ª fontanero calefactor | 3 | 19.07 | 57.21 |
| P17DL055 | u | Depósito PRFV. rectan/circul. PE 3000 l. (material) | 1 | 1010.5 | 1010.50 |
| E20TR070 | m | TUBERÍA DE C-PVC 63 mm. PN-16 | 2 | 31.82 | 63.64 |
| E20LL060 | u | LLAVE ESFERA C-PVC 63 mm | 1 | 79.69 | 79.69 |
| P17DA080 | u | Solenoide 3/4" con 4 sondas de nivel | 0.25 | 99.23 | 24.81 |
| % |  | Medios auxiliares | 1 % | 1235.85 | 12.36 |
|  |  | Total |  |  | 1248.21 |

## IN-09 INSTALACIÓN PROTECCIÓN CONTRA INTRUSIÓN
Importe: 351.88

**IN002** u DETECTOR DOBLE TECNOLOGIA
5 u × 54.14 = 270.70
Ud. Detector doble tecnología mod. DX-40 de OPTEX o similar,incluso conexionado y cableado, instalado, i/ayudas, medios auxiliares y de seguridad, totalmente terminado.

| Código | Ud | Descripción | Rendimiento | Precio | Importe |
|---|---|---|---|---|---|
| O01OB200 | h | Oficial 1ª electricista/teleco | 0.15 | 19.07 | 2.86 |
| O01OB210 | h | Oficial 2ª electricista/teleco | 0.15 | 17.37 | 2.61 |
| DET_INT | u | Detector doble tecnología instal.compl. (material) | 1 | 48.12 | 48.12 |
| 3 | u | Pequeño material | 0.01 | 0.75 | 0.01 |
| %MA3% |  | Medios auxiliares y pruebas | 1 % | 53.60 | 0.54 |
|  |  | Total |  |  | 54.14 |

**INT101** u CONEXION CENTRAL EXISTENTE
1 u × 81.18 = 81.18
Conexionado de nuevos elementos a centralita de intrusión existente, incluyendo reprogramación de la misma y p.m. auxiliar necesario para la conexión. Totalmente instalada, i/ayudas, medios auxiliares y de seguridad, totalmente terminado.

| Código | Ud | Descripción | Rendimiento | Precio | Importe |
|---|---|---|---|---|---|
| O01OB200 | h | Oficial 1ª electricista/teleco | 2 | 19.07 | 38.14 |
| O01OB210 | h | Oficial 2ª electricista/teleco | 2 | 17.37 | 34.74 |
| 3 | u | Pequeño material | 10 | 0.75 | 7.50 |
| %MA3% |  | Medios auxiliares y pruebas | 1 % | 80.38 | 0.80 |
|  |  | Total |  |  | 81.18 |

## IN-10 INSTALACIÓN DE FONTANERÍA
Importe: 14961.43

**E20ML040** m MODIFICACIÓN DE TUBERÍA DE AGUA EXISTENTE PE DN32 mm
40 m × 11.25 = 450.00
Resituado de tubería de polietileno existente para poder ejecutar la cimentación de la ampliación, a base de polietileno, s/UNE-EN-12201, de 32 mm de diámetro nominal, de alta densidad y para 1 MPa de presión máxima, i. p.p. de piezas especiales, instalada y funcionando, ayudas, medios auxiliares y de seguridad, totalmente terminado. s/CTE-HS-4.

| Código | Ud | Descripción | Rendimiento | Precio | Importe |
|---|---|---|---|---|---|
| O01OB170 | h | Oficial 1ª fontanero calefactor | 0.12 | 19.07 | 2.29 |
| O01OB180 | h | Oficial 2ª fontanero calefactor | 0.12 | 17.37 | 2.08 |
| P17PA040 | m | Tubo polietileno ad PE100(PN-10) 32mm (material) | 1.15 | 0.97 | 1.12 |
| P17YC040 | u | Codo latón 90º 40 mm-1 1/4" (material) | 0.5 | 7.85 | 3.93 |
| P17YE040 | u | Enlace mixto latón macho 40mm.-1 1/4" (material) | 0.25 | 6.89 | 1.72 |
| %MA3% |  | Medios auxiliares y pruebas | 1 % | 11.14 | 0.11 |
|  |  | Total |  |  | 11.25 |

| Medición | Uds. | Largo | Parcial |
|---|---|---|---|
| Tubería parte trasera del edifico | 1 | 40 | 40.000 |
| Total |  |  | 40 |

**E20AL060** u ACOMETIDA DN63 mm. 2" POLIETIL.
1 u × 163.97 = 163.97
Acometida a la red general municipal de agua DN63 mm., hasta una longitud máxima de 8 m., realizada con tubo de polietileno de 63 mm. de diámetro nominal de alta densidad, con collarín de toma de P.P., derivación a 2", codo de latón, enlace recto de polietileno, llave de esfera latón roscar de 2", i/p.p. de piezas especiales y accesorios, terminada y funcionando, s/CTE-HS-4. Medida la unidad terminada. Instalado, i/pequeño material y accesorios, ayudas, medios auxiliares y de seguridad, totalmente terminado.

| Código | Ud | Descripción | Rendimiento | Precio | Importe |
|---|---|---|---|---|---|
| O01OB170 | h | Oficial 1ª fontanero calefactor | 3 | 19.07 | 57.21 |
| O01OB195 | h | Ayudante fontanero | 3 | 12.19 | 36.57 |
| P17PP300 | u | Collarin toma PP 63 mm. (material) | 1 | 2.62 | 2.62 |
| P17YC050 | u | Codo latón 90º 50 mm-1 1/2" (material) | 1 | 13.27 | 13.27 |
| P17XE060 | u | Válvula esfera latón roscar 1 1/2" (material) | 1 | 23.52 | 23.52 |
| P17PA070 | m | Tubo polietileno ad PE100(PN-10) 63mm (material) | 8 | 2.16 | 17.28 |
| P17PP200 | u | Enlace recto polietileno 63 mm. (PP) (material) | 3 | 3.96 | 11.88 |
| %MA3% |  | Medios auxiliares y pruebas | 1 % | 162.35 | 1.62 |
|  |  | Total |  |  | 163.97 |

**E20DG030** u GRUPO PRESIÓN 2BOM. 23.5 m3/h - 35mca C/VARIADOR
1 u × 6180.72 = 6180.72

| Código | Ud | Descripción | Rendimiento | Precio | Importe |
|---|---|---|---|---|---|
| O01OB170 | h | Oficial 1ª fontanero calefactor | 2 | 19.07 | 38.14 |
| O01OB195 | h | Ayudante fontanero | 2 | 12.19 | 24.38 |
| P20DG031 | u | Grupo 2 bombas con variador completo 23,5 m3/h-35 mca (material) | 1 | 5959 | 5959.00 |
| P20DG032 | u | Vaso expansión 50 lts-10bar (material) | 1 | 98 | 98.00 |
| %MA3% |  | Medios auxiliares y pruebas | 1 % | 6119.52 | 61.20 |
|  |  | Total |  |  | 6180.72 |

**E20CIA060** u CONTADOR DN50- 2" EN ARMARIO
1 u × 606.79 = 606.79
Contador de agua de 2" clase C, colocado en armario de acometida, conexionado al ramal de acometida y a la red de distribución interior, incluso instalación de dos válvulas de esfera de 2", grifo de prueba, válvula de retención y demás material auxiliar, montado y funcionando, incluso timbrado del contador por la Delegación de Industria, y sin incluir la acometida, ni la red interior. s/CTE-HS-4.Instalado, i/pequeño material y accesorios, ayudas, medios auxiliares y de seguridad, totalmente terminado.

| Código | Ud | Descripción | Rendimiento | Precio | Importe |
|---|---|---|---|---|---|
| O01OB170 | h | Oficial 1ª fontanero calefactor | 2 | 19.07 | 38.14 |
| O01OB195 | h | Ayudante fontanero | 2 | 12.19 | 24.38 |
| O01OB180 | h | Oficial 2ª fontanero calefactor | 1.5 | 17.37 | 26.06 |
| P17BI060 | u | Contador agua Woltman 2" (50 mm.) clase C (material) | 1 | 255.8 | 255.80 |
| P17XE070 | u | Válvula esfera latón roscar 2" (material) | 2 | 61.45 | 122.90 |
| P17XR060 | u | Válv.retención latón roscar 2" (material) | 1 | 25.91 | 25.91 |
| P17YC060 | u | Codo latón 90º 63 mm.-2" (material) | 2 | 17.37 | 34.74 |
| P17YT060 | u | Te latón 63 mm. 2" (material) | 1 | 35.96 | 35.96 |
| P17YR020 | u | Reducción latón 2" - 1/2" (material) | 1 | 4.1 | 4.10 |
| P17BV410 | u | Grifo de prueba DN-20 (material) | 1 | 8.13 | 8.13 |
| P17PP190 | u | Enlace recto polietileno 50 mm. (PP) (material) | 1 | 4.31 | 4.31 |
| P17PA060 | m | Tubo polietileno ad PE100(PN-10) 50mm (material) | 1 | 1.99 | 1.99 |
| P17W070 | u | Verificación contador >=2" 50 mm. (material) | 1 | 12.42 | 12.42 |
| P17AR080 | u | Anclaje contador p/arm. (material) | 2 | 2.97 | 5.94 |
| %MA3% |  | Medios auxiliares y pruebas | 1 % | 600.78 | 6.01 |
|  |  | Total |  |  | 606.79 |

**E20ACS400** u FILTRO AUTOLIMP. INOX 2"
1 u × 657.01 = 657.01
Filtro de 2" autolimpiante según CTE-HS-4 del tipo autolimpiante, con malla de acero inoxidable con baño de plata, PN16 y 30 ºC. Modelo Profi-Plus 2" o equivalente. Montado. Instalado, i/pequeño material y accesorios, ayudas, medios auxiliares y de seguridad, totalmente terminado.

| Código | Ud | Descripción | Rendimiento | Precio | Importe |
|---|---|---|---|---|---|
| O01OB170 | h | Oficial 1ª fontanero calefactor | 0.5 | 19.07 | 9.54 |
| O01OB195 | h | Ayudante fontanero | 0.5 | 12.19 | 6.10 |
| P20FIL100 | u | Filtro autolimpiante CTE 2" (material) | 1 | 634.86 | 634.86 |
| %MA3% |  | Medios auxiliares y pruebas | 1 % | 650.50 | 6.51 |
|  |  | Total |  |  | 657.01 |

**E20CIC020** u CONTADOR DIVISIONARIO DN20 mm.
2 u × 150.28 = 300.56
Contador divisionario de agua de 20 mm. de diámetro, colocado en centralización, incluida instalación de válvula de entrada orientable, grifo de pruebas, conexión flexible galvanizada de 50 cm. válvula de salida antiretorno de DN-20, material auxiliar, montaje, pruebas y medios auxiliares. ( i/ timbrado contador por la Delegación de Industria ). s/CTE-HS-4. Instalado, i/pequeño material y accesorios, ayudas, medios auxiliares y de seguridad, totalmente terminado.

| Código | Ud | Descripción | Rendimiento | Precio | Importe |
|---|---|---|---|---|---|
| O01OB170 | h | Oficial 1ª fontanero calefactor | 1.5 | 19.07 | 28.61 |
| O01OB180 | h | Oficial 2ª fontanero calefactor | 1.5 | 17.37 | 26.06 |
| P17BI020 | u | Contador agua fría 3/4" (20 mm.) clase C (material) | 1 | 17.39 | 17.39 |
| P17BV320 | u | Válvula entrada orientable DN-20 (material) | 1 | 24.88 | 24.88 |
| P17BV390 | u | Válvula salida batería c/purga DN-20 (material) | 1 | 35.28 | 35.28 |
| P17BV040 | u | Conexión flexi.galv. M-H 3/4" 50 cm. (material) | 1 | 10.83 | 10.83 |
| P17BV400 | u | Grifo de prueba DN-13-15 (material) | 1 | 5.16 | 5.16 |
| P17W030 | u | Verificación contador 3/4" 20 mm. (material) | 1 | 2.07 | 2.07 |
|  |  | Total |  |  | 150.28 |

**E20CCG010** u CONTADOR DIVISIONARIO 2" - 50 mm.
1 u × 560.93 = 560.93
Contador general de agua de 2"-50 mm., tipo Woltman clase C, colocado en el ramal de acometida, incluso instalación de dos válvulas de esfera de 50 mm., grifo de prueba de 20 mm., juego de bridas, filtro, válvula de retención, i/p.p. de piezas especiales y accesorios, montado y funcionando, s/CTE-HS-4. (Timbrado del contador por la Delegación de Industria.) Instalado, i/pequeño material y accesorios, ayudas, medios auxiliares y de seguridad, totalmente terminado.

| Código | Ud | Descripción | Rendimiento | Precio | Importe |
|---|---|---|---|---|---|
| O01OB170 | h | Oficial 1ª fontanero calefactor | 1.5 | 19.07 | 28.61 |
| O01OB180 | h | Oficial 2ª fontanero calefactor | 1.5 | 17.37 | 26.06 |
| P17BI060 | u | Contador agua Woltman 2" (50 mm.) clase C | 1 | 255.8 | 255.80 |
| P17XE070 | u | Válvula esfera latón roscar 2" | 2 | 61.45 | 122.90 |
| P17XR060 | u | Válv.retención latón roscar 2" | 1 | 25.91 | 25.91 |
| P17YC060 | u | Codo latón 90º 63 mm.-2" | 2 | 17.37 | 34.74 |
| P17YT060 | u | Te latón 63 mm. 2" | 1 | 35.96 | 35.96 |
| P17YR020 | u | Reducción latón 2" - 1/2" | 1 | 4.1 | 4.10 |
| P17BV410 | u | Grifo de prueba DN-20 | 1 | 8.13 | 8.13 |
| P17PP190 | u | Enlace recto polietileno 50 mm. (PP) | 1 | 4.31 | 4.31 |
| P17PA060 | m | Tubo polietileno ad PE100(PN-10) 50mm | 1 | 1.99 | 1.99 |
| P17W070 | u | Verificación contador >=2" 50 mm. | 1 | 12.42 | 12.42 |
|  |  | Total |  |  | 560.93 |

**E20VE020** u VÁLVULA DE PASO 22mm. 3/4" P/EMPOTRAR
7 u × 12.43 = 87.01
Suministro y colocación de válvula de paso de 22 mm. 3/4" de diámetro (tuberías PE20 y PE25), para empotrar cromada y de paso recto, colocada mediante unión roscada, totalmente equipada, instalada y funcionando. s/CTE-HS-4. Instalado, i/ayudas, medios auxiliares y de seguridad, totalmente terminado.

| Código | Ud | Descripción | Rendimiento | Precio | Importe |
|---|---|---|---|---|---|
| O01OB170 | h | Oficial 1ª fontanero calefactor | 0.2 | 19.07 | 3.81 |
| P17XP050 | u | Llave paso empot.mand.redon.22mm (material) | 1 | 8.5 | 8.50 |
| %MA3% |  | Medios auxiliares y pruebas | 1 % | 12.31 | 0.12 |
|  |  | Total |  |  | 12.43 |

| Medición | Uds. | Parcial |
|---|---|---|
| Incendios | 1 | 1.000 |
| Usos múltiples primaria | 1 | 1.000 |
| Limpieza | 2 | 2.000 |
| Aseo zona existente | 1 | 1.000 |
| Usos multiples infantil | 1 | 1.000 |
| Fuente | 1 | 1.000 |
| Total |  | 7 |

**E20VE030** u VÁLVULA DE PASO 28mm. 1" P/EMPOTRAR
1 u × 15.94 = 15.94
Suministro y colocación de válvula de paso de 28 mm. 1" de diámetro (tuebías PE32), para empotrar cromada y de paso recto, colocada mediante unión roscada, totalmente equipada, instalada y funcionando. s/CTE-HS-4. Instalado, i/ayudas, medios auxiliares y de seguridad, totalmente terminado.

| Código | Ud | Descripción | Rendimiento | Precio | Importe |
|---|---|---|---|---|---|
| O01OB170 | h | Oficial 1ª fontanero calefactor | 0.2 | 19.07 | 3.81 |
| P17XP060 | u | Llave paso empot.mand.redon.28mm (material) | 1 | 11.97 | 11.97 |
| %MA3% |  | Medios auxiliares y pruebas | 1 % | 15.78 | 0.16 |
|  |  | Total |  |  | 15.94 |

| Medición | Uds. | Parcial |
|---|---|---|
| Riego | 1 | 1.000 |
| Total |  | 1 |

**14.01.21** u VÁLVULA DE ESFERA 2" PN-10
4 u × 31.26 = 125.04

| Medición | Uds. | Parcial |
|---|---|---|
| Corte local húmedo con fluxor | 4 | 4.000 |
| Total |  | 4 |

**14.01.22** u VÁLVULA DE ESFERA 2 1/2" PN-10
1 u × 113.36 = 113.36
Válvula de esfera PN-10 de 2 1/2", instalada, i/pequeño material y accesorios, ayudas, medios auxiliares y de seguridad, totalmente terminado.

| Código | Ud | Descripción | Rendimiento | Precio | Importe |
|---|---|---|---|---|---|
| O01OB170 | h | Oficial 1ª fontanero calefactor | 0.5 | 19.07 | 9.54 |
| P17XE080 | u | Válvula esfera latón roscar 2 1/2" (material) | 1 | 102.67 | 102.67 |
| P01DW090 | u | Pequeño material | 0.03 | 1.13 | 0.03 |
| %MA3% |  | Medios auxiliares y pruebas | 1 % | 112.24 | 1.12 |
|  |  | Total |  |  | 113.36 |

| Medición | Uds. | Parcial |
|---|---|---|
| By-pass | 1 | 1.000 |
| Total |  | 1 |

**E20VR070** u VÁLVULA RETENCIÓN DE 2 1/2" 75 mm.
1 u × 48.25 = 48.25
Suministro y colocación de válvula de retención, de 2 1/2" (75 mm.) de diámetro, de latón fundido; colocada mediante unión roscada, totalmente equipada, instalada y funcionando. s/CTE-HS-4. Instalado, i/pequeño material y accesorios, ayudas, medios auxiliares y de seguridad, totalmente terminado.

| Código | Ud | Descripción | Rendimiento | Precio | Importe |
|---|---|---|---|---|---|
| O01OB170 | h | Oficial 1ª fontanero calefactor | 0.25 | 19.07 | 4.77 |
| P17XR070 | u | Válv.retención latón rosc.2 1/2" (material) | 1 | 42.97 | 42.97 |
| P01DW090 | u | Pequeño material | 0.03 | 1.13 | 0.03 |
| %MA3% |  | Medios auxiliares y pruebas | 1 % | 47.77 | 0.48 |
|  |  | Total |  |  | 48.25 |

| Medición | Uds. | Parcial |
|---|---|---|
| By-pass | 1 | 1.000 |
| Total |  | 1 |

**E20TL020** m TUBERÍA POLIETILENO DN20 mm
19 m × 3.43 = 65.17
Tubería de polietileno sanitario, de 20 mm. (3/4") de diámetro nominal, de alta densidad y para 1,0 MPa de presión máxima, UNE-EN-12201, colocada en instalaciones para agua fría y caliente, con p.p. de piezas especiales de polietileno, instalada y funcionando, en ramales de longitud superior a 3 m., y sin protección superficial. s/CTE-HS-4. I/pequeño material y accesorios, ayudas, medios auxiliares y de seguridad, totalmente terminado.

| Código | Ud | Descripción | Rendimiento | Precio | Importe |
|---|---|---|---|---|---|
| O01OB170 | h | Oficial 1ª fontanero calefactor | 0.12 | 19.07 | 2.29 |
| P17PH005 | m | Tubo polietileno ad PE100 (PN-16) 20mm (material) | 1.1 | 0.57 | 0.63 |
| P17PP010 | u | Codo polietileno 20 mm. (PP) (material) | 0.4 | 1.13 | 0.45 |
| P01DW090 | u | Pequeño material | 0.03 | 1.13 | 0.03 |
| %MA3% |  | Medios auxiliares y pruebas | 1 % | 3.40 | 0.03 |
|  |  | Total |  |  | 3.43 |

**E20TL030** m TUBERÍA POLIETILENO DN25 mm
31 m × 5.05 = 156.55
Tubería de polietileno sanitario, de 25 mm. (1") de diámetro nominal, de alta densidad y para 1 MPa de presión máxima, UNE-EN-12201, colocada en instalaciones para agua fría y caliente, con p.p. de piezas especiales de polietileno, instalada y funcionando, en ramales de longitud superior a 3 m., y sin protección superficial. s/CTE-HS-4. I/pequeño material y accesorios, ayudas, medios auxiliares y de seguridad, totalmente terminado.

| Código | Ud | Descripción | Rendimiento | Precio | Importe |
|---|---|---|---|---|---|
| O01OB170 | h | Oficial 1ª fontanero calefactor | 0.12 | 19.07 | 2.29 |
| P17PH008 | m | Tubo polietileno ad PE100 (PN-16) 25mm (material) | 1.1 | 0.74 | 0.81 |
| P17PP020 | u | Codo polietileno 25 mm. (PP) (material) | 0.3 | 1.39 | 0.42 |
| P17PP090 | u | Te polietileno 25 mm. (PP) (material) | 0.1 | 2.5 | 0.25 |
| P20TP444 | u | Soportes isofónicos | 1 | 1.2 | 1.20 |
| P01DW090 | u | Pequeño material | 0.03 | 1.13 | 0.03 |
| %MA3% |  | Medios auxiliares y pruebas | 1 % | 5.00 | 0.05 |
|  |  | Total |  |  | 5.05 |

**E20TL040** m TUBERÍA POLIETILENO DN32 mm
53 m × 5.54 = 293.62
Tubería de polietileno sanitario, de 32 mm. (1 1/4") de diámetro nominal, de alta densidad y para 1 MPa de presión máxima, UNE-EN-12201, colocada en instalaciones para agua fría y caliente, con p.p. de piezas especiales de polietileno, instalada y funcionando, en ramales de longitud superior a 3 m., y sin protección superficial. s/CTE-HS-4. I/pequeño material y accesorios, ayudas, medios auxiliares y de seguridad, totalmente terminado.

| Código | Ud | Descripción | Rendimiento | Precio | Importe |
|---|---|---|---|---|---|
| O01OB170 | h | Oficial 1ª fontanero calefactor | 0.12 | 19.07 | 2.29 |
| P17PA040 | m | Tubo polietileno ad PE100(PN-10) 32mm | 1.1 | 0.97 | 1.07 |
| P17PP030 | u | Codo polietileno 32 mm. (PP) (material) | 0.3 | 1.97 | 0.59 |
| P17PP100 | u | Te polietileno 32 mm. (PP) (material) | 0.1 | 3.05 | 0.31 |
| P20TP444 | u | Soportes isofónicos | 1 | 1.2 | 1.20 |
| P01DW090 | u | Pequeño material | 0.03 | 1.13 | 0.03 |
| %MA3% |  | Medios auxiliares y pruebas | 1 % | 5.49 | 0.05 |
|  |  | Total |  |  | 5.54 |

**E20TL060** m TUBERÍA POLIETILENO DN50 mm.
28 m × 10.39 = 290.92
Tubería de polietileno sanitario, de 50 mm. (2") de diámetro nominal, de alta densidad y para 1 MPa de presión máxima, UNE-EN-12201, colocada en instalaciones para agua fría y caliente, con p.p. de piezas especiales de polietileno, instalada y funcionando, en ramales de longitud superior a 3 m., y sin protección superficial. s/CTE-HS-4. I/pequeño material y accesorios, ayudas, medios auxiliares y de seguridad, totalmente terminado.

| Código | Ud | Descripción | Rendimiento | Precio | Importe |
|---|---|---|---|---|---|
| O01OB170 | h | Oficial 1ª fontanero calefactor | 0.15 | 19.07 | 2.86 |
| P17PA060 | m | Tubo polietileno ad PE100(PN-10) 50mm | 1.1 | 1.99 | 2.19 |
| P17PP120 | u | Te polietileno 50 mm. (PP) (material) | 0.3 | 7.26 | 2.18 |
| P17PP050 | u | Codo polietileno 50 mm. (PP) (material) | 0.3 | 4.66 | 1.40 |
| P17PP190 | u | Enlace recto polietileno 50 mm. (PP) | 0.1 | 4.31 | 0.43 |
| P20TP444 | u | Soportes isofónicos | 1 | 1.2 | 1.20 |
| P01DW090 | u | Pequeño material | 0.03 | 1.13 | 0.03 |
| %MA3% |  | Medios auxiliares y pruebas | 1 % | 10.29 | 0.10 |
|  |  | Total |  |  | 10.39 |

| Código | Ud | Descripción | Cantidad | Precio | Importe |
|---|---|---|---|---|---|
| E22NTP050 | m | TUBERÍA PP-R 20mm FASER S4/SDR9 | 55 | 11.32 | 622.60 |
| E22NTP060 | m | TUBERÍA PP-R 25mm FASER S4/SDR9 | 45 | 12.94 | 582.30 |
| E22NTP070 | m | TUBERÍA PP-R 32mm FASER S4/SDR9 | 2 | 15.38 | 30.76 |
| E22NTP090 | m | TUBERÍA PP-R 50mm FASER S4/SDR9 | 2 | 22.73 | 45.46 |
| E22NTP100 | m | TUBERÍA PP-R 63mm FASER S4/SDR9 | 16 | 31.59 | 505.44 |

**E22NTP110** m TUBERÍA PP-R 75mm FASER S4/SDR9
4 m × 42.29 = 169.16
Tubería de PP-R de D=75, Ariete 25 (Glynwed), SDR 6. PN20, s/ UNE EN ISO 15874. para AC/ACS y climatización. Sistema de unión por polifusión, incluso con p.p. de accesorios, abrazaderas, liras y pequeño material, totalmente instalado y funcionando, ayudas, medios auxiliares y de seguridad, totalmente terminado.

| Código | Ud | Descripción | Rendimiento | Precio | Importe |
|---|---|---|---|---|---|
| O01OB170 | h | Oficial 1ª fontanero calefactor | 0.2 | 19.07 | 3.81 |
| O01OB195 | h | Ayudante fontanero | 0.3 | 12.19 | 3.66 |
| P20TP130 | m | Tub.pp D75 (material) | 1 | 30.7 | 30.70 |
| P20TP230 | u | Manguito pp Ariete 25 D75 (material) | 0.25 | 10 | 2.50 |
| P20TP444 | u | Soportes isofónicos | 1 | 1.2 | 1.20 |
| %MA3% |  | Medios auxiliares y pruebas | 1 % | 41.87 | 0.42 |
|  |  | Total |  |  | 42.29 |

**E20XAT010** u INST. F.C. FONTANERÍA PEX-PVC LAVABO
24 u × 76.44 = 1834.56
Instalación de fontanería para un lavabo realizada con tuberías de polietileno reticulado PEX de 20 mm (método Engel) para la red de agua fría y caliente, utilizando el sistema de conexión rápida, con tuberías de PVC serie B, UNE-EN-1453, para la red de desagüe y sifón individual de 40 mm cromado, totalmente terminada según normativa vigente, sin incluir los aparatos sanitarios ni la grifería. s/CTE-HS-4/5. Instalado, i/ayudas, medios auxiliares y de seguridad, totalmente terminado.

| Código | Ud | Descripción | Rendimiento | Precio | Importe |
|---|---|---|---|---|---|
| O01OB170 | h | Oficial 1ª fontanero calefactor | 0.5 | 19.07 | 9.54 |
| P17PR020 | m | Tubo poliet. Uponor Wirsbo-PEX 20x1,9 (material) | 8 | 2.1 | 16.80 |
| P17PS017 | u | Te reducida Uponor Q & E 20x20x16 (material) | 2 | 4.74 | 9.48 |
| P17PS080 | u | Codo base fijación Q & E20x1/2" (material) | 2 | 5.05 | 10.10 |
| P17SS090 | u | Sifón curvo PVC sal.horizon.40mm 1 1/2" Cromado (material) | 1 | 24 | 24.00 |
| E20WBV020 | m | TUBERÍA PVC SERIE B 40 mm. | 1.7 | 3.39 | 5.76 |
| %MA3% |  | Medios auxiliares y pruebas | 1 % | 75.68 | 0.76 |
|  |  | Total |  |  | 76.44 |

| Medición | Uds. | Parcial |
|---|---|---|
| Ampliación | 20 | 20.000 |
| Aseo Usos múltiples infantil | 1 | 1.000 |
| Usos Múltiples infanitl | 2 | 2.000 |
| Bañerita usos múltiples infantil | 1 | 1.000 |
| Total |  | 24 |

**E20XAT030** u INST. F. FONTANERÍA PEX-PVC INODORO CISTERNA
2 u × 34.76 = 69.52
Instalación de fontanería para un inodoro con cisterna realizada con tuberías de polietileno reticulado PEX de 20 mm (método Engel) para la red de agua fría, utilizando el sistema de conexión rápida, incluso p.p. de bajante de PVC serie B, UNE-EN-1453, de diámetro 110 mm. y manguetón de enlace para el inodoro, totalmente terminada según normativa vigente, sin incluir los aparatos sanitarios ni la grifería. s/CTE-HS-4/5. Instalado, i/ayudas, medios auxiliares y de seguridad, totalmente terminado.

| Código | Ud | Descripción | Rendimiento | Precio | Importe |
|---|---|---|---|---|---|
| O01OB170 | h | Oficial 1ª fontanero calefactor | 0.25 | 19.07 | 4.77 |
| P17PR020 | m | Tubo poliet. Uponor Wirsbo-PEX 20x1,9 | 4 | 2.1 | 8.40 |
| P17PS017 | u | Te reducida Uponor Q & E 20x20x16 | 1 | 4.74 | 4.74 |
| P17PS080 | u | Codo base fijación Q & E20x1/2" | 1 | 5.05 | 5.05 |
| P17VC060 | m | Tubo PVC evac.serie B j.peg.110mm (material) | 1 | 4.22 | 4.22 |
| P17VP060 | u | Codo M-H 87º PVC evac. j.peg. 110mm. | 1 | 3.25 | 3.25 |
| P17SW020 | u | Conexión PVC inodoro D=110mm c/j.labiada (material) | 1 | 3.99 | 3.99 |
| %MA3% |  | Medios auxiliares y pruebas | 1 % | 34.42 | 0.34 |
|  |  | Total |  |  | 34.76 |

| Medición | Uds. | Parcial |
|---|---|---|
| Usos múltiples infantil | 2 | 2.000 |
| Total |  | 2 |

**E20XAT031** u INST. F. FONTANERÍA PEX-PVC INODORO FLUXOR
13 u × 49.67 = 645.71
Instalación de fontanería para un inodoro dotado de fluxor realizada con tuberías de polietileno reticulado PEX de 25 mm (método Engel) para la red de agua fría, utilizando el sistema de conexión rápida, incluso p.p. de bajante de PVC serie B, UNE-EN-1453, de diámetro 110 mm. y manguetón de enlace para el inodoro, totalmente terminada según normativa vigente, sin incluir los aparatos sanitarios ni la grifería. s/CTE-HS-4/5. Instalado, i/ayudas, medios auxiliares y de seguridad, totalmente terminado.

| Código | Ud | Descripción | Rendimiento | Precio | Importe |
|---|---|---|---|---|---|
| O01OB170 | h | Oficial 1ª fontanero calefactor | 0.25 | 19.07 | 4.77 |
| P17PR030 | m | Tubo poliet. Uponor Wirsbo-PEX 25x2,3 (material) | 4 | 2.67 | 10.68 |
| P17PS019 | u | Te reducida Uponor Q & E 50x50x25 (material) | 1 | 12 | 12.00 |
| P17PS090 | u | Codo base fijación 25-3/4" (material) | 1 | 10.27 | 10.27 |
| P17VC060 | m | Tubo PVC evac.serie B j.peg.110mm | 1 | 4.22 | 4.22 |
| P17VP060 | u | Codo M-H 87º PVC evac. j.peg. 110mm. | 1 | 3.25 | 3.25 |
| P17SW020 | u | Conexión PVC inodoro D=110mm c/j.labiada | 1 | 3.99 | 3.99 |
| %MA3% |  | Medios auxiliares y pruebas | 1 % | 49.18 | 0.49 |
|  |  | Total |  |  | 49.67 |

| Medición | Uds. | Parcial |
|---|---|---|
| Ampliación | 13 | 13.000 |
| Total |  | 13 |

**E20XAT032** u INST. F. FONTANERÍA PEX-PVC VERTEDERO
2 u × 34.76 = 69.52
Instalación de fontanería para un vertedero realizada con tuberías de polietileno reticulado PEX de 20 mm (método Engel) para la red de agua fría, utilizando el sistema de conexión rápida, incluso p.p. de bajante de PVC serie B, UNE-EN-1453, de diámetro 110 mm. y manguetón de enlace para el inodoro, totalmente terminada según normativa vigente, sin incluir los aparatos sanitarios ni la grifería. s/CTE-HS-4/5. Instalado, i/ayudas, medios auxiliares y de seguridad, totalmente terminado

| Código | Ud | Descripción | Rendimiento | Precio | Importe |
|---|---|---|---|---|---|
| O01OB170 | h | Oficial 1ª fontanero calefactor | 0.25 | 19.07 | 4.77 |
| P17PR020 | m | Tubo poliet. Uponor Wirsbo-PEX 20x1,9 | 4 | 2.1 | 8.40 |
| P17PS017 | u | Te reducida Uponor Q & E 20x20x16 | 1 | 4.74 | 4.74 |
| P17PS080 | u | Codo base fijación Q & E20x1/2" | 1 | 5.05 | 5.05 |
| P17VC060 | m | Tubo PVC evac.serie B j.peg.110mm | 1 | 4.22 | 4.22 |
| P17VP060 | u | Codo M-H 87º PVC evac. j.peg. 110mm. | 1 | 3.25 | 3.25 |
| P17SW020 | u | Conexión PVC inodoro D=110mm c/j.labiada | 1 | 3.99 | 3.99 |
| %MA3% |  | Medios auxiliares y pruebas | 1 % | 34.42 | 0.34 |
|  |  | Total |  |  | 34.76 |

| Medición | Uds. | Parcial |
|---|---|---|
| Ampliación | 2 | 2.000 |
| Total |  | 2 |

**E20XAT033** u INST. F. FONTANERÍA PEX-PVC URINARIO
8 u × 33.82 = 270.56
Instalación de fontanería para un urinario realizada con tuberías de polietileno reticulado PEX de 20 mm (método Engel) para la red de agua fría, utilizando el sistema de conexión rápida, con tuberías de PVC serie B, UNE-EN-1453, para la red de desagüe y sifón individual 40 mm cromado, totalmente terminada según normativa vigente, sin incluir los aparatos sanitarios ni la grifería. s/CTE-HS-4/5. Instalado, i/ayudas, medios auxiliares y de seguridad, totalmente terminado.

| Código | Ud | Descripción | Rendimiento | Precio | Importe |
|---|---|---|---|---|---|
| O01OB170 | h | Oficial 1ª fontanero calefactor | 0.5 | 19.07 | 9.54 |
| P17PR020 | m | Tubo poliet. Uponor Wirsbo-PEX 20x1,9 | 4 | 2.1 | 8.40 |
| P17PS017 | u | Te reducida Uponor Q & E 20x20x16 | 1 | 4.74 | 4.74 |
| P17PS080 | u | Codo base fijación Q & E20x1/2" | 1 | 5.05 | 5.05 |
| E20WBV020 | m | TUBERÍA PVC SERIE B 40 mm. | 1.7 | 3.39 | 5.76 |
| %MA3% |  | Medios auxiliares y pruebas | 1 % | 33.49 | 0.33 |
|  |  | Total |  |  | 33.82 |

| Medición | Uds. | Parcial |
|---|---|---|
| Ampliación | 8 | 8.000 |
| Total |  | 8 |

## IN-11 APARATOS SANITARIOS
Importe: 13257.3

**24.01** u LAV.MERIDIAN G. TEMP. ROCA
12 u × 148.55 = 1782.60
Lavabo de porcelana vitrificada blanco Roca o equivalente modelo Meridian, de 62x48 cm., para colocar empotrado en encimera de mármol o similar (sin incluir), con grifería temporizada Roca o equivalente cromado, antiblocaje y enlaces de alimentación flexibles agua fría, incluso válvula de desagüe CROMADO de 40 mm., llave de escuadra de 1/2" cromada, y latiguillo flexible de 20 cm. y de 1/2", instalado y funcionando, ayudas, medios auxiliares y de seguridad, totalmente terminado.

| Código | Ud | Descripción | Rendimiento | Precio | Importe |
|---|---|---|---|---|---|
| O01OB170 | h | Oficial 1ª fontanero calefactor | 1.1 | 19.07 | 20.98 |
| P18LE020 | u | Lavabo 56x47cm. bla. meridian (material) | 1 | 68.57 | 68.57 |
| P18GS060 | u | Grifo temporiz. lavabo antiblocaje (material) | 1 | 49.54 | 49.54 |
| P17SV100 | u | Válvula p/lavabo-bidé de 40 mm. c/cadena (material) | 1 | 2.93 | 2.93 |
| P17XT030 | u | Válvula de escuadra de 1/2" a 1/2" (material) | 1 | 3.38 | 3.38 |
| P18GW040 | u | Latiguillo flex.20cm.1/2"a 1/2" (material) | 1 | 1.68 | 1.68 |
| %MA3% |  | Medios auxiliares y pruebas | 1 % | 147.08 | 1.47 |
|  |  | Total |  |  | 148.55 |

| Medición | Uds. | Parcial |
|---|---|---|
| Aseo niños bajo | 3 | 3.000 |
| Aseo niñas bajo | 2 | 2.000 |
| Aseo niños primero | 3 | 3.000 |
| Aseo niñas primero | 4 | 4.000 |
| Total |  | 12 |

**24.02** u LAV. P/MINUSV. 67x58 BLANCO
4 u × 426.56 = 1706.24
Lavabo abatible especial para minusválidos de porcelana vitrificada en color blanco de 67x58 cm., colocado mediante soporte basculante con mecanismo, sifón flexible, incluso con grifo monomando con palanca larga, con aireador y enlaces de alimentación flexible, cromados, incluso válvula de desagüe CROMADO de 40 mm., llaves de escuadra de 1/2" cromadas y latiguillos flexibles de 25 cm. y de 1/2", instalado y funcionando, ayudas, medios auxiliares y de seguridad, totalmente terminado.

| Código | Ud | Descripción | Rendimiento | Precio | Importe |
|---|---|---|---|---|---|
| O01OB170 | h | Oficial 1ª fontanero calefactor | 1.5 | 19.07 | 28.61 |
| P18LX050 | u | Lav. p/discap. 67x58 bla. (material) | 1 | 148.72 | 148.72 |
| P18LX070 | u | Soporte bascul. p/lav. discap. (material) | 1 | 162.02 | 162.02 |
| P18GL160 | u | Grif.caño ext.p/gerontológica crom (material) | 1 | 69.57 | 69.57 |
| P18LX080 | u | Sifón flexible p/lavabo discap. (material) | 1 | 8.36 | 8.36 |
| P17XT030 | u | Válvula de escuadra de 1/2" a 1/2" | 1 | 3.38 | 3.38 |
| P18GW040 | u | Latiguillo flex.20cm.1/2"a 1/2" | 1 | 1.68 | 1.68 |
| %MA3% |  | Medios auxiliares y pruebas | 1 % | 422.34 | 4.22 |
|  |  | Total |  |  | 426.56 |

| Medición | Uds. | Parcial |
|---|---|---|
| Aseo niños bajo | 1 | 1.000 |
| Aseo niñas bajo | 1 | 1.000 |
| Aseo niños primero | 1 | 1.000 |
| Aseo niñas primero | 1 | 1.000 |
| Total |  | 4 |

**E21ALC010** u LAV ACERO INOX. D=440 mm. PUL.1 C. e=1,5 ROCA
6 u × 176.96 = 1061.76
Lavabo de acero inoxidable 18/10 pulido una cara, de D=440 mm. e=1,5 mm. para colocar empotrado bajo o sobre encimera (sin incluir), con grifería temporizada Roca o equivalente cromado, antiblocaje y enlaces de alimentación flexibles agua fría y caliente, incluso válvula de desagüe CROMADO de 40 mm., llave de escuadra de 1/2" cromada, y latiguillo flexible de 20 cm. y de 1/2", instalado y funcionando, ayudas, medios auxiliares y de seguridad, totalmente terminado.

| Código | Ud | Descripción | Rendimiento | Precio | Importe |
|---|---|---|---|---|---|
| O01OB170 | h | Oficial 1ª fontanero calefactor | 1.2 | 19.07 | 22.88 |
| P18LA010 | u | Lav.acero emp. D=440 mm. pul. 1 c. (material) | 1 | 94.8 | 94.80 |
| P18GS060 | u | Grifo temporiz. lavabo antiblocaje | 1 | 49.54 | 49.54 |
| P17SV100 | u | Válvula p/lavabo-bidé de 40 mm. c/cadena | 1 | 2.93 | 2.93 |
| P17XT030 | u | Válvula de escuadra de 1/2" a 1/2" | 1 | 3.38 | 3.38 |
| P18GW040 | u | Latiguillo flex.20cm.1/2"a 1/2" | 1 | 1.68 | 1.68 |
| %MA3% |  | Medios auxiliares y pruebas | 1 % | 175.21 | 1.75 |
|  |  | Total |  |  | 176.96 |

| Medición | Uds. | Parcial |
|---|---|---|
| Usos Múltiples Primaria | 4 | 4.000 |
| Usos Múltiples Infantil | 2 | 2.000 |
| Total |  | 6 |

**E21ALM030** u LAV.1 SENO 110x50 COL.G.MMDO. (BAÑERA BEBÉS)
1 u × 354.35 = 354.35
Bañerita para bebés formada por lavabo de porcelana vitrificada en blanco de 1 seno, de 110x50 cm. de medidas totales, para colocar sobre mueble (sin inlcuir mueble), con grifería mezcladora temporizada Roca o equivalente modelo Sprint cromado, antiblocaje y enlaces de alimentación flexibles agua fría y caliente, con aireador, tragacadenilla y enlaces de alimentación flexibles, incluso válvula de desagüe de 40 mm., llaves de escuadra de 1/2" cromadas, y latiguillos flexibles de 20 cm. y de 1/2", instalado y funcionando, ayudas, medios auxiliares y de seguridad, totalmente terminado.

| Código | Ud | Descripción | Rendimiento | Precio | Importe |
|---|---|---|---|---|---|
| O01OB170 | h | Oficial 1ª fontanero calefactor | 1.5 | 19.07 | 28.61 |
| P18LM030 | u | Lavabo 1 seno 110x50 cm. blanco bañerita (material) | 1 | 263 | 263.00 |
| P18GS060 | u | Grifo temporiz. lavabo antiblocaje | 1 | 49.54 | 49.54 |
| P17SV100 | u | Válvula p/lavabo-bidé de 40 mm. c/cadena | 1 | 2.93 | 2.93 |
| P17XT030 | u | Válvula de escuadra de 1/2" a 1/2" | 2 | 3.38 | 6.76 |
| %MA3% |  | Medios auxiliares y pruebas | 1 % | 350.84 | 3.51 |
|  |  | Total |  |  | 354.35 |

| Medición | Uds. | Parcial |
|---|---|---|
| Usos multiples infantil | 1 | 1.000 |
| Total |  | 1 |

**E21ALA040** u LAV.56x46 C/PED. S.NORMAL BLA.
1 u × 138.99 = 138.99
Lavabo de porcelana vitrificada blanco de 56x46 cm. colocado con pedestal y con anclajes a la pared, con grifería temporizada Roca o equivalente cromado, antiblocaje y enlaces de alimentación flexibles agua fría y caliente, incluso válvula de desagüe de 40 mm., llaves de escuadra de 1/2" cromadas, y latiguillos flexibles de 20 cm. y de 1/2", instalado y funcionando, ayudas, medios auxiliares y de seguridad, totalmente terminado.

| Código | Ud | Descripción | Rendimiento | Precio | Importe |
|---|---|---|---|---|---|
| O01OB170 | h | Oficial 1ª fontanero calefactor | 1.1 | 19.07 | 20.98 |
| P18LP040 | u | Lav.56x46cm.c/ped.bla. Victoria (material) | 1 | 59.1 | 59.10 |
| P18GS060 | u | Grifo temporiz. lavabo antiblocaje | 1 | 49.54 | 49.54 |
| P17SV100 | u | Válvula p/lavabo-bidé de 40 mm. c/cadena | 1 | 2.93 | 2.93 |
| P17XT030 | u | Válvula de escuadra de 1/2" a 1/2" | 1 | 3.38 | 3.38 |
| P18GW040 | u | Latiguillo flex.20cm.1/2"a 1/2" | 1 | 1.68 | 1.68 |
| %MA3% |  | Medios auxiliares y pruebas | 1 % | 137.61 | 1.38 |
|  |  | Total |  |  | 138.99 |

| Medición | Uds. | Parcial |
|---|---|---|
| Usos multiples infantil | 1 | 1.000 |
| Total |  | 1 |

**E21ANF010** u INOD.C/FLUXOR S.NORMAL.BLA.
9 u × 249.74 = 2247.66
Inodoro de porcelana vitrificada blanco serie normal, para fluxor, colocado mediante tacos y tornillos al solado, incluso sellado con silicona, y compuesto por: taza, asiento con tapa lacados, con bisagras de acero y fluxor de 3/4" cromado con embellecedor y llave de paso, con tubo de descarga curvo de D=28 mm., incluso racor de unión y brida. Instalado, i/pequeño material y accesorios, ayudas, medios auxiliares y de seguridad, totalmente terminado.

| Código | Ud | Descripción | Rendimiento | Precio | Importe |
|---|---|---|---|---|---|
| O01OB170 | h | Oficial 1ª fontanero calefactor | 1.8 | 19.07 | 34.33 |
| P18IA040 | u | Taza p/fluxor normal bla. Victoria (material) | 1 | 77.6 | 77.60 |
| P18GX015 | u | Fluxor 3/4" c/maneta y llave (material) | 1 | 95 | 95.00 |
| P18GX160 | u | Tubo curvo inodoro D=28x62 (material) | 1 | 17.63 | 17.63 |
| P18GX200 | u | Racor unión taza (material) | 1 | 17.82 | 17.82 |
| P18GX210 | u | Brida fijación (material) | 1 | 4.89 | 4.89 |
| %MA3% |  | Medios auxiliares y pruebas | 1 % | 247.27 | 2.47 |
|  |  | Total |  |  | 249.74 |

| Medición | Uds. | Parcial |
|---|---|---|
| Aseo niños bajo | 2 | 2.000 |
| Aseo niñas bajo | 2 | 2.000 |
| Aseo niños primero | 2 | 2.000 |
| Aseo niñas primero | 3 | 3.000 |
| Total |  | 9 |

**24.04** u INODORO MINUSVÁLIDO TANQUE BAJO
4 u × 520.3 = 2081.20
Inodoro especial para minusválidos de tanque bajo y de porcelana vitrificada blanca, fijado al suelo mediante 4 puntos de anclaje, dotado de asiento ergonómico abierto por delante y tapa blancos, y cisterna con mando neumático, instalado y funcionando, incluso p.p. de llave de escuadra de1/2" cromada y latiguillo flexible de 20 cm. de1/2", ayudas, medios auxiliares y de seguridad, totalmente terminado.

| Código | Ud | Descripción | Rendimiento | Precio | Importe |
|---|---|---|---|---|---|
| O01OB170 | h | Oficial 1ª fontanero calefactor | 1.3 | 19.07 | 24.79 |
| P18IE030 | u | Inod.minusvál.t.bajo 4 fij.suelo (material) | 1 | 485.3 | 485.30 |
| P17XT030 | u | Válvula de escuadra de 1/2" a 1/2" | 1 | 3.38 | 3.38 |
| P18GW040 | u | Latiguillo flex.20cm.1/2"a 1/2" | 1 | 1.68 | 1.68 |
| %MA3% |  | Medios auxiliares y pruebas | 1 % | 515.15 | 5.15 |
|  |  | Total |  |  | 520.3 |

| Medición | Uds. | Parcial |
|---|---|---|
| Aseo niños bajo | 1 | 1.000 |
| Aseo niñas bajo | 1 | 1.000 |
| Aseo niños primero | 1 | 1.000 |
| Aseo niñas primero | 1 | 1.000 |
| Total |  | 4 |

**24.05** u INOD. INFANTIL C/CISTERNA EMPOTRADA BLA.
2 u × 274.88 = 549.76
Inodoro infantil de porcelana vitrificada blanco, con cisterna y pulsador, colocado mediante tacos y tornillos al solado, incluso sellado con silicona y compuesto por : taza, cisterna, pulsador, asiento con bisagras de acero incluso racor de unión y brida, funcionando, ayudas, medios auxiliares y de seguridad, totalmente terminado.

| Código | Ud | Descripción | Rendimiento | Precio | Importe |
|---|---|---|---|---|---|
| O01OB170 | h | Oficial 1ª fontanero calefactor | 1.8 | 19.07 | 34.33 |
| P18IE050 | u | Inod. infantil c/tapa (material) | 1 | 175.49 | 175.49 |
| P18WW110 | u | Placa accionamiento blanca (material) | 1 | 22 | 22.00 |
| P18GX160 | u | Tubo curvo inodoro D=28x62 | 1 | 17.63 | 17.63 |
| P18GX200 | u | Racor unión taza | 1 | 17.82 | 17.82 |
| P18GX210 | u | Brida fijación | 1 | 4.89 | 4.89 |
| %MA3% |  | Medios auxiliares y pruebas | 1 % | 272.16 | 2.72 |
|  |  | Total |  |  | 274.88 |

| Medición | Uds. | Parcial |
|---|---|---|
| Usos multiples infantil | 2 | 2.000 |
| Total |  | 2 |

**24.11** u VERTEDERO PORC.48x50 BLANCO
2 u × 146.81 = 293.62
Vertedero de porcelana vitrificada, blanco, de 48x50 cm., dotado de rejilla de desagüe y enchufe de unión, colocado mediante tacos y tornillos al solado, incluso sellado con silicona, e instalado con grifería de pared convencional, incluso válvula de desagüe de 40 mm., funcionando, ayudas, medios auxiliares y de seguridad, totalmente terminado.

| Código | Ud | Descripción | Rendimiento | Precio | Importe |
|---|---|---|---|---|---|
| O01OB170 | h | Oficial 1ª fontanero calefactor | 1.1 | 19.07 | 20.98 |
| P18WV010 | u | Verted.porc.c/rej.48x50cm.blan. (material) | 1 | 95.98 | 95.98 |
| P18GF030 | u | Grif.pared fregadero cromo s.n. (material) | 1 | 23.6 | 23.60 |
| P17SV070 | u | Válv.gigante inox.p/fregade.110mm (material) | 1 | 4.8 | 4.80 |
| %MA3% |  | Medios auxiliares y pruebas | 1 % | 145.36 | 1.45 |
|  |  | Total |  |  | 146.81 |

| Medición | Uds. | Parcial |
|---|---|---|
| Bajo | 1 | 1.000 |
| Primero | 1 | 1.000 |
| Total |  | 2 |

**E21AU030** u URINARIO MURAL G.TEMPOR.BLANCO
8 u × 299.71 = 2397.68
Urinario mural de porcelana vitrificada blanco, colocado mediante anclajes de fijación a la pared, y dotado de tapón de limpieza y manguito, instalado con grifo temporizador para urinarios, incluso enlace de 1/2" y llave de escuadra de 1/2" cromada, funcionando. Se incluye sifón de la misma marca. I/ayudas, medios auxiliares y de seguridad, totalmente terminado.

| Código | Ud | Descripción | Rendimiento | Precio | Importe |
|---|---|---|---|---|---|
| O01OB170 | h | Oficial 1ª fontanero calefactor | 1.5 | 19.07 | 28.61 |
| P18WU010 | u | Urinario mural c/fijac.blanco (material) | 1 | 188 | 188.00 |
| P18GS220 | u | Pulsador temporiz. visto urinario (material) | 1 | 45.69 | 45.69 |
| P18GW100 | u | Enlace para urinario de 1/2" (material) | 1 | 7.06 | 7.06 |
| P17XT030 | u | Válvula de escuadra de 1/2" a 1/2" | 1 | 3.38 | 3.38 |
| P17SS090 | u | Sifón curvo PVC sal.horizon.40mm 1 1/2" Cromado | 1 | 24 | 24.00 |
| %MA3% |  | Medios auxiliares y pruebas | 1 % | 296.74 | 2.97 |
|  |  | Total |  |  | 299.71 |

| Medición | Uds. | Parcial |
|---|---|---|
| Aseo niños bajo | 3 | 3.000 |
| Aseo niños primero | 5 | 5.000 |
| Total |  | 8 |

**E21MC061** u BARRA APOYO DOBLE ABAT. ACERO INOX. 85 cm.
8 u × 80.43 = 643.44
Barra de apoyo doble pared/pared de acero inoxidable 18/10 (AISI-304) de D=30 mm. y longitud 85 cm. a cada lado, abatible, con cubretornillos de fijación. Instalado con tacos de plástico y tornillos a la pared. I/ayudas, medios auxiliares y de seguridad, totalmente terminado.

| Código | Ud | Descripción | Rendimiento | Precio | Importe |
|---|---|---|---|---|---|
| O01OA030 | h | Oficial primera | 0.4 | 19.08 | 7.63 |
| P18CB250 | u | Barra apoyo acero inox. doble 85 cm. (material) | 1 | 72 | 72.00 |
| %MA3% |  | Medios auxiliares y pruebas | 1 % | 79.63 | 0.80 |
|  |  | Total |  |  | 80.43 |

| Medición | Uds. | Parcial |
|---|---|---|
| Aseo niños bajo | 2 | 2.000 |
| Aseo niñas bajo | 2 | 2.000 |
| Aseo niños primero | 2 | 2.000 |
| Aseo niñas primero | 2 | 2.000 |
| Total |  | 8 |

## 13 URBANIZACION
Importe: 146348.13

**E02EM031** m3 EXC.ZANJA A MÁQUI.T.COMPACTO
43.488 m3 × 11.63 = 505.77

| Medición | Uds. | Largo | Ancho | Alto | Parcial |
|---|---|---|---|---|---|
| Valla | 1 | 0.9 | 0.7 | 0.95 | 0.599 |
|  | 1 | 3.3 | 0.7 | 0.95 | 2.195 |
|  | 1 | 42.8 | 0.4 | 0.95 | 16.264 |
|  | 1 | 8.4 | 0.7 | 0.95 | 5.586 |
|  | 1 | 3 | 0.4 | 0.95 | 1.140 |
|  | 1 | 2.75 | 0.7 | 0.95 | 1.829 |
|  | 1 | 1.3 | 0.7 | 0.95 | 0.865 |
|  | 1 | 18.5 | 0.4 | 0.95 | 7.030 |
| Aparcamiento | 1 | 11 | 0.7 | 0.95 | 7.315 |
|  | 1 | 1 | 0.7 | 0.95 | 0.665 |
| Total |  |  |  |  | 43.488 |

**E02TT031** m3 TRANSP.VERTED.CARGA MEC.
52.188 m3 × 6.35 = 331.39

| Medición | Uds. | Largo | Ancho | Alto | Parcial |
|---|---|---|---|---|---|
| 13.01 | 1 | 43.49 | 1 | 1.2 | 52.188 |
| Total |  |  |  |  | 52.188 |

**E04CM041** m3 HORM.LIMPIEZA HL-150/B/20/IIa V.MAN
9.155 m3 × 53.44 = 489.24

| Medición | Uds. | Largo | Ancho | Alto | Parcial |
|---|---|---|---|---|---|
| Valla | 1 | 0.9 | 0.7 | 0.2 | 0.126 |
|  | 1 | 3.3 | 0.7 | 0.2 | 0.462 |
|  | 1 | 42.8 | 0.4 | 0.2 | 3.424 |
|  | 1 | 8.4 | 0.7 | 0.2 | 1.176 |
|  | 1 | 3 | 0.4 | 0.2 | 0.240 |
|  | 1 | 2.75 | 0.7 | 0.2 | 0.385 |
|  | 1 | 1.3 | 0.7 | 0.2 | 0.182 |
|  | 1 | 18.5 | 0.4 | 0.2 | 1.480 |
| Aparcamiento | 1 | 11 | 0.7 | 0.2 | 1.540 |
|  | 1 | 1 | 0.7 | 0.2 | 0.140 |
| Total |  |  |  |  | 9.155 |

**E04CA011** m3 H.ARM.HA-25/B/20/IIa ACERO 42 Kg
34.333 m3 × 133.37 = 4578.99

| Medición | Uds. | Largo | Ancho | Alto | Parcial |
|---|---|---|---|---|---|
| Valla | 1 | 0.9 | 0.7 | 0.75 | 0.473 |
|  | 1 | 3.3 | 0.7 | 0.75 | 1.733 |
|  | 1 | 42.8 | 0.4 | 0.75 | 12.840 |
|  | 1 | 8.4 | 0.7 | 0.75 | 4.410 |
|  | 1 | 3 | 0.4 | 0.75 | 0.900 |
|  | 1 | 2.75 | 0.7 | 0.75 | 1.444 |
|  | 1 | 1.3 | 0.7 | 0.75 | 0.683 |
|  | 1 | 18.5 | 0.4 | 0.75 | 5.550 |
| Aparcamiento | 1 | 11 | 0.7 | 0.75 | 5.775 |
|  | 1 | 1 | 0.7 | 0.75 | 0.525 |
| Total |  |  |  |  | 34.333 |

**E04MA042** m3 H.ARM. HA-25/B/20/IIa 2 CARAS 0,30 V.GRÚA
19.673 m3 × 293.82 = 5780.32

| Medición | Uds. | Largo | Ancho | Alto | Parcial |
|---|---|---|---|---|---|
| Valla | 1 | 0.9 | 0.2 | 2.7 | 0.486 |
|  | 1 | 3.3 | 0.2 | 2.7 | 1.782 |
|  | 1 | 42.8 | 0.2 | 0.7 | 5.992 |
|  | 1 | 8.4 | 0.2 | 2.7 | 4.536 |
|  | 1 | 3 | 0.2 | 0.7 | 0.420 |
|  | 1 | 2.75 | 0.2 | 2.7 | 1.485 |
|  | 1 | 1.3 | 0.2 | 2.7 | 0.702 |
|  | 1 | 18.5 | 0.2 | 0.7 | 2.590 |
| Aparcamiento | 1 | 11 | 0.2 | 0.7 | 1.540 |
|  | 1 | 1 | 0.2 | 0.7 | 0.140 |
| Total |  |  |  |  | 19.673 |

**U06TP256** m CONDUC.POLIET.PE 50 PN 10 D=32mm.
150 m × 5.46 = 819.00
Tubería de polietileno alta densidad PE50, de 32 mm. de diámetro nominal y una presión de trabajo de 10 kg/cm2, suministrada en rollos, colocada en zanja sobre cama de arena, relleno lateral y superior hasta 10 cm. por encima de la generatriz con la misma arena, i/p.p. de apertura y tapado de zanja, elementos de unión, medios auxiliares y de seguridad, totalmente terminada y colocada, s/NTE-IFA-13.

| Código | Ud | Descripción | Rendimiento | Precio | Importe |
|---|---|---|---|---|---|
| O01OB170 | h | Oficial 1ª fontanero calefactor | 0.04 | 19.07 | 0.76 |
| O01OB180 | h | Oficial 2ª fontanero calefactor | 0.04 | 17.37 | 0.69 |
| O01OA060 | h | Peón especializado | 0.1 | 16.19 | 1.62 |
| P26TPA320 | m | Tub.polietileno a.d. PE50 PN10 DN=32mm. (material) | 1 | 1.42 | 1.42 |
| P01AA020 | m3 | Arena de río 0/6 mm. | 0.06 | 15.26 | 0.92 |
| %MA3% |  | Medios auxiliares y pruebas | 1 % | 5.41 | 0.05 |
|  |  | Total |  |  | 5.46 |

**U12F010** u FUENTE FUNDIC.C/PILETA 1 GRIFO
1 u × 1079.53 = 1079.53
Suministro, colocación e instalación de fuente de fundición de 1ª calidad con pileta de recogida, de 1 m. de altura aproximadamente, 1 grifo, incluso anclaje de la misma, ejecución de acometida y desagüe, comprendiendo la rotura de pavimentos y su reposición, instalada, ayudas, medios auxiliares y de seguridad, totalmente terminado.

| Código | Ud | Descripción | Rendimiento | Precio | Importe |
|---|---|---|---|---|---|
| O01OA090 | h | Cuadrilla A | 1.5 | 39.55 | 59.33 |
| O01OB170 | h | Oficial 1ª fontanero calefactor | 1 | 19.07 | 19.07 |
| O01OB195 | h | Ayudante fontanero | 1 | 12.19 | 12.19 |
| P26FF010 | u | Fuente fundic.c/pileta 1 grifo (material) | 1 | 825 | 825.00 |
| P26FA015 | u | Acometida y desagüe fuente/bebed (material) | 1 | 125 | 125.00 |
| P01DW090 | u | Pequeño material | 25 | 1.13 | 28.25 |
| %MA3% |  | Medios auxiliares y pruebas | 1 % | 1068.84 | 10.69 |
|  |  | Total |  |  | 1079.53 |

| Medición | Uds. | Parcial |
|---|---|---|
| Patio | 1 | 1.000 |
| Total |  | 1 |

**U12RB021** u BOCA RIEGO BAYONETA C/TAPA 3/4"
3 u × 37.36 = 112.08
Boca de riego tipo bayoneta con tapa, de enlace rápido, construida en latón, de 3/4" de diámetro, montada sobre bobina metálica, i/conexión y hormigonado, instalada, ayudas, medios auxiliares y de seguridad, totalmente terminado.

| Código | Ud | Descripción | Rendimiento | Precio | Importe |
|---|---|---|---|---|---|
| O01OB170 | h | Oficial 1ª fontanero calefactor | 0.25 | 19.07 | 4.77 |
| O01OB195 | h | Ayudante fontanero | 0.25 | 12.19 | 3.05 |
| A03H050 | m3 | HORM. DOSIF. 250 kg /CEMENTO Tmáx.20 | 0.005 | 61.81 | 0.31 |
| P26PPL010 | u | Collarín PP para PE-PVC D=32mm.-1/2" (material) | 1 | 1.6 | 1.60 |
| P26RB020 | u | Boca riego bayoneta bronce c/tapa 3/4" (material) | 1 | 27.26 | 27.26 |
| %MA3% |  | Medios auxiliares y pruebas | 1 % | 36.99 | 0.37 |
|  |  | Total |  |  | 37.36 |

**U13TGS021** m TUB.PEBD SFCIAL C/GOT.INTEGR c/50cm D=16
285 m × 4.42 = 1259.70
Riego superficial por goteo, realizado con tubería de polietileno de baja densidad con goteo integrado autolimpiante y autocompensante cada 50 cm. de 16 mm. de diámetro, así como conexión a la tubería general de alimentación, piezas pequeñas de unión, los automatismos y controles, ayudas, medios auxiliares y de seguridad, totalmente terminado.

| Código | Ud | Descripción | Rendimiento | Precio | Importe |
|---|---|---|---|---|---|
| O01OB170 | h | Oficial 1ª fontanero calefactor | 0.09 | 19.07 | 1.72 |
| P26TPI020 | m | Tub.PEBD c/got.integr.progr. c/50cm D=16mm compl. (material) | 1 | 2.66 | 2.66 |
| % |  | Medios auxiliares | 1 % | 4.38 | 0.04 |
|  |  | Total |  |  | 4.42 |

| Medición | Uds. | Largo | Parcial |
|---|---|---|---|
|  | 1 | 90 | 90.000 |
|  | 1 | 25 | 25.000 |
|  | 1 | 35 | 35.000 |
|  | 1 | 85 | 85.000 |
|  | 1 | 30 | 30.000 |
|  | 1 | 20 | 20.000 |
| Total |  |  | 285 |

**U12SP231** u PROGRAM. C/ELECTROVÁLV. 1" (PILA 10AÑOS)
1 u × 197.86 = 197.86
Programador intemperie a baterías de 10 años de duración con electroválvula de plástico de 1" de diámetro incorporada, tiempo de programación de 1 a 330 minutos, presión de trabajo de 0,4 a 8 atm., funcionamiento a pilas con apertura manual, i/conexión a la red con racores desmontables, medios auxiliares y de seguridad, totalmente instalado y terminado.

| Código | Ud | Descripción | Rendimiento | Precio | Importe |
|---|---|---|---|---|---|
| O01OB170 | h | Oficial 1ª fontanero calefactor | 0.225 | 19.07 | 4.29 |
| O01OB195 | h | Ayudante fontanero | 0.225 | 12.19 | 2.74 |
| P26SP025 | u | Program. c/electroválv. 1" (pila 10años) (material) | 1 | 188.87 | 188.87 |
| % |  | Medios auxiliares | 1 % | 195.90 | 1.96 |
|  |  | Total |  |  | 197.86 |

**E04SM101** m2 SOLER.HA-25, F.PROLIP. 15cm.+ENCACH.15cm
3150.36 m2 × 20.93 = 65937.03
Solera de hormigón armado de 15 cm. de espesor, realizada con hormigón HA-25 N/mm2, Tmáx.20 mm., con fibra de polipropileno (0,8 Kg/m3), elaborado en central, i/encachado de piedra multicapa de 15 cm. de espesor, lámina de polietileno, vertido, colocación, p.p. de encofrado y desencofrado perimetral, juntas, aserrado de las mismas y fratasado, medios auxiliares y de seguridad, totalmente terminado, según NTE-RSS y EHE-08.

| Código | Ud | Descripción | Rendimiento | Precio | Importe |
|---|---|---|---|---|---|
| E04SE090 | m3 | HOR. HA-25/B/20/Ila F.POLIPR. SOLERA | 0.15 | 97.21 | 14.58 |
| E04SE011 | m2 | ENCACHADO PIEDRA MULTIC: e=15cm | 1 | 5.89 | 5.89 |
| P06SL180 | m2 | Lámina polietileno (material) | 1 | 0.25 | 0.25 |
| % |  | Medios auxiliares | 1 % | 20.72 | 0.21 |
|  |  | Total |  |  | 20.93 |

| Medición | Uds. | Largo | Ancho | Parcial |
|---|---|---|---|---|
| Patios | 1 | 61 | 30 | 1830.000 |
|  | 1 | 12 | 17 | 204.000 |
|  | 1 | 11 | 35 | 385.000 |
|  | 1 | 11 | 1.8 | 19.800 |
|  | 1 | 4.8 | 3 | 14.400 |
|  | 1 | 10 | 2.2 | 22.000 |
|  | 1 | 3 | 4 | 12.000 |
|  | 1 | 14.4 | 19.8 | 285.120 |
|  | 1 | 9.8 | 14.8 | 145.040 |
|  | 1 | 11.2 | 20 | 224.000 |
| Rampa | 1 | 1.5 | 6 | 9.000 |
| Total |  |  |  | 3150.36 |

**E11CCT041** m2 PAVIMENTO CONTINUO CUARZO GRIS
3141.36 m2 × 7.16 = 22492.14
Pavimento monolítico de cuarzo en color gris natural, sobre solera o forjado de hormigón en fresco, sin incluir estos, incluye replanteo de solera, encofrado y desencofrado, extendido del hormigón; regleado y nivelado de solera; incorporación de capa de rodadura mediante espolvoreo (rendimiento 5,0 kg/m2.); fratasado mecánico, alisado y pulimentado; curado del hormigón con el líquido incoloro (rendimiento 0,15 kg/m2.); p.p. aserrado de juntas de retracción con disco de diamante y sellado con la masilla elástica, medios auxiliares y de seguridad, totalmente terminado, s/NTE-RSC, medido en superficie realmente ejecutada.

| Código | Ud | Descripción | Rendimiento | Precio | Importe |
|---|---|---|---|---|---|
| O01OA030 | h | Oficial primera | 0.077 | 19.08 | 1.47 |
| O01OA050 | h | Ayudante | 0.077 | 16.83 | 1.30 |
| O01OA070 | h | Peón ordinario | 0.077 | 16.06 | 1.24 |
| P08CC020 | kg | Pavimento continuo cuarzo gris (material) | 5 | 0.25 | 1.25 |
| P08CT080 | kg | Liquido de curado 130 (material) | 0.15 | 2.01 | 0.30 |
| P08FR316 | m | Sellado de juntas 4 mm. (material) | 0.3 | 5.1 | 1.53 |
| % |  | Medios auxiliares | 1 % | 7.09 | 0.07 |
|  |  | Total |  |  | 7.16 |

| Medición | Uds. | Largo | Ancho | Parcial |
|---|---|---|---|---|
| 13.08 | 1 | 3141.36 | 1 | 3141.360 |
| Total |  |  |  | 3141.36 |

**E11ERB061** m2 SOLADO GRES RÚSTICO 30x30cm. ANTIDESL.
9 m2 × 40.51 = 364.59
Solado de baldosa de gres rústico bicapa antideslizante clase 2 de Rd (s/n UNE-ENV 12633:2003), de 30x30 cm. con ferrojunta antracita de 1 cm. (AIIa-AI, s/UNE-EN-14411) recibido con mortero de cemento CEM II/B-P 32,5 N y arena de río (M-5), i/cama de 2 cm. de arena de río, rejuntado con material cementoso color CG2 para junta de 10 mm según EN-13888 Ibersec junta color y limpieza, medios auxiliares y de seguridad, totalmente terminado, s/NTE-RSR-2, medido en superficie realmente ejecutada.

| Código | Ud | Descripción | Rendimiento | Precio | Importe |
|---|---|---|---|---|---|
| O01OB090 | h | Oficial solador, alicatador | 0.35 | 18.04 | 6.31 |
| O01OB100 | h | Ayudante solador, alicatador | 0.35 | 16.97 | 5.94 |
| O01OA070 | h | Peón ordinario | 0.25 | 16.06 | 4.02 |
| P01AA020 | m3 | Arena de río 0/6 mm. | 0.02 | 15.26 | 0.31 |
| P08EXG040 | m2 | Bald.Gres rústico 30x30 cm. antideslizante (material) | 1.1 | 17.55 | 19.31 |
| A02A021 | m3 | MORT. CEMENTO M-5 ELAB/A MANO SEMISECO | 0.05 | 63.25 | 3.16 |
| P01FJ006 | kg | Junta cementosa mej. color 2-15 mm CG2 | 1.4 | 0.76 | 1.06 |
| % |  | Medios auxiliares | 1 % | 40.11 | 0.40 |
|  |  | Total |  |  | 40.51 |

| Medición | Uds. | Largo | Ancho | Parcial |
|---|---|---|---|---|
| Rampa | 1 | 1.5 | 6 | 9.000 |
| Total |  |  |  | 9 |

**U04VBS031** m2 PAV. ELÁSTICO PROT.CAÍDAS e=60 mm.
105 m2 × 94.62 = 9935.10
Pavimento elástico bicapa de caucho, de 60 mm. de espesor, capa inferior de virutas y superior de granulado coloreado, colocado sobre soporte existente mediante pegamento de caucho intemperie, recomendado para caídas no superiores a 1,70 m., i/pieza de remate de borde, terminado, medios auxiliares y de seguridad, totalmente terminado, medida la superficie realmente ejecutada.

| Código | Ud | Descripción | Rendimiento | Precio | Importe |
|---|---|---|---|---|---|
| O01OB505 | h | Montador especializado (mano de obra) | 0.5 | 20.74 | 10.37 |
| O01OB510 | h | Ayudante montador especializado (mano de obra) | 0.5 | 17.13 | 8.57 |
| P08XVS030 | m2 | Loseta caucho viruta/granul.60 mm (material) | 1.02 | 71.76 | 73.20 |
| P06SI050 | kg | Caucho sintético (material) | 0.15 | 10.25 | 1.54 |
| % |  | Medios auxiliares | 1 % | 93.68 | 0.94 |
|  |  | Total |  |  | 94.62 |

| Medición | Uds. | Largo | Ancho | Parcial |
|---|---|---|---|---|
| Juegos infantil | 1 | 7 | 15 | 105.000 |
| Total |  |  |  | 105 |

**U04BH041** m BORD.HORM. MONOC. GRIS 10x30 cm.
325.7 m × 16.37 = 5331.71
Bordillo de hormigón monocapa, de color gris y sección tipo de 10 cm. de base y 30 cm. de altura, colocado sobre solera de hormigón HM-20/P/20/I, de 10 cm. de espesor, rejuntado y limpieza, medios auxiliares y de seguridad, totalmente terminado.

| Código | Ud | Descripción | Rendimiento | Precio | Importe |
|---|---|---|---|---|---|
| O01OA140 | h | Cuadrilla F (mano de obra) | 0.22 | 30.14 | 6.63 |
| P01HM010 | m3 | Hormigón HM-20/B/20/IIa central (material) | 0.04 | 56.23 | 2.25 |
| A02A080 | m3 | MORTERO CEMENTO M-5 | 0.001 | 65.45 | 0.07 |
| P08XBH040 | m | Bord.omega monoc.jard.gris 10x30 (material) | 1 | 7.26 | 7.26 |
| % |  | Medios auxiliares | 1 % | 16.21 | 0.16 |
|  |  | Total |  |  | 16.37 |

| Medición | Uds. | Largo | Ancho | Parcial |
|---|---|---|---|---|
|  | 1 | 19 |  | 19.000 |
|  | 1 | 69.5 |  | 69.500 |
|  | 1 | 44 |  | 44.000 |
|  | 2 | 20 |  | 40.000 |
|  | 2 | 8.5 |  | 17.000 |
|  | 2 | 5.6 |  | 11.200 |
|  | 2 | 5 |  | 10.000 |
|  | 1 | 3 |  | 3.000 |
|  | 28 | 1 | 4 | 112.000 |
| Total |  |  |  | 325.7 |

**U13MM451** m2 MOSAICO GRAVILLA CALIZA COLOR
118.11 m2 × 13.94 = 1646.45
Formación de mosaico con gravilla de machaqueo de diferentes colores, sobre una malla de polipropileno tejido de 180 g./m2. especial antihierbas, separadas por bandas de plástico resistente a las radiaciones UV, de 10 cm. de ancho para empotrar en el terreno dejando visible una sección tubular rectilínea de 2 cm. de diámetro aproximadamente, i/preparación del terreno, suministro de los áridos, colocación de la malla, replanteo y formación de las parcelas del mosaico con la banda separadora, extendido en capa uniforme, retirada de sobrantes y riego final de limpieza, medios auxiliares y de seguridad, totalmente terminado, medida la superficie realmente ejecutada.

| Código | Ud | Descripción | Rendimiento | Precio | Importe |
|---|---|---|---|---|---|
| O01OB270 | h | Oficial 1ª jardinería (mano de obra) | 0.009 | 16.19 | 0.15 |
| O01OB280 | h | Peón jardinería (mano de obra) | 0.045 | 14.11 | 0.63 |
| P01AJM040 | m3 | Gravilla color 9-12 mm. (material) | 0.125 | 67.5 | 8.44 |
| P28SM230 | m2 | Malla antihierba polipr.180g/m2 (material) | 1.1 | 0.54 | 0.59 |
| P28W010 | m | Banda separac.bordur.plás.res.UV (material) | 1.02 | 3.83 | 3.91 |
| P01DW050 | m3 | Agua | 0.075 | 1.01 | 0.08 |
| % |  | Medios auxiliares | 1 % | 13.80 | 0.14 |
|  |  | Total |  |  | 13.94 |

| Medición | Uds. | Largo | Ancho | Parcial |
|---|---|---|---|---|
| Patio 1 | 1 | 4 | 3 | 12.000 |
| Patio 2 | 1 | 6 | 2.6 | 15.600 |
|  | 1 | 4.2 | 2.8 | 11.760 |
| Resto | 1 | 42.5 | 1.1 | 46.750 |
|  | 1 | 16 | 2 | 32.000 |
| Total |  |  |  | 118.11 |

**U04VA056** m2 ARENERO C/ARENA RÍO e=20 cm.
40 m2 × 4.92 = 196.80
Pavimento terrizo peatonal de 10 cm. de espesor, de una mezcla de arenas de miga y río, sobre firme terrizo existente no considerado en el presente precio, i/rasanteo previo, preparación y extendido de la mezcla, perfilado de bordes, humectación, apisonado y limpieza, terminado.

| Código | Ud | Descripción | Rendimiento | Precio | Importe |
|---|---|---|---|---|---|
| O01OA070 | h | Peón ordinario | 0.09 | 16.06 | 1.45 |
| M05PN120 | h | Minicargadora neumáticos 60 CV (maquinaria) | 0.011 | 33.43 | 0.37 |
| P01AA020 | m3 | Arena de río 0/6 mm. | 0.2 | 15.26 | 3.05 |
| % |  | Medios auxiliares | 1 % | 4.87 | 0.05 |
|  |  | Total |  |  | 4.92 |

| Medición | Uds. | Largo | Ancho | Parcial |
|---|---|---|---|---|
|  | 1 | 8 | 5 | 40.000 |
| Total |  |  |  | 40 |

**U14MR022** m2 GRAVA MIXTA Y VIVACES
80.75 m2 × 27.64 = 2231.93
Formación de extendido de grava mixta de piedra caliza y canto rodado y plantación de vivaces, incluyendo nivelación del soporte con tierras, cubrición de las mismas con un geotextil antihierbas en la zona de gravas, extendido de la grava y la plantación de las vivaces, medios auxiliares y de seguridad, totalmente terminado.

| Código | Ud | Descripción | Rendimiento | Precio | Importe |
|---|---|---|---|---|---|
| O01OB270 | h | Oficial 1ª jardinería | 0.108 | 16.19 | 1.75 |
| O01OB280 | h | Peón jardinería | 0.72 | 14.11 | 10.16 |
| P01AD101 | m3 | Zahorra natural clasificada IP=0 | 0.1 | 6.4 | 0.64 |
| P01DW050 | m3 | Agua | 0.075 | 1.01 | 0.08 |
| P28SM210 | m2 | Geotextil antihierbas 100 g/m2 (material) | 0.8 | 0.41 | 0.33 |
| P01SJ200 | m3 | Piedra caliza de coquera sin tra (material) | 0.06 | 49.52 | 2.97 |
| P01AD210 | t | Árido rodado clasificado < 40 mm (material) | 0.06 | 5.88 | 0.35 |
| P28EA500 | u | Conífera enana rocalla 0,2-0,4 m (material) | 0.5 | 5.27 | 2.64 |
| P28EE500 | u | Arbusto cubresuelos 0,2-0,4 m. (material) | 1 | 2.39 | 2.39 |
| P28EH400 | u | Vivaces de 1 savia en cont. (material) | 4 | 0.82 | 3.28 |
| P28DA080 | kg | Substrato vegetal fertilizado (material) | 5 | 0.41 | 2.05 |
| P28DA050 | m3 | Turba negra cribada (material) | 0.01 | 54 | 0.54 |
| P28DA070 | m3 | Mantillo limpio cribado (material) | 0.01 | 19.17 | 0.19 |
| % |  | Medios auxiliares | 1 % | 27.37 | 0.27 |
|  |  | Total |  |  | 27.64 |

| Medición | Uds. | Largo | Ancho | Parcial |
|---|---|---|---|---|
|  | 1 | 44 | 0.5 | 22.000 |
|  | 1 | 2.5 | 2.5 | 6.250 |
|  | 1 | 19 | 0.5 | 9.500 |
|  | 1 | 70 | 0.5 | 35.000 |
|  | 2 | 5 | 0.8 | 8.000 |
| Total |  |  |  | 80.75 |

**U13EC188** u FRAXINUS ANGUSTIFOLIA 12-14 R.D.
10 u × 36.28 = 362.80
Fraxinus angustifolia (Fresno) de 12 a 14 cm. de perímetro de tronco, suministrado a raíz desnuda y plantación en hoyo de 1x1x1 m., incluso apertura del mismo con los medios indicados, abonado, formación de alcorque y primer riego, medios auxiliares y de seguridad, totalmente terminado.

| Código | Ud | Descripción | Rendimiento | Precio | Importe |
|---|---|---|---|---|---|
| O01OB270 | h | Oficial 1ª jardinería | 0.18 | 16.19 | 2.91 |
| O01OB280 | h | Peón jardinería | 0.36 | 14.11 | 5.08 |
| M05EN020 | h | Excav.hidráulica neumáticos 84 CV (maquinaria) | 0.045 | 48.3 | 2.17 |
| P28EC189 | u | Fraxinus angustifolia 12-14 raíz (material) | 1 | 24.48 | 24.48 |
| P28DA130 | kg | Substrato vegetal fertilizado (material) | 2 | 0.59 | 1.18 |
| P01DW050 | m3 | Agua | 0.1 | 1.01 | 0.10 |
| % |  | Medios auxiliares | 1 % | 35.92 | 0.36 |
|  |  | Total |  |  | 36.28 |

**E15VB011** m2 VALLA BARROTES VER. GALV.PINT.
152.6 m2 × 87.56 = 13361.66
Valla barrotes de acero formada por bastidor de tubo y barrotes de tubo, separados un máximo de 125 mm., anclado a muro, según diseño, galvanizado en caliente por inmersión Z-275 y pintura de acabado, i/montaje, medios auxiliares y de seguridad, totalmente terminado.

| Código | Ud | Descripción | Rendimiento | Precio | Importe |
|---|---|---|---|---|---|
| O01OB130 | h | Oficial 1ª cerrajero | 0.225 | 18.04 | 4.06 |
| O01OB140 | h | Ayudante cerrajero | 0.225 | 16.97 | 3.82 |
| P13VB200 | m2 | Valla barrotes s/diseño galv. pintado (material) | 1 | 78.81 | 78.81 |
| % |  | Medios auxiliares | 1 % | 86.69 | 0.87 |
|  |  | Total |  |  | 87.56 |

| Medición | Uds. | Largo | Ancho | Parcial |
|---|---|---|---|---|
| Valla | 1 | 42.8 | 2 | 85.600 |
|  | 1 | 3 | 2 | 6.000 |
|  | 1 | 18.5 | 2 | 37.000 |
| Aparcamiento | 1 | 11 | 2 | 22.000 |
|  | 1 | 1 | 2 | 2.000 |
| Total |  |  |  | 152.6 |

**E15VPB011** m2 PUERTA ABAT.CORR. BARR. GALV/PINT.
37.5 m2 × 186.42 = 6990.75
Puerta abatible o corredera para cerramiento exterior, formada por bastidor de tubo de acero laminado de 80x80x2 mm. y barrotes tubo de acero, y columnas de fijación, todo ello galvanizado en caliente por inmersión Z-275 y pintura de acabado, i/herrajes de colgar y seguridad, cerradura amaestreada, pasador de pie, elaborada en taller, ajuste y montaje en obra, medios auxiliares y de seguridad, totalmente terminado.

| Código | Ud | Descripción | Rendimiento | Precio | Importe |
|---|---|---|---|---|---|
| O01OB130 | h | Oficial 1ª cerrajero | 0.45 | 18.04 | 8.12 |
| O01OB140 | h | Ayudante cerrajero | 0.45 | 16.97 | 7.64 |
| P13VT011 | m2 | Puerta abat. barrot. galv. y pintada (material) | 1 | 168.81 | 168.81 |
| % |  | Medios auxiliares | 1 % | 184.57 | 1.85 |
|  |  | Total |  |  | 186.42 |

| Medición | Uds. | Largo | Ancho | Parcial |
|---|---|---|---|---|
|  | 1 | 2.5 | 2.5 | 6.250 |
|  | 1 | 3.5 | 2.5 | 8.750 |
|  | 1 | 4 | 2.5 | 10.000 |
|  | 1 | 5 | 2.5 | 12.500 |
| Total |  |  |  | 37.5 |

**U16VM011** u MARCAJE BALONMANO 20x40 m.
1 u × 393.55 = 393.55
Marcaje y señalización con líneas de 5 cm. de ancho, continuas o discontinuas, en color a elegir, de campo de balonmano de 20x40 m., i/medios auxiliares y de seguridad, totalmente terminado, según normas de la Federación Española.

| Código | Ud | Descripción | Rendimiento | Precio | Importe |
|---|---|---|---|---|---|
| O01OA090 | h | Cuadrilla A | 7 | 39.55 | 276.85 |
| P30SM010 | kg | Pintura especial (material) | 10 | 7.4 | 74.00 |
| P30SM020 | u | Rollo cinta adhesiva (material) | 20 | 1.94 | 38.80 |
| % |  | Medios auxiliares | 1 % | 389.65 | 3.90 |
|  |  | Total |  |  | 393.55 |

**U16VM021** u MARCAJE BALONCESTO 15x28 m.
1 u × 349.68 = 349.68
Marcaje y señalización con líneas de 5 cm. de ancho, continuas o discontinuas, en color a elegir, de campo de baloncesto de 15x28 m., i/medios auxiliares y de seguridad, totalmente terminado, según normas de la Federación Española.

| Código | Ud | Descripción | Rendimiento | Precio | Importe |
|---|---|---|---|---|---|
| O01OA090 | h | Cuadrilla A | 6 | 39.55 | 237.30 |
| P30SM010 | kg | Pintura especial | 10 | 7.4 | 74.00 |
| P30SM020 | u | Rollo cinta adhesiva | 18 | 1.94 | 34.92 |
| % |  | Medios auxiliares | 1 % | 346.22 | 3.46 |
|  |  | Total |  |  | 349.68 |

**U16VM031** u MARCAJE VOLEIBOL 9x18 m.
2 u × 219.12 = 438.24
Marcaje y señalización con líneas de 5 cm. de ancho, continuas o discontinuas, en color a elegir, de campo de voleibol de 9x18 m., i/medios auxiliares y de seguridad, totalmente terminado, según normas de la Federación Española.

| Código | Ud | Descripción | Rendimiento | Precio | Importe |
|---|---|---|---|---|---|
| O01OA090 | h | Cuadrilla A | 3.4 | 39.55 | 134.47 |
| P30SM010 | kg | Pintura especial | 8 | 7.4 | 59.20 |
| P30SM020 | u | Rollo cinta adhesiva | 12 | 1.94 | 23.28 |
| % |  | Medios auxiliares | 1 % | 216.95 | 2.17 |
|  |  | Total |  |  | 219.12 |

**E27SS011** u MARCADO PLAZA GARAJE
12 u × 30.33 = 363.96
Marcado de plaza de garaje con pintura al clorocaucho, con una anchura de línea de 10 cm., i/limpieza de superficies, neutralización, replanteo y encintado, medios auxiliares y de seguridad, totalmente terminado.

| Código | Ud | Descripción | Rendimiento | Precio | Importe |
|---|---|---|---|---|---|
| O01OB230 | h | Oficial 1ª pintura | 0.9 | 17.89 | 16.10 |
| P25WD040 | kg | Disolvente clorocaucho (material) | 0.375 | 2.66 | 1.00 |
| P25QC010 | l | P.Clorocaucho calles/park. (material) | 1.125 | 10.85 | 12.21 |
| P25WW220 | u | Pequeño material | 0.75 | 0.96 | 0.72 |
| % |  | Medios auxiliares | 1 % | 30.03 | 0.30 |
|  |  | Total |  |  | 30.33 |

**E27SS012** u MARCADO PLAZA GARAJE MINUSV.
1 u × 63.4 = 63.40
Marcado de plaza de garaje minusvalido con pintura al clorocaucho, con una anchura y color de líneas según normativa, i/limpieza de superficies, neutralización, replanteo y encintado, medios auxiliares y de seguridad, totalmente terminado.

| Código | Ud | Descripción | Rendimiento | Precio | Importe |
|---|---|---|---|---|---|
| O01OB230 | h | Oficial 1ª pintura | 1.8 | 17.89 | 32.20 |
| P25WD040 | kg | Disolvente clorocaucho | 0.75 | 2.66 | 2.00 |
| P25QC010 | l | P.Clorocaucho calles/park. | 2.5 | 10.85 | 27.13 |
| P25WW220 | u | Pequeño material | 1.5 | 0.96 | 1.44 |
| % |  | Medios auxiliares | 1 % | 62.77 | 0.63 |
|  |  | Total |  |  | 63.4 |

**U15MCA021** u PAPEL.BASCUL.SIMPLE EN POSTE 40 l
6 u × 122.41 = 734.46
Suministro y colocación de papelera basculante, de cubeta cilíndrica en plancha embutida de 2 mm, zincada, fosfatada y pintura anticorrosiva oxirón gris, de 40 l de capacidad, con mecanismo basculante, y poste cilíndrico de 1,25 m y 80 mm de diámetro, instalada, i/medios auxiliares y de seguridad, totalmente terminada.

| Código | Ud | Descripción | Rendimiento | Precio | Importe |
|---|---|---|---|---|---|
| O01OA090 | h | Cuadrilla A | 1.1 | 39.55 | 43.51 |
| P29MCA020 | u | Papelera bascul.simple en poste 40 l (material) | 1 | 75.43 | 75.43 |
| P01DW090 | u | Pequeño material | 2 | 1.13 | 2.26 |
| % |  | Medios auxiliares | 1 % | 121.20 | 1.21 |
|  |  | Total |  |  | 122.41 |

## 14 GESTIION DE RESIDUOS
Importe: 4325.63

**101** m3 RCDs NIVEL I TIERRAS Y PETREOS
1863 m3 × 1.4 = 2608.20
Gestión de RCDs NIVEL I, formado por tierras y materiales pétreos procedentes de excavaciones.

| Código | Ud | Descripción | Rendimiento | Precio | Importe |
|---|---|---|---|---|---|
| 1011 | m3 | Gestión RCDs Nivel I, tierras y pétreos | 1 | 1.4 | 1.40 |
|  |  | Total |  |  | 1.4 |

**102** m3 RCDs NIVEL II NATURALEZA PETREA
497.8 m3 × 3.11 = 1548.16
Gestión de RCDs NIVEL II, formado por materiales de naturaleza pétrea.

| Código | Ud | Descripción | Rendimiento | Precio | Importe |
|---|---|---|---|---|---|
| 1021 | m3 | Gestión RCDs Nivel II, naturaleza pétrea | 1 | 3.11 | 3.11 |
|  |  | Total |  |  | 3.11 |

**103** m3 RCDs NIVEL II NATURALEZA NO PETREA
23.72 m3 × 3.57 = 84.68
Gestión de RCDs NIVEL II, formado por materiales de naturaleza no pétrea.

| Código | Descripción | Rendimiento | Precio | Importe |
|---|---|---|---|---|
| 1031 | Gestión RCDs Nivel II, naturaleza no pétrea | 1 | 3.57 | 3.57 |
|  | Total |  |  | 3.57 |

**104** m3 RCDs NIVEL II POTENCIALMENTE PELIGROSOS
2.8 m3 × 30.21 = 84.59
Gestión de RCDs NIVEL II, formado por materiales potencialmente peligrosos.

| Código | Descripción | Rendimiento | Precio | Importe |
|---|---|---|---|---|
| 1041 | Gestión RCDs Nivel II, potencialmente peligrosos | 1 | 30.21 | 30.21 |
|  | Total |  |  | 30.21 |

## 15 SEGURIDAD Y SALUD
Importe: 28478.81

## -C.I. Costes Indirectos.

## Precios auxiliares

**O01OA090** h Cuadrilla A (mano de obra)
Precio: 39.55

| Código | Ud | Descripción | Rendimiento | Precio | Importe |
|---|---|---|---|---|---|
| O01OA030 | h | Oficial primera | 0.9 | 19.08 | 17.17 |
| O01OA050 | h | Ayudante | 0.9 | 16.83 | 15.15 |
| O01OA070 | h | Peón ordinario | 0.45 | 16.06 | 7.23 |
|  |  | Total |  |  | 39.55 |

**E02ES020** m3 EXC.ZANJA SANEAM. T.DURO A MANO
Precio: 52.84
Excavación en zanjas de saneamiento, en terrenos de consistencia dura, por medios manuales, con extracción de tierras a los bordes, y con posterior relleno y apisonado de las tierras procedentes de la excavación y con p.p. de medios auxiliares.

| Código | Ud | Descripción | Rendimiento | Precio | Importe |
|---|---|---|---|---|---|
| O01OA070 | h | Peón ordinario | 3.15 | 16.06 | 50.59 |
| M08RI010 | h | Pisón vibrante 70 kg. | 0.72 | 3.13 | 2.25 |
|  |  | Total |  |  | 52.84 |

**A03H050** m3 HORM. DOSIF. 250 kg /CEMENTO Tmáx.20
Precio: 61.81
Hormigón de dosificación 250 kg. con cemento CEM II/B-P 32,5 N, arena de río y árido rodado Tmáx. 20 mm., con hormigonera de 300 l., para vibrar y consistencia plástica.

| Código | Ud | Descripción | Rendimiento | Precio | Importe |
|---|---|---|---|---|---|
| O01OA070 | h | Peón ordinario | 0.751 | 16.06 | 12.06 |
| P01CC020 | t | Cemento CEM II/B-P 32,5 N sacos (material) | 0.258 | 85.84 | 22.15 |
| P01AA030 | t | Arena de río 0/6 mm. (material) | 0.697 | 12.01 | 8.37 |
| P01AG020 | t | Garbancillo 4/20 mm. (material) | 1.393 | 12.56 | 17.50 |
| P01DW050 | m3 | Agua | 0.18 | 1.01 | 0.18 |
| M03HH030 | h | Hormigonera 300 l. gasolina (maquinaria) | 0.495 | 3.14 | 1.55 |
|  |  | Total |  |  | 61.81 |

**A02A080** m3 MORTERO CEMENTO M-5
Precio: 65.45
Mortero de cemento CEM II/B-P 32,5 N y arena de río de tipo M-5 para uso corriente (G), con resistencia a compresión a 28 días de 5,0 N/mm2, confeccionado con hormigonera de 200 l., s/RC-08 y UNE-EN-998-1:2004.

| Código | Ud | Descripción | Rendimiento | Precio | Importe |
|---|---|---|---|---|---|
| O01OA070 | h | Peón ordinario | 1.53 | 16.06 | 24.57 |
| P01CC020 | t | Cemento CEM II/B-P 32,5 N sacos | 0.27 | 85.84 | 23.18 |
| P01AA020 | m3 | Arena de río 0/6 mm. | 1.09 | 15.26 | 16.63 |
| P01DW050 | m3 | Agua | 0.255 | 1.01 | 0.26 |
| M03HH020 | h | Hormigonera 200 l. gasolina (maquinaria) | 0.36 | 2.25 | 0.81 |
|  |  | Total |  |  | 65.45 |

**A02A050** m3 MORTERO CEMENTO M-15
Precio: 75.4
Mortero de cemento CEM II/B-P 32,5 N y arena de río de tipo M-15 para uso corriente (G), con resistencia a compresión a 28 días de 20 N/mm2, confeccionado con hormigonera de 200 l., s/RC-08 y UNE-EN-998-1:2004.

| Código | Ud | Descripción | Rendimiento | Precio | Importe |
|---|---|---|---|---|---|
| O01OA070 | h | Peón ordinario | 1.53 | 16.06 | 24.57 |
| P01CC020 | t | Cemento CEM II/B-P 32,5 N sacos | 0.41 | 85.84 | 35.19 |
| P01AA020 | m3 | Arena de río 0/6 mm. | 0.955 | 15.26 | 14.57 |
| P01DW050 | m3 | Agua | 0.26 | 1.01 | 0.26 |
| M03HH020 | h | Hormigonera 200 l. gasolina | 0.36 | 2.25 | 0.81 |
|  |  | Total |  |  | 75.4 |

**E04CM051** m3 HORM. HA-25/B/20/IIa V. MANUAL
Precio: 86.69
Hormigón en masa HA-25/B/20/IIa, elaborado en central en relleno de zapatas y zanjas de cimentación, incluso encamillado de pilares y muros, vertido por medios manuales, vibrado y colocación, según normas NTE-CSZ , EHE-08 y CTE-SE-C.

| Código | Ud | Descripción | Rendimiento | Precio | Importe |
|---|---|---|---|---|---|
| O01OA030 | h | Oficial primera | 0.324 | 19.08 | 6.18 |
| O01OA070 | h | Peón ordinario | 0.324 | 16.06 | 5.20 |
| M11HV120 | h | Aguja eléct.c/convertid.gasolina D=79mm. (maquinaria) | 0.324 | 5.04 | 1.63 |
| P01HA010 | m3 | Hormigón HA-25/B/20/IIa central | 1.15 | 64.07 | 73.68 |
|  |  | Total |  |  | 86.69 |

**E04AB020** kg ACERO CORRUGADO B 500 S
Precio: 1.08
Acero corrugado B 500 S, cortado, doblado, armado y colocado en obra, incluso p.p. de despuntes, según EHE-08 y CTE-SE-A.

| Código | Ud | Descripción | Rendimiento | Precio | Importe |
|---|---|---|---|---|---|
| O01OB030 | h | Oficial 1ª ferralla (mano de obra) | 0.013 | 18.51 | 0.24 |
| O01OB040 | h | Ayudante ferralla (mano de obra) | 0.013 | 17.37 | 0.23 |
| P03ACC080 | kg | Acero corrugado B 500 S/SD (material) | 1.05 | 0.58 | 0.61 |
| P03AAA020 | kg | Alambre atar 1,30 mm. (material) | 0.006 | 0.74 | 0.00 |
|  |  | Total |  |  | 1.08 |

**E04MEF030** m2 ENCOFRADO EN MUROS 2 CARAS 3,00m<h<6,00m
Precio: 36.91
Encofrado y desencofrado en muros de dos caras vistas de 3,00 a 6,00 m. de altura, con paneles metálicos modulares de 3,00 m. de altura y consola de trabajo considerando 20 posturas, según NTE.

| Código | Ud | Descripción | Rendimiento | Precio | Importe |
|---|---|---|---|---|---|
| O01OB010 | h | Oficial 1ª encofrador | 0.387 | 18.51 | 7.16 |
| O01OB020 | h | Ayudante encofrador | 0.387 | 17.37 | 6.72 |
| A05M030 | ms | ALQ. M2 ENCOF. MURO 2 CARAS h=6m | 0.143 | 12.78 | 1.83 |
| M13EA421 | d | Consola trabajo (maquinaria) | 7.2 | 1.55 | 11.16 |
| P01DC010 | l | Desencofrante p/encofrado metálico (material) | 0.082 | 1.57 | 0.13 |
| P01UC030 | kg | Puntas 20x100 | 0.01 | 6.71 | 0.07 |
| M13EA440 | u | Cono terminal tubo 22/26 (maquinaria) | 1.112 | 0.08 | 0.09 |
| M02GE050 | h | Grúa telescópica autoprop. 60 t. | 0.086 | 113.37 | 9.75 |
|  |  | Total |  |  | 36.91 |

**E04MM029** m3 HORMIGÓN HA-25/B/20/IIa V.GRÚA
Precio: 82.46
Hormigón HA-25 N/mm2, consistencia blanda, Tmáx.20 mm., para ambiente normal, elaborado en central en muros, incluso vertido con grúa, vibrado y colocado, según normas NTE-CCM , EHE-08 y CTE-SE-C.

| Código | Ud | Descripción | Rendimiento | Precio | Importe |
|---|---|---|---|---|---|
| O01OB010 | h | Oficial 1ª encofrador | 0.225 | 18.51 | 4.16 |
| O01OB020 | h | Ayudante encofrador | 0.225 | 17.37 | 3.91 |
| P01HA010 | m3 | Hormigón HA-25/B/20/IIa central | 1.05 | 64.07 | 67.27 |
| M11HV120 | h | Aguja eléct.c/convertid.gasolina D=79mm. | 0.333 | 5.04 | 1.68 |
| M02GE050 | h | Grúa telescópica autoprop. 60 t. | 0.048 | 113.37 | 5.44 |
|  |  | Total |  |  | 82.46 |

**E04SE091** m3 HORMIGÓN HA-25/B/20/IIa SOLERA
Precio: 86.21
Hormigón para armar HA-25/B/20/IIa, elaborado en central en solera, incluso vertido, compactado según EHE-08, p.p. de vibrado, regleado y curado en soleras.

| Código | Ud | Descripción | Rendimiento | Precio | Importe |
|---|---|---|---|---|---|
| O01OA030 | h | Oficial primera | 0.63 | 19.08 | 12.02 |
| O01OA070 | h | Peón ordinario | 0.63 | 16.06 | 10.12 |
| P01HA010 | m3 | Hormigón HA-25/B/20/IIa central | 1 | 64.07 | 64.07 |
|  |  | Total |  |  | 86.21 |

**E04AM120** m2 MALLA 15x15 cm. D=10 mm.
Precio: 5.59
Malla electrosoldada con acero corrugado B 500 T de D=10 mm. en cuadrícula 15x15 cm., colocado en obra, i/p.p. de alambre de atar. Según EHE-08 y CTE-SE-A.

| Código | Ud | Descripción | Rendimiento | Precio | Importe |
|---|---|---|---|---|---|
| O01OB030 | h | Oficial 1ª ferralla | 0.021 | 18.51 | 0.39 |
| O01OB040 | h | Ayudante ferralla | 0.021 | 17.37 | 0.36 |
| P03AM050 | m2 | Malla 15x15x10 7,461 kg/m2 (material) | 1.267 | 3.82 | 4.84 |
|  |  | Total |  |  | 5.59 |

**E04SE011** m2 ENCACHADO PIEDRA MULTIC: e=15cm
Precio: 5.89
Encachado de piedra multicapa de 15 cm. de espesor en sub-base de solera, i/extendido y compactado con pisón.

| Código | Ud | Descripción | Rendimiento | Precio | Importe |
|---|---|---|---|---|---|
| O01OA070 | h | Peón ordinario | 0.18 | 16.06 | 2.89 |
| P01AG130 | m3 | Grava multicapa seleccionada (material) | 0.15 | 19.98 | 3.00 |
|  |  | Total |  |  | 5.89 |

**E04AM090** m2 MALLA 15x15 cm. D=8 mm.
Precio: 3.72
Malla electrosoldada con acero corrugado B 500 T de D=8 mm. en cuadrícula 15x15 cm., colocado en obra, i/p.p. de alambre de atar. Según EHE-08 y CTE-SE-A.

| Código | Ud | Descripción | Rendimiento | Precio | Importe |
|---|---|---|---|---|---|
| O01OB030 | h | Oficial 1ª ferralla | 0.014 | 18.51 | 0.26 |
| O01OB040 | h | Ayudante ferralla | 0.014 | 17.37 | 0.24 |
| P03AM040 | m2 | Malla 15x15x8 5,012 kg/m2 (material) | 1.267 | 2.54 | 3.22 |
|  |  | Total |  |  | 3.72 |

**E05HSM011** m3 HORM. P/ARMAR HA-25/B/20/IIa PILAR
Precio: 81.19
Hormigón para armar HA-25/B/20/IIa, elaborado en central, en pilares, incluso vertido con grúa, vibrado y colocado. Según normas NTE-EHS y EHE-08.

| Código | Ud | Descripción | Rendimiento | Precio | Importe |
|---|---|---|---|---|---|
| O01OB010 | h | Oficial 1ª encofrador | 0.225 | 18.51 | 4.16 |
| O01OB020 | h | Ayudante encofrador | 0.225 | 17.37 | 3.91 |
| O01OB025 | h | Oficial 1ª gruísta (mano de obra) | 0.225 | 18.04 | 4.06 |
| M02GE050 | h | Grúa telescópica autoprop. 60 t. | 0.044 | 113.37 | 4.99 |
| P01HA010 | m3 | Hormigón HA-25/B/20/IIa central | 1 | 64.07 | 64.07 |
|  |  | Total |  |  | 81.19 |

**E05HSF011** m2 ENCOFRADO METÁLICO EN PILARES
Precio: 7.76
Encofrado y desencofrado de pilares, con chapas metálicas de 300x50 cm.

| Código | Ud | Descripción | Rendimiento | Precio | Importe |
|---|---|---|---|---|---|
| O01OB010 | h | Oficial 1ª encofrador | 0.122 | 18.51 | 2.26 |
| O01OB020 | h | Ayudante encofrador | 0.122 | 17.37 | 2.12 |
| M13EF010 | m2 | Encofrado chapa (maquinaria) | 0.9 | 3.33 | 3.00 |
| P01UC030 | kg | Puntas 20x100 | 0.05 | 6.71 | 0.34 |
| P03AAA020 | kg | Alambre atar 1,30 mm. | 0.05 | 0.74 | 0.04 |
|  |  | Total |  |  | 7.76 |

**E05HSC041** m ENCOF.PI.CIRC.VISTO CARTÓN
Precio: 20.73
Encofrado y desencofrado de pilares con encofrado visto de cartón.

| Código | Ud | Descripción | Rendimiento | Precio | Importe |
|---|---|---|---|---|---|
| O01OB010 | h | Oficial 1ª encofrador | 0.18 | 18.51 | 3.33 |
| O01OB020 | h | Ayudante encofrador | 0.18 | 17.37 | 3.13 |
| M13ECC400 | m | Encofrado cartón liso pilar circular (maquinaria) | 0.9 | 15.3 | 13.77 |
| P01UC020 | kg | Puntas 17x70 (material) | 0.065 | 6.71 | 0.44 |
| P03AAA020 | kg | Alambre atar 1,30 mm. | 0.075 | 0.74 | 0.06 |
|  |  | Total |  |  | 20.73 |

**E05HVM011** m3 HORM.P/ARMAR HA-25/B/20/IIa JÁC.
Precio: 75.72
Hormigón para armar HA-25/B/20/IIa, elaborado en obra, en jácenas, incluso vertido con grúa, vibrado y colocado. Según normas NTE-EHV y EHE-08.

| Código | Ud | Descripción | Rendimiento | Precio | Importe |
|---|---|---|---|---|---|
| O01OB010 | h | Oficial 1ª encofrador | 0.153 | 18.51 | 2.83 |
| O01OB020 | h | Ayudante encofrador | 0.153 | 17.37 | 2.66 |
| O01OB025 | h | Oficial 1ª gruísta | 0.153 | 18.04 | 2.76 |
| M02GE050 | h | Grúa telescópica autoprop. 60 t. | 0.03 | 113.37 | 3.40 |
| P01HA010 | m3 | Hormigón HA-25/B/20/IIa central | 1 | 64.07 | 64.07 |
|  |  | Total |  |  | 75.72 |

**E05HVE011** m2 ENCOF. MADERA JÁCENAS 4 POST.
Precio: 24.61
Encofrado y desencofrado de jácenas con tableros de madera de pino de 22 mm. confeccionados previamente, considerando 4 posturas. Normas NTE-EME.

| Código | Ud | Descripción | Rendimiento | Precio | Importe |
|---|---|---|---|---|---|
| O01OB010 | h | Oficial 1ª encofrador | 0.27 | 18.51 | 5.00 |
| O01OB020 | h | Ayudante encofrador | 0.27 | 17.37 | 4.69 |
| M13EM030 | m2 | Tablero encofrar 22 mm. 4 p. (maquinaria) | 0.9 | 2.25 | 2.03 |
| M13CP105 | u | Puntal telescopico (maquinaria) | 0.45 | 13.36 | 6.01 |
| P01EM290 | m3 | Madera pino encofrar 26 mm. (material) | 0.028 | 227.22 | 6.36 |
| P01UC030 | kg | Puntas 20x100 | 0.07 | 6.71 | 0.47 |
| P03AAA020 | kg | Alambre atar 1,30 mm. | 0.07 | 0.74 | 0.05 |
|  |  | Total |  |  | 24.61 |

**E05HFE020** m2 ENCOFRADO FORJADO PLACA PREFAB.
Precio: 6.39
Encofrado y desencofrado continuo con puntales para el hormigonado en forjados de placas prefabricadas, con madera suelta, según NTE-EME.

| Código | Ud | Descripción | Rendimiento | Precio | Importe |
|---|---|---|---|---|---|
| O01OB010 | h | Oficial 1ª encofrador | 0.054 | 18.51 | 1.00 |
| O01OB020 | h | Ayudante encofrador | 0.054 | 17.37 | 0.94 |
| P01EM290 | m3 | Madera pino encofrar 26 mm. | 0.015 | 227.22 | 3.41 |
| P01UC030 | kg | Puntas 20x100 | 0.06 | 6.71 | 0.40 |
| P03AAA020 | kg | Alambre atar 1,30 mm. | 0.04 | 0.74 | 0.03 |
| M13CP110 | u | Puntal telesc. normal 3,1m (maquinaria) | 0.045 | 13.62 | 0.61 |
|  |  | Total |  |  | 6.39 |

**E05HLM015** m3 HORM. P/ARMAR HA-25/B/20 L.PL.
Precio: 79
Hormigón para armar HA-25/B/20/IIa, elaborado en central, en losas planas, incluso vertido con grúa, vibrado y colocado. Según normas NTE-EHL y EHE-08.

| Código | Ud | Descripción | Rendimiento | Precio | Importe |
|---|---|---|---|---|---|
| O01OB010 | h | Oficial 1ª encofrador | 0.225 | 18.51 | 4.16 |
| O01OB020 | h | Ayudante encofrador | 0.225 | 17.37 | 3.91 |
| O01OB025 | h | Oficial 1ª gruísta | 0.09 | 18.04 | 1.62 |
| M02GE050 | h | Grúa telescópica autoprop. 60 t. | 0.018 | 113.37 | 2.04 |
| P01HA010 | m3 | Hormigón HA-25/B/20/IIa central | 1.05 | 64.07 | 67.27 |
|  |  | Total |  |  | 79 |

**E05HLE030** m2 ENCOFR. MADERA LOSAS VISTO
Precio: 35.28
Encofrado y desencofrado de losa armada con tablero formado por tabla machihembrada de madera de pino de 22 mm., confeccionados previamente, considerando una postura. Normas NTE-EME.

| Código | Ud | Descripción | Rendimiento | Precio | Importe |
|---|---|---|---|---|---|
| O01OB010 | h | Oficial 1ª encofrador | 0.36 | 18.51 | 6.66 |
| O01OB020 | h | Ayudante encofrador | 0.36 | 17.37 | 6.25 |
| M13CP105 | u | Puntal telescopico | 0.013 | 13.36 | 0.17 |
| P01EM260 | m2 | Tabla machiembrada 2,5x9/16 de 22mm. (material) | 1.05 | 16.2 | 17.01 |
| P01EM290 | m3 | Madera pino encofrar 26 mm. | 0.02 | 227.22 | 4.54 |
| P01UC030 | kg | Puntas 20x100 | 0.08 | 6.71 | 0.54 |
| P03AAA020 | kg | Alambre atar 1,30 mm. | 0.15 | 0.74 | 0.11 |
|  |  | Total |  |  | 35.28 |

**E05HLM020** m3 HORM. P/ARMAR HA-25/B/20 L.IN.
Precio: 84.18
Hormigón para armar HA-25/B/20/IIa, elaborado en central, en losas inclinadas, incluso vertido con grúa, vibrado y colocado. Según NTE-EHL y EHE-08.

| Código | Ud | Descripción | Rendimiento | Precio | Importe |
|---|---|---|---|---|---|
| O01OB010 | h | Oficial 1ª encofrador | 0.27 | 18.51 | 5.00 |
| O01OB020 | h | Ayudante encofrador | 0.27 | 17.37 | 4.69 |
| O01OB025 | h | Oficial 1ª gruísta | 0.18 | 18.04 | 3.25 |
| M02GE050 | h | Grúa telescópica autoprop. 60 t. | 0.035 | 113.37 | 3.97 |
| P01HA010 | m3 | Hormigón HA-25/B/20/IIa central | 1.05 | 64.07 | 67.27 |
|  |  | Total |  |  | 84.18 |

**E05HLE020** m2 ENCOFR. MADERA LOSA INCL. 4 P.
Precio: 17.09
Encofrado y desencofrado de losa armada inclinada, con tableros de madera de pino de 22 mm., considerando 4 posturas. Según norma NTE-EME.

| Código | Ud | Descripción | Rendimiento | Precio | Importe |
|---|---|---|---|---|---|
| O01OB010 | h | Oficial 1ª encofrador | 0.27 | 18.51 | 5.00 |
| O01OB020 | h | Ayudante encofrador | 0.27 | 17.37 | 4.69 |
| M13EM030 | m2 | Tablero encofrar 22 mm. 4 p. | 0.9 | 2.25 | 2.03 |
| P01EM280 | m3 | Madera pino encofrar 22 mm. (material) | 0.02 | 189.35 | 3.79 |
| P01UC030 | kg | Puntas 20x100 | 0.15 | 6.71 | 1.01 |
| P03AAA020 | kg | Alambre atar 1,30 mm. | 0.5 | 0.74 | 0.37 |
| M13CP100 | u | Puntal telesc. normal 1,40m (maquinaria) | 0.013 | 15.51 | 0.20 |
|  |  | Total |  |  | 17.09 |

**A03S020** m3 HORMIGÓN AISLANTE (650 kg/m3)
Precio: 101.34
Hormigón aislante de densidad 650 kg/m3, con cemento CEM II/B-P 32,5 N y arcilla expandida tipo G-3 o F-3, confeccionado en obra con hormigonera de 250 l.

| Código | Ud | Descripción | Rendimiento | Precio | Importe |
|---|---|---|---|---|---|
| O01OA070 | h | Peón ordinario | 1.665 | 16.06 | 26.74 |
| M03HH070 | h | Hormigonera 250 l. eléctrica (maquinaria) | 0.45 | 2.43 | 1.09 |
| P01AL010 | m3 | Arcilla expandida F-3 (3-10 mm) granel (material) | 1.1 | 55.01 | 60.51 |
| P01CC020 | t | Cemento CEM II/B-P 32,5 N sacos | 0.15 | 85.84 | 12.88 |
| P01DW050 | m3 | Agua | 0.12 | 1.01 | 0.12 |
|  |  | Total |  |  | 101.34 |

**A01L090** m3 LECHADA CEM. BLANCO BL 22,5 X
Precio: 103.48
Lechada de cemento blanco BL 22,5 X amasado a mano, s/RC-08.

| Código | Ud | Descripción | Rendimiento | Precio | Importe |
|---|---|---|---|---|---|
| O01OA070 | h | Peón ordinario | 1.8 | 16.06 | 28.91 |
| P01CC120 | t | Cemento blanco BL 22,5 X sacos (material) | 0.5 | 147.31 | 73.66 |
| P01DW050 | m3 | Agua | 0.9 | 1.01 | 0.91 |
|  |  | Total |  |  | 103.48 |

**O01OA160** h Cuadrilla H (mano de obra)
Precio: 32.32

| Código | Ud | Descripción | Rendimiento | Precio | Importe |
|---|---|---|---|---|---|
| O01OA030 | h | Oficial primera | 0.9 | 19.08 | 17.17 |
| O01OA050 | h | Ayudante | 0.9 | 16.83 | 15.15 |
|  |  | Total |  |  | 32.32 |

**A02A060** m3 MORTERO CEMENTO M-10
Precio: 73.52
Mortero de cemento CEM II/B-P 32,5 N y arena de río de tipo M-10 para uso corriente (G), con resistencia a compresión a 28 días de 10 N/mm2, confeccionado con hormigonera de 200 l., s/RC-08 y UNE-EN-998-1:2004.

| Código | Ud | Descripción | Rendimiento | Precio | Importe |
|---|---|---|---|---|---|
| O01OA070 | h | Peón ordinario | 1.53 | 16.06 | 24.57 |
| P01CC020 | t | Cemento CEM II/B-P 32,5 N sacos | 0.38 | 85.84 | 32.62 |
| P01AA020 | m3 | Arena de río 0/6 mm. | 1 | 15.26 | 15.26 |
| P01DW050 | m3 | Agua | 0.26 | 1.01 | 0.26 |
| M03HH020 | h | Hormigonera 200 l. gasolina | 0.36 | 2.25 | 0.81 |
|  |  | Total |  |  | 73.52 |

**A03H090** m3 HORM. DOSIF. 330 kg /CEMENTO Tmáx.20
Precio: 66.62
Hormigón de dosificación 330 kg. con cemento CEM II/B-P 32,5 N, arena de río y árido rodado Tmáx. 20 mm., con hormigonera de 300 l., para vibrar y consistencia plástica.

| Código | Ud | Descripción | Rendimiento | Precio | Importe |
|---|---|---|---|---|---|
| O01OA070 | h | Peón ordinario | 0.751 | 16.06 | 12.06 |
| P01CC020 | t | Cemento CEM II/B-P 32,5 N sacos | 0.34 | 85.84 | 29.19 |
| P01AA030 | t | Arena de río 0/6 mm. | 0.617 | 12.01 | 7.41 |
| P01AG020 | t | Garbancillo 4/20 mm. | 1.292 | 12.56 | 16.23 |
| P01DW050 | m3 | Agua | 0.18 | 1.01 | 0.18 |
| M03HH030 | h | Hormigonera 300 l. gasolina | 0.495 | 3.14 | 1.55 |
|  |  | Total |  |  | 66.62 |

**A02S040** m3 MORTERO CEMENTO C/PLASTIFIC.M-5
Precio: 68.32
Mortero de cemento CEM II/B-P 32,5 N y arena de río M-5 con aditivo plastificante confeccionado con hormigonera de 200 l., s/RC-08.

| Código | Ud | Descripción | Rendimiento | Precio | Importe |
|---|---|---|---|---|---|
| O01OA070 | h | Peón ordinario | 1.62 | 16.06 | 26.02 |
| P01CC020 | t | Cemento CEM II/B-P 32,5 N sacos | 0.27 | 85.84 | 23.18 |
| P01AA020 | m3 | Arena de río 0/6 mm. | 1.1 | 15.26 | 16.79 |
| P01DW050 | m3 | Agua | 0.235 | 1.01 | 0.24 |
| P01DP010 | kg | Aditivo plastificante (material) | 0.625 | 2.05 | 1.28 |
| M03HH020 | h | Hormigonera 200 l. gasolina | 0.36 | 2.25 | 0.81 |
|  |  | Total |  |  | 68.32 |

**E04SE030** m3 HORMIGÓN HM-20/B/20/Ila SOLERA
Precio: 80.83
Hormigón HM-20 N/mm2, consistencia blanda, Tmáx.20 mm., para ambiente normal, elaborado en central en solera, incluso vertido, compactado según EHE-08, p.p. de vibrado, regleado y curado en soleras.

| Código | Ud | Descripción | Rendimiento | Precio | Importe |
|---|---|---|---|---|---|
| O01OA030 | h | Oficial primera | 0.7 | 19.08 | 13.36 |
| O01OA070 | h | Peón ordinario | 0.7 | 16.06 | 11.24 |
| P01HM010 | m3 | Hormigón HM-20/B/20/IIa central | 1 | 56.23 | 56.23 |
|  |  | Total |  |  | 80.83 |

**A01A030** m3 PASTA DE YESO NEGRO
Precio: 80.52
Pasta de yeso negro amasado manualmente.

| Código | Ud | Descripción | Rendimiento | Precio | Importe |
|---|---|---|---|---|---|
| O01OA070 | h | Peón ordinario | 2.25 | 16.06 | 36.14 |
| P01CY010 | t | Yeso negro en sacos YG (material) | 0.85 | 51.49 | 43.77 |
| P01DW050 | m3 | Agua | 0.6 | 1.01 | 0.61 |
|  |  | Total |  |  | 80.52 |

**A01A040** m3 PASTA DE YESO BLANCO
Precio: 83.38
Pasta de yeso blanco amasado manualmente.

| Código | Ud | Descripción | Rendimiento | Precio | Importe |
|---|---|---|---|---|---|
| O01OA070 | h | Peón ordinario | 2.25 | 16.06 | 36.14 |
| P01CY030 | t | Yeso blanco en sacos YF (material) | 0.81 | 57.5 | 46.58 |
| P01DW050 | m3 | Agua | 0.65 | 1.01 | 0.66 |
|  |  | Total |  |  | 83.38 |

**A02B030** m3 MORTERO CEMENTO BLANCO M-10
Precio: 103.82
Mortero de cemento blanco BL-II/A-L 42,5 R y arena de río M-10 confeccionado con hormigonera de 200 l., s/RC-08.

| Código | Ud | Descripción | Rendimiento | Precio | Importe |
|---|---|---|---|---|---|
| O01OA070 | h | Peón ordinario | 1.53 | 16.06 | 24.57 |
| P01CC140 | t | Cemento blanco BL-II/A-L 42,5 R sacos (material) | 0.38 | 164.36 | 62.46 |
| P01AA020 | m3 | Arena de río 0/6 mm. | 1.03 | 15.26 | 15.72 |
| P01DW050 | m3 | Agua | 0.26 | 1.01 | 0.26 |
| M03HH020 | h | Hormigonera 200 l. gasolina | 0.36 | 2.25 | 0.81 |
|  |  | Total |  |  | 103.82 |

**A02A160** m3 MORTERO CEM. M-5 C/MEZCLA RIO-MIGA
Precio: 56.89
Mortero de cemento CEM II/B-P 32,5 N y mezcla de arena de miga y río, tipo M-5 para uso corriente (G), con resistencia a compresión a 28 días de 5,0 N/mm2, confeccionado con hormigonera de 200 l., s/RC-08 y UNE-EN-998-1:2004.

| Código | Ud | Descripción | Rendimiento | Precio | Importe |
|---|---|---|---|---|---|
| O01OA070 | h | Peón ordinario | 0.9 | 16.06 | 14.45 |
| P01CC020 | t | Cemento CEM II/B-P 32,5 N sacos | 0.27 | 85.84 | 23.18 |
| P01AA060 | m3 | Arena de miga cribada (material) | 0.35 | 19.25 | 6.74 |
| P01AA020 | m3 | Arena de río 0/6 mm. | 0.75 | 15.26 | 11.45 |
| P01DW050 | m3 | Agua | 0.26 | 1.01 | 0.26 |
| M03HH020 | h | Hormigonera 200 l. gasolina | 0.36 | 2.25 | 0.81 |
|  |  | Total |  |  | 56.89 |

**A01L020** m3 LECHADA CEMENTO 1/2 CEM II/B-P 32,5 N
Precio: 66.25
Lechada de cemento CEM II/B-P 32,5 N 1/2, amasada a mano, s/RC-08.

| Código | Ud | Descripción | Rendimiento | Precio | Importe |
|---|---|---|---|---|---|
| O01OA070 | h | Peón ordinario | 1.8 | 16.06 | 28.91 |
| P01CC020 | t | Cemento CEM II/B-P 32,5 N sacos | 0.425 | 85.84 | 36.48 |
| P01DW050 | m3 | Agua | 0.85 | 1.01 | 0.86 |
|  |  | Total |  |  | 66.25 |

**U12SAM020** u CIMENTACIÓN P/COLUMNA 3 a 7m
Precio: 104.79
Cimentación para columna de altura entre 3 a 7 m., con dimensiones 80x80x120 cm., en hormigón HM-20/P/40, i/excavación necesaria, pernos de anclaje de 30 cm. de longitud y codo de PVC 90º de 100 mm. de diámetro.

| Código | Ud | Descripción | Rendimiento | Precio | Importe |
|---|---|---|---|---|---|
| O01OA090 | h | Cuadrilla A | 0.811 | 39.55 | 32.08 |
| E02EM010 | m3 | EXC.ZANJA A MÁQUINA T. DISGREG. | 0.85 | 5.55 | 4.72 |
| E04CM075 | m3 | HORM. HM-20/P/40 V. MANUAL | 0.7 | 84.62 | 59.23 |
| P27SA020 | u | Codo PVC 90º D=100 mm (material) | 1 | 5.37 | 5.37 |
| P27SA030 | u | Perno anclaje D=1,4 cm L=30 cm (material) | 3 | 1.13 | 3.39 |
|  |  | Total |  |  | 104.79 |

**E22NTN010** m TUB. ACERO NEGRO DIN-2440 3/8" (material)
Precio: 26.05
Tubería de acero negro soldada tipo DIN-2440 de 3/8" para soldar, i/codos, tes, manguitos, p.p. de formación de liras de dilatación y demás accesorios, aislada con coquilla de lana de vidrio con acabado en aluminio, instalada.

| Código | Ud | Descripción | Rendimiento | Precio | Importe |
|---|---|---|---|---|---|
| O01OB170 | h | Oficial 1ª fontanero calefactor | 0.3 | 19.07 | 5.72 |
| O01OB180 | h | Oficial 2ª fontanero calefactor | 0.3 | 17.37 | 5.21 |
| P20TA010 | m | Tubería acero negro sold. 3/8" (material) | 1 | 8.13 | 8.13 |
| P20TV250 | u | Accesorios acero negro | 0.25 | 12.52 | 3.13 |
| P07CV300 | m | Cubretub.lana vid.Al.D=21;1/2" e=25 (material) | 1 | 3.86 | 3.86 |
|  |  | Total |  |  | 26.05 |

**E20TR070** m TUBERÍA DE C-PVC 63 mm. PN-16
Precio: 31.82
Tubería de C-PVC de D=63, Jimten o equivalente, PN16, s/UNE 53428, para agua caliente y fría, con sistema de unión cónica mediante soldadura en frío a presión, clasificado s/UNE 23.727 como M1 (autoextinguible), incluso con p.p. de accesorios, soportes (varilla, pletinas, tacos y tornillos), abrazaderas isofónicas, adhesivo C-PVC, liras, señalización y pequeño material, totalmente instalado y funcionando, instalado siguiendo las instrucciones del fabricante, i/ayudas, medios auxiliares y de seguridad, totalmente terminado.

| Código | Ud | Descripción | Rendimiento | Precio | Importe |
|---|---|---|---|---|---|
| O01OB170 | h | Oficial 1ª fontanero calefactor | 0.1 | 19.07 | 1.91 |
| P17VL070 | m | Tubo C-PVC 63 mm. PN16 (material) | 1 | 21.15 | 21.15 |
| P17VS070 | u | Codo C-PVC 63 mm. (material) | 0.15 | 10.9 | 1.64 |
| P17VS260 | u | Te C-PVC 63 mm. (material) | 0.15 | 15.61 | 2.34 |
| P17VS360 | u | Manguito C-PVC 63 mm. (material) | 0.15 | 7.63 | 1.14 |
| P17AB070 | u | Abrazadera isofonica DN63 (material) | 0.5 | 3.6 | 1.80 |
| P17COL01 | kg | Adhesivo C-PVC | 0.02 | 20.2 | 0.40 |
| P17VS500 | u | Soportes (material) | 1 | 1.12 | 1.12 |
| % |  | Medios auxiliares | 1 % | 31.50 | 0.32 |
|  |  | Total |  |  | 31.82 |

**E20LL060** u LLAVE ESFERA C-PVC 63 mm
Precio: 79.69
Llave de esfera en C-PVC de 63 mm. Incluso adhesivo. Montada, i/ayudas, medios auxiliares y de seguridad, totalmente terminado.

| Código | Ud | Descripción | Rendimiento | Precio | Importe |
|---|---|---|---|---|---|
| O01OB170 | h | Oficial 1ª fontanero calefactor | 0.21 | 19.07 | 4.00 |
| P17LL060 | u | Llave C-PVC 63 mm (material) | 1 | 74.5 | 74.50 |
| P17COL01 | kg | Adhesivo C-PVC | 0.02 | 20.2 | 0.40 |
| % |  | Medios auxiliares | 1 % | 78.90 | 0.79 |
|  |  | Total |  |  | 79.69 |

**E20WBV020** m TUBERÍA PVC SERIE B 40 mm.
Precio: 3.39
Tubería de PVC de evacuación (UNE EN1453-1) serie B, de 40 mm. de diámetro, colocada en instalaciones interiores de desagüe, para baños y cocinas, con p.p. de piezas especiales de PVC y con unión pegada, instalada y funcionando. s/CTE-HS-5

| Código | Ud | Descripción | Rendimiento | Precio | Importe |
|---|---|---|---|---|---|
| O01OB170 | h | Oficial 1ª fontanero calefactor | 0.1 | 19.07 | 1.91 |
| P17VC020 | m | Tubo PVC evac.serie B j.peg.40mm (material) | 1 | 1.35 | 1.35 |
| P17VP020 | u | Codo M-H PVC evacuación j.peg. 40 mm. (material) | 0.3 | 0.28 | 0.08 |
| P17VP180 | u | Manguito H-H PVC evac. j.peg. 40 mm. (material) | 0.1 | 0.52 | 0.05 |
|  |  | Total |  |  | 3.39 |

**E04SE090** m3 HOR. HA-25/B/20/Ila F.POLIPR. SOLERA
Precio: 97.21
Hormigón para armado HA-25/B/20/IIa, con fibra de polipropileno (0,8 Kg/m3), elaborado en central en solera, incluso vertido, compactado según EHE-08, p.p. de vibrado, regleado y curado en soleras.

| Código | Ud | Descripción | Rendimiento | Precio | Importe |
|---|---|---|---|---|---|
| O01OA030 | h | Oficial primera | 0.7 | 19.08 | 13.36 |
| O01OA070 | h | Peón ordinario | 0.7 | 16.06 | 11.24 |
| P01HA010 | m3 | Hormigón HA-25/B/20/IIa central | 1 | 64.07 | 64.07 |
| P01DW280 | kg | Fibra polipropileno (material) | 0.8 | 10.68 | 8.54 |
|  |  | Total |  |  | 97.21 |

**A02A021** m3 MORT. CEMENTO M-5 ELAB/A MANO SEMISECO
Precio: 63.25
Mortero de cemento CEM II/B-P 32,5 N y arena de río M-5 para uso corriente (G), con resistencia a compresión a 28 días de 5,00 N/mm2, amasado a mano semiseco para solar, s/RC-08.

| Código | Ud | Descripción | Rendimiento | Precio | Importe |
|---|---|---|---|---|---|
| O01OA070 | h | Peón ordinario | 1.5 | 16.06 | 24.09 |
| P01CC020 | t | Cemento CEM II/B-P 32,5 N sacos | 0.27 | 85.84 | 23.18 |
| P01AA020 | m3 | Arena de río 0/6 mm. | 1.03 | 15.26 | 15.72 |
| P01DW050 | m3 | Agua | 0.255 | 1.01 | 0.26 |
|  |  | Total |  |  | 63.25 |

**O01OA140** h Cuadrilla F (mano de obra)
Precio: 30.14

| Código | Ud | Descripción | Rendimiento | Precio | Importe |
|---|---|---|---|---|---|
| O01OA040 | h | Oficial segunda | 0.9 | 17.43 | 15.69 |
| O01OA070 | h | Peón ordinario | 0.9 | 16.06 | 14.45 |
|  |  | Total |  |  | 30.14 |

**A05M030** ms ALQ. M2 ENCOF. MURO 2 CARAS h=6m
Precio: 12.78
Mes alquiler m2 de encofrado de muro 2 caras de 6 m. de altura con panel metálico-fenólico de 3,00x1,00 m. con grapa unión paneles.

| Código | Ud | Descripción | Rendimiento | Precio | Importe |
|---|---|---|---|---|---|
| M13EA510 | d | Panel metálico-fenól. 3,00x1,00 (maquinaria) | 8.91 | 1.08 | 9.62 |
| M13EA520 | d | Grapa unión paneles met. (maquinaria) | 36 | 0.08 | 2.88 |
| M13EA530 | d | Tuerca palomilla (maquinaria) | 3.24 | 0.02 | 0.06 |
| M13EA540 | d | Placa tuerca palomilla (maquinaria) | 3.24 | 0.02 | 0.06 |
| M13EA550 | d | Barra dywidag 1,00 m. (maquinaria) | 8.1 | 0.02 | 0.16 |
|  |  | Total |  |  | 12.78 |

**E02EM010** m3 EXC.ZANJA A MÁQUINA T. DISGREG.
Precio: 5.55
Excavación en zanjas, en terrenos disgregados, por medios mecánicos, con extracción de tierras a los bordes, sin carga ni transporte al vertedero y con p.p. de medios auxiliares.

| Código | Ud | Descripción | Rendimiento | Precio | Importe |
|---|---|---|---|---|---|
| O01OA070 | h | Peón ordinario | 0.068 | 16.06 | 1.09 |
| M05RN020 | h | Retrocargadora neumáticos 75 CV | 0.135 | 33.05 | 4.46 |
|  |  | Total |  |  | 5.55 |

**E04CM075** m3 HORM. HM-20/P/40 V. MANUAL
Precio: 84.62
Hormigón en masa HM-20 N/mm2. consistencia plástica, Tmáx.40 mm., para ambiente normal, elaborado en central en relleno de zapatas y zanjas de cimentación, incluso encamillado de pilares y muros, vertido por medios manuales, vibrado y colocación. Según normas NTE-CSZ y EHE.

| Código | Ud | Descripción | Rendimiento | Precio | Importe |
|---|---|---|---|---|---|
| O01OA030 | h | Oficial primera | 0.324 | 19.08 | 6.18 |
| O01OA070 | h | Peón ordinario | 0.324 | 16.06 | 5.20 |
| M11HV120 | h | Aguja eléct.c/convertid.gasolina D=79mm. | 0.324 | 5.04 | 1.63 |
| P01HM020 | m3 | Hormigón HM-20/P/40/I central | 1.15 | 62.27 | 71.61 |
|  |  | Total |  |  | 84.62 |

## Recursos

**P01FJ015** t M. int/ext p/rejuntado Ibersec junta color CG2-W-ArS1
M. int/ext p/rejuntado Ibersec junta color CG2-W-Ar

**P12A10bcb** m2 P.al.anodiz./lacado abat. RPT compl
Puerta de aluminio anodizado bronce practicable de rotura puente térmico y dimensiones 80x210 cm

**P12A70ba** u Mampara Al. RPTanodiz.lacado acrist
Mampara de aluminio 20% practicable para acristalar 100%.

**P17PS090** u Codo base fijación 25-3/4"
Codo base fijación hembra-latón plomyCLICK® 25-3/4", cuerpo en latón, composición CW617N, resistente a corrosión según norma UNE EN 12165, junta especial diseñada especialmente para asegurar la estanqueidad, casquillos y pinza en polifenilsulfona (PPSU).Accesorio válido para tuberías plomyLAYER® y plomyPEX®, con garantía certificada por AENOR. La rosca es tipo "gas" con una profundidad de 17 mm.

*.*
En la bolsa unitaria se registra el día y la hora de su envasado, para garantizar y ofrecer un mejor control de calidad.
